# HB Witten-Annen
Angebotsaufforderung (GAEB DA XML 3.2, DA83)
Projekt: CHR2401
Währung: EUR
Erstellt mit: GXML Toolbox V3.3 R20220330, ORCA AVA 26.0.8 26.00.08, 02.12.2025

## Inhaltsverzeichnis der Leistungsbeschreibung
Inhaltsverzeichnis der Leistungsbeschreibung

A. Allgemeine Projektbeschreibung

A.1 Allgemeine Angaben zur Baustelle und Ausführung

A.2 Technische Baubeschreibung BTA

A.3 Technische Vorbemerkungen BTA

A.4 Zusätzliche Technische Vorbemerkungen

B. Anlagen / Ausführungsunterlagen des AG

C. Leistungsverzeichnis

## A. Allgemeine Projektbeschreibung
A. Allgemeine Projektbeschreibung

BAUVORHABEN: Hallenbad Ersatzneubau Witten-Annen
  Märkische Str. 11
  58453 Witten

BAUHERR:  Stadtwerke Witten GmbH
  Westfalenstraße 18-20
  58455 Witten

PROJEKTBETEILIGTE: Im Rahmen der Ausschreibung sind die Projektbeteiligten nicht öffentlich.
  Die Kommunikation erfolgt nur über die Vergabeplattform.

GEGENSTAND DER AUSSCHREIBUNG / GEWERK:
VE 440 - Elektrotechnik

PROJEKTBESCHREIBUNG
Die Stadtwerke Witten planen den Neubau des Hallenbades Annen als Ersatzneubau für das bestehende Hallenbad in Witten-Annen. Das bestehende Hallenbad sowie die angrenzende Turnhalle werden zurückgebaut und an gleicher Stelle erfolgt ein größerer Ersatzneubau.

Für den Neubau ist ein übergeordnetes Raumprogramm vorgesehen, welches im Wesentlichen folgende Schwerpunkte beinhaltet:
- Wettkampfgerechtes 25-m-Kombibecken mit Sprunganlage und Teilhubboden
- 160 m² großes Multifunktionsbecken mit vollflächigem Hubboden
- Eltern-Kind-Becken mit ca. 36 m² Wasserfläche
- 8 Sammelumkleiden, dazugehörende ausgelagerte Lehrerumkleiden 4 Stk.
- 4 Familienumkleiden, 10 Einzelumkleiden mit Schrankanlagen
- 2-barrierefreie Umkleiden
- Verwaltungs- und Besprechungsräume (Obergeschoss)
- Personalumkleiden und Sozialräume (Unter- und Obergeschoss)

Im Untergeschoss befindet sich die eigentliche Technikzentrale, insbesondere mit der Wärmeversorgung sowie der Badetechnischen Anlagen. Im Obergeschoss ist eine weitere Technikzentrale überwiegend mit Lüftungstechnik, sowie ein kleiner Personalverwaltungsbereich vorgesehen.

Brutto-Grundflächen nach DIN 277:
KG ca. 1.850 m²
EG ca. 2.952 m²
OG ca.  488 m²
  5.290 m²

Bruttorauminhalt: 31.468 m³
Grundstücksfläche: 4.862 m²

Anzahl der Geschosse: UG, EG, ZG

Geschosshöhen:
- Untergeschoss: 3,40 -3,70 m
- Erdgeschoss:
  Nebenräume mit variablen Höhen bis 3,91 m
  Schwimmhallen mit variablen Höhen bis 7,0 m
- Zwischengeschoss: variablen Höhen bis 3,91 m

Traufhöhe: bis ca. 8,40 m
Firsthöhe: bis ca. 9,45 m

Gelände und Höhenlage
Der Baugrund ist als eben zu betrachten.
Das Grundstück liegt auf ca. + 110.90 NHN
Das Erdgeschoss liegt auf +/- 0.00 m = 112,30 NHN

Windlastzone: 1
Erdbebenzone: keine
Schneelastzone: 1

Standort und städtebauliche Situation:
Das Baugrundstück befindet sich angrenzend an die Märkische Straße im Wittener Stadtteil Annen.

Im Süden des Baufeldes verläuft die Trasse der Bundesbahn (S-Bahn-Bahnhof direkt angrenzend), östlich sind mehrgeschossige Wohnungsbauten in Blockrandlage und ein Kindergarten angrenzend, nördlich des Baufeldes ist über ein leicht abschüssigen Geländeverlauf der sog. Park der Generationen erreichbar. Im Nordwesten des Baufeldes entsteht zum Zeitpunkt der Ausführung eine Grundschule mit Sporthalle als Bestandteil des Bildungsquartiers.

Städtebauliches Ziel der Planung ist es, mit dem neuen Hallenbad ein Entree aus dem Süden zum Bildungsquartier in Richtung Innenstadt zu markieren und gleichzeitig einen attraktiven Abschluss des im Norden liegenden Park der Generationen unter Aufnahme der städtebaulichen Fluchten aus Wohnbebauung und Fluchten des Schulneubaus zu setzen.

Für das Baugebiet ist ein B-Plan rechtsgültig unter der Nr. 197, Bildungsquartier Annen, v. 18.01.2023 aufgestellt.

Erschließung
Erschlossen wird die Anlage bzw. das Baugrundstück über die Märkische Straße.

Realisierung
Die Realisierung der Maßnahme erfolgt in einem Bauabschnitt.

Öffentlich-rechtliche Genehmigungen:
Für die Maßnahme liegt eine Bauaufsichtliche Genehmigung vor.
Aktenzeichen: A0024/2024Genehmigung vor.

Förderprojekt:
Die Maßnahme wird gefördert:
Bundesprogramm SJK 2022: Witten - AZ 20.70.08-22.141

## A.1 Allgemeine Angaben zur Baustelle und Ausführung
A.1 Allgemeine Angaben zur Baustelle und Ausführung
In Anlehnung an die Hinweise zur DIN 18299

A.1.1 Lage der Baustelle
siehe Baustelleneinrichtungsplan

A.1.2 Belastungen aus Immisionen sowie besondere klimatische und betriebliche Bedingungen
enfällt

A.1.3 Art und Lage der baulichen Anlagen
siehe beiliegende Planunterlagen und Punkt A.2 Technische Baubeschreibung BTA

A.1.4 Verkehrsverhältnisse zur Baustelle
Die Baustelle ist über öffentliche Straßen gut erreichbar, die vorhandenen Verkehrsbeschränkungen sind zu beachten und sind dem beiliegenden Baustelleneinrichtungsplan zu entnehmen.
Die beengten Verhältnisse auf dem Baufeld sind bei der Angebotsbildung zu beachten.
Siehe auch weitere Beschreibung.

Die Stadt Witten ist über die Autobahn A448 sowie die Bundesstraßen B 226 gut zu erreichen. Die Baustellenanfahrt kann über die Stockumer Str. erfolgen.
Ab September 2025 erfolgt eine Straßensperrung der Stockumer Str. und Kälberweg. Die Umleitung erfolgt dann über die Dortmunderstraße und Westfalenstraße.

A.1.5 Baustellenzugänge / Baustellenzufahrt:
Die Baustellenzu- und -abfahrt erfolgt ausschließlich über die Märkische Straße (Sackgasse) auf das Baugrundstück. Die Abtrennung des Baufeldes zur umliegenden Bebauung erfolgt über einen bauseitigen Schutz- bzw. Bauzaun.
Siehe beiliegenden Baustelleneinrichtungsplan.

A.1.6 Verkehrsrechtliche Anordnungen / Sondernutzungen
Sonstige Genehmigungen, wie Aufgrabungsgenehmigungen, Maßnahmen zur Regelung und Aufrechterhaltung des Verkehrs, Sperrungen etc, welche über die vor beschriebene Sondernutzung hinaus gehen, z. B. für den Antransport größerer Bauteile, Sperrungen für Anwohnerzufahrten usw., sind durch den Auftragnehmer bei der Stadt Witten gesondert zu beantragen. Eine Kopie des Genehmigungsbescheides /Erlaubnis ist der Objektüberwachung des AG unaufgefordert vorzulegen. Auf der gesamten Baustelle gilt grundsätzlich die STVO.

A.1.7 Für den Verkehr freizuhaltende Flächen:
Baustellenzu- und -abfahrten von der Märkische Straße bis BE-Fläche.
Es ist nicht möglich mit Firmenfahrzeugen, PKW o.ä auf der Baustelle zu parken.

A.1.8 Kranstandorte / Transporteinrichtungen:
Baukräne oder sonstige Transporteinrichtungen/Hubgeräte zur Leistungserbringung sind als Nebenleistung zu verstehen und werden nicht gesondert vergütet. Außer sie sind in der Leistungsbeschreibung explizit beschrieben.

Für die Aufstellung von Mobilkränen steht die BE-Fläche im Grunde nach zur Verfügung. Die Nutzung ist jedoch mit der Objektüberwachung im Vorfeld zu klären und eine Freigabe einzuholen.

A.1.9 Nutzung/Anschlüsse für Wasser und Strom
Dem AN wird auf dem Baufeld ein Bauwasser- und Stromanschluss zur Verfügung gestellt. Die
Verbrauchskosten für Wasser und Strom werden gemäß den Vertragsunterlagen (Formblatt 214) umgelegt. Im BE-Plan sind die entsprechenden Anschlussstellen eingetragen.

A.1.10 Lager und Arbeitsplätze / Containerstandplätze:
Vom AG wird hierzu eine Fläche auf dem Grundstück (s. BE-Plan) zur Verfügung gestellt.
Durch den AG wird ebenfalls bauseitig eine Sanitär-Anlage zur Nutzung bereit gestellt
(Formblatt 214 beachten).

Grundsätzlich werden keine Räume im Objekt zur Verfügung gestellt. Benutzung von Räumen zu Lager- und Aufenthaltszwecken ist grundsätzlich untersagt. Bei widerrechtlicher Nutzung erfolgt eine Beseitigung und Räumung zu Lasten des Auftragnehmers ohne weitere Vorankündigung. Jeder AN muss, sofern Container für die Durchführung der Maßnahme notwendig werden, seinen eigenen Container aufstellen. Der AN hat die Leistung entsprechen einzukalkulieren.

Das gesamte Baustellengelände wird über eine "Baustellen-Video-Überwachung" überwacht.
Das vor Ort gelagerte Material und Werkzeug ist durch den AN weiterhin eigenverantwortlich gegen Diebstahl zu sichern. Ein Anspruch auf Schadensersatz gegenüber dem AG besteht nicht.

A.1.11 Boden-, Baugrundverhältnisse:
-entfällt-

A.1.12 Grundwasser, Gewässer:
-entfällt-

A.1.13 Besondere Umweltrechtliche Vorschriften:
-entfällt-

A.1.14 Vorhandene Anlagen im Baustellenbereich:
-enfällt -

A.1.15 Hindernisse im Baustellenbereich:
- entfällt -

A.1.16 Vermutete Kampfmittel:
- entfällt -

A.1.17 Entsorgung, Abwasser-und Abfallbeseitigung
Die Entsorgung aller anfallenden Abfälle erfolgt gemäß DIN 18299 umgehend, mindestens jedoch einmal wöchentlich. Alternativ zum Abfahren ist das Entsorgen in geeignete, auf der Baustelle vorgehaltenden Abfallbehälter des Auftragnehmers zulässig. Dies obliegt der Sorgfaltspflicht des AN, dass keine Unbefugten Abfälle in die Container füllen.

A.1.18 Schutzvorschriften
gemäß BE-Plan sowie SIGE-Plan.

A.1.19 Schutzmaßnahmen:
Der Auftraggeber schließt eine Bauleistungsversicherung ab, die den Auftragnehmer hinsichtlich der von ihm zu erbringen Leistung einschließt. Die Kosten für die Bauleistungsversicherung werden gemäß den Vertagsunterlagen (Formblatt 214) umgelegt.

A.1.20 Bauablauf, vorgesehene Arbeitsabschnitte:
Die Realisierung der Maßnahme erfolgt in einem Bauabschnitt für die Gesamtanlage.
Der Bauablauf richtet sich nach den Besonderen Vertragsbedingungen bzw. den Fristen des Formblattes 214.

A.1.21 Besondere Erschwernisse während der Ausführung:
Die Gesamtmaßnahme wird durch Einzelgewerke parallel ausgeführt. Der hierfür notwendige interne Koordinationsaufwand in Abstimmung mit der Objektüberwachung des AG ist zu berücksichtigen und in die EP einzurechnen.
Der AG bzw. dessen Erfüllungsgehilfen verpflichten sich diesbezüglich zur Teilnahme an
den wöchentlichen Baustellen-JF-Terminen während des vertraglich vereinbarten Leistungsumfang einschl. der entsprechenden notwendigen Vor- und Nachlaufzeiten.
Nach Bedarf sind auch Einzeltermine für erforderliche Abstimmungen mit AG und der Objektüberwachung des AG wahrzunehmen.

A.1.22 Erschwernisse bei Baustelleneinrichtung und Entsorgungseinrichtungen:
Hinweise zur Anfahrmöglichkeit, Beschränkte Lagermöglichkeiten, siehe hierzu BE-Planung und die vorliegenden Angaben.

A.1.23 Verkehrsregelung/Verkehrssicherung:
Siehe hierzu Punkt A.1.4 bis A.1.8. Die beschriebenen Parameter sind ausdrücklich zu beachten und bei der Preisbildung zur berücksichtigen.

A.1.24 Besondere Anforderungen an Aufbau, Vorhaltung und Abbau von Gerüsten:
Erforderliche Arbeits- und Schutzgerüste für die eigenen Leistungen sind Nebenleistungen und entsprechend bei der Angebotslegung zu berücksichtigen. Außer sie sind in der Leistungsbeschreibung explizit beschrieben.

A.1.25 Mitbenutzung fremder Gerüste und Einrichtungen:
Es werden keine Gerüste zur Mitbenutzung zur verfügung gestellt.

A.1.26 Vorhaltung von Gerüsten und Einrichtungen für Dritte:
Es sind keine Gerüste und Einrichtungen für Dirtte vorzuhalten soweit im LV nicht anders beschrieben.

A.1.27 Wartung/Instandhaltung:
Siehe Technische Vorbemerkungen + LV. Diese Leistung wird ggf. getrennt beauftragt und wird im Falle der Notwendigkeit im Leistungsverzeichnis als Position benannt und bepreist.

A.1.28 Einstellen und Inbetriebnahme von Anlagen im Zusammenwirken mit Dritten:
siehe Punkt A.3

A.1.29 Benutzung von Teilen der Leistung vor Abnahme:
siehe Punkt A.3

A.1.30 Verfahren für Aufmaß und Abrechnung
Das Aufmaß und die dazugehörige Abrechnung ist baubegleitend vorzunehmen, Rechnungen sind grundsätzlich zu belegen.

Für die Erstellung eines Aufmaß gilt ATV DIN 18299, Abschnitt 5 sowie die gewerkespezifischen Normteile der VOB/C. Der AN hat mit der örtlichen Bauüberwachung die später nicht mehr oder nur schwer feststellbaren Leistungen sofort und gemeinsam aufzumessen. Erfolgt keine oder eine verspätete Mitteilung an die Objektüberwachung, ist mit der Ablehnung der Anerkennung dieser Leistung zu rechnen.

Aufmaße müssen auch für Dritte prüffähig sein und im einzelnen beinhalten:
Örtliche Aufmaße
Diese sind auf der Baustelle vor Ort gemeinsam mit der Bauleitung aufzustellen.
Ein Termin für das örtliche Aufmaß ist seitens AN rechtzeitig mit der Bauleitung zu koordinieren.

Aufmaßzeichnungen / Fotodokumente
Aufmaß mittels Aufmaßzeichnungen / Fotodokumente unter Angabe sämtlicher Daten der
aufzumessenden Teile hinsichtlich Anzahl, Abmessungen, Typenangaben etc.

Aufmaßblätter
Aufmaßblätter sind - nach vorheriger gemeinsamer Abstimmung - raum-, haltungs-, abschnitts oder baugruppenweise für jedes aufgemessen Teil zu versehen mit:
        - fortlaufender Nummerierung und Datierung,
        - Messgrenzen des Aufmasses (Übersichtsplan)
        - Angabe der LV- oder Nachtragsposition,
        - Zeichnungs- und Fertigungspositionen
        - sämtlichen Abmessungen,
        - Einzel- und Gesamtmengen

Aufmaß-Zusammenstellung
Für jede Teil- und Zwischenrechnung ist eine fortlaufende, übersichtliche tabellarische Aufmaß-Zusammenstellung erforderlich. Dies ermöglicht insbesondere eine Prüfung durch Dritte.
Die Gliederung umfasst die LV-Titel und -Positionen sowie den bisherigen und aktuellen Aufmaßstand.
Die Aufmaßzusammenstellung beinhaltet ebenfalls alle Nachtragsangebote und Tagelohnberichte.
Für jede Position sind entsprechende Abrechnungszwischensummen für eine bessere Nachvollziehbarkeit zu bilden.

Rechnungen können nur mit einem von der Bauleitung zuvor freigebenden Aufmaß gestellt werden.
Für die Aufmaßprüfung durch die Bauleitung darf ein Zeitraum von zwei Wochen angenommen werden.
Alternativ kann ein gemeinsamer Termin zur Aufmassprüfung vor Ort vereinbart werden.
Entsprechend schnell erfolgt anschließend die Rechnungsprüfung und Freigabe.

Eine Zulageposition beinhaltet entweder eine im Aufmaß übermessene Leistung oder stellt eine Preisdifferenz zu einer bereits beschriebenen Leistung dar.

Rechnungen die ohne zuvor freigebenden Aufmaß, ungeordnet und/oder unvollständig eingereicht werden, gehen unverzüglich als nicht prüfbar an den AN zurück.
Die zum Nachweis von Art und Umfang der Leistung erforderlichen Mengenberechnungen, Zeichnungen und andere Belege sind der Rechnung beizufügen.
- Rechnungen müssen der Gliederung gemäß LV entsprechen.
- Es sind entsprechende Abschnittsummen zu bilden.
- Auf jeder Abschlags- und Schlussrechnung müssen am Anfang die darin enthaltenen
  Leistungen mit  Stichworten sowie der Ausführungszeitraum der Leistung aufgeführt sein.
- Aufmasse, Abrechnungszeichnungen, Materiallieferscheine, etc. zum Nachweis der
  Massenermittlung müssen beiliegen.
- Zusätzliche Leistungen (Nachträge) sind je Nachtrag und Bauteil/Titel als extra Titel ohne Index
  aufzuführen.

Alle Rechnungen sind digital über den Projektserver einzureichen. Den Rechnungen sind alle
Abrechnungsunterlagen und Abrechnungspläne beizulegen.

Zur Beschleunigung der Rechnungsprüfung sind die Rechnung bzw. die Massenermittlung idealerweise zusätzlich als GEAB-Austauschformat zur Verfügung zu stellen.

Eine Schlussrechnung kann erst nach Erfüllung der Gesamtleistung erfolgen. Die Erfüllung der Gesamtleistung wird durch eine förmliche Abnahme gemäß VOB/B §12 festgestellt.

A.1.31 Bautagebuch:
siehe hierzu Formblatt 214

A.1.32 Personaleinsatz:
Zur Umsetzung der Maßnahme hat ein deutschsprachiger, weisungsbefugter Vorarbeiter an mindestens 4 Werktagen pro Woche auf der Baustelle anwesend zu sein. Die Aufsichtsführenden von ggf. eingesetzten Nachunternehmern haben ebenfalls deutschsprachig zu sein.

A.1.33 Projektraum:
Der AG setzt zur Optimierung der Kommunikation und Informationsbereitstellung zwischen allen internen und externen Projektbeteiligten einen internetbasierten Projektraum (DPR-Server) ein.

Systemvoraussetzung / erforderliche Programme:
PC, Internetverbindung, Adobe pdf-Reader o.ä.

Die Benutzerverwaltung im Poolarserver stellt sicher, dass alle Beteiligten entsprechend ihren Rollen einen direkten Zugriff auf die zur Verfügung gestellten Daten erhalten. Damit erleichtert sich für alle Beteiligten die Dokumentation des Datenaustausches.

Der AN erhält im Rahmen eines Start-/ Einweisungsgesprächs, die für sein Gewerk spezifischen und erforderlichen Planungsunterlagen die für sein Gewerk spezifischen und erforderlichen Planungsunterlagen in digitaler Form über den Projektserver. Der weitere Planversand verläuft ausschließlich über diesen Server.

Die Bereitstellung und Verteilung der Daten erfolgt ausschließlich über den DPR-Server. Unterlagen werden dabei im pdf-Format zur Verfügung gestellt. Diese sind vom AN selbstständig zu plotten. Plottkosten sind vom AN einzukalkulieren. Übewiegend sind Pläne in Übergrößen (ca. 130x90 cm bzw. 160x90 cm) erstellt worden.

Für den gesamten Zeitraum der Arbeiten des beschriebenen Gewerkes ist von ca. 4 Indizes auszugehen. Dies ist ebenfals einzukalkulieren.

Ebenso werden Rechnungen und Nachträge inkl. Kalkulationsnachweise und Dokumentationen über den Projektserver eingestellt/ hochgeladen.

Die Mitwirkung zur Teilnahme an dem Projektserverraum ist für den AN verpflichtend.

Abweichende Anforderungen werden im Leistungsverzeichnis gesondert beschrieben.

## A.2 Technische Baubeschreibung Elektrotechnik
A.2 Technische Baubeschreibung Elektrotechnik

Allgemein
Die Bedarfsermittlung für elektrotechnische Anlagen erfolgt nach DIN 18015-1:2020-05 und den bis jetzt getroffenen Vereinbarungen und Festlegungen.

Trafo, Hausanschluss, Stromversorgung und Verteilung
Zur Versorgung des Neubaus mit elektrischer Energie ist ein neuer Trafo bauseits vorgesehen. Die Zählung erfolgt Mittelspannungsseitig am Trafo.
Im Kellergeschoss des Bades wird im NSHV-Raum eine Hauptverteilung errichtet. Die eigene Zählung des gesamten Energie- und Leistungsbedarfs des Neubaus erfolt über Zählung durch Wandlerzähler.
Die Erschließungswege im Kellergeschoss verlaufen über Kabelrinnen unter der Decke und in Leerrohren, welche jeweils Endgeräte und einen Steigepunkte erschließen. Von den Steigeschächten aus werden die restlichen Geschosse und technischen Einrichtungen wiederum über Kabelrinnen in Abhangdecken und in Leerrohren erschlossen.

Elektroinstallation, Ausstattung
Im Personal- und Badbereich erfolgt die Elektroinstallation unsichtbar unter Putz und im Beton. Alle übrigen Bereiche (Technikbereiche) werden Aufputz installiert.

Beleuchtung
Im Badbereich (großteil EG) ist eine KNX-gesteuerte Beleuchtung, die über ein Bedienpanel, Präsenzmelder und vereinzelt über Taster bedient werden kann, vorgesehen. Alle übrigen Bereiche (Technik und Personalbereich) werden mit normale On/off-Leuchte ausgeführt. Die Beleuchtung erfolgt ausschließlich mit LED-Leuchten. Die Bemusterung erfolgt in Abstimung mit dem Bauherrn und dem Architekten. Siehe hierzu auch die Angabe von Leitfabrikaten in den Leistungspositionen, die der Planung zu Grunde gelegen haben.

Sicherheitseinrichtung
Fluchtwegpiktogramme und Sicherheutsbeleuchtung sind im gesamten Gebäude vorgesehen. Diese werden im Kellergeschoss zentral über eine Batterieanlage versorgt.

Entsprechend den Anforderungen des Brandschutzkonzeptes wird das Hallenbad mit einer BMA ausgestattet. Die Brandmeldezentrale befindet sich im Untergeschoss.
Die Brandmeldezentrale ist laut Brandschutzkonzept ebenfalls für die akustische und optische Alarmierung zuständig.

Innerer/äußerer Blitzschutz und Potentialausgleich
Es wird eine Blitzschutzanlage gemäß DIN EN 62305-3 LPS Klasse III vorgesehen. Die Fundamente des Neubaus erhalten Fundamenterder als auch Ringerder. Ein koordinierter Überspannungsschutz durch SPD Typ 1 + 2 ist vorgesehen. Neben den Potentialausgleichschienen werden übrige metallische Bauteile wie Lüftungseinrichtungen, Schwimmbecken sowie Treppen als auch die Attika etc. an die Blitzschutz-/Erdungsanlage angeschlossen.

Anlagenverzeichnis
Diesem Leistungsverzeichnis sind zur Verdeutlichung der Planung und Konstruktion, der Gebäude- und Geländegeometrie sowie als Kalkulationshilfe die nachfolgend
genannten Pläne und Details beigefügt.
Ergänzend wird eine Ortbesichtigung angeraten, um insbesondere von der Örtlichkeit und den Umgebungsbedingungen einen umfassenden Eindruck zu erhalten und die daraus resultierenden Einflüsse und Randbedingungen in die Preisfindung
einfliessen zu lassen.

## A.3 Technische Vorbemerkungen ELT
A.3 Technische Vorbemerkungen Elektrotechnik

A.3.1 Allgemein
Maßgeblich für die auszuführenden Arbeiten sind, soweit nicht anders beschrieben, die VOB und die entsprechenden DIN- Vorschriften sowie weitergehende Verordnungen, Vorschriften, Herstellerrichtlinien und -empfehlungen in der jeweils letztgültigen Fassung sowie der neueste Stand der anerkannten Regeln der Technik.

A.3.2. Regelwerke
Grundlage für die Errichtung der Leistung im Gewerk Elektrotechnik sind alle zum Zeitpunkt der Errichtung gültigen Normen und sonstigen Regelwerke.
A.3.3 Montageplanung
Der Auftragnehmer erhält vom Auftraggeber oder dessen Stellvertreter nach der Beauftragung kostenlos einen Satz digitaler Ausführungszeichnungen über den Projektraum/PoolarServer (siehe A.1.33) zur Verfügung gestellt. Dies sind keine Montagepläne.

Zusätzlich zur Übergabe der Ausführungsplanung findet auf der Baustelle ein fachtechnisches Gespräche nach Auftragserteilung zwischen AG und AN zur Erläuterung der Ausführungsplanung statt.

Erwartet wird anschließend die Anfertigung einer Montageplanung.
Die Anfertigung der Montageplanung umfasst das detaillierte Planen des gesamten Montageprozesses, inklusive der Erstellung von Montageplänen, dazugehörigen Materiallisten und einem Bauablaufplan. Es sind die weiteren Ausführungen zur Montageplanung unter Punkt A.4.3 zu beachten.

Die Montagezeichnungen sowie die Materiallisten sind vor der Ausführung von der Fachbauleitung genehmigen zu lassen. Für das Genehmigungsverfahren sind die Planunterlagen digital auf dem PoolarServer hochzuladen.Durch den Freigabevermerk ist die Gewährleistung des Auftragnehmers für sein Gewerk nicht eingeschränkt!

Werden Anlagenteile ohne vorherige Genehmigung montiert, oder bestellt der Auftragnehmer ohne vorherige Prüfung anhand des LV, so geschieht dies auf eigene Gefahr. Überschüssiges Material und Fehllieferungen werden vom Auftraggeber oder dessen Stellvertreter nicht übernommen und die entstandenen Kosten werden nicht vergütet.

Zum Abschluss der Prüfung und Freigabe der Montageplanung findet erneut ein fachtechnischen Gespräch auf der Baustelle statt.

A.2.4 Teilnahme an den Baubesprechungen
An den vom Auftraggeber angesetzten wöchtentlichen Besprechungen hat der verantwortliche Bauleiter und bei Bedarf auch der Obermonteur des Auftragnehmers teilzunehmen. Die Namen des Bauleiters und des Obermonteurs sind schriftlich der Bauleitung mitzuteilen.

A.2.5 Erstellung eines leistungsbezogenen Bauzeitenplan
Im Rahmen der Montageplanung sind die auftragnehmerseitigen Ausführungstermine auf Grundlage des auftraggeberseitigen Bauzeitenplans sowie der vertraglichen Ausführungsfristen
als Balkenterminplan der verantwortlichen Bauleitung zu übergeben. Der Bauablaufterminplan sollte mindestens folgende Vorgänge beinhalten:
- Beginn/Ende Vorfertigung im Werk
- Montagebeginn vor Ort
  (mit entsprechender Sperrung BE-Fläche, Einbringschacht und Kellerzugang)
- Behälterbau vor Ort
  Zeiträume aufgeteilt in die einzelnen Behälter, wie Filter, Schwallwasser etc.
- Bestellung Verteilungen mit Angabe der zu erwartenden Lieferzeit
- Bestellung Leuchten mit Angabe der zu erwartenden Lieferzeit
- Bestellung Komponenten mit Lieferzeit mit Angabe der zu erwartenden Lieferzeit
- Lieferung Schaltschrank + Verkabelung + Programminbetriebnahme
  Zeiträume aufgeteilt in die einzelnen Vorgänge
- Feininstallation
- Montageende
- Abnahmereifer Zustand nach VOB
- Auflistung und Terminangabe von entsprechend notwendigen Vorleistungen,
  durch Fremdgewerke über die gesamte eigene Bauzeit

A.2.6. Revisionsunterlagen
Die Revisionszeichnungen bestehen aus den:
- Grundrisszeichnungen Maßstab je nach Größe der Baubestands- bzw. Architektenzeichnungen, mit maßstäblich eingetragenen Installationen und Einrichtungen, der Vermaßung und Dimensionierung der technischen Anlagen und Angaben technischer Daten wichtiger Anlagenteile.
- Anlagenschemata als Fließ- und Wirkschema, beinhalten alle Funktionsteile mit sämtlichen technischen Daten der Dimensionierung
- Schalt- und Regelpläne mit Angabe:
 PID Einstell Parameter
 Nenn- und Ist-Ströme
 Sollwertbereiche von Reglern und Fühlern
einregulierten Ist-Werten.
Spätestens zur Abnahme ist der Bauleitung ein Satz Revisionsunterlagen als Vorabzug zur Genehmigung vorzulegen.

Eine Koordination mit den bauseitigen Gewerken ist über die gesamte Bauzeit erforderlich und im Angebot mit einzukalkulieren.

A.2.7 Abnahme und Sachverständigenprüfung der erbrachten Leistungen
Die Fertigstellung der Leistung ist gemäß §12 VOB/B Abs. 1 dem AG anzuzeigen.
Die Abnahme der Gesamtanlage setzt einen 14-tägigen Probebetrieb mit Belastung und ohne Störung voraus. Der Probebetrieb ist mit den anderen Gewerken zu koordinieren.

Folgende Abnahmen und und Sachverständigenprüfung werden durch den Bauherrn beauftragt:
- Brandmelde- und Alarmierungsanlagen (Gefahrmeldeanlagen)
- Elektrische Anlagen und Betriebsmittel
- Wirk-Prinzip-Prüfung
- Sicherheitsbeleuchtung und Sicherheitsstromversorgung

Die Sachverständigenprüfungen werden vom Auftraggeber beauftragt, sind jedoch vom AN zu koordinieren und durchzuführen.

## A.4 Zusätzliche Technische Vorbemerkungen
A.4 Zusätzliche Technische Vorbemerkungen

1.  Organisatorisches

1.1  Der AN muß sich soweit mit den vorhandenen Verhältnissen vertraut machen, dass er Art
  und Umfang der in den Vertragsunterlagen enthaltenen Arbeiten sowie sämtliche
  Möglichkeiten, Schwierigkeiten und Beschränkungen in Bezug auf die Ausführung seiner
  Leistungen vollumfänglich überblicken kann.

1.2 Der AN übernimmt die Gewähr dafür, dass seine Leistungen den anerkannten Regeln der
  Baukunst und Technik entsprechen und nicht mit Mängeln behaftet sind, die den Wert oder
  die Tauglichkeit zu den gewöhnlichen oder nach dem Vertrag vorausgesetzten Gebrauch
  aufheben oder mindern.

1.3 Der gesamte Umfang der Leistung ist so zu liefern, zu montieren und zu übergeben, dass die
  betreffenden Anlagenteile vollständig und betriebsbereit sind, ordnungsgemäß funktionieren
  und ihre bestimmungsgemäße Aufgabe erfüllen.
  Die Lieferung erfolgt einschließlich allen notwendigen Zubehörs, auch eventuell Teile, die zur
  Funktion erforderlich sind.

1.4 Die einzelnen Anlagenteile und Geräte sind so einzubauen, dass Wartungs- und
  Reparaturarbeiten ungehindert möglich sind.

1.5 Die Einbauhöhe der Objekte und Geräte muss mit der Bauleitung festgelegt werden, wobei
  die Fliesenmaße einzuhalten sind. Es gelten nicht automatisch die einschlägigen Richtwerte.

2  Werkstoffe, Umgang mit Materialien auf der Baustelle

2.1  Es ist eine sorgfältige Material- und Produktauswahl sicherzustellen. Es dürfen nur
  serienmäßige Produkte und Anlagenteile Verwendung finden.
  Ferner ist vom AN sicherzustellen, dass die entsprechenden Ersatzteile für den Zeitraum zur
  Verfügung stehen, die für die übliche Nutzung der Produkte und technischen Anlagen
  üblich und angemessen ist.

2.2 Die angebotenen Fabrikate sind auf Einbringungs und Raumverhältnisse zu prüfen,
  evtl. zu berücksichtigende Erschwernisse sind in die Einheitspreise mit einzukalkulieren.
  Weiterhin ist der Bieter zur Prüfung der ausgeschriebenen Leistungen auf Vollständigkeit und
  Durchführbarkeit verpflichtet, evtl. erforderliche Änderungen oder Ergänzungen sind mit
  Abgabe des Angebotes schriftlich mitzuteilen.

3.  Ausführungs- und Montageplanung

3.1 Der Auftragnehmer erhält vom Auftraggeber oder dessen Stellvertreter nach der
  Beauftragung kostenlos einen Satz digitaler Ausführungszeichnungen über den
  Projektraum/PoolarServer (siehe A.1.33) zur Verfügung gestellt. Dies sind keine
  Montagepläne.
  Sofort nach Erhalt hat der AN die Pläne auf Vollständigkeit zu überprüfen und ggf.
  fehlende Pläne nachzufordern. Dies sind neben den Grundrissen zusätzlich ggf. Schemata
  und Schlitz- und Durchbruchsplanungen. Gemäß §3 Abs. 3 VOB/B sind die
  Ausführungspläne für den AN maßgebend und durch den AN auf etwaige
  Unstimmigkeiten zu überprüfen.

3.2 Die Ausführungsplanung dient dem AN als Grundlage zur Erstellung seiner Montage- und
  Werkstattplanungen sowie gemäß ATV DIN 18299 Abschnitt 5 als Abrechnungsgrundlage.

3.3 Der Auftragnehmer ist verpflichtet, die im Rahmen des auszuführenden Gewerks baurechtlich
  notwendigen und genehmigungspflichtigen Gesuche und Anträge beim AG anzufordern,
  einzusehen und evtl. Korrekturen in die eigene Montageplanung zu übernehmen.
  Vor Beginn der Arbeiten ist in jedem Falle für die genehmigungspflichtigen und einer
  behördlichen Abnahme unterliegenden Anlagenteile eine Absprache anhand der
  Montagezeichnungen mit dem Bauaufsichtsamt und TÜV etc. durchzuführen.

3.4 Die Montageplanung ist gemäß VDI 6026 Blatt 1 zu erstellen.
  Insbesondere müssen in den Montagezeichnungen sämtliche Dimensionen, die genaue Lage
  und die technischen Daten der einzubauenden Anlagen und Anlagenteile sowie der
  Ver- und Entsorgungsleitungen enthalten sein.
  Alle Anlagenteile müssen maßstabgerecht eingetragen sein.

3.5 Die Montagezeichnungen sowie die Materiallisten sind vor der Ausführung von der
  Fachbauleitung genehmigen zu lassen.

3.6 Der AN ist verpflichtet, die von der Fachbauleitung freigegeben Unterlagen und Anmerkungen
  zu sichten und ggf. entsprechende Korrekturen in die Montageplanung zu übernehmen.

3.7 Die Erstellung, o.g. Abstimmung und Einarbeitung von Korrekturen in die Montageplanungen
  ist in die Einheitspreise einzukalkulieren.

4.  Revisionsunterlagen

4.1 Revisionsunterlagen sind mindestens 3 Wochen vor dem beantragten Abnahmetermin der
  Bauleitung zur Prüfung als Vorabzug zu übergeben. Struktur, Art und Umfang der
  Revisionsunterlagen ist dazu zuvor mit der Fachbauleitung und dem Bauherrn abzustimmen.
  Die Rubriken sind mit beschrifteten Trennblättern gemäß Inhaltsverzeichnis zu versehen,
  Bedienungs- und Wartungsanweisungen der Einbauten sind ebenfalls mit Trennblättern zu
  gliedern und im Inhaltsverzeichnis aufzunehmen.

  Der Vorabzug der Revisionsunterlagen beinhaltet ebenfalls bereits alle zur Wartung
  erforderlichen Unterlagen.
  Der Vorabzug ist in 1-facher Papier-Ausfertigung und 1-fach in elektronischer Form zu
  überreichen.

4.2 Der AN hat rechtzeitig beim Bauherrn die letztgültigen Baubestandspläne und die
  Ausführungspläne des Architekten zur Anfertigung seiner Revisionszeichnungen
  anzufordern.

4.3 Revisionszeichnungen bestehen - wenn keine anderen Forderungen des AG beiliegen
  oder in den spezifischen Titeln des LV´s beschrieben sind - mindestens aus:
       - Inhaltsverzeichnis
       - Gesamt-Funktions- und Anlagenbeschreibungen als Klartext-Beschreibung.
       - Dimensionierungs- und Berechnungsunterlagen
       - Grundrisszeichnungen Maßstab je nach Größe der Baubestands- bzw.
  Architektenzeichnungen, mit maßstäblich eingetragener Installation und Einrichtungen,
  der Vermassung und Dimensionierung der technischen Anlagen und Angaben technischer
  Daten (entsprechend der übergebenen Ausführungszeichnungen des planenden
  Ingenieurbüros).
       - Rohrleitungsschaltbild auf Basis der Montage- und Ausführungsunterlagen, mit allen
  tatsächlich eingebauten Komponenten
       - Bedienungs- und Wartungsanweisung, Prüfbücher
       - Wartungstabelle mit Wartungsfristen, mit Angabe von Fabrikat, Typ und Einbauort der zu
  wartenden Komponenten auf Basis der VDMA- oder AMEV-Arbeitskarten
       - Reinigungs- und Pfleganweisungen
       - Zusätzlich sind nach Ablauf der Ausführungen sämtl. im Rahmen der Position
  "Revisionsunterlagen" o. "Insgemein" vorgesehenen Dokumentationen, wie z.B.
  Revisionszeichnungen, Werkstattpläne, Bedienungsanleitungen, Stücklisten der
  eingebauten Komponenten zu übergeben
      - Nachweise und Bescheinigungen bezüglich Brandschutz, Wärmeschutz  und Schallschutz,
  Statiken, etc.
      - alle erforderlichen und baurechtlich relevanten Bescheinigungen für alle eingebauten bzw.
  verwendeten Bauprodukte wie
        - Nachweis nach § 20 ff. der Landesbauordnung NRW
        - Fachunternehmererklärungen,
        - Fachbauleiter- und Sachkundigenerklärungen
        - Konformitätserklärungen
        - Übereinstimmungserklärungen
        - Errichtererklärungen zur Einhaltung aller gesetzlichen
  Vorschriften
        - Prüfzeugnisse, Zulassungen, Messprotokolle nach VDE
        - Sachverständigen- und Sachkundigennachweise und Berichte
  etc. in der überarbeiteten Form "wie ausgeführt"
      -  Abnahmeprotokoll nach VOB und der schriftlichen Bestätigung, dass alle Mängel aus dem
  Abnahmeprotokoll beseitigt sind.

4.4  Soweit keine anderen Forderungen des AG beiliegen oder in den spezifischen Titeln des
  LV´s beschrieben sind, sind die endgültigen Revisionsunterlagen spätestens am Tage
  der Schlussabnahme 3-fach, farbig angelegt, in DIN A4- Ordnern, an den AG zu übergeben.
  Zeichnungen sind zusätzlich im "dwg"- und im "pdf" Format auf dem Poolarserver abzulegen,
  Text- und Tabellendokumente im Format "pdf".

4.5  Der AN ist verpflichtet, von allen einzelnen Anlagenteilen Bedienungs- und
  Wartungsanleitungen im Original dem AG auszuhändigen.
  Alle Kosten für Zusammenstellung und Vervielfältigungen trägt der AN.

5.  Erläuterung der Hinweise im LV

5.1 Es gilt grundsätzlich der Text der jeweiligen LV-Position.
  Sollten Leitfabrikate angegeben sein, so stellen diese den gewünschten Qualitätsstandard
  dar. Der damit vorgegebene Qualitätsstandard ist jedoch verbindlich, d.h. es dürfen nur
  gleichwertige Produkte verwendet werden.
  Der AN hat bei diesen Positionen die Gleichwertigkeit nachzuweisen, sofern er die
  beschriebenen Produkte nicht einsetzt.
  Die Bauleitung behält sich vor, Bauteile, die den v.g. Qualitätsbedingungen nicht entsprechen,
  zu Lasten des AN austauschen zu lassen.

5.2 Sollten vom Bieter keine Angaben zum gewählten Fabrikat/Produkt gemacht werden, so
  gelten generell die im LV-Text angegeben Leitfabrikate als für die Ausführung verbindlich
  vereinbart.

6.  Einheitspreise
Sofern Positionen mit dem Zusatz "Zulage" ausgeschrieben werden, ist der Grundpreis bereits in einer anderen (vorherigen) Position enthalten.

6.1 Soweit in den einzelnen Positionen nichts anderes angegeben ist, gelten die Einheitspreise
  einschl. Lieferung und Montage aller zur Fertigstellung gehörenden Materialien, frei
  Verwendungsstelle, einschließlich der Gestellung der erforderlichen Hebezeuge und
  Transportmittel.
  Die angebotenen Einheitspreise verstehen sich grundsätzlich als betriebsfertige
  Komplettleistung inkl. aller Anschlüsse, Inbetriebnahmen, Berücksichtigung in Montageplänen  und Dokumentations- und Revisionsunterlagen

6.2 Entstehender Verschnitt, technische Gase, sowie Schweiß-, Löt-, Dichtungs- und
  Befestigungsmaterial, Bohren von Befestigungen mit den entsprechenden Verankerungen
  (Dübel), Decken- und Wandhülsen sind in den entsprechenden Pos. mit in die Einheitspreise
  einzukalkulieren.

6.3 Lieferung und Einbau von besonderen Befestigungskonstruktionen, z.B. Widerlager,
  Festpunkte, schwere Stütz-/Tragkonsolen etc. werden nach separaten Positionen
  abgerechnet.

6.4 Die in den Leistungsverzeichnissen angegebenen Massen sind durch Massenauszug anhand
  von Zeichnungen ermittelt.

## B. Anlagen zur Leistungsbeschreibung
B. Anlagen zur Leistungsbeschreibung

Folgende Planunterlagen werden dem LV beigefügt:
Anlage-LV-001_SiGeKo-BO - Baustellenordnung
Anlage-LV-002_BE-Plan - Baustelleneinrichtungsplan
Anlage-LV-003_Baustellenzufahrt 2
Anlage-LV-004_Baustelleneinrichtungsplan Rohbau Index2
Anlage-LV-005_Baustelleneinrichtungsplan Ausbau IndexV2
Anlage-LV-006_Lageplan zum Bauantrag
Anlage LV-007_ARC_GR - Architektur Grundrisse
Anlage-LV-008_ARC_SC - Architektur Schnitte
Anlage-LV-009_ARC_ANS - Architektur Ansichten
Anlage-LV-010_ELT Grundrisse
Anlage-LV-011_ELT Schemata

## 436 VE 440 ELEKTROTECHNIK

### Gewerk 01 Hauptpotentialausgleich

*Hinweis: Hinweis Hauptpotentialausgleich*
Hauptpotentialausgleich ist nach DIN VDE 0100 Teil 410, sowie Teil 702 und VDE 410 540.
In den Hauptpotentialausgleich sind u.a. folgende Gebäudeausrüstungsteile einzubeziehen:
- Anschlusspunkt Fundamentenerder
- Verbindung mit PEN-Leiter bei Kabelanschluss
- Wasserverbrauchsleiter
- Gasversorgungsleitung
- Fernwärmeleitung
- Zentrale Heizungsanlage (Vor- und Rücklauf)
- Verbindung mit der Fernmeldeanlage und Antennenanlage
- Schutzleiteranschluss Verteilungen
- Verbindung mit Ventilableitern
- Verbindung aller metallischer Leitungsführungssysteme
- metallische Gebäudekonstruktionen
Alle Anschlusspunkte sind an der Schiene zu Beschriften

**01.0001 Potentialausgleichsschienen klein**
Potentialausgleichsschiene
Anschlussmöglichkeiten:
· 7x ein- oder mehrdrähtige Leitungen bis 25 mm² oder feindrähtige
Leitungen bis 16 mm²
· 1x Rundleiter Rd 8-10
· 1x Flachband bis FL30 oder Rundleiter Rd 8-10
· Fußplatte und Abdeckhaube aus Polystyrol grau
· Abdeckhaube plombierbar / beschriftbar
· Version: schwarz = UV-beständig für den Aussenbereich
· Kontaktleiste aus Messing vernickelt
· Schrauben und Überleger aus Stahl, galvanisch verzinkt
· Blitzstromtragfähig 100 kA (10/350)
Farbe: grau
Gewicht: 23 kg/100 St.

einschl. Ansschlussarbeiten in fachgerechter Arbeit
liefern und montieren
Menge: 15,000 Stk

**01.0002 Potentialausgleichsschienen groß**
Potentialausgleichsschiene
Potentialausgleichsschiene für den Potentialausgleich nach DIN VDE 0100-410/-540 sowie Blitzschutzpotentialausgleich nach DIN VDE 0185-305
· nach VDE 0618, Teil 1
· mit Klemmschiene 10 x 10 mm aus Messing, vernickelt
· mit kontaktsicheren Reihenklemmen aus Stahl, galvanisch verzinkt
· Abdeckhaube und Schienenböcke aus Polystyrol, grau
· Abdeckhaube plombierbar / beschriftbar
· blitzstromtragfähig 100 kA (10/350)
· Zugbügel mit Schraubensicherung gegen Selbstlockern (z.
B.
in Industrie Bereichen gefordert)
Anschlussmöglichkeiten:
· 7 ein- oder mehrdrähtige Leitungen 2,5-25 mm² oder feindrähtige Leitungen bis 16 mm² (max.
Ø 7 mm)
· 2 ein- oder mehrdrähtige Leitungen 25-95 mm² oder feindrähtige Leitungen bis 70 mm² (max.
Ø 13,5 mm)
· 1 Flachleiter 30 x 3,5 mm

einschl. Ansschlussarbeiten in fachgerechter Arbeit
liefern und montieren
Menge: 5,000 Stk

*Hinweis: Hinweis Erdungsschellen*
Erdungsschellen für SML-Rohre, Schellenunterteil aus Stahl feuerverzinkt, Schellenoberteil aus Stahl mit angeschweißtem Klemmstück aus Temperguß, komplett feuerverzinkt, Leitungen bis 50 mm² liefern, montieren und anschließen als:

**01.0003 Erdungsschellen GR. DN 15**
bis Erdungsschellen GR. DN 15
Menge: 5,000 Stk

**01.0004 Erdungsschellen GR. DN 20**
Menge: 5,000 Stk

**01.0005 Erdungsschellen GR. DN 25**
Menge: 5,000 Stk

**01.0006 Erdungsschellen GR. DN 32**
Menge: 5,000 Stk

**01.0007 Erdungsschellen GR. DN 40**
Menge: 5,000 Stk

**01.0008 Erdungsschellen GR. DN 50**
Menge: 5,000 Stk

**01.0009 Erdungsschellen GR. DN 65**
Menge: 5,000 Stk

*Hinweis: Erdungsanschluss herstellen*
an Metallteilen, Schrauben und Muttern in rostfreier Ausführung an beiden Leitungsenden inkl. Material bis zu einem Querschnitt von:

**01.0010 Erdungsanschluss 10 mm²**
Menge: 20,000 Stk

**01.0011 Erdungsanschluss 25 mm²**
Menge: 20,000 Stk

**01.0012 Erdungsanschluss 50 mm²**
Menge: 1,000 Stk

**01.0013 Erdungsanschluss 50 mm²**
Menge: 1,000 Stk

*Hinweis: Erdungsleitung*
Leitung in Teillängen liefern und auf vorhandene
Pritschen und Wannen verlegen bzw. in
Leitungsführungskanäle, Leerrohre oder Ständerwände
einziehen als:

**01.0014 NYM 1 x 25 mm²**
Menge: 160,000 lfdm

**01.0015 NYM 1 x 16 mm²**
Menge: 70,000 lfdm

**01.0016 NYM 1 x 6 mm²**
Menge: 50,000 lfdm

**01.0017 NYM 1 x 4 mm²**
Menge: 50,000 lfdm

### Gewerk 02 Überspannungsschutz

**02.0001 Kleinverteiler 48TE**
Kleinverteiler 48TE
Schutzart: IP 65 mit integrierten, elastischen
Dichtmembranen.

Montage auf Putz

inkl. Lieferung, Zubehör und betriebsfertiger Montage
Menge: 1,000 Stk

**02.0002 Kleinverteiler 24TE**
Kleinverteiler 24TE
Schutzart: IP 65 mit integrierten, elastischen
Dichtmembranen.

Montage auf Putz

inkl. Lieferung, Zubehör und betriebsfertiger Montage
Menge: 1,000 Stk

**02.0003 Kleinverteiler 12TE**
Kleinverteiler 12TE
Schutzart: IP 65 mit integrierten, elastischen
Dichtmembranen.

Montage auf Putz

inkl. Lieferung, Zubehör und betriebsfertiger Montage
Menge: 1,000 Stk

**02.0004 Überspannungsableiter 400V NSHV**
Modularer Kombi-Ableiter 4-poliger, modularer, steckbarer Kombi-Ableiter für 230/400 V- TT- und TN(C)-S-Systeme, Breite 8TE
Ableiter Typ 1 + Typ 2 nach EN 61643-11
RADAX-Flow-Funkenstreckentechnologie
zur Folgestrombegrenzung
Höchste Dauerspannung: 264 V ac
Schutzpegel: <= 1,5 kV
Blitzstoßstrom (10/350): 100 kA
Folgestromlöschfähigkeit: bis 100 kAeff.
Energetische Koordination nach DIN EN 62305-4, sowie direkt zum Endgerät

liefern, montieren und betriebsfertig anschließen inkl. notwendiges Zubehör.
Menge: 1,000 Stk

**02.0005 Überspannungsableiter 400V**
Überspannungs-Ableiter
4-poliger modularer, steckbarer Überspannungs-Ableiter
für 230/400 V TN-S-Systeme, Breite 4TE
mit Fernmeldekontakt
Ableiter Typ 2 nach EN 61643-11
Defektanzeige
Höchste Dauerspannung: 275 V ac
Schutzpegel: <= 1,5 kV
Nennableitstoßstrom: 20 kA
Kurzschlußfestigkeit: 50 kAeff
Energetische Koordination nach DIN EN 62305-4

inkl. Lieferung, Zubehör und betriebsfertiger Montage
Menge: 9,000 Stk

**02.0006 Überspannungsableiter 230V**
Kombi-Ableiter
2-poliger Kombi-Ableiter für 230/400 V- TN-Systeme, Breite 2TE
Ableiter Typ 1 + Typ 2 nach EN 61643-11
Anwendungsoptimierter Einsatz in kompakten Elektroinstallationen
Funkenstrecken-Technologie mit Folgestrombegrenzung
Defektanzeige
Höchste Dauerspannung: 255 V AC
Schutzpegel: <= 1,5 kV
Blitzstoßstrom (10/350): 25 kA
Energetische Koordination nach DIN EN 62305-4, sowie direkt zum Endgerät

inkl. Lieferung, Zubehör und betriebsfertiger Montage
Menge: 3,000 Stk

**02.0007 Überspannungsableiter EDV-RJ45**
RJ45 Überspannungs-Ableiter
voll geschirmt
der Ableiterklasse Type 2 / P1
geprüft nach EN 61643-21,
universell einsetzbar nach EN 50173
für alle Datendienste bis 57 V DC
zum Schutz von 4 Adernpaaren
von Datennetzwerk-Schnittstellen
über RJ 45-Buchsen, für Verteiler-
oder Einzelplatzanwendung,
platzsparend, Baubreite 19 mm.
Höchste Dauerspannung DC: 48 V
C2 Nennableitstoßstrom (8/20 µs) gesamt: 10 kA

inkl. Lieferung, Zubehör und betriebsfertiger Montage
Menge: 2,000 Stk

**02.0008 Überspannungsableiter 33V DC**
Kombi-Ableiter-Modul mit LifeCheck
Kombi-Ableiter-Schutzmodul der Ableiterklasse Type 1,
geprüft nach EN 61643-21 und energetisch koordiniert nach
IEC 61643-22 zum Schutz von 4 Einzeladern.
Mit integriertem LifeCheck für berührungslose Ableiterprüfung.
Einsteckbar in Basisteil.
Höchste Dauerspannung DC: 33 V
Nennstrom bei 45 °C: 0,75 A
D1 Blitzstoßstrom (10/350 µs) gesamt: 10 kA
D1 Blitzstoßstrom (10/350 µs) pro Ader: 2,5 kA

inkl. Lieferung, Zubehör und betriebsfertiger Montage
Menge: 5,000 Stk

**02.0009 Basisteil/Sockel**
Basisteil als Durchgangsklemme zur Aufnahme von Blitzductor  Überspannungsableiter 33V DC Modulen
Ohne Signaltrennung bei gezogenen Modul
Baubreite 12 mm (2/3 TE)
Anschlussquerschnitt feindrähtig: 0,08-2,5 mm2
Erdung über: 35 mm Hutschiene nach EN 60715

inkl. Lieferung, Zubehör und betriebsfertiger Montage
Menge: 5,000 Stk

### Gewerk 03 Niederspannungsverteilung

*Hinweis: Allgemeine Beschreibung*
Nachstehende Anlagenbeschreibung, umfasst die elektrische Energieversorgung. Im Fokus steht Versorgungssicherheit, Wirtschaftlichkeit und zukunftsorientierte Technik.

Es ist eine einheitliche Steuerspannung für alle Geräte vorzusehen (Spannung ist mit Auftraggeber abzustimmen).

Es ist eine Reserve von mindestens 30% vorzusehen.
Die Reserve bezieht sich auf die benötigte / zu übertragende Leistung, Platz in den Schaltanlagen und installierten Schaltgeräten (Abgänge).

Die beschriebenen Anforderungen an die Schaltanlagen / Geräte, sind Mindestanforderungen, die mit dem Angebot mittels Technischer Datenblätter / Prüfprotokolle  nachzuweisen sind.

Niederspannungs-Schaltanlagen sind nach IEC 61439-1/2/3 auszuführen.

Es ist der vollständige Selektivitätsnachweis sowie eine Netzberechnung für das NS-Netz ab MS-Übergabe zu erbringen.

Nachfolgende Vorschriften und Richtlinien, sind neben den spezifischen Vorschriften der Anlagenteile, zu beachten:

Vorschriften, Bestimmungen und Regeln des ISO/IEC,
CEN/CENELEC, EN/ETSI, DIN/VDE, VdS, VDI, VDEW sowie allgemein anerkannte Regeln der Technik insbesondere :

Die zuständige Bauordnung ggf. die Musterbauverordnung,
sämtliche Auflagen der Baubehörde, der Feuerwehr und des zugelassenen amtlich anerkannten Sachverständigen
sowie mitgeltende Vorschriften und Verordnungen
insbesondere :
- die Arbeitsstättenverordnung
- die Versammlungsstättenverordnung
- die Brandsicherheitsschauverordnung
- die Verordnung über den Bau von Betriebsräumen für elektrische Anlagen (EltBauVO)
- das Muster für Richtlinien über
brandschutztechnische Anforderungen an
Leitungsanlagen
- die Umwelt- und Lärmschutzbestimmungen
- die Vorschriften der Berufsgenossenschaften
- die Vorschriften des Gewerbeaufsichtsamtes
- die Richtlinien des Instituts für Bautechnik
- DWA-Regelwerk
- Werksvorschriften
- Vorschriften, die projektbezogen herangezogen werden

Alle Arbeiten sind vor Beginn, ca. 4 Wochen vorher, anzumelden und mit dem Nutzer / Bauleitung / Auftraggeber abzustimmen.

*Hinweis: Systembeschreibung Normfeld-Einbau-System*
Das Normfeld-Einbau-System ist ein System zum Aufbau von bauartgeprüften Niederspannungs-Schaltgerätekombinationen.
Zusätzlich ist der Einbauraum der Schränke in einheitliche Felder gegliedert, 150 mm in der Höhe und 250 mm in der Breite, welche beliebig miteinander kombiniert werden
können. Standardisiert wurde auch der Abstand zwischen den einzelnen DIN-Schienen:
Dieser beträgt beim Einbausystem EP 150 mm. So bleibt beim EP mehr Platz zum Verdrahten. Beim Aufbau des Verteilers kann der Elektroinstallateur sehr flexibel agieren.
Die Basis der Innenausstattung für die verschiedenen Schrank-Typen bilden hochkantige, U-förmige vertikale und horizontale 35-mm-Tragschienen, die über sogenannteTrag-schienenverbinder aus Zink-Druckguss miteinander verbunden werden. Dadurch ist eine hohe Stabilität des Gesamtsystems gewährleistet. Auf dieses Traggerüst werden dann je nach Bedarf die entsprechenden Einbausätze über Montageplatten, Geräte-Tragplatten oder Reiterverteilsysteme aufgebaut. Die vorgefertigten Einbausätze, die natürlich perfekt auf die Schalt- und Schutzgeräte zugeschnitten sind, sind gemäß IEC EN 61439-1/2 bauartgeprüft und lassen sich schnell und einfach montieren. Außerdem entspricht dieses Einbausystem in Schutzart IP54 den Vorgaben der IEC EN 62208.

Basis für die Befestigung der Normfeld-Einbausätze sind die Tragprofile. Auf diesen Tragprofilen werden Normfeld-Einbausätze mit elektrischen Geräten montiert. Diese Einheit wird von einer Berührungsschutz-Abdeckplatte geschützt. Das Innengerüst besteht aus vertikalen und horizontalen Tragprofilen. Die Tragprofile werden miteinander mittels eines Tragschienen-Verbinders befestigt, der für eine zuverlässige und stabile Konstruktion sorgt.

Das Tragprofil ist mit 25 mm hoher Abkantung, aufgebaut im Raster 250 x 150 mm nach DIN 43870 Teil 2, zur Aufnahme von Montageplatten und Tragelementen.

Werkstoff und Abdeckmaterial

Tragprofil:  25 mm hoch, 16 mm breit
  2 mm Stahlblech

Abdeckplatte:  Polystyrol, schlagfest nach VDE 0304
  Schwer entflammbar und selbstverlöschend

Normen und Vorschriften

EN-IEC 61439-1/2
Berührungsschutz nach VDE 0106 Teil 100
DIN-Tragschienen nach DIN 43880 und DIN 50022
IEC EN 62208

Konformität und Prüfungsnachweise
Im nachfolgenden wird vorzugsweise auf die internationalen Normen des IEC Bezug genommen. Den dort genannten Bestimmungen ist in vollem Umfang zu entsprechen. Die konformen, nationalen Normen und Vorschriften zeigt die Tabelle unten:

IEC  EN  DIN VDE
61 439-1/-2  61 439-1/-2  VDE 0660 600-1/-2
60 439-3  60 439-3  VDE 0660 T. 504

Die nachstehenden Anforderungen sind einzeln durch
Konformitäts- und Prüfungsnachweise zu belegen:

- Nachweis der Bauartprüfung nach IEC 61 439 in Form vonKonformitätserklärungen
- Nachweis der BemessungskurzzeitstromfestigkeitIcw (1 s) für Hauptsammel- und Verteilschienen,einschließlich aller Schienenverbindungen in derSchaltgerätekombination

Der Verteiler ist vor Auslieferung einer Stückprüfung zu unterziehen, die dem Auftraggeber nachzuweisen ist.

*Hinweis: Fabrikat Angaben*
Fabrikat Angabender Verteilungen
Angebotenes Fabrikat:

Hersteller: '....................................................'

Typ: '....................................................'

*Hinweis: Verteilungen*

**03.0001 Hauptverteilung (NSHV)**
NSHV
Energieverteiler
Energieverteiler als Standschrank
Hauptverteilung nach DIN EN 61439-2
Schutzklasse: I, geerdet
Türanschlag: rechts
Türverschluss: Doppelbart 3mm (Standard)
Sockel: 100mm

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
Lage der Zu- und Abgänge: von oben
Form der Inneren Unterteilung: mind. Form 1

Technische Eckdaten:
Norm: IEC 61439-1-2
Schutzklasse: I, geerdet
Schienenauslegung: 1000 A
N-PE-Schiene: 1000 A
Hauptsammelschienen HSS 1000 A
Hauptsammelschiene 5-polig
Bemessungsbetriebsstrom Ie: 800 A
Bemessungsstoßstromfestigkeit Ipk: 105kA
Bemessungskurzzeitstromfestigkeit Icw: 50kA

Das Sammelschienensystem verläuft über die gesamte
Anlage in der hinteren Ebene.
Von dort werden mit kurschlussfesten Kabel die
Wandlerzählungen verdrahtet, die in der
vorderen Ebene aufgebaut werden.

Die Anlage ist nach den Vorgaben des EVU aufzubauen
und mit dem EVU abzustimmen.
Erst nach Genehmigung des EVU kann mit dem Bau begonnen
werden.

Schnellübersicht:
Schrank 1: Einspeisefeld:  P212T6
Schrank 2:: Wandlerfeld WZ 1 bis 3:  P412T6
Schrank 3: Abgangsfeld NH:  P412T6
Schrank 4: Angangsfeld NH:  P212T6
Schrank 5: Wandlerfeld WZ 4 bis 6:  P312T6
Schrank 6: Wandlerfeld WZ 7 bis 8:  P212T6

Externe Zählerschränke: 4x Gr. 3

Detailübersicht:
Schrank 1:
1x P212T6 Reihenschaltschr. 2FB 12RE T6
1x MNH23 Mod N+PE Schienen H 2FB 3RE
1x MB216 Berührungsschutz-Modul
1x MA211759 Mod Schalter 2FB Einsp T7/E1
1x MG422 Reiheneinbaugeräte-Modul
1x MK206 Reihenklemmen-Modul

1x E1.2B 10 Ekip DIP LSI 3P F F Offener
Leistungsschalter Emax2 1x offenen Leistungsschalter
E1.2B Schutz: Ekip DIP LSI
Schalter mit Handantrieb
Mit Hilfskontakte am Schalter
Mit Arbeitsstromauslöser
Anschlussgeweih für 4 Parallelkabel bis 240qmm
Bemessungsbetriebsstrom Ie: 800 A
Hinweis: Den Ie muss der Schalter dauerhalft im
eingebauten Zustand tragen.
1x Spannungspfadabsicherung ILTS-E3D0

1x ZHBM00-3P-V Sich. Lasttrennschalter 3-polig
1x OVR T1-T2 3N 100-255 P TS Kombiableiter

Schrank 2:
1x P412T6 Reihenschaltschr. 4FB 12RE T6
2x MNH23 Mod N+PE Schienen H 2FB 3RE

WZ 1:
Schaltstelle vor den Wandlern:
1x MT142B NH1-Sich.Lasttrenner-Modul
1x Wandlermodul mit Wandlerlasche für EVU Wandler
Stromschiene ausgelegt auf 250 A
Schaltstelle nach den Wandlern:
1x MA250ALAB Lasttrennschalter-Modul
1x MB116 Berührungsschutz-Modul
1x Spannungspfadabsicherung nach Vorgabe EVU

WZ2:
Schaltstelle vor den Wandlern:
1x MT144B NH2-Sich.Lasttrenner-Modul
1x Wandlermodul mit Wandlerlasche für EVU Wandler
Stromschiene ausgelegt auf 630 A
Schaltstelle nach den Wandlern:
1x XT5D 400 3-polig FF
Kompaktlasttrennschalter XT5 400
1x Spannungspfadabsicherung nach Vorgabe EVU

1x MB118 Berührungsschutz-Modul
1x MB118 Berührungsschutz-Modul
1x MB118 Berührungsschutz-Modul

WZ3:
Schaltstelle vor den Wandlern:
1x XT5N 630 Ekip Dip LSI In 630A 3P FF
Kompaktleistungsschalter XT5
1x Wandlermodul mit Wandlerlasche für EVU Wandler
Stromschiene ausgelegt auf 630 A
Schaltstelle nach den Wandlern:
1x XT5D 630 3-polig FF
Kompaktlasttrennschalter XT5 630
1x Spannungspfadabsicherung nach Vorgabe EVU

Schrank 3:
1x P412T6 Reihenschaltschr. 4FB 12RE T6
1x MNH23 Mod N+PE Schienen H 2FB 3RE
1x MB216 Berührungsschutz-Modul
1x MJ24458 Mod NH-Trennleisten 2FB A450
1x MG422 Reiheneinbaugeräte-Modul
1x MK206 Reihenklemmen-Modul

1x MNH23 Mod N+PE Schienen H 2FB 3RE
1x MB216 Berührungsschutz-Modul
1x MJ24458 Mod NH-Trennleisten 2FB A450
1x MG422 Reiheneinbaugeräte-Modul
1x MK206 Reihenklemmen-Modul

12x ZHBM00-3P-V Sich. Lasttrennschalter 3-polig
12x 3x ZHBM00 Stromwandler, rückseitig aufsteckbar
Übersetzung: 160/1 A 2,5 VA Kl. 1
1x ILTS-E3D0 Sich.-Lasttrennschalter D0,3P.,63A
3x B24 113-100 Messwandlerzähler, M-Bus "Stahl"

Schrank 4:
1x P212T6 Reihenschaltschr. 2FB 12RE T6
1x MNH23 Mod N+PE Schienen H 2FB 3RE
1x MB216 Berührungsschutz-Modul
1x MJ24458 Mod NH-Trennleisten 2FB A450
1x MG422 Reiheneinbaugeräte-Modul
1x MK206 Reihenklemmen-Modul

3x ZHBM2-3P-V Sich. Lasttrennschalter 3-polig
3x 3x ZHBM Stromwandler, rückseitig aufsteckbar
Übersetzung: 400/1 A 5,0 VA Kl. 1
1x ILTS-E3D0 Sich.-Lasttrennschalter D0,3P.,63A
3x B24 113-100 Messwandlerzähler, M-Bus "Stahl"

Schrank 5:
1x P312T6 Reihenschaltschr. 3FB 12RE T6
1x MNH33 Mod N+PE Schienen H 3FB 3RE

WZ4:
Schaltstelle vor den Wandlern:
1x MB116 Berührungsschutz-Modul
1x MT135B NH00-Sich.Lasttrenner-Modul
1x Wandlermodul mit Wandlerlasche für EVU Wandler
Stromschiene ausgelegt auf 250 A
Schaltstelle nach den Wandlern:
1x MA160ALAB Lasttrennschalter-Modul
1x MB116 Berührungsschutz-Modul
1x Spannungspfadabsicherung nach Vorgabe EVU

WZ5:
Schaltstelle vor den Wandlern:
1x MB116 Berührungsschutz-Modul
1x MT135B NH00-Sich.Lasttrenner-Modul
1x Wandlermodul mit Wandlerlasche für EVU Wandler
Stromschiene ausgelegt auf 250 A
Schaltstelle nach den Wandlern:
1x MA160ALAB Lasttrennschalter-Modul
1x MB116 Berührungsschutz-Modul
1x Spannungspfadabsicherung nach Vorgabe EVU

WZ6:
Schaltstelle vor den Wandlern:
1x MB116 Berührungsschutz-Modul
1x MT135B NH00-Sich.Lasttrenner-Modul
1x Wandlermodul mit Wandlerlasche für EVU Wandler
Stromschiene ausgelegt auf 250 A
Schaltstelle nach den Wandlern:
1x MA160ALAB Lasttrennschalter-Modul
1x MB116 Berührungsschutz-Modul
1x Spannungspfadabsicherung nach Vorgabe EVU

Schrank 6:
1x P212T6 Reihenschaltschr. 2FB 12RE T6
1x MNH23 Mod N+PE Schienen H 2FB 3RE

WZ7:
Schaltstelle vor den Wandlern:
1x MT142B NH1-Sich.Lasttrenner-Modul
1x Wandlermodul mit Wandlerlasche für EVU Wandler
Stromschiene ausgelegt auf 250 A
Schaltstelle nach den Wandlern:
1x MA250ALAB Lasttrennschalter-Modul
1x MB116 Berührungsschutz-Modul
1x Spannungspfadabsicherung nach Vorgabe EVU

WZ8:
1x MB116 Berührungsschutz-Modul
1x MT135B NH00-Sich.Lasttrenner-Modul
1x Wandlermodul mit Wandlerlasche für EVU Wandler
Stromschiene ausgelegt auf 250 A
Schaltstelle nach den Wandlern:
1x MA160ALAB Lasttrennschalter-Modul
1x MB116 Berührungsschutz-Modul
1x Spannungspfadabsicherung nach Vorgabe EVU

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Externe Zählerschränke:
4x externen Zählerschrank Gr3 inkl.
Zählerwechseltafel Gr.3 und Datenfeld
nach Vorgaben des EVU

Auf die konstruktiv nötigen Komponenten zur Aufnahme
der Module wurde bewusst verzichtet.
Diese Auflistung erhebt also keinen Anspruch auf
Vollständigkeit aller konstruktiven Komponenten. Diese
sind bei der Angebotslegung mit
einzukalkulieren.

Etwaige Seitenwände sind mit zu berücksichtigen.
Klemmen und Leistungsmaterial für einen
funktionsfähigen Verteiler sind mit einzupreisen.
Ebenso sind für die Verteilung sinnvolle und
praxistaugliche Flansche mit zu berücksichtigen.
Die Flanschauswahl muss aus dem Angebot mit
hervorgehen.

Das Schranksystem ist komplett und funktionsfähig
anzubieten. Nicht gesondert beschriebene, aber
systembedingte relevante Konstruktions- und
Kupferelemente, sind einzukalkulieren. Offene und nicht
benötigte Flächen sind mit Blindmodulen abzudecken.

Abmessung der Anlage:
(ohne externe Zählerschränke)
Höhe: 2200 mm
Breite: 4850 mm
Tiefe: 600 mm

Fabrikat / Typ der Planung:
SPEP 185, ABB

Angebotenes Fabrikat:
Hersteller: '....................................................'

Typ: '....................................................'
Menge: 1,000 Stk

**03.0002 Unterverteilung Wärmezentrale Schule (UV-W)**
UV-W Wandschrank (AP) gem. Systembeschreibung

Installationswandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1160 x 600 x 250 mm

Die Kosten für die folgenden Punkte sollen einkalkulieren und werden:

Das Sammelschienensystem 250A, 5pol sind mit Berührungsschutz IP2X auszuführen.
Die Verteilung muss auf ein Betonfundament befestigt werden.
Die Verteilungen müssen mit einem DN 80 Anschluss für die Lüftung vorgesehen werden, damit die Bauteile mittels Überdruckes vor dem Chlorgasen Geschütz werden.
Das Nummerierungssystem der Betriebsmittel hat nach Abstimmung mit den Bauherren und Ing. Büro zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p 400V |
| 0 | Sicherungssockel, 3p, 63A, 400V, D02/E18 |
| 1 | Unterspannungsrelais |
| 4 | Reiter-Sicherungssockel, 3p, 63A, 400V, E18/D02, |
| 1 | FI-LS, 16A, 1p, 30mA, |
| 1 | FI-Schalter, 40A, 4p, 30mA, Typ A |
| 2 | Leitungsschutzschalter, 10A, 1p, 10kA, B-Char |
| 2 | Hilfsschalter, 1S+1Ö, 4A, 250VAC |
| 2 | Leitungsschutzschalter, 16A, 1p, 10kA, B-Char |
| 1 | Leitungsschutzschalter, 16A, 3p, 10kA, C-Char |
|  | KNX Material Pos. separat aufgeführt |

Angebotenes Fabrikat:

Hersteller: '.........' ‘

Typ:‘ '.........'
Menge: 1,000 Stk

**03.0003 Unterverteilung Technik (UV-T)**
UV-T Standschrank gem. Systembeschreibung

Installationsstandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1910 + (100) x 850 x 250 mm

Die Kosten für die folgenden Punkte sollen einkalkulieren und werden:

Das Sammelschienensystem 250A, 5pol mit Berührungsschutz IP2X auszuführen.
Die Verteilung muss auf ein Betonfundament befestigt werden.
Die Verteilungen müssen mit einem DN 80 Anschluss für die Lüftung vorgesehen werden, damit die Bauteile mittels Überdruckes vor dem Chlorgasen Geschütz werden.
Das Nummerierungssystem der Betriebsmittel hat nach Abstimmung mit den Bauherren und Ing. Büro zu erfolgen.
Die Installation hat nach dem Stand der Technik zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p 400V |
| 0 | Sicherungssockel, 3p, 63A, 400V, D02/E18 |
| 1 | Unterspannungsrelais, |
| 8 | Reiter-Sicherungssockel, 3p, 63A, 400V, E18/D02, |
| 6 | FI-LS, 16A, 1p, 30mA, Typ A |
| 3 | FI-Schalter, 40A, 4p, 30mA, Typ A |
| 12 | Leitungsschutzschalter, 10A, 1p, 10kA, B-Char |
| 12 | Hilfsschalter, 1S+1Ö, 4A, 250VAC |
| 10 | Leitungsschutzschalter, 16A, 1p, 10kA, B-Char |
| 6 | Leitungsschutzschalter, 16A, 3p, 10kA, C-Char |
| 2 | Leitungsschutzschalter, 32A, 3p, 10kA, C-Char |
|  | KNX Material Pos. separat aufgeführt |

Angebotenes Fabrikat:
Hersteller: '....................................................'

Typ: '....................................................'
Menge: 1,000 Stk

**03.0004 Unterverteilung Schwimmhalle (UV-S)**
UV-S Wandschrank (AP) gem. Systembeschreibung

Installationswandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1160 x 800 x 250 mm

Die Kosten für die folgenden Punkte sollen einkalkulieren und werden:

Das Sammelschienensystem 250A, 5pol sind mit Berührungsschutz IP2X auszuführen.
Die Verteilung muss auf ein Betonfundament befestigt werden.
Die Verteilungen müssen mit einem DN 80 Anschluss für die Lüftung vorgesehen werden, damit die Bauteile mittels Überdruckes vor dem Chlorgasen Geschütz werden.
Das Nummerierungssystem der Betriebsmittel hat nach Abstimmung mit den Bauherren und Ing. Büro zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p, 400V |
| 0 | Sicherungssockel, 3p, 63A, 400V, D02/E18 |
| 1 | Unterspannungsrelais |
| 5 | Reiter-Sicherungssockel, 3p, 63A, 400V, E18/D02, |
| 3 | FI-LS, 16A, 1p, 30mA, Typ A |
| 3 | FI-Schalter, 40A, 4p, 30mA, Typ A |
| 11 | Leitungsschutzschalter, 10A, 1p, 10kA, B-Char |
| 11 | Hilfsschalter, 1S+1Ö, 4A, 250VAC |
| 10 | Leitungsschutzschalter, 16A, 1p, 10kA, B-Char |
| 4 | Leitungsschutzschalter, 16A, 3p, 10kA, C-Char |
|  | KNX Material Pos. separat aufgeführt |

Angebotenes Fabrikat:
Hersteller: '....................................................'

Typ: '....................................................'
Menge: 1,000 Stk

**03.0005 Unterverteilung Umkleide (UV-U)**
UV-U Standschrank gem. Systembeschreibung

Installationsstandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1910 + (100) x 850 x 250 mm

Die Kosten für die folgenden Punkte sollen einkalkulieren und werden:

Das Sammelschienensystem 250A, 5pol  sind mit Berührungsschutz IP2X auszuführen.
Die Verteilung muss auf ein Betonfundament befestigt werden.
Die Verteilungen müssen mit einem DN 80 Anschluss für die Lüftung vorgesehen werden, damit die Bauteile mittels Überdruckes vor dem Chlorgasen Geschütz werden.
Das Nummerierungssystem der Betriebsmittel hat nach Abstimmung mit den Bauherren und Ing. Büro zu erfolgen.
Die Installation hat nach dem Stand der Technik zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p, 400V |
| 0 | Sicherungssockel, 3p, 63A, 400V, D02/E18 |
| 1 | Unterspannungsrelais |
| 6 | Reiter-Sicherungssockel, 3p, 63A, 400V, E18/D02, |
| 3 | FI-LS, 16A, 1p, 30mA, Typ A |
| 4 | FI-Schalter, 40A, 4p, 30mA, Typ A |
| 4 | Leitungsschutzschalter, 10A, 1p, 10kA, B-Char |
| 4 | Hilfsschalter, 1S+1Ö, 4A, 250VAC |
| 25 | Leitungsschutzschalter, 16A, 1p, 10kA, B-Char |
| 3 | Leitungsschutzschalter, 16A, 3p, 10kA, C-Char |
|  | KNX Material Pos. separat aufgeführt |

Fabrikat / Typ der Planung:

Angebotenes Fabrikat:
Hersteller: '....................................................'

Typ: '....................................................'
Menge: 1,000 Stk

**03.0006 Unterverteilung Kasse (UV-K)**
UV-U Standschrank gem. Systembeschreibung

Installationsstandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1910 + (100) x 550 x 250 mm

Die Kosten für die folgenden Punkte sollen einkalkulieren und werden:

Das Sammelschienensystem 250A, 5pol  sind mit Berührungsschutz IP2X auszuführen.
Die Verteilung muss auf ein Betonfundament befestigt werden.
Die Verteilungen müssen mit einem DN 80 Anschluss für die Lüftung vorgesehen werden, damit die Bauteile mittels Überdruckes vor dem Chlorgasen Geschütz werden.
Das Nummerierungssystem der Betriebsmittel hat nach Abstimmung mit den Bauherren und Ing. Büro zu erfolgen.
Die Installation hat nach dem Stand der Technik zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p, 400V |
| 0 | Sicherungssockel, 3p, 63A, 400V, D02/E18 |
| 1 | Unterspannungsrelais |
| 4 | Reiter-Sicherungssockel, 3p, 63A, 400V, E18/D02, |
| 3 | FI-LS, 16A, 1p, 30mA, Typ A |
| 3 | FI-Schalter, 40A, 4p, 30mA, Typ A |
| 4 | Leitungsschutzschalter, 10A, 1p, 10kA, B-Char |
| 4 | Hilfsschalter, 1S+1Ö, 4A, 250VAC |
| 11 | Leitungsschutzschalter, 16A, 1p, 10kA, B-Char |
| 2 | Leitungsschutzschalter, 16A, 3p, 10kA, C-Char |
|  | KNX Material Pos. separat aufgeführt |

Fabrikat / Typ der Planung:

Angebotenes Fabrikat:
Hersteller: '....................................................'

Typ: '....................................................'
Menge: 1,000 Stk

**03.0007 Unterverteilung Personal (UV-P)**
UV-U Standschrank gem. Systembeschreibung

Installationsstandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1910 + (100) x 550 x 250 mm

Die Kosten für die folgenden Punkte sollen einkalkulieren und werden:

Das Sammelschienensystem 250A, 5pol  sind mit Berührungsschutz IP2X auszuführen.
Die Verteilung muss auf ein Betonfundament befestigt werden.
Die Verteilungen müssen mit einem DN 80 Anschluss für die Lüftung vorgesehen werden, damit die Bauteile mittels Überdruckes vor dem Chlorgasen Geschütz werden.
Das Nummerierungssystem der Betriebsmittel hat nach Abstimmung mit den Bauherren und Ing. Büro zu erfolgen.
Die Installation hat nach dem Stand der Technik zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p, 400V |
| 0 | Sicherungssockel, 3p, 63A, 400V, D02/E18 |
| 1 | Unterspannungsrelais |
| 5 | Reiter-Sicherungssockel, 3p, 63A, 400V, E18/D02, |
| 5 | FI-LS, 16A, 1p, 30mA, Typ A |
| 5 | FI-Schalter, 40A, 4p, 30mA, Typ A |
| 5 | Leitungsschutzschalter, 10A, 1p, 10kA, B-Char |
| 5 | Hilfsschalter, 1S+1Ö, 4A, 250VAC |
| 25 | Leitungsschutzschalter, 16A, 1p, 10kA, B-Char |
| 1 | Leitungsschutzschalter, 16A, 3p, 10kA, C-Char |
|  | KNX Material Pos. separat aufgeführt |

Fabrikat / Typ der Planung:

Angebotenes Fabrikat:
Hersteller: '....................................................'

Typ: '....................................................'
Menge: 1,000 Stk

**03.0008 Unterverteilung Lüftung (UV-L)**
UV-L Standschrank (AP) gem. Systembeschreibung

Installationswandschrank komplett ausgebaut mit Norm-Einbau-System EP gem. Systembeschreibung, Farbe in RAL 7035, struktur- und pulverbeschichtet, Schutzklasse 1, Schutzart IP55, geschlossenes Gehäuse mit 3-Punkt-Verschluss, Schwenkhebel mit Stangenführung, Türanschlag wechselbar, Dach- und Bodeneinführung für F3A-Flansche vorbereitet, inklusive Tragschienenwinkel BPZ-TW (links und rechts) und linke und rechte vertikale Tragschienen, mit Wandbefestigungswinkel BPZ-WW.

Die Verteilung ist gemäß den geltenden DIN VDE-Bestimmungen komplett zusammengebaut und auf Reihenklemmen verdrahtet, anschlussfertig zu liefern und zu montieren, einschließlich allem notwendigen Systemzubehör, wie Einbaueinheiten, auch wenn diese nicht im Detail beschrieben sind.

Abmessungen H x B x-T = 1160 x 600 x 250 mm

Die Kosten für die folgenden Punkte sollen einkalkulieren und werden:

Das Sammelschienensystem 250A, 5pol sind mit Berührungsschutz IP2X auszuführen.
Die Verteilung muss auf ein Betonfundament befestigt werden.
Die Verteilungen müssen mit einem DN 80 Anschluss für die Lüftung vorgesehen werden, damit die Bauteile mittels Überdruckes vor dem Chlorgasen Geschütz werden.
Das Nummerierungssystem der Betriebsmittel hat nach Abstimmung mit den Bauherren und Ing. Büro zu erfolgen.
Die Kabeleinführung im Verteiler erfolgt von oben mittels Moosgummifanschen. Die untere Einführung wird mit blind Flanschen aus Stahlblech verschlossen.

Verteilung komplett verdrahtet mit allem benötigten Zubehör wie z.B. Klemmen, Passhülsen, Sicherungen und inklusive allem Klein- und Verdrahtungsmaterial, sowie liefern und betriebsfertig montieren.

Bestückt mit:
Die Kosten für die folgenden Punkte sind nicht einzukalkulieren und werden gesondert vergütet:

| Menge / Stück | Bezeichnung |
| --- | --- |
| 1 | Lasttrennschalter |
| 1 | Überspannungsableiter steckbar, 4p 400V |
| 0 | Sicherungssockel, 3p, 63A, 400V, D02/E18 |
| 1 | Unterspannungsrelais |
| 3 | Reiter-Sicherungssockel, 3p, 63A, 400V, E18/D02, |
| 2 | FI-LS, 16A, 1p, 30mA, |
| 1 | FI-Schalter, 40A, 4p, 30mA, Typ A |
| 2 | Leitungsschutzschalter, 10A, 1p, 10kA, B-Char |
| 2 | Hilfsschalter, 1S+1Ö, 4A, 250VAC |
| 3 | Leitungsschutzschalter, 16A, 1p, 10kA, B-Char |
| 1 | Leitungsschutzschalter, 16A, 3p, 10kA, C-Char |
|  | KNX Material Pos. separat aufgeführt |

Fabrikat / Typ der Planung:

Angebotenes Fabrikat:
Hersteller: '....................................................'

Typ: '....................................................'
Menge: 1,000 Stk

*Hinweis: Einheitspreise*

**03.0009 Installationsschütz 40A 4 Schließer 230V**
Schütz in kompakter Bauweise nach nach DIN EN 61095
(VDE 0637-3) sowie Berührungsschutz nach DIN VDE 0106-
100. Kontaktstellungsanzeige durch Anzeigefenster,
integriertes Beschriftungsfeld und geeignet zum
nachträglichen Anbau von Zusatzeinrichtung.
Hinweis: Werden direkt mehrere Geräte eingebaut, ist
neben jedem zweiten Gerät ein Distanzstück (1/2 PLE)
einzubauen.

Nennstrom: 40 A
Bemessungsbetriebsspannung Ue: 400 V
Isolationsspannung: 440 V
Betriebstemperatur: -10 .? 50 °C
Lager-/Transporttemperatur: -40 .? 80 °C
Anschlussart: Schraubtechnik
Anschlussquerschnitt bei flexiblem Leiter: 4 - 16mm²
Anschlussquerschnitt bei starrem Leiter: 4 - 25mm²
Kontaktanzahl: 4
Kontaktart: 4S

Der Planung zu Grunde liegendes Leitfabrikat:
Hager oder gleichwertig

Angebotenes Fabrikat:

Hersteller: '....................................................'

Typ: '....................................................'

liefern, montieren und betriebsfertig anschließen.
Menge: 1,000 Stk

**03.0010 Elektronischer Fernschalter 1S 230V**
Elektronischen Fernschalter zur Impulssteuerung von
Beleuchtungsstromkreisen bis 16 A, mit Handschalter am
Gerät mit Zustands-LED und automatische Erkennung für 3
- oder 4-Leiteranschluss.

Nennstrom: 16 A
Bemessungsbetriebsspannung Ue: 230 V
Anzahl Module: 1
Betriebstemperatur: -20 .? 60 °C
Lager-/Transporttemperatur: -10 .? 50 °C
Anschlussart: QuickConnect
Anschlussquerschnitt bei flexiblem Leiter: 1,5 - 2,5mm²
Anschlussquerschnitt bei starrem Leiter: 1,5 - 2,5mm²
Kontaktanzahl: 1
Kontaktart: 1S

Der Planung zu Grunde liegendes Leitfabrikat:
Artikel: EPS410B Hager oder gleichwertig

Angebotenes Fabrikat:

Hersteller: '....................................................'

Typ: '....................................................'

liefern, montieren und betriebsfertig anschließen.
Menge: 1,000 Stk

**03.0011 Hilfsschalter, 1S+1Ö, 4A, 250VAC**
Hilfsschalter, 1S+1Ö, 4A, 250VAC

Gerätemontage: universal
Zusatzeinrichtung: Hilfsschalter
Werkseitig angebaut: nein
Baubreite (TE): 0.5
Anzahl der Kontakte als Schließer: 1
Anzahl der Kontakte als Öffner: 1
Anzahl der Kontakte als Wechsler: 0
Anzahl der Fehlersignalschalter: 0
Bemessungsschaltstrom: 3 A
Bemessungsspannung: 230 V
Spannungsart zur Betätigung: AC
Mit Autotest für Fehlerstromfunktion: nein
Geeignet für max. Polzahl der Hauptkontakteinheit (gesamt): 2

Inklusive allem benötigten Zubehör, Klein- und Verdrahtungsmaterial, sowie liefern und montieren.

Angebotenes Fabrikat:

Hersteller: '....................................................'

Typ: '....................................................'
Menge: 55,000 Stk

**03.0012 Unterspannungsrelais**
Unterspannungsrelais

Unterspannungsrelais, Un x 0,85, 230/400 VAC, 1W

Reiheneinbau-/Aufbaugeräte (EG000062) / Unterspannung-Überwachungsrelais für Reiheneinbau (EC001667)

Elektro-, Automatisierungs- und Prozessleittechnik / Elektroinstallationsanlage, -gerät / Modulares Reiheneinbaugerät für Stromkreisverteiler / Unterspannung-Überwachungsrelais für Reiheneinbau (ecl@ss10.0.1-27-14-23-27 [ACN373011])

Bemessungsspannung:  400 V AC

Bemessungsfrequenz:  50 Hz

Angegebener Messbereich:  3N, 400/230V

Max. Schaltleistung:  1250 VA

Auslöseverzögerung:  500 msHz

Max. elektr. Schalthäufigkeit:  6 c/min

Schutzart:  IP20

Inklusive allem benötigten Zubehör, Klein- und Verdrahtungsmaterial, sowie liefern und montieren.

Angebotenes Fabrikat:

Hersteller: '....................................................'

Typ: '....................................................'
Menge: 7,000 Stk

**03.0013 Leistungsschalter, 3p, 630A**
Leistungsschalter 3-polig, AC-1, nach DIN EN 60947-2, für Anlagen- und Kabelschutz, als Hauptschalter, mit Kipphebel,  in Festeinbautechnik mit Rahmenklemme für Zuleitung 2x3x185/95mm², isolierstoffgekapselt, fingersicher nach DIN EN 50274, mit thermomagnetischem Auslöser,
Schaltspiele elektrisch: 7500
Umgebungstemperatur im Betrieb:
-25°C bis +70°C
Überlastauslöser Ir einstellbar von 500-1000 A
Kurzschlussauslöser Ii einstellbar von 2-12 x In
Bemessungsbetriebsspannung Ue: 400/415V AC
Bemessungsdauerstrom Iu: 630 A
Bemessungskurzschlussausschaltvermögen Icu: 50 kA
Bemessungsstoßspannungsfestigkeit Uimp: 6000V
Abmessungen ca. B x H x T = 90 x 165,4 x 84,5 mm
Anschlussquerschnitt: Cu-Leitung mehrdrähtig: 1 x (120 - 185)mm²

Inklusive allem benötigten Zubehör, Klein- und Verdrahtungsmaterial, sowie liefern und montieren.

Angebotenes Fabrikat:

Hersteller: '....................................................'

Typ: '....................................................'
Menge: 1,000 Stk

**03.0014 Leitungsschutzschalter 1 polig B 10A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 10 A
Auslösercharakteristik: B
Ausschaltvermögen Icn AC nach IEC 60898-1: 6 kA
Ausschaltvermögen Grenzkurzschlussstrom Icu AC IEC
60947-2: 6 kA
Ausschaltvermögen Icn bei 230V AC nach IEC 60898-1: 6
kA
Polanzahl: 1 P
Isolationsspannung: 500 V
Stoßspannungsfestigkeit: 4000 V
Frequenz: 50/60 Hz
Anschlussart: Schraubtechnik
Anschlussquerschn. des Eingangs und Ausgangs mit
Schrauben, bei massivem Leiter: 1/35 mm²
Anschlussquerschn. des Zugangs und Ausgangs mit
Schrauben, bei flexiblem Leiter: 1/25 mm²

Angebotenes Fabrikat:

Hersteller: '....................................................'

Typ: '....................................................'
liefern, montieren und betriebsfertig anschließen.
Menge: 55,000 Stk

**03.0015 Leitungsschutzschalter 1 polig B 16A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 16 A
Auslösercharakteristik: B
Ausschaltvermögen Icn AC nach IEC 60898-1: 6 kA
Ausschaltvermögen Grenzkurzschlussstrom Icu AC IEC
60947-2: 6 kA
Ausschaltvermögen Icn bei 230V AC nach IEC 60898-1: 6
kA
Polanzahl: 1 P
Isolationsspannung: 500 V
Stoßspannungsfestigkeit: 4000 V
Frequenz: 50/60 Hz
Anschlussart: Schraubtechnik
Anschlussquerschn. des Eingangs und Ausgangs mit
Schrauben, bei massivem Leiter: 1/35 mm²
Anschlussquerschn. des Zugangs und Ausgangs mit
Schrauben, bei flexiblem Leiter: 1/25 mm²

Angebotenes Fabrikat:

Hersteller: '....................................................'

Typ: '....................................................'
liefern, montieren und betriebsfertig anschließen.
Menge: 71,000 Stk

**03.0016 Leitungsschutzschalter 3 polig B 16A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 16 A
Auslösercharakteristik: B
Ausschaltvermögen Icn AC nach IEC 60898-1: 6 kA
Polanzahl: 3 P
Isolationsspannung: 500 V
Stoßspannungsfestigkeit: 4000 V
Frequenz: 50/60 Hz
Anschlussart: Schraubtechnik
Anschlussquerschn. des Eingangs und Ausgangs mit
Schrauben, bei massivem Leiter: 1/35 mm²
Anschlussquerschn. des Zugangs und Ausgangs mit
Schrauben, bei flexiblem Leiter: 1/25 mm²

Angebotenes Fabrikat:

Hersteller: '....................................................'

Typ: '....................................................'
liefern, montieren und betriebsfertig anschließen.
Menge: 2,000 Stk

**03.0017 Leitungsschutzschalter 3 polig B 32A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 32 A
Auslösercharakteristik: B
Ausschaltvermögen Icn AC nach IEC 60898-1: 6 kA
Polanzahl: 3 P
Isolationsspannung: 500 V
Stoßspannungsfestigkeit: 4000 V
Frequenz: 50/60 Hz
Anschlussart: Schraubtechnik
Anschlussquerschn. des Eingangs und Ausgangs mit
Schrauben, bei massivem Leiter: 1/35 mm²
Anschlussquerschn. des Zugangs und Ausgangs mit
Schrauben, bei flexiblem Leiter: 1/25 mm²

Angebotenes Fabrikat:

Hersteller: '....................................................'

Typ: '....................................................'
liefern, montieren und betriebsfertig anschließen.
Menge: 1,000 Stk

**03.0018 Leitungsschutzschalter 3 polig C 16A**
Leitungsschutzschalter 3 polig 6kA C-Charakteristik 16A 3 Module

Leitungsschutzschalter nach DIN EN 60898-1 (VDE 0641-11) mit zeitverzögertem thermischen Auslöser für Überlastschutz und elektromagnetischer Auslöser für Kurzschlussschutz. Geeignet zum nachträglichen Anbau von Zusatzeinrichtungen. Beschriftungsmöglichkeit direkt am Gerät und Einzelentnahme aus dem Phasenschienenverbund durch Entriegelung der Hutschienenschnellbefestigung.

Nennstrom: 16 A
Polart: 3P
Auslösecharakteristik: C
Anzahl Module: 3
Ausschaltvermögen Icn AC nach IEC60898-1: 6 kA
Isolationsspannung Ui: 500 V
Stoßspannungsfestigkeit: 4000 V
Anschlussquerschnitt des Eingangs und Ausgangs mit Schrauben, bei massivem Leiter: 1-35 mm²
Anschlussquerschnitt des Eingangs und Ausgangs mit Schrauben, bei flexiblem Leiter: 1-25 mm²
Grad der Verunreinigung nach IEC60664 / IEC60947-2: 2

Angebotenes Fabrikat:

Hersteller: '....................................................'

Typ: '....................................................'
liefern, montieren und betriebsfertig anschließen.
Menge: 12,000 Stk

**03.0019 Leitungsschutzschalter 3 polig C 20A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 20 A
Auslösercharakteristik: C
Ausschaltvermögen Icn AC nach IEC 60898-1: 6 kA
Polanzahl: 3 P
Isolationsspannung: 500 V
Stoßspannungsfestigkeit: 4000 V
Frequenz: 50/60 Hz
Anschlussart: Schraubtechnik
Anschlussquerschn. des Eingangs und Ausgangs mit
Schrauben, bei massivem Leiter: 1/35 mm²
Anschlussquerschn. des Zugangs und Ausgangs mit
Schrauben, bei flexiblem Leiter: 1/25 mm²

Angebotenes Fabrikat:

Hersteller: '....................................................'

Typ: '....................................................'
liefern, montieren und betriebsfertig anschließen.
Menge: 1,000 Stk

**03.0020 Leitungsschutzschalter 3 polig C 25A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 25 A
Auslösercharakteristik: C
Ausschaltvermögen Icn AC nach IEC 60898-1: 6 kA
Polanzahl: 3 P
Isolationsspannung: 500 V
Stoßspannungsfestigkeit: 4000 V
Frequenz: 50/60 Hz
Anschlussart: Schraubtechnik
Anschlussquerschn. des Eingangs und Ausgangs mit
Schrauben, bei massivem Leiter: 1/35 mm²
Anschlussquerschn. des Zugangs und Ausgangs mit
Schrauben, bei flexiblem Leiter: 1/25 mm²

Angebotenes Fabrikat:

Hersteller: '....................................................'

Typ: '....................................................'
liefern, montieren und betriebsfertig anschließen.
Menge: 1,000 Stk

**03.0021 Leitungsschutzschalter 3 polig C 32A**
Leitungsschutzschalter nach DIN EN 60898-1 (VDE 0641-
11), Berührungsschutz IP2x nach DIN VDE 0106 Teil 100
mit VDE Zeichen. LS mit zeitverzögertem thermischen
Auslöser für Überlastschutz und elektromagnetischer
Auslöser für Kurzschlussschutz. Geeignet zum
nachträglichen Anbau von Zusatzeinrichtungen.
Beschriftungsmöglichkeit direkt am Gerät und
Einzelentnahme aus dem Phasenschienenverbund durch
Entriegelung der Hutschienenschnellbefestigung.

Bemessungsbetriebsspannung Ue: 230/400 V
Nennstrom: 32 A
Auslösercharakteristik: C
Ausschaltvermögen Icn AC nach IEC 60898-1: 6 kA
Polanzahl: 3 P
Isolationsspannung: 500 V
Stoßspannungsfestigkeit: 4000 V
Frequenz: 50/60 Hz
Anschlussart: Schraubtechnik
Anschlussquerschn. des Eingangs und Ausgangs mit
Schrauben, bei massivem Leiter: 1/35 mm²
Anschlussquerschn. des Zugangs und Ausgangs mit
Schrauben, bei flexiblem Leiter: 1/25 mm²

Angebotenes Fabrikat:

Hersteller: '....................................................'

Typ: '....................................................'
liefern, montieren und betriebsfertig anschließen.
Menge: 5,000 Stk

**03.0022 Brandschutzschalter, 2polig, B16A, 30mA, Typ A**
Grundfunktion: Brandschutzschalter
Pole: 2-polig
Auslösecharakteristik: B
Anwendung: Schaltgeräte für Wohn- und Zweckbau
Bemessungsstrom In : 16 A
Bemessungsschaltvermögen nach IEC/EN 60898-1 Icn : 10 kA
Bemessungsschaltvermögen nach IEC/EN 61009: 10 kA
Bemessungskurzschlussfestigkeit Icn :10 kA
Bemessungsfehlerstrom IΔN : 0,03 A
Typ: Typ A
Auslösung: unverzögert
Verschienungstyp: ZV-SS
Sortiment: AFDD
Sensitivität: pulsstromsensitiv
Stoßstromfestigkeit bedingt stoßstromfest: 250 A

Technische Daten
Elektrisch
Ausführungen entsprechend IEC/EN 62606 IEC/EN 61009
Aktuelle Prüfzeichen gemäß Aufdruck
Grenzwerte der Betriebsspannung
Sensitivität: pulsstromsensitiv
Bemessungskurzschlussfestigkeit Icn : 10 kA

Inklusive allem benötigten Zubehör, Klein- und Verdrahtungsmaterial, sowie liefern und montieren.

Angebotenes Fabrikat:

Hersteller: '....................................................'

Typ: '....................................................'
Menge: 1,000 Stk

**03.0023 FI/LS, 16A, 30mA**
FI/LS, 16A, 30mA, LS-Kennline-B, 1p+N, FI-Char: A

Grundfunktion FI/LS Kombischutzschalter
Pole: 1-polig+N
Auslösecharakteristik: B
Anwendung: Schaltgeräte für Industrieanwendungen und gehobener Zweckbau
Bemessungsstrom In: 16 A
Bemessungsschaltvermögen nach IEC/EN 61009: 10 kA
Bemessungsfehlerstrom IΔN: 0,03 A
Typ: Typ A
Auslösung: unverzögert
Sortiment: FRBmM
Sensitivität: pulsstromsensitiv
Stoßstromfestigkeit bedingt stoßstromfest: 250 A
Schaltzeichen: FL7

Technische Daten
Elektrisch
Geschützte Pole: 1
Bemessungsspannung nach IEC/EN 60947-2 Un : 240 V AC
Bemessungsfrequenz f: 50 Hz
Bemessungsfehlerstrom IΔn : 30mA
Sensitivität: pulsstromsensitiv
Bemessungsstrom In : 16 A
Auslösecharakteristik: B

Inklusive allem benötigten Zubehör, Klein- und Verdrahtungsmaterial, sowie liefern und montieren.

Angebotenes Fabrikat:

Hersteller: '....................................................'

Typ: '....................................................'
Menge: 26,000 Stk

**03.0024 Fehlerstromschutzschalter 4 polig 25A 30mA Typ A**
Fehlerstrom-Schutzschalter (FI) nach DIN EN 61008-2-1,
VDE 0664 Teil 10 + 11, Berührungsschutz IP2x nach DIN
VDE 0106 Teil 100. Geeignet zum nachträglichen Anbau
von Zusatzeinrichtungen (Montage ohne Werkzeug).
Anschlussklemmen mit Draht-Einschiebe-Schutz, Bi-
Connect-Klemmen unten, externe blaue Test-Taste. Alle
Produkte mit VDE Zeichen. Beschriftungsmöglichkeit
direkt am Gerät.

Bemessungsbetriebsspannung Ue: 230/400 V
Nennstrom: 25 A
Typ des Fehlerstromschutzes: A
Bemessungsfehlerstrom: 30 mA
Polanzahl: 4 P
Isolationsspannung: 500 V
Anschlussart: Schraubtechnik
Anschlussquerschnitt bei flexiblem Leiter: 16mm²
Anschlussquerschnitt bei starrem Leiter: 25mm²
Anzahl Module: 4
Betriebstemperatur: -25 .? 40 °C
Lager-/Transporttemperatur: -55 .? 70 °C

Angebotenes Fabrikat:

Hersteller: '....................................................'

Typ: '....................................................'
liefern, montieren und betriebsfertig anschließen.
Menge: 1,000 Stk

**03.0025 Fehlerstromschutzschalter 4 polig 40A 30mA Typ A**
Fehlerstrom-Schutzschalter (FI) nach DIN EN 61008-2-1,
VDE 0664 Teil 10 + 11, Berührungsschutz IP2x nach DIN
VDE 0106 Teil 100. Geeignet zum nachträglichen Anbau
von Zusatzeinrichtungen (Montage ohne Werkzeug).
Anschlussklemmen mit Draht-Einschiebe-Schutz, Bi-
Connect-Klemmen unten, externe blaue Test-Taste. Alle
Produkte mit VDE Zeichen. Beschriftungsmöglichkeit
direkt am Gerät.

Bemessungsbetriebsspannung Ue: 230/400 V
Nennstrom: 40 A
Typ des Fehlerstromschutzes: A
Bemessungsfehlerstrom: 30 mA
Polanzahl: 4 P
Isolationsspannung: 500 V
Anschlussart: Schraubtechnik
Anschlussquerschnitt bei flexiblem Leiter: 16mm²
Anschlussquerschnitt bei starrem Leiter: 25mm²
Anzahl Module: 4
Betriebstemperatur: -25 .? 40 °C
Lager-/Transporttemperatur: -55 .? 70 °C

Angebotenes Fabrikat:

Hersteller: '....................................................'

Typ: '....................................................'
liefern, montieren und betriebsfertig anschließen.
Menge: 19,000 Stk

**03.0026 Fehlerstromschutzschalter 4 polig 63A 30mA Typ A**
Fehlerstrom-Schutzschalter (FI) nach DIN EN 61008-1 (VDE 0664-10), DIN EN 61008-2-1 (VDE 0664-11) mit Bi-Connect-Klemmen unten, externe blaue Test-Taste und Fehlerstromanzeige. Geeignet zum nachträglichen Anbau von Zusatzeinrichtungen. Anschlussklemmen mit Draht-Einschiebe-Schutz, Beschriftungsmöglichkeit direkt am Gerät.

Polart: 3P+N
Nennstrom: 63 A
Bemessungsfehlerstrom Idn: 30 mA
Isolationsspannung Ui: 500 V
Anzahl Module: 4
Typ des Fehlerstromschutzes: A
Anschlussquerschnitt des Eingangs und Ausgangs mit Schrauben, bei flexiblem Leiter: 1 - 16 mm²

Angebotenes Fabrikat:

Hersteller: '....................................................'

Typ: '....................................................'
liefern, montieren und betriebsfertig anschließen.
Menge: 4,000 Stk

**03.0027 Lasttrennschalter für Sicherungen D02 E18 63A AC400V 3polig+N Hutschiene**
D0-Sicherungslasttrennschalter vierpolig schaltbar, 3Phasig+Neutralleiter, für D02 Sicherungen, für Hutschienenmontage. Mit Meldesystem für Sicherungsausfall durch LED. Schraubkappenlose Stecktechnik bietet werksseitigen dauerhaften Kontaktdruck. Keine Kontaktlockerung während des Betriebes. Abschließbar mit Vorhängeschloss und plombierbar. Entnehmbarer Sicherungsstecker mit Fingerschutz. Entspricht der Gerätenorm IEC 60947-3.

Länge: 44 mm
Höhe über N.N.: 2000 m
Drehmoment: 3,3Nm
Frequenz: 50 Hz
Höhe installiertes Produkt: 85 mm
Nennstrom für Sicherungseinsätze: 20 / 25 / 32 / 35 / 40 / 50 / 63 A
Schutzart: IP20
Anzahl der Pole Produktion: 1
Breite installiertes Produkt: 108 mm
Gewicht: 0,48 kg
Nennstrom: 63 A
Montageart: Trag-/Hutschiene 35/15 mm TS35 nach DIN EN50022
Polanzahl: 4 P
Gerätelebensdauer, elektrische Schaltspiele: 1500
Gerätelebensdauer mechanische Schaltspiele: 8500
Tiefe installiertes Produkt: 70 mm
Gesamtverlustleistung unter Nennstrom: 6,6 W
Verlustleistung des Gerätes + einer mittleren Leitungslänge von 0,7m/pol: 19,8 W
Anschlussquerschnitt bei flexiblem Leiter: 1,5 - 35mm²
Werkstoff: Kunststoff
Sicherungsgröße: D02
Klemmenart bei den Eingängen: Käfigklemmen
Klemmenart der Ausgänge: Käfigklemmen
Polart: 3P+N
Bemessungsbetriebsspannung Ue: 400 V
Isolationsspannung: 800 V
Stoßspannungsfestigkeit: 6000 V
Anschlussquerschnitt bei starrem Leiter: 1,5 - 35mm²

Angebotenes Fabrikat:

Hersteller: '....................................................'

Typ: '....................................................'
liefern, montieren und betriebsfertig anschließen.
Menge: 10,000 Stk

**03.0028 Reiter-Sicherungssockel, 3p, 63A, 400V, E18/D02,**
Sortiment: 60-mm-System, 185-mm-System
Grundfunktion: Sammelschienen- Sicherungsmaterial
Untersortiment: D-Reitersicherungsgeräte Grundgeräte
Beschreibung: inklusive Berührungsschutzabdeckung mit Stirn- und Fußplatte Lieferung leer, ohne Schraubkappen, mit Bezeichnungsschild
Ausführung: Hülsen-Passeinsatz
Bemessungsbetriebsstrom (Ie): 63 A
Bemessungsbetriebsspannung (Ue): 400 V AC
Baugröße: E18, D 02
Aufbaubreite: 27 mm
verwendbar für:
- 12x5/10
- 20 x 5/10
- 25 x 5/10
- 30 x 5/10
verwendbar für: Doppel-T-Profil

Technische Daten

Allgemeines
Normen und Bestimmungen: Ausführung nach IEC/EN 60269-1, VDE 0636 Teil 301
Klimafestigkeit:
- Feuchte Wärme, konstant, nach IEC 60068-2-78
- Feuchte Wärme, zyklisch, nach IEC 60068-2-30
Umgebungstemperatur: -25 - +55
Schienenmittenabstand: 60 mm
Einbaulage: senkrecht oder waagerecht
Überspannungskategorie/Verschmutzungsgrad: III/3
Schutzart: IP20 eingebaut
Bemessungsfrequenz (f): 40 - 60 Hz
Bemessungsstoßspannungsfestigkeit (Uimp): 6 kV
Schienenmittenabstand: 60 mm
Überspannungskategorie/Verschmutzungsgrad: III/3

Elektrische Daten

Pole: 3
Bemessungsbetriebsspannung (Ue): V
Bemessungsbetriebsspannung (Ue): 400 V AC
Bedingter Bemessungskurzschlussstrom geprüft mit Einsätzen (Iq): 50 kA
Bemessungsfrequenz (f): 40-60 Hz
Bemessungsbetriebsstrom (Ie): 63 A
konventioneller thermischer Strom (Ith): 63 A
Betriebsart: Dauerbetrieb
Überspannungskategorie: IV
Bemessungsstoßspannungsfestigkeit (Uimp): 6 kV
Baugröße: E18, D 02

Anschlussquerschnitte
Rahmenklemme
eindrähtig: 1.5 - 35 mm²
Überspannungskategorie/Verschmutzungsgrad: III/3

Inklusive Passschrauben, Sicherungseinsätze, Schraubkappen und allem benötigten Zubehör, Klein- und Verdrahtungsmaterial, sowie liefern und montieren.

Angebotenes Fabrikat:

Hersteller: '....................................................'

Typ: '....................................................'
liefern, montieren und betriebsfertig anschließen.
Menge: 35,000 Stk

**03.0029 Sicherungssockel D02 63A 3polig Hutschiene**
24 Reiter-Sicherungssockel, 3p, 63A, 400V, E18/D02, 27mm  1,000 Stk 68,03 68,03  68,03  1.020,45  Position Nein
D02-Sicherungssockel mit Abdeckung und Schraubeinsatz für Hutschienenmontage. Geeignet für Sicherungseinsätze und Hülsen-Pass Einsätze.

Nennstrom: 63 A
Nennstrom für Sicherungseinsätze: 2 / 4 / 6 / 10 / 13 / 16 / 20 / 25 / 35 / 50 / 63 A
Montageart: DIN Hutschiene (REG)
Polanzahl: 3 P
Sicherungsgröße: D02
Polart: 3 P
Bemessungsbetriebsspannung Ue: 0 / 400 V

Angebotenes Fabrikat:

Hersteller: '....................................................'

Typ: '....................................................'
liefern, montieren und betriebsfertig anschließen.
liefern inkl. Sicherungseinsatz D02, montieren und betriebsfertig anschließen.
Menge: 4,000 Stk

**03.0030 NH-Sicherungslastschaltleisten Größe 00 (160A)**
NH-Sicherungslastschaltleisten Größe 00 (160A)

3-polige NH-Sicherungslastschaltleiste, Größe 00 (160A),
Bemessungsbetriebsstrom Ie: 160 A
zum Aufbau auf Sammelschiene,
mit Adapter für Sammelschiene,
mit Anschlussraumabdeckung
bohrungslose Montage mit Krallenklemmen

bei Dauerbetrieb von mehreren Geräten nebeneinander ist der Bemessungsbelastungsfaktor nach IEC/EN61439 zu beachten

Inklusive allem benötigten Zubehör, Klein- und Verdrahtungsmaterial, sowie liefern und montieren.

oder gleichwertig
Angebotenes Fabrikat:

Hersteller: '....................................................'

Typ: '....................................................'
Menge: 12,000 Stk

**03.0031 NH-Sicherungslastschaltleisten Größe 1 (250A)**
NH-Sicherungslastschaltleisten Größe 1 (250A)

3-polige NH-Sicherungslastschaltleiste, Größe 1 (250A),
Bemessungsbetriebsstrom Ie: 250 A
zum Aufbau auf Sammelschiene,
mit Anschlussraumabdeckung
bohrungslose Montage mit Krallenklemmen

bei Dauerbetrieb von mehreren Geräten nebeneinander ist der Bemessungsbelastungsfaktor nach IEC/EN61439 zu beachten

Inklusive allem benötigten Zubehör, Klein- und Verdrahtungsmaterial, sowie liefern und montieren.

Angebotenes Fabrikat:

Hersteller: '....................................................'

Typ: '....................................................'
Menge: 4,000 Stk

**03.0032 NH-Sicherungslastschaltleisten Größe 2 (400A)**
NH-Sicherungslastschaltleisten Größe 2 (400A)

3-polige NH-Sicherungslastschaltleiste, Größe 2 (400A),
Bemessungsbetriebsstrom Ie: 400 A
zum Aufbau auf Sammelschiene,
mit Anschlussraumabdeckung
bohrungslose Montage mit Krallenklemmen

bei Dauerbetrieb von mehreren Geräten nebeneinander ist der Bemessungsbelastungsfaktor nach IEC/EN61439 zu beachten

Inklusive allem benötigten Zubehör, Klein- und Verdrahtungsmaterial, sowie liefern und montieren.

Angebotenes Fabrikat:

Hersteller: '....................................................'

Typ: '....................................................'
Menge: 1,000 Stk

**03.0033 Energiezähler 3phasig, direkt 125A, 6M, MBUS, MID**
Energiezähler zur 4-Quadrantenmessung mit folgenden
Genauigkeitsklassen: Wirkenergie Class B nach DIN EN
50470-3, Wirkleistung Class 1 nach IEC 62053-21,
Wirkleistung Class 1 nach IEC 61557-12 und
Blindleistung Class 2 nach IEC 62053-23. Der
Zweirichtungszähler wird ab Werk MID zertifiziert (ein
Plombierset im Lieferumfang enthalten) und enthält
einen rücksetzbaren Teilzähler. Zur Messung von
Energiebezug- und Energielieferung in allen
Netzsystemen geeignet. 2 Tarifzählungen über 230 V AC
oder Mbus ansteuerbar. Digitales Display mit
Beleuchtung zur Anzeige von bezogener und gelieferter
Wirk- (kWh) und Blindenergie (kvarh) für alle Tarife.
Zusätzlich werden je Außenleiter die Echtzeitmesswerte
für Wirkleistung (kW), Blindleistung (kvar),
Scheinleistung (kVA), Spannung (V), Strom (A),
Leistungsfaktor, Frequenz (Hz) und Tarif in einer
Auflösung bis zu 9 Stellen inklusive zwei
Nachkommastellen angezeigt. Neben den zuvor genannten
Messwerten können über Mbus auf die aktuellen Summen-
Messwerte von Wirkleistung (kW), Blindleistung (kvar)
und Scheinleistung (kVA) zugegriffen werden. Alle
Messwerte und Energiewerte für Tarif1 und Tarif2 können
zusätzlich über eine IR-Schnittstelle ausgegeben
werden. Verdrahtungsfehler und Anschlussfehler werden
angezeigt und die Messdaten werden periodisches
abgespeichert.

Anzahl Module: 6
Polanzahl: 4 P
Betriebstemperatur: -25 .? 55 °C
Lager-/Transporttemperatur: -25 .? 70 °C
Leistungsaufnahme: 2 VA
Max. Strom (I max) des Messkreises: 125 A
Zertifiziert: MID (Measuring Instruments Directive)
Genauigkeitsklasse: B
Schutzart: IP20
Montageart: DIN Hutschiene (REG)

Angebotenes Fabrikat:

Hersteller: '....................................................'

Typ: '....................................................'

liefern, montieren und betriebsfertig anschließen.
Menge: 10,000 Stk

**03.0034 Energiezähler 3phasig für Wandlerverhältnis 1A oder 5A, 4M,**
Energiezähler 3phasig für Wandlerverhältnis 1A oder 5A, 4M, MBUS, MID

Energiezähler zur 4-Quadrantenmessung mit folgenden Genauigkeitsklassen: Wirkenergie Class B nach DIN EN 50470-3, Wirkleistung Class 1 nach IEC 62053-21, Wirkleistung Class 1 nach IEC 61557-12 und Blindleistung Class 2 nach IEC 62053-23. Der Zweirichtungszähler wird ab Werk MID zertifiziert (ein Plombierset im Lieferumfang enthalten) und enthält einen rücksetzbaren Teilzähler. Zur Messung von Energiebezug- und Energielieferung in allen Netzsystemen geeignet. 2 Tarifzählungen über 230 V AC oder Mbus ansteuerbar. Digitales Display mit Beleuchtung zur Anzeige von bezogener und gelieferter Wirk- (kWh) und Blindenergie (kvarh) für alle Tarife. Zusätzlich werden je Außenleiter die Echtzeitmesswerte für Wirkleistung (kW), Blindleistung (kvar), Scheinleistung (kVA), Spannung (V), Strom (A), Leistungsfaktor, Frequenz (Hz) und Tarif in einer Auflösung bis zu 9 Stellen inklusive zwei Nachkommastellen angezeigt. Neben den zuvor genannten Messwerten können über Mbus auf die aktuellen Summen-Messwerte von Wirkleistung (kW), Blindleistung (kvar) und Scheinleistung (kVA) zugegriffen werden. Alle Messwerte und Energiewerte für Tarif1 und Tarif2 können zusätzlich über eine IR-Schnittstelle ausgegeben werden. Verdrahtungsfehler und Anschlussfehler werden angezeigt und die Messdaten werden periodisches abgespeichert.

Bussystem: M-BUS
Anzahl Module: 4
Messsystem: Messwandler
Frequenzmessbereich: 45 - 65 Hz
Genauigkeitsklasse: B
Schutzart IP: IP20
Betriebstemperatur: -25 - 55 °C
Lager-/Transporttemperatur: -25 - 70 °C
Leistungsaufnahme VA: 2 VA

Angebotenes Fabrikat:

Hersteller: '....................................................'

Typ: '....................................................'
liefern inkl. Vorsicherung für Messgerät, montieren und betriebsfertig anschließen.
Menge: 5,000 Stk

### Gewerk 04 Verlegesysteme und Zubehör

*Hinweis: Hinweise zu Kabeltragsystemen*
Die Kabeltragsysteme sind komplett einschließlich allem
Zubehör, wie z.B. Kopfplatten, Stiele, Ausleger,
Formteile, Kantenschutz, Trennsteg usw., sowie
sämtlichen Kleinteilen, anzubieten. Im Detail nicht
aufgeführte aber notwendige Komponenten sind mit zu
liefern und mit den Einheitspreisen abgegolten. Die
Befestigungsregelabstände der Hersteller sind
einzuhalten. Weiteres Befestigungsmaterial wird nicht
vergütet.

Es sind ausschließlich typgeprüfte Verlegesysteme
bezogen auf die Montage und die verwendeten Kabel/
Leitungen zu verwenden. Funktionserhalts Kabel- /
Leitungen, Verlege- und Befestigungssysteme, welche
einer zertifizierten Typprüfung  unterliegen, sind auch
durchgängig als geprüfte Systeme anzubieten.

**04.0001 Leitungsführungskanal 24/20**
Installationskanal als Leitungsführungskanal DIN VDE
0604, Aussenmass H/B mind. 24/20 mm, aus PVC hart,
inkl. allen erforderlichen Formstücken  sowie Zubehörteilen, auf Mauerwerk, auf Beton oder Trockenbauwände, liefern und betriebsfertig montieren.
Menge: 15,000 m

**04.0002 Leitungsführungskanal 30/30**
Installationskanal als Leitungsführungskanal DIN VDE
0604, Aussenmass H/B mind. 30/30 mm, aus PVC hart,
inkl. allen erforderlichen Formstücken  sowie Zubehörteilen, auf Mauerwerk, auf Beton oder Trockenbauwände, liefern und betriebsfertig montieren.
Menge: 10,000 m

**04.0003 Leitungsführungskanal 64/60**
Installationskanal als Leitungsführungskanal DIN VDE
0604, Aussenmass H/B mind. 64/60 mm, aus PVC hart,
inkl. allen erforderlichen Formstücken  sowie Zubehörteilen, auf Mauerwerk, auf Beton oder Trockenbauwände, liefern und betriebsfertig montieren.
Menge: 5,000 m

**04.0004 Leitungsführungskanal 64/150**
Installationskanal als Leitungsführungskanal DIN VDE
0604, Aussenmass H/B mind. 64/150 mm, aus PVC hart,
inkl. Trennstege und allen erforderlichen Formstücken  sowie Zubehörteilen, auf Mauerwerk, auf Beton oder Trockenbauwände, liefern und betriebsfertig montieren.
Menge: 5,000 m

**04.0005 Leitungsführungskanal 64/200**
Installationskanal als Leitungsführungskanal DIN VDE
0604, Aussenmass H/B mind. 64/200 mm, aus PVC hart,
inkl. Trennstege und allen erforderlichen
Formstücken  sowie Zubehörteilen, auf Mauerwerk, Beton oder Trockenbauwänd, liefern und betriebsfertig montieren.
Menge: 8,000 m

**04.0006 Brüstungskanal 70 / 170**
Wand- und Brüstungskanal, Kunststoffkanalunterteil und
Kanaloberteil aus PVC hart
einschl. Trennstege und Kunststoffdeckel 80 mm breit,
Farbe: reinweiß,
liefern und betriebsfertig montieren.
Menge: 45,000 m

**04.0007 Endstück Brüstungskanal 70 / 170**
Endstück des zuvor beschriebenen Wand- und Brüstungskanal, Kunststoffkanalunterteil und
Kanaloberteil aus PVC hart
Farbe: reinweiß,
liefern und betriebsfertig montieren.
Menge: 5,000 Stk

**04.0008 Vormstück Brüstungskanal 70 / 170**
T-Stück des zuvor beschriebenen Wand- und Brüstungskanal, Kunststoffkanalunterteil und
Kanaloberteil aus PVC hart
Farbe: reinweiß,
liefern und betriebsfertig montieren.
Menge: 5,000 Stk

**04.0009 Gehrungsschnitte**
Mischpreis für alle erforderlichen Gehrungsschnitte an
zuvor genannten Leitungsführungs-, Wand- und
Brüstungskanälen anstelle von Flachwinkel, Innen- bzw.
Außeneck. Die Schnitte sind mit geeignetem Werkzeug
auszuführen. (z.B. Kappsäge) Handschnitte sind nicht
zulässig.
Menge: 1,000 Stk

*Hinweis: Elektro- Installationsrohre flex*

**04.0010 Isolierstoffrohr, FBY, M 25**
Position wie zuvor beschrieben, jedoch als M 25.
in Teillängen liefern und montieren.
Menge: 200,000 m

*Hinweis: Elektro- Installationsrohre starr*

**04.0011 Isolierstoffrohr, PVC, M 20**
Position wie zuvor beschrieben, jedoch als M 20.
in Teillängen liefern und montieren.
Menge: 500,000 m

**04.0012 Isolierstoffrohr, PVC, M 25**
Position wie zuvor beschrieben, jedoch als M 25.
in Teillängen liefern und montieren.
Menge: 200,000 m

**04.0013 Isolierstoffrohr, PVC, M 32**
Position wie zuvor beschrieben, jedoch als M 32.
in Teillängen liefern und montieren.
Menge: 100,000 m

**04.0014 Isolierstoffrohr, PVC, M 40**
Isolierstoffrohr, DIN VDE 0605, aus PVC hart,
mittelschwer, starr, ACF, Grösse M 40, Verlegung offen,
mit Abstandsschellen, max. Schellenabstand =
25facherRohrdurchmesser incl. Schellen, Muffen, Bögen
und Befestigungs Materialien liefern und montieren.
Menge: 50,000 m

*Hinweis: Stahlpanzer-Steckrohr feuerverzinkt, ohne Isolation*
Stahlpanzer-Steckrohr feuerverzinkt, ohne Isolation,
DIN 49020 für schwere mechan. Beanspruchung mit anteiligen Verbindungsmuffen und Rohrendtüllen,
mit 3 St/m Befestigungs- oder Trägerklammern, in Teillängen liefern und verlegen als:

**04.0015 M 20 Stahlpanzer-Steckrohr**
Menge: 30,000 lfdm

**04.0016 M 25 Stahlpanzer-Steckrohr**
Menge: 15,000 lfdm

**04.0017 M 32 Stahlpanzer-Steckrohr**
Menge: 10,000 lfdm

**04.0018 M 40 Stahlpanzer-Steckrohr**
Menge: 10,000 lfdm

*Hinweis: Gitterrinnen-System*

**04.0019 Gitterrinne 200**
Deckenträger nach DIN EN IEC 61537, W-förmig, aus Stahldrähten für abgehängte Deckenkonstruktionen und/oder zur direkten Befestigung an der Decke,
Zur Verwendung für Unterdecken mit brandschutztechnischen
Zur Verwendung im Funktionserhalt

Nennmaße Höhe H (außen) x Breite B (außen) : 55 x 200 mm
Längsdraht-Ø : 5 mm
Längsdrahtabstand : 11,5 mm
Querdraht-Ø : 4 mm
Querdrahtabstand : 211 mm
Nutzbarer Querschnitt : 2280 mm²
inkl. geeignete Verbinder
Werkstoff : Stahl, drahtverzinkt nach DIN EN 10244-2
liefern und montieren.
Menge: 300,000 m

**04.0020 Gitterrinne 400**
Deckenträger nach DIN EN IEC 61537, W-förmig, aus Stahldrähten für abgehängte Deckenkonstruktionen und/oder zur direkten Befestigung an der Decke,
Zur Verwendung für Unterdecken mit brandschutztechnischen
Zur Verwendung im Funktionserhalt

Nennmaße Höhe H (außen) x Breite B (außen) : 55 x 300 mm
Längsdraht-Ø : 5 mm
Längsdrahtabstand : 11,5 mm
Querdraht-Ø : 5 mm
Querdrahtabstand : 211 mm
Nutzbarer Querschnitt : 5280 mm²
inkl. geeignete Verbinder
Werkstoff : Stahl, drahtverzinkt nach DIN EN 10244-2
liefern und montieren.
Menge: 200,000 m

*Hinweis: Kabelklammer*

**04.0021 Kabelklammer einseitig**
Kabelklammer aus Polyacetal, grau RAL 7035 Klemmhöhe
9mm länge 140mm Ausführung: einseitig, liefern und
montieren
Menge: 550,000 Stk

**04.0022 Kabelklammer beidseitig**
Kabelklammer aus Polyacetal, grau RAL 7035 Klemmhöhe
9mm länge 140mm, Ausführung: beidseitig, liefern und
montieren
Menge: 600,000 Stk

*Hinweis: Sammelhalterungen*

**04.0023 Sammelhalterung bis 15**
Sammelhalterung, Kunststoff, Befestigung an Wand und
Decke, Fassungsvermögen: 15xNYM 3x1,5 liefern und
montieren.
Menge: 400,000 Stk

**04.0024 Sammelhalterung bis 30**
Sammelhalterung, Kunststoff, Befestigung an Wand und
Decke, Fassungsvermögen: 30xNYM 3x1,5 liefern und
montieren.
Menge: 1200,000 Stk

**04.0025 Sammelhalterung bis 70**
Sammelhalterung, Kunststoff, Befestigung an Wand und
Decke, Fassungsvermögen: 70xNYM 3x1,5 liefern und
montieren.
Menge: 300,000 Stk

*Hinweis: Stahlblechsammelhalter E30*

**04.0026 Stahlblech Sammelhalter 15, E30**
Stahlblech Sammelhalter für Funktionserhaltstrassen mit
30 Minuten Feuerwiederstanddauer (E30) zur Aufnahme von
bis zu 15 Stück NHXHX 3x1,5qmm inkl. Langwanne und
typgeprüften Befestigungssystemen, betriebsfertig
liefern und in Abhangdecken sowie unter Rohbetondecken
montieren.
Menge: 250,000 Stk

**04.0027 Stahlblech Sammelhalter 30, E30**
Stahlblech Sammelhalter für Funktionserhaltstrassen mit
30 Minuten Feuerwiederstanddauer (E30) zur Aufnahme von
bis zu 30 Stück NHXHX 3x1,5qmm inkl. Langwanne und
typgeprüften Befestigungssystemen, betriebsfertig
liefern und in Abhangdecken sowie unter Rohbetondecken
montieren.
Menge: 20,000 Stk

*Hinweis: Kabeltragsysteme*

**04.0028 Kabelrinne 60 mm x 100 mm**
Mittelschwere Kabelrinne, Höhe 60 mm, 100 mm, nach
DIN EN 61537 VDE-zertifiziert, mit Schnellverbindungs-
System, inklusive aller bereits integrierten
Verbindungsbauteile zur zeitsparenden und
wirtschaftlichen Installation. Steckrichtung von oben
für verbesserte Tragfähigkeit. Potentialausgleich nach
DIN EN 61573 ohne Zusatzbauteile sowie ohne
Verschraubung. Quersickung zur Stabilisierung.
Erhöhter Lochanteil nach VdS-Richtlinie und zur
verbesserten Kabelbelüftung. Besonders ökologisch
durch CO2-Einsparung bei der Fertigung.

Korrosionsschutz: tauchfeuerverzinkt nach DIN EN ISO 1461
Blechstärke: 1 mm
Seitenhöhe: 60 mm
Breite: 100 mm
Länge: 3050 mm
Tragfähigkeit: 1,5 kN/m bei Stützabstand 1,5m

liefern inkl. aller erforderlichen Verbindungs- und
Befestigungsmaterialien und montieren.
Menge: 10,000 m

**04.0029 Kabelrinne 60 mm x 200 mm**
Mittelschwere Kabelrinne, Höhe 60 mm, 200 mm, nach
DIN EN 61537 VDE-zertifiziert, mit Schnellverbindungs-
System, inklusive aller bereits integrierten
Verbindungsbauteile zur zeitsparenden und
wirtschaftlichen Installation. Steckrichtung von oben
für verbesserte Tragfähigkeit. Potentialausgleich nach
DIN EN 61573 ohne Zusatzbauteile sowie ohne
Verschraubung. Quersickung zur Stabilisierung.
Erhöhter Lochanteil nach VdS-Richtlinie und zur
verbesserten Kabelbelüftung. Besonders ökologisch
durch CO2-Einsparung bei der Fertigung.

Korrosionsschutz: tauchfeuerverzinkt nach DIN EN ISO 1461
Blechstärke: 1 mm
Seitenhöhe: 60 mm
Breite: 200 mm
Länge: 3050 mm
Tragfähigkeit: 1,5 kN/m bei Stützabstand 1,5m

liefern inkl. aller erforderlichen Verbindungs- und
Befestigungsmaterialien und montieren.
Menge: 200,000 m

**04.0030 Kabelrinne 60 mm x 300 mm**
Mittelschwere Kabelrinne, Höhe 60 mm, 300 mm, nach
DIN EN 61537 VDE-zertifiziert, mit Schnellverbindungs-
System, inklusive aller bereits integrierten
Verbindungsbauteile zur zeitsparenden und
wirtschaftlichen Installation. Steckrichtung von oben
für verbesserte Tragfähigkeit. Potentialausgleich nach
DIN EN 61573 ohne Zusatzbauteile sowie ohne
Verschraubung. Quersickung zur Stabilisierung.
Erhöhter Lochanteil nach VdS-Richtlinie und zur
verbesserten Kabelbelüftung. Besonders ökologisch
durch CO2-Einsparung bei der Fertigung.

Korrosionsschutz: tauchfeuerverzinkt nach DIN EN ISO 1461
Blechstärke: 1 mm
Seitenhöhe: 60 mm
Breite: 300 mm
Länge: 3050 mm
Tragfähigkeit: 1,5 kN/m bei Stützabstand 1,5m

liefern inkl. aller erforderlichen Verbindungs- und
Befestigungsmaterialien und montieren.
Menge: 100,000 m

**04.0031 Kabelrinne 60 mm x 400 mm**
Schwere Kabelrinne nach DIN EN 61537 VDE-zertifiziert,
Höhe 60 mm, Breite 400 mm, mit Schnellverbindungs-
System, inklusive aller bereits integrierten
Verbindungsbauteile zur zeitsparenden und
wirtschaftlichen Installation. Steckrichtung von oben
für verbesserte Tragfähigkeit. Potentialausgleich nach
DIN EN 61573 ohne Zusatzbauteile sowie ohne
Verschraubung. Quersickung zur Stabilisierung.
Erhöhter Lochanteil nach VdS-Richtlinie und zur
verbesserten Kabelbelüftung. Besonders ökologisch
durch CO2-Einsparung bei der Fertigung.

Korrosionsschutz: tauchfeuerverzinkt nach DIN EN ISO 1461
Blechstärke: 1,5 mm
Seitenhöhe: 60 mm
Breite: 400 mm
Länge: 3050 mm
Tragfähigkeit: 2,7 kN/m bei Stützabstand 1,5m

liefern inkl. aller erforderlichen Verbindungs- und
Befestigungsmaterialien und montieren.
Menge: 200,000 m

**04.0032 Kabelrinne 60 mm x 500 mm**
Schwere Kabelrinne nach DIN EN 61537 VDE-zertifiziert,
Höhe 60 mm, Breite 500 mm, mit Schnellverbindungs-
System, inklusive aller bereits integrierten
Verbindungsbauteile zur zeitsparenden und
wirtschaftlichen Installation. Steckrichtung von oben
für verbesserte Tragfähigkeit. Potentialausgleich nach
DIN EN 61573 ohne Zusatzbauteile sowie ohne
Verschraubung. Quersickung zur Stabilisierung.
Erhöhter Lochanteil nach VdS-Richtlinie und zur
verbesserten Kabelbelüftung. Besonders ökologisch
durch CO2-Einsparung bei der Fertigung.

Korrosionsschutz: tauchfeuerverzinkt nach DIN EN ISO 1461
Blechstärke: 1,5 mm
Seitenhöhe: 60 mm
Breite: 500 mm
Länge: 3050 mm
Tragfähigkeit: 2,6 kN/m bei Stützabstand 1,5m

liefern inkl. aller erforderlichen Verbindungs- und
Befestigungsmaterialien und montieren.
Menge: 10,000 m

**04.0033 Kabelrinne 60 mm x 600 mm**
Schwere Kabelrinne nach DIN EN 61537 VDE-zertifiziert,
Höhe 60 mm, Breite 600 mm, mit Schnellverbindungs-
System, inklusive aller bereits integrierten
Verbindungsbauteile zur zeitsparenden und
wirtschaftlichen Installation. Steckrichtung von oben
für verbesserte Tragfähigkeit. Potentialausgleich nach
DIN EN 61573 ohne Zusatzbauteile sowie ohne
Verschraubung. Quersickung zur Stabilisierung.
Erhöhter Lochanteil nach VdS-Richtlinie und zur
verbesserten Kabelbelüftung. Besonders ökologisch
durch CO2-Einsparung bei der Fertigung.

Korrosionsschutz: tauchfeuerverzinkt nach DIN EN ISO 1461
Blechstärke: 1,5 mm
Seitenhöhe: 60 mm
Breite: 600 mm
Länge: 3050 mm
Tragfähigkeit: 2,6 kN/m bei Stützabstand 1,5m

liefern inkl. aller erforderlichen Verbindungs- und
Befestigungsmaterialien und montieren.
Menge: 20,000 m

**04.0034 Gehrungsschnitte**
Mischpreis für alle erforderlichen Gehrungsschnitte an
zuvor genannten Kabeltragsysteme anstelle von Flachwinkel, Innen- bzw. Außeneck. Die Schnitte sind mit geeignetem Werkzeug auszuführen. Handschnitte sind nicht zulässig.
Menge: 15,000 Stk

**04.0035 Trennsteg 45 mm**
Trennsteg 45 mm, zur Trennung von Kabeln und Leitungen mit unterschiedlichen Spannungen oder Funktionen. Möglichkeit zur zeitsparenden schraubenlosen Befestigung auf Kabelrinnen, Kabelleitern und Gitterrinnen mittels Klemmstücken.

Korrosionsschutz: bandverzinkt nach DIN EN 10346
Seitenhöhe: 45 mm
Länge: 3000 mm

liefern inkl. aller erforderlichen Verbindungs- und
Befestigungsmaterialien und montieren.
Menge: 150,000 m

**04.0036 Kabelrinnen-Formteil Bogen 90°, 60 mm x 100 mm**
Kabelrinnenbogen 90°, 60 mm x 100 mm, Ausführung Magic
mit Schnellverbindungssystem inklusive aller
relevanten Verbindungsbauteile zur zeitsparenden und
wirtschaftlichen Installation. Steckrichtung von oben
für verbesserte Tragfähigkeit. Potentialausgleich nach
DIN EN 61573 ohne Zusatzbauteile sowie ohne
Verschraubung.

Korrosionsschutz: tauchfeuerverzinkt nach DIN EN ISO 1461
Blechstärke: 1,25 mm
Seitenhöhe: 60 mm
Breite: 100 mm

liefern inkl. aller erforderlichen Verbindungs- und
Befestigungsmaterialien und montieren.
Menge: 2,000 Stk

**04.0037 Kabelrinnen-Formteil Bogen 90°, 60 mm x 200 mm**
Kabelrinnenbogen 90°, 60 mm x 200 mm, Ausführung Magic
mit Schnellverbindungssystem inklusive aller
relevanten Verbindungsbauteile zur zeitsparenden und
wirtschaftlichen Installation. Steckrichtung von oben
für verbesserte Tragfähigkeit. Potentialausgleich nach
DIN EN 61573 ohne Zusatzbauteile sowie ohne
Verschraubung.

Korrosionsschutz: tauchfeuerverzinkt nach DIN EN ISO 1461
Blechstärke: 1,25 mm
Seitenhöhe: 60 mm
Breite: 200 mm

liefern inkl. aller erforderlichen Verbindungs- und
Befestigungsmaterialien und montieren.
Menge: 4,000 Stk

**04.0038 Kabelrinnen-Formteil Bogen 90°, 60 mm x 300 mm**
Kabelrinnenbogen 90°, 60 mm x 300 mm, Ausführung Magic
mit Schnellverbindungssystem inklusive aller
relevanten Verbindungsbauteile zur zeitsparenden und
wirtschaftlichen Installation. Steckrichtung von oben
für verbesserte Tragfähigkeit. Potentialausgleich nach
DIN EN 61573 ohne Zusatzbauteile sowie ohne
Verschraubung.

Korrosionsschutz: tauchfeuerverzinkt nach DIN EN ISO 1461
Blechstärke: 1,25 mm
Seitenhöhe: 60 mm
Breite: 300 mm

liefern inkl. aller erforderlichen Verbindungs- und
Befestigungsmaterialien und montieren.
Menge: 6,000 Stk

**04.0039 Kabelrinnen-Formteil Bogen 90°, 60 mm x 400 mm**
Kabelrinnenbogen 90°, 60 mm x 400 mm, Ausführung Magic
mit Schnellverbindungssystem inklusive aller
relevanten Verbindungsbauteile zur zeitsparenden und
wirtschaftlichen Installation. Steckrichtung von oben
für verbesserte Tragfähigkeit. Potentialausgleich nach
DIN EN 61573 ohne Zusatzbauteile sowie ohne
Verschraubung.

Korrosionsschutz: tauchfeuerverzinkt nach DIN EN ISO 1461
Blechstärke: 1,25 mm
Seitenhöhe: 60 mm
Breite: 400 mm

liefern inkl. aller erforderlichen Verbindungs- und
Befestigungsmaterialien und montieren.
Menge: 6,000 Stk

**04.0040 Kabelrinnen-Formteil Bogen 90°, 60 mm x 500 mm**
Kabelrinnenbogen 90°, 60 mm x 500 mm, Ausführung Magic
mit Schnellverbindungssystem inklusive aller
relevanten Verbindungsbauteile zur zeitsparenden und
wirtschaftlichen Installation. Steckrichtung von oben
für verbesserte Tragfähigkeit. Potentialausgleich nach
DIN EN 61573 ohne Zusatzbauteile sowie ohne
Verschraubung.

Korrosionsschutz: tauchfeuerverzinkt nach DIN EN ISO 1461
Blechstärke: 1,25 mm
Seitenhöhe: 60 mm
Breite: 500 mm

liefern inkl. aller erforderlichen Verbindungs- und
Befestigungsmaterialien und montieren.
Menge: 1,000 Stk

**04.0041 Kabelrinnen-Formteil Bogen 90°, 60 mm x 600 mm**
Kabelrinnenbogen 90°, 60 mm x 400 mm, Ausführung Magic
mit Schnellverbindungssystem inklusive aller
relevanten Verbindungsbauteile zur zeitsparenden und
wirtschaftlichen Installation. Steckrichtung von oben
für verbesserte Tragfähigkeit. Potentialausgleich nach
DIN EN 61573 ohne Zusatzbauteile sowie ohne
Verschraubung.

Korrosionsschutz: tauchfeuerverzinkt nach DIN EN ISO 1461
Blechstärke: 1,25 mm
Seitenhöhe: 60 mm
Breite: 600 mm

liefern inkl. aller erforderlichen Verbindungs- und
Befestigungsmaterialien und montieren.
Menge: 2,000 Stk

**04.0042 Hängestiel, Länge 600 mm**
Hängestiel, Länge 600 mm, aus U-Profil mit
angeschweißter Kopfplatte. Besonders vielseitig
einsetzbar, da Ausführung mit dreiseitiger
Speziallochung. Befestigt an waagerechten Betondecken
mit bauaufsichtlich zugelassenen Dübeln. Zweiseitige
Auslegermontage mit Standard-Wandauslegern möglich.

Korrosionsschutz: tauchfeuerverzinkt nach DIN EN ISO 1461
Abmessung: 30 x 50 x 2,5 mm
Länge: 600 mm
Tragfähigkeit: bis zu 3,0kN

liefern inkl. aller erforderlichen Verbindungs- und
Befestigungsmaterialien und montieren.
Menge: 40,000 Stk

**04.0043 Hängestiel, Länge 800 mm**
Hängestiel, Länge 800 mm, aus U-Profil mit
angeschweißter Kopfplatte. Besonders vielseitig
einsetzbar, da Ausführung mit dreiseitiger
Speziallochung. Befestigt an waagerechten Betondecken
mit bauaufsichtlich zugelassenen Dübeln. Zweiseitige
Auslegermontage mit Standard-Wandauslegern möglich.

Korrosionsschutz: tauchfeuerverzinkt nach DIN EN ISO 1461
Abmessung: 30 x 50 x 2,5 mm
Länge: 600 mm
Tragfähigkeit: bis zu 3,0kN

liefern inkl. aller erforderlichen Verbindungs- und
Befestigungsmaterialien und montieren.
Menge: 40,000 Stk

**04.0044 Hängestiel, Länge 1200 mm**
Hängestiel, Länge 1200 mm, aus U-Profil mit
angeschweißter Kopfplatte. Besonders vielseitig
einsetzbar, da Ausführung mit dreiseitiger
Speziallochung. Befestigt an waagerechten Betondecken
mit bauaufsichtlich zugelassenen Dübeln. Zweiseitige
Auslegermontage mit Standard-Wandauslegern möglich.

Korrosionsschutz: tauchfeuerverzinkt nach DIN EN ISO 1461
Abmessung: 30 x 50 x 2,5 mm
Länge: 1200 mm
Tragfähigkeit: bis zu 3,0kN

liefern inkl. aller erforderlichen Verbindungs- und
Befestigungsmaterialien und montieren.
Menge: 50,000 Stk

**04.0045 Hängestiel, Länge 1500 mm**
Hängestiel, Länge 1500 mm, aus U-Profil mit
angeschweißter Kopfplatte. Besonders vielseitig
einsetzbar, da Ausführung mit dreiseitiger
Speziallochung. Befestigt an waagerechten Betondecken
mit bauaufsichtlich zugelassenen Dübeln. Zweiseitige
Auslegermontage mit Standard-Wandauslegern möglich.

Korrosionsschutz: tauchfeuerverzinkt nach DIN EN ISO 1461
Abmessung: 30 x 50 x 2,5 mm
Länge: 600 mm
Tragfähigkeit: bis zu 3,0kN

liefern inkl. aller erforderlichen Verbindungs- und
Befestigungsmaterialien und montieren.
Menge: 30,000 Stk

**04.0046 Wandausleger, Breite 110 mm**
Wandausleger, Breite 110 mm, Ausführung leicht, mit
angeschweißter Kopfplatte, Befestigung an U-Hängestiel
und Betonwand. Vereinfachte schraubenlose Montage der
Gitterrinne mittels Befestigungslaschen. Inkl.
anteiligem Befestigungszubehör.

Korrosionsschutz: tauchfeuerverzinkt nach DIN EN ISO 1461
Abmessung: 110 x 65 mm
Breite: 110 mm
Tragfähigkeit: 1,5 kN

liefern inkl. aller erforderlichen Verbindungs- und
Befestigungsmaterialien und montieren.
Menge: 10,000 Stk

**04.0047 Wandausleger, Breite 210 mm**
Wandausleger, Breite 210 mm, Ausführung leicht, mit
angeschweißter Kopfplatte, Befestigung an U-Hängestiel
und Betonwand. Vereinfachte schraubenlose Montage der
Gitterrinne mittels Befestigungslaschen. Inkl.
anteiligem Befestigungszubehör.

Korrosionsschutz: tauchfeuerverzinkt nach DIN EN ISO 1461
Abmessung: 210 x 65 mm
Breite: 210 mm
Tragfähigkeit: 1,5 kN

liefern inkl. aller erforderlichen Verbindungs- und
Befestigungsmaterialien und montieren.
Menge: 20,000 Stk

**04.0048 Wandausleger, Breite 310 mm**
Wandausleger, Breite 310 mm, Ausführung leicht, mit
angeschweißter Kopfplatte, Befestigung an U-Hängestiel
und Betonwand. Vereinfachte schraubenlose Montage der
Gitterrinne mittels Befestigungslaschen. Inkl.
anteiligem Befestigungszubehör.

Korrosionsschutz: tauchfeuerverzinkt nach DIN EN ISO 1461
Abmessung: 310 x 65 mm
Breite: 310 mm
Tragfähigkeit: 1,5 kN

liefern inkl. aller erforderlichen Verbindungs- und
Befestigungsmaterialien und montieren.
Menge: 20,000 Stk

**04.0049 Wandausleger, Breite 410 mm**
Wandausleger, Breite 410 mm, Ausführung mittelschwer,
mit angeschweißter Kopfplatte, Befestigung an U-
Hängestiel und Betonwand. Stielbefestigung mittels
Sechskantschraube und Distanzstück. Inkl. anteiligem
Befestigungszubehör.

Korrosionsschutz: tauchfeuerverzinkt nach DIN EN ISO 1461
Abmessung: 410 x 80 mm
Breite: 410 mm
Tragfähigkeit: 3 kN

liefern inkl. aller erforderlichen Verbindungs- und
Befestigungsmaterialien und montieren.
Menge: 60,000 Stk

**04.0050 Wandausleger, Breite 510 mm**
Wandausleger, Breite 510 mm, Ausführung mittelschwer,
mit angeschweißter Kopfplatte, Befestigung an U-
Hängestiel und Betonwand. Stielbefestigung mittels
Sechskantschraube und Distanzstück. Inkl. anteiligem
Befestigungszubehör.

Korrosionsschutz: tauchfeuerverzinkt nach DIN EN ISO 1461
Abmessung: 510 x 90 mm
Breite: 510 mm
Tragfähigkeit: 3 kN

liefern inkl. aller erforderlichen Verbindungs- und
Befestigungsmaterialien und montieren.
Menge: 60,000 Stk

**04.0051 Wandausleger, Breite 610 mm**
Wandausleger, Breite 610 mm, Ausführung mittelschwer,
mit angeschweißter Kopfplatte, Befestigung an U-
Hängestiel und Betonwand. Stielbefestigung mittels
Sechskantschraube und Distanzstück. Inkl. anteiligem
Befestigungszubehör.

Korrosionsschutz: tauchfeuerverzinkt nach DIN EN ISO 1461
Abmessung: 610 x 100 mm
Breite: 610 mm
Tragfähigkeit: 3 kN

liefern inkl. aller erforderlichen Verbindungs- und
Befestigungsmaterialien und montieren.
Menge: 20,000 Stk

*Hinweis: Kabelleiter*

**04.0052 C-Profilschiene**
C-Profilschiene zur Kabelverlegung, in Verbindung mit Bügelschellen mit Hammerkopf-Fuß. Auch verwendbar als Abhängekonstruktion für Kabeltragsysteme.
Direkten Befestigung an Wänden und Decken.

Material: Stahl
Oberfläche: tauchfeuerverzinkt
Abmessung BxH:  35 x 18 mm
Materialstärke: 1,25 mm

in Teillängen nach Erfordernis einschließlich Befestigungsmaterial und Zubehör montieren.
Menge: 10,000 m

**04.0053 Kabelleiter 100 / 60 mm**
Kabelleiter 60 mm x100 mm, mit durchgängig gelochtem
Seitenholm, mit eingenieteten, nach oben offenen
C-Profil-Sprossen, zur Befestigung von Kabeln und
Leitungen mit Bügelschelle, eingerollter Seitenholm zur
Verstärkung und als Kantenschutz

Korrosionsschutz: tauchfeuerverzinkt, DIN EN ISO 1461
Seitenhöhe: 60 mm
Breite: 100 mm
Länge: 3000 mm
Holmstärke: 1,5 mm
Sprossenabstand: 300 mm
Tragfähigkeit: 3,1 kN/m bei Stützabstand 1,5m

liefern inkl. aller erforderlichen Verbindungs- und
Befestigungsmaterialien und montieren.
Menge: 3,000 m

**04.0054 Kabelleiter 200 / 60 mm**
Kabelleiter 60 mm x 200 mm, mit durchgängig gelochtem
Seitenholm, mit eingenieteten, nach oben offenen
C-Profil-Sprossen, zur Befestigung von Kabeln und
Leitungen mit Bügelschelle, eingerollter Seitenholm zur
Verstärkung und als Kantenschutz

Korrosionsschutz: tauchfeuerverzinkt, DIN EN ISO 1461
Seitenhöhe: 60 mm
Breite: 200 mm
Länge: 3000 mm
Holmstärke: 1,5 mm
Sprossenabstand: 300 mm
Tragfähigkeit: 3,1 kN/m bei Stützabstand 1,5m

liefern inkl. aller erforderlichen Verbindungs- und
Befestigungsmaterialien und montieren.
Menge: 13,000 m

**04.0055 Kabelleiter 300 / 60 mm**
Kabelleiter 60 mm x 300 mm, mit durchgängig gelochtem
Seitenholm, mit eingenieteten, nach oben offenen
C-Profil-Sprossen, zur Befestigung von Kabeln und
Leitungen mit Bügelschelle, eingerollter Seitenholm zur
Verstärkung und als Kantenschutz

Korrosionsschutz: tauchfeuerverzinkt, DIN EN ISO 1461
Seitenhöhe: 60 mm
Breite: 300 mm
Länge: 3000 mm
Holmstärke: 1,5 mm
Sprossenabstand: 300 mm
Tragfähigkeit: 3,1 kN/m bei Stützabstand 1,5m

liefern inkl. aller erforderlichen Verbindungs- und
Befestigungsmaterialien und montieren.
Menge: 10,000 m

**04.0056 Kabelleiter 400 / 60 mm**
Kabelleiter 60 mm x 400 mm, mit durchgängig gelochtem
Seitenholm, mit eingenieteten, nach oben offenen
C-Profil-Sprossen, zur Befestigung von Kabeln und
Leitungen mit Bügelschelle, eingerollter Seitenholm zur
Verstärkung und als Kantenschutz

Korrosionsschutz: tauchfeuerverzinkt, DIN EN ISO 1461
Seitenhöhe: 60 mm
Breite: 400 mm
Länge: 3000 mm
Holmstärke: 1,5 mm
Sprossenabstand: 300 mm
Tragfähigkeit: 3,1 kN/m bei Stützabstand 1,5m

liefern inkl. aller erforderlichen Verbindungs- und
Befestigungsmaterialien und montieren.
Menge: 15,000 m

**04.0057 Bügelschelle 8-12**
Bügelschellen (BBS- Schellen) 8-12mm tauchfeuerverzinkt für
Montage auf vorgenannter Kabelleiter, als Einzel- oder
Sammelschelle mit Gegenwanne, für die ordnungsgemäße
Verlegung von Kabeln und Leitungen. Liefern und
montieren.
Menge: 40,000 Stk

**04.0058 Bügelschelle 12-16**
Bügelschellen (BBS- Schellen) 12-16mm tauchfeuerverzinkt für
Montage auf vorgenannter Kabelleiter, als Einzel- oder
Sammelschelle mit Gegenwanne, für die ordnungsgemäße
Verlegung von Kabeln und Leitungen. Liefern und
montieren.
Menge: 40,000 Stk

**04.0059 Bügelschelle 22-28**
Bügelschellen (BBS- Schellen) 22-28mm tauchfeuerverzinkt für
Montage auf vorgenannter Kabelleiter, als Einzel- oder
Sammelschelle mit Gegenwanne, für die ordnungsgemäße
Verlegung von Kabeln und Leitungen. Liefern und
montieren.
Menge: 40,000 Stk

**04.0060 Bügelschelle 28-34**
Bügelschellen (BBS- Schellen) 28-34mm tauchfeuerverzinkt für
Montage auf vorgenannter Kabelleiter, als Einzel- oder
Sammelschelle mit Gegenwanne, für die ordnungsgemäße
Verlegung von Kabeln und Leitungen. Liefern und
montieren.
Menge: 40,000 Stk

**04.0061 Bügelschelle 46-52**
Bügelschellen (BBS- Schellen) 46-52mm tauchfeuerverzinkt für
Montage auf vorgenannter Kabelleiter, als Einzel- oder
Sammelschelle mit Gegenwanne, für die ordnungsgemäße
Verlegung von Kabeln und Leitungen. Liefern und
montieren.
Menge: 20,000 Stk

### Gewerk 05 Leitungsnetz

*Hinweis: Hinweis*
In die Einheitspreise der nachfolgenden Positionen sind Lieferung, Vertragen im Gebäude, betriebsfertige Montage, sowie Klein-und Befestigungsmaterial, die anteiligen Cu-Kosten sowie die Anschlüsse, soweit nichts anders beschrieben ist einzurechnen.

Es dürfen nur Kabel und Leitungen verlegt werden, die den einschlägigen VDE-Vorschriften entsprechen. Alle Steuerkabel mit grün-gelben Schutzleiter und fortlaufend numerierten Adern.

*Hinweis: Mantelleitung DIN VDE 0281*
nach DIN VDE 0281 in Teillängen liefern und auf Kabeltrassen, Pritschen und Wannen verlegen bzw. in Leitungskanäle oder Leerrohre einziehen.
liefern und fachgerecht montieren.

*Hinweis: NYCWY*

**05.0001 NYCWY 4 x 185/95 mm²**
Menge: 80,000 lfdm

**05.0002 NYCWY 4 x 150/70 mm²**
Menge: 90,000 lfdm

**05.0003 NYCWY 4 x 120/70 mm²**
Menge: 1,000 lfdm

**05.0004 NYCWY 4 x 95/50 mm²**
Menge: 30,000 lfdm

**05.0005 NYCWY 4 x 70/35 mm²**
Menge: 20,000 lfdm

**05.0006 NYCWY 4 x 50/25 mm²**
Menge: 90,000 lfdm

**05.0007 NYCWY 4 x 35/16 mm²**
Menge: 15,000 lfdm

**05.0008 NYCWY 4 x 25/16 mm²**
Menge: 1,000 lfdm

*Hinweis: NYY-J*

**05.0009 NYY-J 5 x 16 mm²**
Menge: 80,000 lfdm

**05.0010 NYY-J 5 x 10 mm²**
Menge: 120,000 lfdm

**05.0011 NYY-J 5 x 6 mm²**
Menge: 40,000 lfdm

**05.0012 NYY-J 5 x 4 mm²**
Menge: 600,000 lfdm

**05.0013 NYY-J 5 x 2,5 mm²**
Menge: 50,000 lfdm

**05.0014 NYY-J 3 x 2,5 mm²**
Menge: 200,000 lfdm

**05.0015 NYY-J 5 x 1,5 mm²**
Menge: 200,000 lfdm

**05.0016 NYY-J 3 x 1,5 mm²**
Menge: 1000,000 lfdm

*Hinweis: NYM-J*

**05.0017 NYM-J 5 x 16 mm²**
Menge: 180,000 lfdm

**05.0018 NYM-J 5 x 10 mm²**
Menge: 130,000 lfdm

**05.0019 NYM-J 5 x 6 mm²**
Menge: 100,000 lfdm

**05.0020 NYM-J 5 x 4 mm²**
Menge: 150,000 lfdm

**05.0021 NYM-J 7 x 2,5 mm²**
Menge: 20,000 lfdm

**05.0022 NYM-J 5 x 2,5 mm²**
Menge: 2000,000 lfdm

**05.0023 NYM-J 3 x 2,5 mm²**
Menge: 3000,000 lfdm

**05.0024 NYM-J 7 x 1,5 mm²**
NYM-J 5 x 1,5 mm²
Menge: 500,000 lfdm

**05.0025 NYM-J 5 x 1,5 mm²**
Menge: 4000,000 lfdm

**05.0026 NYM-J 3 x 1,5 mm²**
Menge: 5000,000 lfdm

*Hinweis: Lautsprecher*
Nachrichtenleitung mit hochflexibler Cu-Litze und weichen, transparenten PVC-Mantel, eine Ader mit
roten Kennstreifen, in Teillängen liefern und in Leerrohr verlegen:

**05.0027 Lautsprecherkabel Gr. 2 x 2,4 mm²**
Menge: 350,000 lfdm

*Hinweis: FM-Installationsleitung E30*
FM-Installationskabel E30, nach DIN VDE 0472, und VDE 0815 liefern und an Rohdecken und Wänden in Teillängen verlegen, einschl. erforderlichem zugelassenem Befestigungsmaterial wie Langwannen, Metalleinzelschellen oder Staparohr als:

**05.0028 (J)-Y(ST)Y LG Brandmeldekabel 2 x 2 x 0,8 mm**
(J)-Y(ST)Y LG Brandmeldekabel 2 x 2 x 0,8 mm FE 180/E30
Außenmantel mit Aufdruck "Brandmeldekabel"
Außenmantelfarbe: feuerrot (RAL 3000)
Menge: 1800,000 lfdm

**05.0029 (J)-Y(ST)Y LG Brandmeldekabel 4 x 2 x 0,8 mm**
(J)-Y(ST)Y LG Brandmeldekabel 4 x 2 x 0,8 mm FE 180/E30
Außenmantel mit Aufdruck "Brandmeldekabel"
Außenmantelfarbe: feuerrot (RAL 3000)
Menge: 230,000 lfdm

**05.0030 (J)-Y(ST)Y LG Brandmeldekabel 10 x 2 x 0,8 mm**
(J)-Y(ST)Y LG Brandmeldekabel 10 x 2 x 0,8 mm FE 180/E30
Außenmantel mit Aufdruck "Brandmeldekabel"
Außenmantelfarbe: feuerrot (RAL 3000)
Menge: 30,000 lfdm

**05.0031 (J)-Y(ST)Y LG Brandmeldekabel 20 x 2 x 0,8 mm**
(J)-Y(ST)Y LG Brandmeldekabel 20 x 2 x 0,8 mm FE 180/E30
Außenmantel mit Aufdruck "Brandmeldekabel"
Außenmantelfarbe: feuerrot (RAL 3000)
Menge: 80,000 lfdm

*Hinweis: Energie- und Steuerkabel E30*
FM-Installationskabel E30 nach DIN VDE 0472, und VDE 0815 liefern und an Rohdecken und Wänden in Teillängen verlegen, einschl. erforderlichem zugelassenem Befestigungsmaterial wie Langwannen, Metalleinzelschellen oder Staparohr als:

**05.0032 N2XH-FE 180 / E30 Gr. 3 x 1,5 mm²**
N2XH-FE 180 / E30 Gr. 3 x 1,5 mm²
Sicherheitskabel, Halogenfrei, 0,6 / 1 kV,
mit verbessertem Brandverhalten
Menge: 250,000 lfdm

**05.0033 N2XH-FE 180 / E30 Gr. 5 x 2,5 mm²**
N2XH-FE 180 / E30 Gr. 5 x 2,5 mm²
Sicherheitskabel, Halogenfrei, 0,6 / 1 kV,
mit verbessertem Brandverhalten
Menge: 50,000 lfdm

**05.0034 N2XH-FE 180 / E30 Gr. 3 x 2,5 mm²**
N2XH-FE 180 / E30 Gr. 3 x 2,5 mm²
Sicherheitskabel, Halogenfrei, 0,6 / 1 kV,
mit verbessertem Brandverhalten
Menge: 50,000 lfdm

**05.0035 N2XH-FE 180 / E30 Gr. 3 x 4 mm²**
N2XH-FE 180 / E30 Gr. 3 x 4 mm²
Sicherheitskabel, Halogenfrei, 0,6 / 1 kV,
mit verbessertem Brandverhalten
Menge: 70,000 lfdm

**05.0036 N2XH FE30 Gr. 4 x 2 x 0,8 mm**
Menge: 150,000 lfdm

*Hinweis: FM-Installationskabel E90*

**05.0037 JE-H(ST)H E90, 4 x 2 x 0,8 mm**
FM-Installationskabel E90, JE-H(ST)H E90, 4 x 2 x 0,8 mm
nach DIN VDE 0472, Teil 814 liefern und senkrecht oder
waagerecht verlegen, einschl. erforderlichem
zugelassenem Befestigungsmaterial wie Langwannen,
Sammelhalter.
Menge: 120,000 lfdm

**05.0038 JE-H(ST)H E90, 4 x 2 x 0,8 mm mit Einzelbefestigung**
FM-Installationskabel E90, JE-H(ST)H E90, 4 x 2 x 0,8 mm
nach DIN VDE 0472, Teil 814 liefern und senkrecht oder
waagerecht verlegen, einschl. erforderlichem
zugelassenem Befestigungsmaterial oder Metalleinzelschellen an Rohdecke oder Wand.
Menge: 120,000 lfdm

*Hinweis: FM-Installationsleitung nach DIN VDE 0815*
FM-Installationsleitung nach DIN VDE 0815, in Teillängen liefern und auf vorhandene Pritschen und Wannen verlegen, in Elektroinstallationskanäle einlegen oder in Leerrohre einziehen als:

**05.0039 J-H(ST)Y BD BMK-rot 2 x 2 x 0,8 mm**
Menge: 400,000 lfdm

**05.0040 J-Y(ST)Y EIB KNX-grün 2 x 2 x 0,8 mm**
Menge: 380,000 lfdm

**05.0041 J-Y(ST)Y 2x2x0,6 mm geschirmt**
Installationsleitung mit statischem Schirm, J-Y(ST)Y 2x2x0,6 mm
Menge: 30,000 lfdm

**05.0042 J-Y(ST)Y 4x2x0,6 mm geschirmt**
Installationsleitung mit statischem Schirm, J-Y(ST)Y 4x2x0,6 mm
Menge: 30,000 lfdm

**05.0043 J-Y(ST)Y 10x2x0,6 mm geschirmt**
Installationsleitung mit statischem Schirm, J-Y(ST)Y 10x2x0,6 mm
Menge: 30,000 lfdm

**05.0044 J-Y(ST)Y 20x2x0,6 mm geschirmt**
Installationsleitung mit statischem Schirm, J-Y(ST)Y 20x2x0,6 mm
Menge: 20,000 lfdm

**05.0045 J-Y(ST)Y 2x2x0,8 mm geschirmt**
Installationsleitung mit statischem Schirm, J-Y(ST)Y 2x2x0,8 mm
Menge: 1300,000 lfdm

**05.0046 J-Y(ST)Y 4x2x0,8 mm geschirmt**
Installationsleitung mit statischem Schirm, J-Y(ST)Y 4x2x0,8 mm
Menge: 2600,000 lfdm

**05.0047 J-Y(ST)Y 10x2x0,8 mm geschirmt**
Installationsleitung mit statischem Schirm, J-Y(ST)Y 10x2x0,8 mm
Menge: 30,000 lfdm

*Hinweis: Datenleitung für strukturale Verkabelungssysteme*
Datenleitung (HF) für strukturale Verkabelungssysteme, nach EIA/TIA-568, TSB 36 sowie ISO/IEC
11801, bzw. EN 50173-1, Wellenwiderstand 100 Ohm +/-15 %, in Teillängen liefern und auf vorhandene Pritschen und Wannen getrennt zu Starkstromkabeln verlegen,
in Elektroinstallationskanäle einlegen oder in Leerrohre einziehen als:

**05.0048 Cat.7 DUPLEX 2 x (4 x 2 x 23 AWG)**
Cat.7 DUPLEX  2 x (4 x 2 x 23 AWG)
2x (4x2x0,6 mm) Cat 7 DUPLEX 1000 MHz 1200 MHz Cu 48
Menge: 2200,000 lfdm

**05.0049 Cat.7 SIMPLEX (4 x 2 x 23 AWG)**
Cat.7 SIMPLEX (4 x 2 x 23 AWG)
(4x2x0,6 mm) Cat 7 SIMPLEX 1000 MHz 1200 MHz Cu 48
Menge: 800,000 lfdm

**05.0050 Erdkabel Cat.7 SIMPLEX (4 x 2 x 23 AWG)**
Erdkabel Cat.7 SIMPLEX (4 x 2 x 23 AWG)
(4x2x0,6 mm) Cat 7 SIMPLEX 1000 MHz 1200 MHz Cu 48
Menge: 500,000 lfdm

*Hinweis: Sonstige Leitung*
Sonstige Hallogenhaltige Leitung in Teillängen liefern und auf vorhandene Pritschen und Wannen verlegen bzw. in Ständerwände, Leitungsführungskanäle, Kabelsammelhalter und Leerrohre einziehen als:

**05.0051 Koaxialkabel**
Koaxkabel 130 dB, physikalisch geschäumt
Wellenwiderstand: 75 Ohm
Menge: 60,000 lfdm

**05.0052 Steuerleitung ölbeständig und flexibel 3 x 1,5 qmm**
Flexible, ölbeständige Steuerleitung, VDE-registriert,
3 x 1,5 qmm
Menge: 50,000 lfdm

**05.0053 Steuerleitung ölbeständig und flexibel 4 x 1,0 qmm**
Flexible, ölbeständige Steuerleitung, VDE-registriert,
4 x 1,0 qmm
Menge: 60,000 lfdm

**05.0054 Steuerleitung ölbeständig und flexibel 3 x 0,75 qmm**
Flexible, ölbeständige Steuerleitung, VDE-registriert,
3 x 0,75 qmm
Menge: 35,000 lfdm

**05.0055 H07RN-(F) 5 x 2,5 qmm**
Flexible Anschlußleitung 5 x 2,5 qmm für mittlere mechanische Belastung, Industrie-Kunststoff oder Gummischlauchleitung schwarz oder weiß, einschl. Befestigungsmaterial und Zubehör.

Typ: H 05 VV-F oder H 07 RN-(F)
Menge: 40,000 lfdm

**05.0056 H07RN-(F) 5 x 1,5 qmm**
Flexible Anschlußleitung 5 x 1,5 qmm für mittlere mechanische Belastung, Industrie-Kunststoff oder Gummischlauchleitung schwarz oder weiß, einschl. Befestigungsmaterial und Zubehör.

Typ: H 05 VV-F oder H 07 RN-(F)
Menge: 20,000 lfdm

### Gewerk 06 Installation, Schalt- und Steckgeräte

*Hinweis: Hinweis zur Montage Unter-Putz-Dose*
Die Montage der Unterputzdosen erfolgt im Beton, Holzständerwerk und Mauerwerk. Hierzu sind die Gerätedosen
mittels geeigneter Maschinen in Wände einzufräsen.
Hand- und Gerätestemmarbeiten sind nicht zulässig. Die
Arbeiten hierzu sind in die Einheitspreise einzukalkulieren.

Installationsbereiche:
UG Technikbereich: Aufputz-Installation
UG Treppenhaus: Aufputz-Installation

EG/OG Treppenhaus: Unterputz-Installation
EG Chlorgasraum: Aufputz-Installation
EG Lager-/ Pumiraum: Aufputz-Installation
EG öffentlich zugänglicher Bereich: Unterputz-Installation

OG Bürofläche: Unterputz-Installation
OG Lüftungsraum: Aufputz-Installation
OG Lager-/ Pumiraum: Aufputz-Installation

*Hinweis: Unter-Putz-Dosen*

**06.0001 Gerätedose UP (Tiefe = 66 mm) KS-Mauerwerk**
Gerätedose DIN VDE 0606 in KS-Mauerwerk als Unterputzdose DIN 49 073 aus Isolierstoff, für Spreizbefestigung,
Innendurchmesser 58 mm. Komplett mit allem Zubehör
liefern und betriebsfertig montieren.
Menge: 50,000 Stk

**06.0002 Gerätedose UP (Tiefe = 66 mm) Betonwand**
Gerätedose DIN VDE 0606 in Betonwand als Unterputzdose DIN 49 073 aus Isolierstoff, für Spreizbefestigung,
Innendurchmesser 58 mm. Komplett mit allem Zubehör
liefern und betriebsfertig montieren.
Menge: 10,000 Stk

*Hinweis: Hohlwanddosen*
Für die Montage der nachfolgenden Hohlwanddosen sind
die entsprechenden Bohrungen bzw. Einschnitte mit in
die Einheitspreise einzukalkulieren.

**06.0003 Hohlwanddose ( Tiefe = 61 mm )**
Geräteverbindungsdose DIN VDE 0606 als
Abzweig-Schalterdose, DIN 49 073 aus Isolierstoff, für
Schraubbefestigung, Innendurchmesser 68 mm, Tiefe 61mm,
in Hohlwänden, liefern und betriebsfertig montieren.
Menge: 14,000 Stk

**06.0004 Geräte-Verbindungsdose Schallschutz Unterputz, für Schallschutzwände bis 55 dB**
- Geräte-Verbindungsdose für Massivbauwände mit erhöhter Schallschutzanforderung
- Nach DIN EN 60670-1 und DIN 49073, aus Kunststoff mit Schallschutz-Ummantelung
- für Schallschutzwände bis 55 dB
- Ø 70 mm Kombinationsabstand 71 mm, Schraubabstand 60 mm, Einbautiefe 60 mm,
- ohne Schrauben, Schutzart IP 3X DIN EN 60529, in Massivbauwänden
- für max. 6 Leitungseinführungen bis Durchmesser 11,5 mm
- für max. 6 Rohreinführungen M20/M25

liefern und betriebsfertig montieren.
Menge: 4,000 Stk

*Hinweis: Geräteeinbaudose für Brüstungskanal*
Geräteeinbaudose für angebotenen Brüstungskanal im Titel 4.

**06.0005 Geräteeinbaudose 1 - fach, frontrastend für BR-Kanal**
Gerätebecher für zuvor aufgeführten Brüstungskanal
komplett mit allem Zubehör liefern und betriebsbereit
montieren.
Menge: 28,000 Stk

**06.0006 Geräteeinbaudose 2 - fach, frontrastend für BR-Kanal**
Gerätebecher für zuvor aufgeführten Brüstungskanal
komplett mit allem Zubehör liefern und betriebsbereit
montieren.
Menge: 14,000 Stk

*Hinweis: Auf-Putz-Dosen*

**06.0007 Feuchtraum-Isolierstoff Abzweigkasten 80x80mm**
Feuchtraum-Isolierstoff Abzweigkasten (VDE 0606) 80 x 80 mm für Aufputzinstallation einschl. Klemmen, Einführstutzen und Befestigung liefern und betriebsfertig montieren.
Menge: 45,000 Stk

**06.0008 Kabelabzweigkasten AP 100 x 100 mm**
Kabelabzweigkasten AP 100 x 100 mm, komplett mit allem
Zubehör liefern und betriebsfertig montieren.
Menge: 6,000 Stk

**06.0009 E30 Abzweigkasten**
Funktionserhalt- Abzweigkasten E30 nach VDE 4102 Teil
12; DIN IEC 60998-2-5; Abmessungen HxBxT 100x100x50;
mit 5 poligem Klemmkörper; aus hochtemeraturbeständiger Spezialkeramik; Schutzart IP 54; für Aufputzinstallation einschl. Klemmen, Einführstutzen, Verschlussstopfen und E30 Befestigung als typgeprüftes System, liefern und betriebsfertig montieren.
Menge: 10,000 Stk

*Hinweis: Hinweis Schalt- und Steckgeräte*
Für die u.P. Schalt- und Steckgeräte wird ein Standard-Flächenprogramm vorgesehen.
Form: quadratisch, ergonomische Gestaltung
Material: Kunststoff Thermoplast, schlag- und bruchfest

Das Schalterprogramm ist einheitlich auszuführen und soll aus einer Hand, d. h. von einem Hersteller, stammen. Sämtliche Schalter, Steckdosen, Abdeckungen und Rahmen sind aus demselben Schalterprogramm eines Herstellers zu wählen, um ein einheitliches Erscheinungsbild sicherzustellen.

Aufputzgeräte sind vom gleichen Hersteller wie die Unterputzgeräte zu wählen, um eine Einheitlichkeit in Design, Material und Bedienkomfort sicherzustellen.

Schalterprogramm in klassischem, zeitlosem Design mit klarer Linienführung und flachem Rahmenaufbau.
Rahmen und Abdeckungen aus hochwertigem, bruchsicherem Thermoplast, UV-beständig und halogenfrei.
Oberfläche glatt, pflegeleicht und in Farbton Alpinweiß mit seidenmattem Glanzgrad.

Das System zeichnet sich durch eine modulare Bauweise aus - Einsätze und Abdeckungen sind variabel kombinierbar.
Geeignet für Unterputz-Installationen in trockenen Räumen.
Verfügbar in verschiedenen Varianten wie Schaltern, Tastern, Steckdosen, Abdeckungen, Daten- und Kommunikationsanschlüssen sowie Blindabdeckungen.
Rahmen in 1- bis 5-fach Ausführung lieferbar.
Befestigung durch Schraub- oder Krallenmontage.

Einbaurahmen kombinierbar und passend zu den nachfolgend beschriebenen KNX-Tastern (UP).

Angebotenes Fabrikat:

Hersteller: '....................................................'

Typ: '....................................................'

Alle Schalt- und Steckgeräte sind mittels einer Kennzeichnungssystematik eindeutig den Steckdosen, Räumen und dem entsprechenden Stromkreis bzw. der DV- Netzstruktur zuzuordnen.
Datenanschlussdosen und FM-Anschlussdosen sind getrennt zu dokumentieren und zu nummerieren.  Eine Beschriftung mit selbstklebender Folie wird nicht akzeptiert. Die Beschriftungsfelder haben Bestandteil des Schalterprogramms zu sein.

Vor Bestellung und Montage sind die Installationsgeräte mit der Bauleitung abzustimmen.
In die Einheitspreise sind alle Befestigungsmaterialien wie Schrauben, Dübel und Abstandshalter, einzukalkulieren.
Werden mehrere Schalter und Steckdosen neben- oder untereinander angeordnet, so sind Kombinationsabdeckplatten zu verwenden. Sämtliche Schalter und Steckdosen sind bei Unter-Putz-Installation mit Schrauben zu befestigen.
Die Höhe der Schalter beträgt, in allen Räumen nach
DIN 18015 1,05 m von der Oberkante der fertigen Fußbodenfläche bis Mitte des Schalters ; Steckdosen, Mitte 0,3 m über Oberkante der fertigen Fußbodenfläche.
Auch bei Installation von Hohlwänden ist die DIN 18015, Teil 3 zu beachten.
Anteilige Rahmen und Zentralstücke für Schalter und Steckdosen sind, sofern nicht separat ausgeschrieben, in die Einheitspreise mit einzukalkulieren.

*Hinweis: Einbaugeräte*
UP Reinigungs-Steckdosen sind sowohl mit Schrauben als auch mit Krallen zu befestigen. Die Befestigung ist so auszuführen, dass ein fester, dauerhaft sicherer Sitz in der Unterputzdose gewährleistet ist.

**06.0010 Steckdosen mit Beschriftungsfeld**
Steckdose mit Schutzkontakt VDE 0620 als
Installationseinsatz zum Einbau in Gerätedose mit
Beschriftungsfeld, Ausführung mit Abdeckung, 2- polig
16 A, 250 V AC, Anschlussklemmen als
Verbindungsklemmen, liefern und betriebsfertig
montieren.
Menge: 80,000 St

**06.0011 Steckdosen mit Beschriftungsfeld (Kinderschutz)**
Steckdose mit Schutzkontakt VDE 0620 als
Installationseinsatz zum Einbau in Gerätedose mit
Beschriftungsfeld, Ausführung mit Abdeckung, 2- polig
16 A, 250 V AC, mit Kinderschutz, Anschlussklemmen als
Verbindungsklemmen, liefern und betriebsfertig
montieren.
Menge: 10,000 St

**06.0012 Steckdose mit Beschriftungsfeld (Klappdeckel)**
Steckdose wie zuvor, jedoch mit Klappdeckel und IP44 Dichtungsring, liefern und betriebsfertig montieren.
Menge: 11,000 St

**06.0013 SteckdosenCEE 16A mit Beschriftungsfeld**
Steckdose mit Schutzkontakt VDE 0620 als
Installationseinsatz zum Einbau in Gerätedose mit
Beschriftungsfeld, Ausführung mit Abdeckung, 5- polig
16 A, 400 V AC, Anschlussklemmen als
Verbindungsklemmen, liefern und betriebsfertig
montieren.
Menge: 0,000 St

**06.0014 Geräteanschluss-Dose**
Leitungsauslass mit Zugentlastung Unterputz
Für Leitungen, ohne Klemmblock
(kpl. mit Tragring, Schraubbefestigung)
Flacher einbau, Werkstoff aus Metall,

liefern, montieren und betriebsfertig anschließen inkl. notwendiges Zubehör.
Menge: 35,000 Stk

**06.0015 Schlüsseltaster**
für Profilhalbzylinder Unterputz
Bauseits geliefertes Profilhalbzylinder einbauen
komplett mit Tastereinsatz und Wippe mit Aufdruck
und Rahmenanteil
Ausführung: 10 A/ 250 V
Schließer 2-polig mit Sperre gegen doppelseitiges Einschalten
Lieferung, Montage und betriebsfertiger Anschluß.
Menge: 3,000 St

*Hinweis: Taster / Schalter*

**06.0016 Aus-Wechselschalter**
Aus-Wechselschalter ausgeführt als Installationseinsatz,
liefern und betriebsfertig montieren.
Menge: 1,000 St.

**06.0017 Taster**
Taster ausgeführt als Installationseinsatz,
liefern und betriebsfertig montieren.
Menge: 1,000 St.

**06.0018 Blindeinsatz**
Blindeinsatz, Ausführung mit Abdeckung, für spätere
Erweiterungen. Liefern und montieren.
Menge: 1,000 St

*Hinweis: Rahmen*
liefern inkl. aller erforderlichen Verbindungs- und Befestigungsmaterialien und montieren.

**06.0019 1-fach Rahmen UP**
1-fach Rahmen UP
für waagerechte und senkrechte Kombination

Ausführung: 1fach

liefern, montieren und betriebsfertig anschließen inkl. notwendiges Zubehör.
Menge: 34,000 Stk

**06.0020 2-fach Rahmen UP**
2-fach Rahmen UP
für waagerechte und senkrechte Kombination

Ausführung: 2fach

liefern, montieren und betriebsfertig anschließen inkl. notwendiges Zubehör.
Menge: 35,000 Stk

**06.0021 3-fach Rahmen UP**
3-fach Rahmen UP
für waagerechte und senkrechte Kombination

Ausführung: 3fach

liefern, montieren und betriebsfertig anschließen inkl. notwendiges Zubehör.
Menge: 12,000 Stk

**06.0022 4-fach Rahmen UP**
4-fach Rahmen UP
für waagerechte und senkrechte Kombination

Ausführung: 4fach

liefern, montieren und betriebsfertig anschließen inkl. notwendiges Zubehör.
Menge: 12,000 Stk

*Hinweis: Aufputz Installation*

**06.0023 Steckdose AP mit Beschriftungsfeld (einfach)**
Steckdose mit Schutzkontakt VDE 0620 als
Aufputzvariante mit Beschriftungsfeld, Ausführung mit
Abdeckung, 2- polig 16 A, 250 V AC,
Anschlussklemmen als  Verbindungsklemmen, liefern und
betriebsfertig montieren.

Angebotenes Fabrikat:

eingesetztes Fabrikat: '.........' (Angabe vom Bieter)

Typ:. '.........'

inkl. Lieferung, Zubehör und betriebsfertiger Montage
Menge: 38,000 St.

**06.0024 Steckdose AP mit Beschriftungsfeld (zweifach)**
Steckdose mit Schutzkontakt VDE 0620 als
Aufputzvariante mit Beschriftungsfeld, Ausführung mit
Abdeckung, 2- polig 16 A, 250 V AC,
Anschlussklemmen als  Verbindungsklemmen, liefern und
betriebsfertig montieren.

Angebotenes Fabrikat:

eingesetztes Fabrikat: '.........' (Angabe vom Bieter)

Typ:. '.........'

inkl. Lieferung, Zubehör und betriebsfertiger Montage
Menge: 12,000 St.

**06.0025 Kombination Wippschalter/-taster mit Steckdose AP mit Beschriftungsfeld**
Kombination Wippschalter/-taster mit Schutzkontaktsteckdose VDE 0620 als Aufputzvariante mit Beschriftungsfeld, Ausführung mit
Abdeckung, 2- polig 16 A, 250 V AC,
Anschlussklemmen als  Verbindungsklemmen, liefern und
betriebsfertig montieren.

Angebotenes Fabrikat:

eingesetztes Fabrikat: '.........' (Angabe vom Bieter)

Typ:. '.........'

inkl. Lieferung, Zubehör und betriebsfertiger Montage
Menge: 14,000 St.

**06.0026 Wippschalter/-taster mit Steckdose AP mit Beschriftungsfeld**
Wippschalter/-taster VDE 0620 als Aufputzvariante mit Beschriftungsfeld, Ausführung mit
Abdeckung, 16 A, 250 V AC,
Anschlussklemmen als  Verbindungsklemmen, liefern und
betriebsfertig montieren.

Angebotenes Fabrikat:

eingesetztes Fabrikat: '.........' (Angabe vom Bieter)

Typ:. '.........'

inkl. Lieferung, Zubehör und betriebsfertiger Montage
Menge: 12,000 St.

**06.0027 CEE-Steckdose 16A, mit Beschriftungsfeld**
CEE-Steckdose 16A, für Feuchtraum- Aufputz
Installation, nach VDE 0623, 5-polig, Schutzart IP44,
mit Klappdeckel und Beschriftungsfeld, einschl.
Befestigungsmaterial und Zubehör, komplett liefern und
betriebsfertig montieren.

Angebotenes Fabrikat:

eingesetztes Fabrikat: '.........' (Angabe vom Bieter)

Typ:. '.........'

inkl. Lieferung, Zubehör und betriebsfertiger Montage
Menge: 6,000 Stk

**06.0028 CEE-Steckdose 32A, mit Beschriftungsfeld**
CEE-Steckdose 32A, für Feuchtraum- Aufputz
Installation, nach VDE 0623, 5-polig, Schutzart IP44,
mit Klappdeckel und Beschriftungsfeld, einschl.
Befestigungsmaterial und Zubehör, komplett liefern und
betriebsfertig montieren.

Angebotenes Fabrikat:

eingesetztes Fabrikat: '.........' (Angabe vom Bieter)

Typ:. '.........'

inkl. Lieferung, Zubehör und betriebsfertiger Montage
Menge: 3,000 Stk

**06.0029 Blindbaldachin**
Blindbaldachin, Kunststoff, weiß, rund, inkl. Deckel,
Klemmen und Zugentlastung betriebsfertig liefern und
montieren.
Menge: 1,000 Stk

**06.0030 Decken-Bewegungsmelder mit Akustiksensor**
Fernbedienbarer Decken-Bewegungsmelder mit integriertem Akustiksensor Ein Kanal zum Schalten von Licht Spezielles optisches System für die Erfassung selbst kleinster Bewegungen Weitere Funktionen über optionale Fernbedienung einstellbar

Spannung : 110 - 240 V AC 50 / 60 Hz
Abmessungen : AP= Ø 106 x 53 mm
Typische Leistungsaufnahme : ca. 0,5 W
Erfassungsbereich : vertikal 360°
Reichweite : max. Ø 10 m quer max. Ø 6 m frontal max. Ø 4 m sitzende Tätigkeit
Überwachte Fläche bei tangentialer Bewegung : 79 m² / 2,5 m Montagehöhe
Montagehöhe min./max./empfohlen: 2 m / 5 m / 2,5 m
Schutzart/-klasse : DE= IP23 / Klasse II AP= IP44 / Klasse II
Umgebungstemperatur : -25 °C bis +50 °C
Gehäuse : Polycarbonat, UV-beständig
 Kanal 1 (Lichtsteuerung)
Schaltleistung : 2300 W, cos f = 1  1150 VA, cos f = 0,5  300 W LED  max. Einschaltspitzenstrom Ip (20 ms) = 165 A max. Einschaltspitzenstrom Ip (200 µs) = 800 A
Kontaktart : 1x µ-Kontakt, Schließer/NO mit vorlaufendem Wolfram-Kontakt
Nachlaufzeit : 30 s - 30 min, Impuls
Einschaltschwelle : 10 - 2000 Lux
Farbe: weiß matt, ähnlich RAL9010

Angebotenes Fabrikat:

eingesetztes Fabrikat: '.........' (Angabe vom Bieter)

Typ:. '.........'

inkl. Lieferung, Zubehör und betriebsfertiger Montage
Menge: 4,000 Stk

**06.0031 Wand-Bewegungsmelder Außen**
Bewegungsmelder mit 140° Erfassungsbereich und 180° Unterkriechschutz
Beweglicher Kugelkopf
Erfassungsbereich kann durch Abdecklamellen eingeschränkt werden
Schaltung im Nulldurchgang
Einfache Montage durch Stecksockel
Leitungseinführung von oben, von unten und von hinten möglich
Montage auf Standard UP-Dosen möglich

Spannung: 110 - 240 V AC 50 / 60 Hz
Abmessungen: 103 x 78 x 84 mm
Typische Leistungsaufnahme: ca. 0.4 W
Erfassungsbereich: horizontal 140°  (Wandmontage)
Reichweite: max. 12 m quer, max. 4 m frontal, max. 2 m Unterkriechschutz
Überwachte Fläche bei tangentialer Bewegung: 170 m² / 2.5 m Montagehöhe
Montagehöhe min./max./empfohlen: 2 m / 3 m / 2.5 m
Schutzart/-klasse: IP54  / Klasse II
Stoßfestigkeitsgrad: IK04
Umgebungstemperatur: -25 °C bis +50 °C
Gehäuse: Polycarbonat, UV-beständig
Farbe: schwarz matt, ähnlich RAL9005
 Kanal 1 (Lichtsteuerung)
Schaltleistung: 1000 W, cos ? = 1, 500 VA, cos ? = 0.5, 400 W LED
Kontaktart: 1x µ-Kontakt, Schließer/NO
Nachlaufzeit: 4 s - 20 min
Einschaltschwelle: 2 - 500 Lux

Angebotenes Fabrikat:

eingesetztes Fabrikat: '.........' (Angabe vom Bieter)

Typ:. '.........'

inkl. Lieferung, Zubehör und betriebsfertiger Montage
Menge: 2,000 Stk

**06.0032 TAE Dosen**
TAE-Anschlussdose NFN Aufputz für 1 Telefon und 2 Zusatzgeräte 3 x 6-polig 6 Schraubkontakte reinweiß (ähnlich RAL 9010)

inkl. Lieferung, Zubehör und betriebsfertiger Montage
Menge: 1,000 Stk

**06.0033 Steckdosenkombination Wand IP44, CEE 32A5P6h,**
Steckdosenkombination
Wand IP44, CEE 32A5P6h, 16A5P6h, 3 SCHUKO®, LS
Steckdosenkombination
anschlussfertig verdrahtet
Schutzart IP 44

Gehäuse:
1 -Gehäuse 390x225 mm (HxB)
plombierbar, mit Außen-u.Innenbefestigung

Unterteil schwarz
Oberteil elektrograu RAL 7035
seitlich anscharniert
mit Doppelgewinde-Deckelschrauben

Absicherung auf vorziehbarer Tragschiene
unter transparenter Betätigungsklappe
nach unten öffnend und mittels Vorhängeschloss
abschließbar
Steckdosen mit generell schräger Steckrichtung

Bestückung/Absicherung:
Pos.01
1 CEE-Steckdose 32A 5p 400V
Pos.02
1 CEE-Steckdose 16A 5p 400V
1 LS-Schalter 16A 3p C
Pos.03
3 SCHUKO® Steckdosen 16A 2p+E 230V
3 LS-Schalter 16A 1p C

Pos.01-03
1 FI-Schutzschalter 40A 4p IFN=0,03A

Leitungseinführung/Anschlussmöglichkeit:
je 2 M 40 oben und unten (verschlossen)
je 2 M 20 oben und unten (verschlossen)
Klemme für 2 Leitungen bis 5 x 25 mm²

Nach DIN EN 61439:
Vorsicherung max. 32 A
RDF 0,75
InA 32 A

Fabrikat: MENNEKES
Artikelbezeichnung: Steckdosenkombination AMAXX® Wand IP44, CEE 32A5P6h, 16A5P6h, 3 SCHUKO®, LS

oder gleichwertig.
Angebotenes Fabrikat:

eingesetztes Fabrikat: '.........' (Angabe vom Bieter)

Typ:. '.........'

inkl. Lieferung, Zubehör und betriebsfertiger Montage
Menge: 5,000 Stk

### Gewerk 07 Automationssysteme

*Hinweis: Hinweise zu Klemmverbindungen*
Klemmverbindungen:

Sämtliche Kabel und Leitungen sind über geeignete Klemmen zu führen und zwar im Bereich der Unterverteilungen über Reihenklemmen und im Bereich Sensorik / Aktorik über Steckklemmen.

Hersteller : WAGO, Phoenix Contact,Weidmüller, Wieland oder gleichwertig.

Das Klemm- und Befestigungsmaterial ist in die Einheitspreise mit einzukalkulieren und wird nicht gesondert vergütet.
Gleiches gilt für Busanschlussklemmen.

*Hinweis: Hinweise zu der Funktion*
Beleuchtungssteuerung:
Die Beleuchtungssteuerung in UG-Technikräume erfolgen mittels konventioneller Schaltung.
Ausgenommen ist der Beckenumgang Und Technikumgang im UG, hier soll die Beleuchtung wegen hoher Leuchtenanzahl mittels KNX-Taster geschaltet werden.

Im UG Technikbereich/Beckenumgang (ausgenommen "kleine" Technikräume im UG), in Flure, im Treppenhaus, die Außenbeleuchtug, sollen alle Leuchtung mittels KNX gesteuert werden.
Die Beleuchtung dieser Bereiche kann manuell an KNX-Bedienstellen, und/oder Tastern ein- und ausgeschaltet werden.
Ebenso können Beleuchtungszenen über die Gebäudeleittechnik ein- und ausgeschaltet werden.

Die Schaltung der Flure, der Treppenräume, der WCs, EG Lagerräume, teils Pumiräume und der Umkleiden erfolgt zusätzlich über Präsenz- und Akustikmelder.

Sonnenschutzsteuerung:
Die Sonnenschutzsteuerung erfolg ebenso mittels KNX.
Das Auf- und Abfahren der Sonnenschutzelemente soll an KNX Bedienstellen betätigt werden können.

*Hinweis: Hardware Komponenten*
Alle Hardware Komponenten der KNX Anlage sollen in den Unterverteilungen installiert werden.

Generell ist jeder Schaltschrank mit einer
Handbedienebene auszustatten, die es ermöglicht, dass
Gebäude auch bei Ausfall des KNX-Bussystems zu
betreiben.

*Hinweis: Systemkomponenten*

**07.0001 KNX Busspannungsversorgung 640 mA**
STV KNX Busspannungsversorgung, 4TE, REG, 640 mA

Nennstrom 640 mA, Dauerstrom 960 mA, Spitzenstrom 1200 mA
Mit zusätzlichem unverdrosseltem Ausgang.

KNX Busspannungsversorgung mit integrierter Drossel
Versorgungsspannung 230 V AC
Kurzschlußfest
Überlastsicher
Temperaturüberwachung mit Abschaltung bei Übertemperatur
LED Anzeige für Busreset, Normalbetrieb und Überlast
3 Jahre Produktgarantie

Hersteller: MDT technologies GmbH
Artikelnummer: STV-0640.02

oder gleichwertig.

eingesetztes Fabrikat: '.........' (Angabe vom Bieter)

Typ:. '.........'

inkl. Lieferung, Zubehör und betriebsfertiger Montage
Menge: 4,000 Stk

**07.0002 KNX Busspannungsversorgung 320 mA**
STV KNX Busspannungsversorgung, 2TE, REG, 320 mA

Nennstrom 320 mA, Dauerstrom 480 mA, Spitzenstrom 640 mA

KNX Busspannungsversorgung mit integrierter Drossel
Versorgungsspannung 230 V AC
Kurzschlußfest
Überlastsicher
Temperaturüberwachung mit Abschaltung bei Übertemperatur
LED Anzeige für Busreset, Normalbetrieb und Überlast
3 Jahre Produktgarantie

Hersteller: MDT technologies GmbH
Artikelnummer: STV-0320.02

oder gleichwertig.

eingesetztes Fabrikat: '.........' (Angabe vom Bieter)

Typ:. '.........'

inkl. Lieferung, Zubehör und betriebsfertiger Montage
Menge: 3,000 Stk

**07.0003 KNX Bereichs-/Linienkoppler**
KNX Bereichs-/Linienkoppler mit Data Secure, 2TE, REG

Ausführung im Reiheneinbaugehäuse

Linienkoppler zur Verbindung zweier KNX Bussegmente
Unterstützt KNX Data Secure
Unterstützt erweiterte Gruppenadressen
Segmentkoppler-Funktionalität (verfügbar ab Juni 2023,
Revision R6.0)
Ausfallsicherheit durch galvanische Trennung der Linien
Separate Busspannungsversorgung für jede Linie erforderlich
Filterfunktionen zur Verringerung der Buslast
3 Jahre Produktgarantie

Hersteller: MDT technologies GmbH

Artikelnummer: SCN-LK001.03

oder gleichwertig.

eingesetztes Fabrikat: '.........' (Angabe vom Bieter)

Typ:. '.........'

inkl. Lieferung, Zubehör und betriebsfertiger Montage
Menge: 7,000 Stk

**07.0004 KNX IP Interface**
KNX IP Interface mit IP- und Data Secure, 2TE, REG, Email und Zeitserverfunktion

Mit Email und Zeitserverfunktion.

Zur bidirektionalen Verbindung zwischen PC und KNX via TCP/IP
4 gleichzeitige Verbindungen möglich
Busprogrammierung über TCP/IP möglich
Spannungsversorgung über KNX Bus, keine externe Spannungsversorgung notwendig
Verschlüsselte Übertragung beim Versenden von Emails
Zeitserverfunktion um Datum und Uhrzeit auf den KNX Bus zu senden
Updatefunktion für Firmware

· Unterstützt erweiterte Gruppenadressen

· KNX IP Secure und KNX Data Secure (ab ETS 5.7.2)

· Gesicherter Zugang zum KNX Bus durch IP Secure mit Sicherheitsschlüssel
Schneller Download der Applikation (long frame support für ETS5)
3 Jahre Produktgarantie

Hersteller: MDT technologies GmbH
Artikelnummer: SCN-IP000.03

oder gleichwertig.

eingesetztes Fabrikat: '.........' (Angabe vom Bieter)

Typ:. '.........'

inkl. Lieferung, Zubehör und betriebsfertiger Montage
Menge: 1,000 Stk

**07.0005 KNX IP Router**
KNX IP Router mit IP- und Data Secure, 2TE, REG, Email und Zeitserverfunktion

Mit Email und Zeitserverfunktion.
Linienkoppler Funktionalität über TCP/IP.

Zur bidirektionalen Verbindung zwischen PC und KNX via TCP / IP
KNX IP Secure und KNX Data Secure (ab ETS 5.72)
Gesicherter Zugang zum KNX Bus durch IP Secure
mit Sicherheitsschlüssel
Mit Linienkoppler Funktionalität
Unterstützt erweiterte Gruppenadressen
Busprogrammierung über TCP / IP möglich
4 gleichzeitige Verbindungen möglich
Segmentkoppler-Funktionalität ready (Revision R4.0)
Spannungsversorgung über KNX Bus, keine externe
Spannungsversorgung notwendig
Verschlüsselte Übertragung beim Versenden von Emails
Zeitserverfunktion um Datum und Uhrzeit auf den KNX Bus zu senden
Updatefunktion für Firmware
Schneller Download der Applikation (long frame support ab ETS 5)
3 Jahre Produktgarantie

Hersteller: MDT technologies GmbH

Artikelnummer: SCN-IP100.03

oder gleichwertig.

eingesetztes Fabrikat: '.........' (Angabe vom Bieter)

Typ:. '.........'

inkl. Lieferung, Zubehör und betriebsfertiger Montage
Menge: 1,000 Stk

*Hinweis: Binäre Eingänge*

**07.0006 KNX Binäreingang 6fach**
Binäreingang universal modular zum Anschluss an Signalgeber (z.B. konventionelle Schalter, Taster, Alarmgeber usw.). Jeder Eingang kann entweder an 24 V AC/DC - 230 V AC oder aber als potentialfreier Eingang genutzt werden. Das Gerät verfügt über eine Handbedienung (auch sperrbar), die es ermöglicht die Busfunktion unabhängig von der Eingängen zu testen. Die Funktion der LED Anzeige kann parametriert werden. Durch die Netzausfallüberwachung ist eine Unterscheidung zwischen offenem Eingang und Spannungsausfall durch die Angabe eines Referenzeinganges möglich. Die Eingangssignale werden unabhängig voneinander in die entsprechenden Bustelegramme umgesetzt. Funktionen: Beleuchtungs-, Jalousie-, Rollladen- und/oder Heizungssteuerung, Zählfunktionen, und Szenenabruf sind für jeden Eingang frei definierbar. Das Gerät ist mit der installationsfreundlichen QuickConnect Anschlusstechnik ausgestattet.

Bussystem: EIB
Anzahl Eingangsstromkreise: 6
Externe Abfragespannung notwendig: Nein
Funk bidirektional: Nein
Mit Batterie: Nein
Montage auf: DIN Schiene
LED ansteuern: Nein
Werkstoff: Kunststoff
Farbe: Lichtgrau
RAL Nummer: 7035
Eingangsspannung: 230 - 230 V
Betriebsspannung über Bus: 21 - 32 V
Versorgungsspannungsart: AC/DC

Liefern und inkl. aller Zubehörteile betriebsfertig
montieren.

Hersteller: Hager
Artikelnummer: TXA306
Menge: 1,000 Stk

*Hinweis: Schaltaktoren*

**07.0007 KNX Schaltaktor 8-fach**
AKS KNX Schaltaktor 8-fach, 6TE REG, 16 A, 230 V AC, C-Last 140 µF

Schaltaktor 8-fach in Standardausführung mit bistabilen Relais.
Strom max. 16 A, kapazitive Last max. 140 µF

Platzsparend durch optimalen Formfaktor
Umfangreiche Applikation

Handbetrieb sperrbar und LED Anzeige je Kanal
Schließer- und Öffnerbetrieb
Statusmeldung bei manueller Betätigung
Zeitfunktionen (Ein-/Ausschaltverzögerung, Treppenlichtfunktion)
Erweiterte Logik und Szenenfunktionen je Kanal
Erweiterte Statusfunktionen (invertiert, zyklisch, bei Sperre)
Schwellwertschalter (Byte/2Byte/2Byte float)
Betriebsstundenzähler für Schalten
Priorität/Zwangsführung mit automatischer Rückfallzeit
4 mm² / 2x2,5 mm² Anschlußklemmen. Alle L-Anschlüsse getrennt
Versorgungsspannung über KNX Bus
3 Jahre Produktgarantie

Hersteller: MDT technologies GmbH
Artikelnummer: AKS-0816.03

oder gleichwertig.

eingesetztes Fabrikat: '.........' (Angabe vom Bieter)

Typ:. '.........'

inkl. Lieferung, Zubehör und betriebsfertiger Montage
Menge: 1,000 Stk

**07.0008 KNX Schaltaktor 16-fach**
AKS KNX Schaltaktor 16-fach, 8TE REG, 16 A, 230 V AC, C-Last 140 µF

Schaltaktor 16-fach in Standardausführung mit bistabilen Relais.
Strom max. 16 A, kapazitive Last max. 140 µF

Platzsparend durch optimalen Formfaktor
Umfangreiche Funktionserweiterung
Handbetrieb sperrbar und LED Anzeige je Kanal
Schließer- und Öffnerbetrieb
Statusmeldung bei manueller Betätigung
Zeitfunktionen (Ein-/Ausschaltverzögerung, Treppenlichtfunktion)
Erweiterte Logik und Szenenfunktionen je Kanal
Erweiterte Statusfunktionen (invertiert, zyklisch, bei Sperre)
Schwellwertschalter (Byte/2Byte/2Byte float)
Betriebsstundenzähler für Schalten
Priorität/Zwangsführung mit automatischer Rückfallzeit
4 mm² / 2x2,5 mm² Anschlußklemmen. Alle L-Anschlüsse getrennt
Versorgungsspannung über KNX Bus

Hersteller: MDT technologies GmbH
Artikelnummer: AKS-1616.03

oder gleichwertig.

eingesetztes Fabrikat: '.........' (Angabe vom Bieter)

Typ:. '.........'

inkl. Lieferung, Zubehör und betriebsfertiger Montage
Menge: 1,000 Stk

*Hinweis: Universalaktor*

**07.0009 KNX Universalaktor 16-fach**
AKU Universalaktor 16-fach, 8TE REG, 16 A, 230 V AC, 100 µF, 15 EVG [AKU-1616.03]

Universalaktor 16-fach in kompakter Ausführung mit bistabilen Relais. Strom max. 16 A bei ohmscher Last, 100 µF/15 EVG.
Mit Sonnenstandsberechnung.

Kann als Schaltaktor (max. 16-fach) oder
Jalousieaktor (max. 8-fach) eingesetzt werden
 Beliebige Mischformen aus Schalt- und Jalousieaktor
 Heizungsansteuerung mit PWM 0-100%
 Taster für Handbetrieb und LED Anzeige je Kanal
 Automatische Beschattung/Lamellennachführung
mit Sonnenstandsberechnung
 Praxisnahe Lüftungsfunktion (Fenster geöffnet/gekippt)
 Zeitfunktionen (Ein-/Ausschaltverzögerung, Treppenlichtfunktion)
 Rückmeldefunktion (aktiv/passiv) für alle Kanäle
 Logische Verknüpfungen, 8 Szenen je Kanal
 Zentralfunktionen und Sperrobjekte zur Zwangsführung
 Betriebsart Jalousie/Rolllade einstellbar
 Lauf-, Pausen- und Schrittzeit frei einstellbar
 1Bit Automatiksteuerung und Sonnenschutzfunktion
 8Bit Positionierung für Höhe und Lamelle
 Einstellbares Verhalten bei Busspannungsausfall/-wiederkehr
 4 mm² / 2x2,5 mm² Anschlußklemmen. Alle L-Anschlüsse getrennt
 Schneller Download der Applikation (long frame support für ETS5)
 3 Jahre Produktgarantie

Hersteller: MDT technologies GmbH
Artikelnummer: AKU-1616.03

oder gleichwertig.

eingesetztes Fabrikat: '.........' (Angabe vom Bieter)

Typ:. '.........'

inkl. Lieferung, Zubehör und betriebsfertiger Montage
Menge: 4,000 Stk

*Hinweis: Dimmaktoren / Dali Ansteuerung*

**07.0010 DALI Gateway Plus KNX REG**
DALI Gateway Plus KNX REG [218000]

DALI Gateway Plus für KNX
DALI, Sonstige Elektronik
REG

Merkmale:
- Kompatibel zu DALI und DALI-2 Standard.
- Das DALI Gateway Plus bildet die Schnittstelle zwischen einer KNX Installation und einer digitalen DALI Beleuchtungsanlage.
- Steuerung von max. 64 DALI Betriebsgeräten als Einzelsteuerung, Gruppensteuerung in max. 32 Gruppen oder Zentralsteuerung über Broadcasttelegramm (Gruppe 17 - 32 jeweils max. 2 Betriebsgeräte).
- Handbetätigung der Geräte auch unabhängig vom Bus (auch Baustellenbetrieb mit Broadcast-Steuerung).
- Energiesparfunktion: Abschaltung der Versorgungsspannung der DALI Betriebsgeräte im ausgeschalteten Zustand möglich (über zusätzlichen Schaltaktor für KNX).
- 16 Lichtszenen.
- Einbeziehung der Gruppen in die Lichtszenen möglich.
- Effektsteuerung für max. 16 Sequenzen in 1 bis 500 Durchläufen (oder unendlich) konfigurierbar.
- Rückmeldungen von DALI Fehlerstatus oder Kurzschluss und Meldung von Ausfall der Versorgungsspannung.
- Aktive oder passive (Objekt auslesbar) zyklische Rückmeldefunktion.
- Sammelrückmeldung aller Schaltzustände möglich.
- Rückmeldungen lassen sich nach Busspannungswiederkehr verzögern.
Gruppen- und Gerätefunktionen
- Schalten und Helligkeitswert: Aktive (bei Änderung oder zyklisch auf den Bus sendend) oder passive (Objekt auslesbar) Rückmeldefunktionen.
- Einstellung des Helligkeitsbereichs möglich.
- Lampenschonendes Ein- und Ausschalten.
- Dimmverhalten parametrierbar.
- Zeitfunktionen (Ein- bzw. Ausschaltverzögerung, erweiterte Treppenhausfunktion - Vorwarnfunktion gemäß DIN 18015-2 oder reduzierter Dauerbeleuchtung).
- Sperrfunktion oder alternativ Zwangsstellungsfunktion für jede Gruppe parametrierbar. Bei Sperrfunktion ist das Blinken von Leuchtengruppen möglich.
- Auslesen des DALI Teilnehmerzustands über KNX.
- Betriebsstundenzähler als Vor- und Rückwärtszähler mit Grenzwertauswertung.
- Online- oder Offline-Projektierung der DALI Teilnehmer mit ETS-Plug-in.

- Austausch eines einzelnen defekten DALI Teilnehmers während des Betriebs ohne ETS möglich.
Betrieb von Notleuchten
- Geeignet für den Betrieb in Notbeleuchtungsanlagen.
- Ansteuerung und Überwachung von einzelbatterie- und zentralversorgten DALI Notbeleuchtungsanlagen.
- Unterstützung von DALI Notlichtkonvertern nach EN 62386-202 (Einzelbatteriebetriebene Notleuchten mit DALI Schnittstelle): Funktionstest, Dauerbetriebstest, eingeschränkter Dauerbetriebstest, Abfrage des Akkuladezustands.

Technische Daten:
KNX Medium: TP256
Nennspannung
- AC: AC 110 bis 240 V, 50/60 Hz
- DC: DC 110 bis 240 V
Verlustleistung: max. 3 W
Anschlüsse
- KNX: Anschluss- und Abzweigklemme
- DALI: Schraubklemmen
Leitungslängen zwischen Gateway und Betriebsgerät
- Ø 1,5 mm²: max. 300 m
- Ø 1,0 mm²: max. 238 m
- Ø 0,75 mm²: max. 174 m
- Ø 0,5 mm²: max. 116 m
Anschlussquerschnitt: max. 4 mm²
Umgebungstemperatur: -5 °C bis +45 °C

Hinweise:
- DALI-2 Unterstützung ab Indexstand I06.
- Betrieb von Notbeleuchtungsanlagen:
Die gesetzlichen und normativen Vorgaben sind länderspezifisch unterschiedlich. Es ist in jedem Fall durch den Anwender / Fachplaner zu prüfen, ob die spezifischen Vorgaben eingehalten werden.
- VDE-Zulassung gemäß EN 60669-1, EN 60669-2-1.
- Projektierung und Inbetriebnahme des Geräts ab ETS 4.1 (Empfehlung) oder mit der ETS 3 ab Version "d".

Abmessungen:
Teilungseinheiten (TE): 4

Fabrikat: Gira
Bestell-Nr. 2180 00 REG

oder gleichwertig.

eingesetztes Fabrikat: '.........' (Angabe vom Bieter)

Typ:. '.........'

inkl. Lieferung, Zubehör und betriebsfertiger Montage
Menge: 4,000 Stk

*Hinweis: Jalousie Steuerung*

**07.0011 KNX Jalousieaktor 8-fach, 230V AC**
JAL KNX Jalousieaktor 8-fach, 8TE, REG, 8 A, 230 V AC [JAL-0810.02]

Für Motoren 230 V AC bis 300 W.
Mit Sonnenstandsberechnung.

Umfangreiche Applikation

Handbedienung sperrbar und LED Anzeige je Kanal
Betriebsart Jalousie/Rolllade
Praxisnahe Lüftungsfunktion (Fenster geöffnet/gekippt)
Automatische Beschattung/Lamellennachführung
mit Sonnenstandsberechnung
Lauf-, Pausen- und Schrittzeit frei einstellbar
Getrennte Verfahrzeit für Auf/Ab einstellbar
Tastbetrieb zur genauen Positionierung
Erweiterte 1Bit Automatikpositionen und Szenenfunktionen
1Byte absolute Positionierung für Höhe und Lamelle
Alarm-, Zentral- und Sperrfunktionen
Verhalten nach Alarm und Sperre einzeln einstellbar
Priorität/Zwangsführung mit automatischer Rückfallzeit
Einstellbares Verhalten bei Busspannungsausfall/-wiederkehr

3 Jahre Produktgarantie

Hersteller: MDT technologies GmbH
Artikelnummer: JAL-0810.02

oder gleichwertig.

eingesetztes Fabrikat: '.........' (Angabe vom Bieter)

Typ:. '.........'

inkl. Lieferung, Zubehör und betriebsfertiger Montage
Menge: 1,000 Stk

**07.0012 KNX Jalousieaktor 8-fach, 230V AC mit Fahrzeitmessung**
JAL KNX Jalousieaktor 8-fach mit Fahrzeitmessung, 8TE, REG, 8 A, 230 V AC

Für Motoren 230 V AC bis 300 W.
Mit Sonnenstandsberechnung.

Umfangreiche Applikation
Die Fahrzeiten werden automatisch gemessen und gespeichert
Handbedienung sperrbar und LED Anzeige je Kanal
Betriebsart Jalousie/Rolllade
Praxisnahe Lüftungsfunktion (Fenster geöffnet/gekippt)
Automatische Beschattung/Lamellennachführung
mit Sonnenstandsberechnung
Lauf-, Pausen- und Schrittzeit frei einstellbar
Getrennte Verfahrzeit für Auf/Ab einstellbar
Tastbetrieb zur genauen Positionierung
Erweiterte 1Bit Automatikpositionen und Szenenfunktionen
1Byte absolute Positionierung für Höhe und Lamelle
Alarm-, Zentral- und Sperrfunktionen
Verhalten nach Alarm und Sperre einzeln einstellbar
Priorität/Zwangsführung mit automatischer Rückfallzeit
Einstellbares Verhalten bei Busspannungsausfall/-wiederkehr

Hersteller: MDT technologies GmbH
Artikelnummer: JAL-0810M.02

oder gleichwertig.

eingesetztes Fabrikat: '.........' (Angabe vom Bieter)

Typ:. '.........'

inkl. Lieferung, Zubehör und betriebsfertiger Montage
Menge: 1,000 Stk

**07.0013 KNX Jalousieaktor 8-fach, 24V DC**
JAL KNX Jalousieaktor 8-fach, 8TE, REG, 24 V DC, 8 A [JAL-0810D.02]

Für Motoren 24 V DC bis 180 W. Mit Sonnenstandsberechnung.

Handbedienung sperrbar und LED Anzeige je Kanal
Betriebsart Jalousie/Rollladen
Praxisnahe Lüftungsfunktion (Fenster geöffnet/gekippt)
Automatische Beschattung/Lamellennachführung
mit Sonnenstandsberechnung
Lauf-, Pausen- und Schrittzeit frei einstellbar
Getrennte Verfahrzeit für Auf/Ab einstellbar
Tastbetrieb zur genauen Positionierung
Erweiterte 1Bit Automatikpositionen und Szenenfunktionen
1Byte absolute Positionierung für Höhe und Lamelle
Alarm-, Zentral- und Sperrfunktionen
Verhalten nach Alarm und Sperre einzeln einstellbar
Priorität/Zwangsführung mit automatischer Rückfallzeit
Für 24 V DC Motoren mit 2 Anschlüssen
Integrierte Polwendeschaltung
Einstellbares Verhalten bei Busspannungsausfall/-wiederkehr

Hersteller: MDT technologies GmbH
Artikelnummer: JAL-0810D.02

oder gleichwertig.

eingesetztes Fabrikat: '.........' (Angabe vom Bieter)

Typ:. '.........'

inkl. Lieferung, Zubehör und betriebsfertiger Montage
Menge: 1,000 Stk

*Hinweis: KNX Taster*
Alle Schalt- und Steckgeräte sind mittels einer Kennzeichnungssystematik eindeutig den Steckdosen, Räumen und dem entsprechenden Stromkreis bzw. der DV- Netzstruktur zuzuordnen.

Vor Bestellung und Montage sind die Installationsgeräte mit der Bauleitung abzustimmen.
In die Einheitspreise sind alle Befestigungsmaterialien wie Schrauben, Dübel und Abstandshalter einzukalkulieren.
Werden mehrere Schalter und Steckdosen neben- oder untereinander angeordnet, so sind Kombinationsabdeckplatten zu verwenden. Sämtliche Schalter und Steckdosen sind bei Unter-Putz-Installation mit Schrauben zu befestigen.
Die Höhe der Schalter beträgt, in allen Räumen nach
DIN 18015 1,05 m von der Oberkante der fertigen Fußbodenfläche bis Mitte des Schalters.
Anteilige Rahmen und Zentralstücke für Schalter und Steckdosen sind, sofern nicht separat ausgeschrieben, in die Einheitspreise mit einzukalkulieren.

**07.0014 KNX Taster UP 2fach**
KNX Tastsensor-Modul Universal 2fach
für Tastensatz 2fach,
für Taste 2fach mit Symbolen,
erweiterbar mit einem Tastsensor-Erweiterungsmodul
ETS-Produktfamilie Taster
Produkttyp Taster 2fach

Bestimmungsgemäßer Gebrauch

Bedienen von Verbrauchern, z.B. Licht ein/aus, Dimmen, Jalousien auf/ab, Helligkeitswerte, Temperaturen, Abrufen und Abspeichern von Lichtszenen etc.
¦
Montage in Gerätedose mit Abmessungen nach DIN 49073

Produkteigenschaften

KNX Medium: TP 256
Tastsensor-Funktionen Schalten, Dimmen, Jalousiesteuerung, Wertgeber, Szenenaufruf etc.
Messung der Raumtemperatur
Temperaturmessung wahlweise mit geräteinternem Fühler und über Kommunikationsobjekt verbundenem externen Fühler
Komplettierung mit Tastensatz
Zwei rote Status-LEDs pro Taste
Eine blaue Betriebs-LED als Orientierungslicht sowie zur Anzeige des Programmierzustands
LED-Funktionen Alarmmeldung und Helligkeitsreduzierung separat einstellbar
Integrierter Busankoppler
Ein, zwei oder drei Funktionen pro Taste
Tastenfunktion oder Wippenfunktion, vertikal oder horizontal
Sperrfunktion: Sperren oder Funktionsumschaltung aller oder einzelner Tastenfunktionen
Anschluss für ein Tastsensor-Erweiterungsmodul 1-4fach
KNX Data Secure kompatibel ab ETS 5.7.7 oder ab ETS 6.1.0
Updatefähig mit ETS Service-App

Inkl. Tasteinsatz 2fach, nach Bedarf mit mit Pfeilsymbolen!

Hersteller: Albrecht JUNG GmbH & Co. KG
Artikelnummer: CD 4292 1ST

oder gleichwertig.

eingesetztes Fabrikat: '.........' (Angabe vom Bieter)

Typ:. '.........'

inkl. Lieferung, Zubehör und betriebsfertiger Montage
Menge: 3,000 Stk

**07.0015 KNX Taster AP 1fach WG**
KNX Taster  - Tasterstellung -

Der Taster  ist nur mit einem Applikationsprogramm funktionsfähig, d.h. der Taster besteht aus dem Gerät (Hardware) und dem Applikationsprogramm (Software). Mit Hilfe der ETS können die Applikationsprogramme ausgewählt und die spezifischen Parameter und Adressen vergeben werden
Funktion: Schalten (Tasten), Dimmen
LED: Dauer-AUS/Dauer-EIN
KNX Medium: TP 256

Die LED dient als Orientierungslicht oder zur Statusanzeige, durch Parameter einstellbar.

Ausführung: 1fach

Hersteller: Albrecht JUNG GmbH & Co. KG
Artikelnummer: 8471.01 LED W

oder gleichwertig.

eingesetztes Fabrikat: '.........' (Angabe vom Bieter)

Typ:. '.........'

inkl. Lieferung, Zubehör und betriebsfertiger Montage
Menge: 7,000 Stk

*Hinweis: KNX Bedienzentralen*
Alle Schalt- und Steckgeräte sind mittels einer Kennzeichnungssystematik eindeutig den Steckdosen, Räumen und dem entsprechenden Stromkreis bzw. der DV- Netzstruktur zuzuordnen.

Vor Bestellung und Montage sind die Installationsgeräte mit der Bauleitung abzustimmen.
In die Einheitspreise sind alle Befestigungsmaterialien wie Schrauben, Dübel und Abstandshalter einzukalkulieren.
Werden mehrere Schalter und Steckdosen neben- oder untereinander angeordnet, so sind Kombinationsabdeckplatten zu verwenden. Sämtliche Schalter und Steckdosen sind bei Unter-Putz-Installation mit Schrauben zu befestigen.
Die Höhe der Zentralen beträgt, in allen Räumen nach
DIN 18015 1,50 m von der Oberkante der fertigen Fußbodenfläche bis Mitte des Schalters.
Anteilige Rahmen und Zentralstücke für Schalter und Steckdosen sind, sofern nicht separat ausgeschrieben, in die Einheitspreise mit einzukalkulieren.

**07.0016 KNX Taster mit Farbdisplay**
Ausführung mit 6 Tasten, Farbdisplay und RGB Statusanzeige.
Verwendbar als 4/6/8/12-fach Taster. Integrierter Busankoppler

Großes, aktives Farbdisplay zur Funktions- und Statusanzeige
Hintergrundfarbe des Displays einstellbar (weiß oder schwarz) Symbole und freie Texte für jede Taste/Funktion einstellbar
6 mechanische Tasten mit Fingermulde
Bis zu 12 Funktionen auf 2 oder 3 Ebenen
(2x6 oder 3x4 Funktionen)
Bis zu 6 Funktionen ohne Ebenenumschaltung
Die Tasten sind als Tastenpaar oder Einzeltasten
frei einstellbar
Ein- und Zweitasterbetrieb für Schalten, Dimmen, Jalousie,
Werte
Kurzer/langer Tastendruck mit 2 Objekten
RGB Status jeder Sensorfläche einzeln je Ebene ansteuerbar
Anzeige von Innen-/Außentemperatur und Uhrzeit
Displayhelligkeit automatisch über Lichtsensor und
Tag/Nacht Objekt
Patschfunktion mit zusätzlichem Schaltkanal
Montage ohne Rahmen in Schalterdose
Abmessungen (B x H): 86 mm x 86 mm
Keine zusätzliche Spannungsversorgung erforderlich
Integrierter Busankoppler
Innovative Gruppensteuerung mit langem /extra langem Tastendruck

Liefern und inkl. aller Zubehörteile betriebsfertig
montieren und einrichten.

Planungsfabrikat:
Hersteller: MDT technologies GmbH
Artikelnummer: BE-TAS86.02

oder gleichwertig.

eingesetztes Fabrikat: '.........' (Angabe vom Bieter)

Typ:. '.........'
Menge: 8,000 Stk

**07.0017 KNX Bedienzentrale mit Farbdisplay**
Ausführung mit 6 Tasten. Integrierter Busankoppler

Großes, aktives Farbdisplay (automatische
Vier Direktbedienfunktionen (z.B. Anwesend, Licht, Jalousie)
20 Bedienfunktionen über Menü/Schaltuhr (z.B. Dimmen/
Jalousie/Schalten/Werte senden/Szenen/Temperatursollwerte)
Codeschloss mit 4-6 Ziffern zur Gerätesperrung oder Alarm-Scharfschaltung
Tages-/Wochen-/Astro- Zeitschaltuhr (20 Kanäle mit je 6 Schaltzeiten)
Urlaubsfunktion mit Zeitraumaktivierung
Automatische Feiertagsberechnung
Komfortabler Raumtemperaturregler mit Temperatursensor
Lüftungssteuerung (Hand oder Automatik)
Anzeige von Innen-/Außentemperatur, Sollwert und Uhrzeit/Datum
Anzeige von Statusinformationen/Meldungen (1Bit/14Byte)
6 Status LEDs unabhängig ansteuerbar
6 Logikblöcke mit je 4 Eingängen
Keine zusätzliche Spannungsversorgung erforderlich
Einbau in Schalterdose, Abmessungen (B x H): 86 mm x 86 mm

Liefern und inkl. aller Zubehörteile betriebsfertig
montieren und einrichten.

Planungsfabrikat:
Hersteller: MDT technologies GmbH
Artikelnummer: BE-TAS86.02

oder gleichwertig.

eingesetztes Fabrikat: '.........' (Angabe vom Bieter)

Typ:. '.........'
Menge: 2,000 Stk

**07.0018 KNX Visualisierungs- und Bedientableau (klein)**
¦ Visualisieren und Bedienen von Anlagenzuständen in der Gebäudeautomation
¦ Montage senkrecht
¦ Montage in Gerätedose mit Abmessungen nach DIN 49073
¦ Bei Installation der Gerätedose auf Drehung achten. Befestigungsschrauben müssen senkrecht übereinander positioniert sein.

Produkteigenschaften

¦ Hochauflösendes HD-Display
¦ Kapazitiver Touchscreen
¦ Lüfterlos, ohne mechanisch bewegliche Teile
¦ Näherungssensor
¦ Grafische Benutzeroberfläche
¦ Automatische Anpassung der Display-Helligkeit an die Umgebungshelligkeit
¦ KNX-Visualisierung in Verbindung mit Visu Pro Server (Art.-Nr.: JVP-SERVER-H2)
¦ KNX-Visualisierung in Verbindung mit Smart Visu Server (Art.-Nr.: SV-SERVER)
¦ Anzeige von Diagrammen nicht möglich
¦ eNet-Visualisierung in Verbindung mit eNet Server REG (Art.-Nr.: ENET-SERVER) ab Software Version 2.2
¦ Türsprechfunktion nur in Verbindung mit dem Smart Gateway SG 650-.. oder SG 150-.. von Siedle
¦ Bildspeicher integriert in Smart Gateway

liefern, montieren und betriebsfertig anschließen inkl. notwendiges Zubehör.

Der Planung zu Grunde liegendes Leitfabrikat:
Hersteller: JUNG
Modell: SC 5 SW

oder gleichwertig.

Angebotenes Fabrikat:
Hersteller:
'___________________________'
Modell:
'___________________________'
Menge: 1,000 Stk

**07.0019 KNX Visualisierungs- und Bedientableau (groß)**
Bestimmungsgemäßer Gebrauch
Visualisieren und Bedienen von Anlagenzuständen in der Gebäudeautomation
Montage waagerecht (empfohlen) oder senkrecht
Montage in UP-Einbaugehäuse  oder auf Gerätedose mit Abmessungen nach DIN 49073 (Empfehlung: ca. 60 mm tief)

Produkteigenschaften
Hochauflösendes HD-Display
Näherungssensor
Kapazitiver Touchscreen
Reinigungsmodus mit Touchscreen-Sperre
Lüfterlos, ohne mechanisch bewegliche Teile
KNX-Visualisierung in Verbindung mit unten aufgeführten KNX Server

Anzeige von bis zu sechs IP-Kamerabildern
Bildspeicher integriert in Smart Gateway

liefern, montieren und betriebsfertig anschließen inkl. notwendiges Zubehör.

Der Planung zu Grunde liegendes Leitfabrikat:
Hersteller: JUNG
Modell: SC0081U

oder gleichwertig.

Angebotenes Fabrikat:
Hersteller:
'___________________________'
Modell:
'___________________________'
Menge: 1,000 Stk

**07.0020 KNX Server**
Server
lüfterlos, ohne mechanisch bewegliche Teile
inklusive Steckernetzteil

Bestimmungsgemäßer Gebrauch

Mini-PC für Anwendungen im Heimbereich und kleinen gewerblichen Objekten
Visualisieren und Bedienen von KNX-Systemen über Endgeräte mit HTML5-fähigem Browser oder App (iOS, Android), z.B. Smart Control, Smartphone, Tablet, Laptop, PC usw.
Unterstützung von KNX IP Secure und KNX Data Secure (ab Version 4.5)
Betrieb in lokalen IP-Netzen, die DHCP (Dynamic Host Configuration Protocol) unterstützen, oder mit fester IP-Adresse (IPv4)
Tischgerät, Montage auf Hutschiene nach DIN EN 60715 möglich
Max. Umfang des Visualisierungsprojektes wie Vorlage aus Smart Assistant

inkl. Anbindung an den KNX-Bus über Schnittstelle

Produkteigenschaften

Lüfterloser Mini-PC
Software vorinstalliert und freigeschaltet
Windows 10 vorinstalliert
Quadcore Intel Celeron Prozessor
4 GB RAM
64 GB interner Speicher, teilweise durch Betriebssystem belegt
1 x HDMI
4 x USB 3.0
2 x LAN RJ45 (LAN 1: feste IP-Adresse, LAN 2: DHCP)
Die Visualisierung ist über Endgeräte mit HTML5-fähigem Browser (z.B. Chrome, Firefox oder Safari in der aktuellen Version) möglich
Zugriff von max. 10 unterschiedlichen Clients möglich

Gesicherter Fernzugriff
Gesichertes Remote Sharing
Auslesen und Steuern von Modbus-Daten via Modbus TCP
Zugriff auf IP-Kameras per RTSP
Steuerung von IP-Kameras mittels ONVIF (Profil S)
Mehrsprachige Visualisierung erstellbar
Visualisierung umschaltbar zwischen Tag/Nacht
Update- und upgradefähig

Prozessanschlüsse

KNX-Editor / KNX-Editor 2.0
instalight-Editor
Geräte-Editor
vitaLED-Editor
XPL-Editor
Modbus-Editor
Energiespeicher
Prozessmodell
Visualisierungs-Editor
Arbeitsblattgenerator
Kalender
¦Starter

Import von Daten aus der ETS

Verwendung von ETS, Projektexport
Für eine KNX Secure Verbindung ist der ETS-Schlüsselbund erforderlich

Ausführung: Deutsch
Ausführung: mit Eurostecker

inkl. Lieferung, Montage und sonstigem benötigten Zubehör.

Der Planung zu Grunde liegendes Leitfabrikat:
Hersteller: Albrecht JUNG GmbH & Co. KG
Modell: JVP-SERVER-H2

oder gleichwertig.

Angebotenes Fabrikat:
Hersteller:
'___________________________'
Modell:
'___________________________'
Menge: 1,000 Stk

**07.0021 KNX Fernzugriffslizenz für Server**
Fernzugrifflizenz

für IP-Schnittstelle
für Spannungsversorgung mit IP-Schnittstelle

Das Gerät ist KNX Data Secure kompatibel. KNX Data Secure bietet Schutz vor Manipulation in der Gebäudeautomation. Für den Secure Betrieb ist eine dedizierte  Applikation erforderlich.

- Verschlüsselter Zugriff auf KNX-Geräte zur Konfiguration und Wartung außerhalb des lokalen Netzwerkes
- Freigabe des Zugriffs über Kommunikationsobjekte
- Rückmeldung über Zugriff und Programmiervorgänge über Kommunikationsobjekte

Die Fernzugrifflizenz ist unbefristet zur Verfügung zu stellen.

inkl. Lieferung, Montage und sonstigem benötigten Zubehör.

Der Planung zu Grunde liegendes Leitfabrikat:
Hersteller: JUNG
Modell: IPS-L

oder gleichwertig.

Angebotenes Fabrikat:
Hersteller:
'___________________________'
Modell:
'___________________________'
Menge: 1,000 h

**07.0022 Einweisung**
Der Auftragnehmer hat das Betriebspersonal des Auftraggebers in die
Bedienung der Anlage dieses Titels
einzuweisen.
Die Einweisung hat so detailliert zu
erfolgen, dass einfache Wartungsarbeiten und Reparaturen vom
Betriebspersonal durchgeführt werden.
Ferner soll die Einweisung so
informativ sein, dass einfache Fehler
schnell erkannt werden und beseitigt
werden können. Zur Einweisung ist
entsprechendes Fachpersonal mit den
notwendigen Meß- und Prüfgeräten
bereitzustellen.Über die Einweisung
des Personals ist ein Protokoll zu
führen Die Einweisung ist in Form
einer Teilnehmerliste mit genauen
Einweisungsinhalten nachzuweisen und
in dreifacher Ausfertigung
der Bauleitung zu übergeben.
Menge: 1,000 Psch

*Hinweis: Sonstige*

**07.0023 KNX Helligkeitssensor**
Helligkeitssensor mit Konstantlichtregelung. Ausführung zur Deckenmontage mit 35 mm Kaiser Einbaudose

· Konstantlichtregelung für bis zu 3 Lichtbänder
· Helligkeit über Bus auslesbar
· Orientierungslichtfunktion (Helligkeit und Zeit einstellbar)
· Tag/Nacht Funktion
· 35 mm Kaiserdose im Lieferumfang enthalten (Einbautiefe 45 mm)
· Abmessungen (H x B x T): 43 x 43 x 30 mm
· Integrierter Busankoppler

liefern, montieren und betriebsfertig anschließen inkl. notwendiges Zubehör.

Der Planung zu Grunde liegendes Leitfabrikat:
Hersteller: MDT
Modell: SCN-LSD01.01

oder gleichwertig.

eingesetztes Fabrikat: '.........' (Angabe vom Bieter)

Typ:. '.........'

inkl. Lieferung, Zubehör und betriebsfertiger Montage
Menge: 2,000 Stk

**07.0024 KNX DMX Gateway**
Kompaktes Gateway zwischen KNX und DMX512 mit bis zu 64 frei konfigurierbaren Kanälen.

Zur Integration von etwa 34xUnterwasserscheinwerfer in das KNX System

In der Betriebsart Master erlaubt das Gerät die komfortable Steuerung von DMX-Leuchten zum Beispiel mit KNX Tastern. Es stehen bis zu 64 Dimmkanäle oder bis zu 8 RGB/RGBW-Kanäle zur Verfügung. Jedem Kanal können mehrere Teilmengen von DMX512-Adressen zugeordnet werden. Die Dimmkanäle ermöglichen das Schalten/rel./abs. Dimmen von einem oder mehreren DMX Geräten über KNX. Die RGB/RGBW-Kanäle ermöglichen die Steuern von RGB/RGBW-fähigen DMX-Geräten. So ist jede RGB-Farbe und jedes HSV-Attribut einzeln über KNX steuerbar. Jeder Kanal kann mit bis zu 8 Szenen verknüpft werden. Zusätzlich stehen im Gateway 4 Sequenzer zur Verfügung, um komplexere Aufgaben auszuführen.

In der Betriebsart Slave können KNX Aktoren von DMX aus gesteuert werden. So kann zum Beispiel die Raumbeleuchtung, die Teil der KNX Installation ist, über ein DMX Lichtsteuerpult gesteuert werden. Es können bis zu 64 DMX512-Adressen einzeln ausgewertet und auf KNX gesendet werden. Als Interpretation stehen Dimmwert, Schalten mit Schaltschwelle und RGB-Wert zur Verfügung.

Der Planung zu Grunde liegendes Leitfabrikat:
Hersteller: WEINZIERL
Modell: WEINZIERL 544 KNX DMX Gateway

oder gleichwertig.

eingesetztes Fabrikat: '.........' (Angabe vom Bieter)

Typ:. '.........'

inkl. Lieferung, Zubehör und betriebsfertiger Montage
Menge: 1,000 Stk

**07.0025 KNX Wetterstation Universal**
kompaktes Gehäuse
inklusive Befestigungsarm und Anschlussleitung
ETS-Produktfamilie Phys. Sensoren
Produkttyp Wetterstation

Bestimmungsgemäßer Gebrauch

- Messung und Auswertung von Wetterdaten: Windgeschwindigkeit, Windrichtung,
Niederschlag, Helligkeit, Globalstrahlung, Dämmerung, Temperatur, relative
Luftfeuchte und Luftdruck
- Montage im Außenbereich von Gebäuden, vorzugsweise Dach- und Fassadenbereich
- Betrieb mit zusätzlicher Spannungsversorgung

Produkteigenschaften
- Integrierter GPS/GLONASS-Empfänger zur automatisierten Positionsbestimmung
- Berechnung weiterer Wetterdaten: Absolute Luftfeuchte, gefühlte Temperatur,
Behaglichkeit
- Funktion zur Beschattungssteuerung
- Integrierte KNX-Busankopplung
- Messwerterfassung und Grenzwertüberwachung
- Software-Logikmodule zur Verknüpfung von Ereignissen
- Integrierte Heizung

 inkl. Befestigungsarm

Die Wetterstation benötigt zum Betrieb die eine Spannungsversorgung

inkl. Lieferung, Montage und sonstigem benötigten Zubehör.

Der Planung zu Grunde liegendes Leitfabrikat:
Hersteller: JUNG
Modell: 2225WSU

oder gleichwertig.

eingesetztes Fabrikat: '.........' (Angabe vom Bieter)

Typ:. '.........'
Menge: 1,000 Stk

**07.0026 KNX Bewegungsmelder UP IP55 Decke**
Decken-Präsenzmeldermini KNX
KNX Mini-Präsenzmelder mit 360° Erfassungsbereich für die Deckeneinbaumontage
Besondere Produktfunktionen: Präsenz- und tageslichtabhängige Konstantlichtregelung; KNX-Funktionen: Alarm, Dämmerungsschalter, Helligkeitserfassung, Lichtabhängige Bewegungserkennung Schlummerfunktion, Szenentelegramm über Objekt;
Benutzerschnittstelle: IR-Fernbedienung, ETS-Software
Steuerungssystem: KNX
Montageart: Einbau
Montageort: Decke
Abmessungen: Höhe/Tiefe 60 mm, Ø 33 mm
Einbaumaß: Einbautiefe: 45 mm, Ø 25 mm
Gewicht: 61 g
Schutzart: IP55
Schutzklasse: III
Zulässige Umgebungstemperatur: 5 °C bis +50 °C
Relative Luftfeuchte: 5-93 %, nicht kondensierend
Farbe: opal-matt
Nennspannung: 29 - 31 V DC
Leistungsaufnahme: 0.2 W
Erfassungswinkel: 360°
Erfassungsreichweite quer: Ø 8 m
Erfassungsreichweite frontal: Ø 5 m
Erfassungsreichweite Präsenzbereich: Ø 3 m
Erfassungsbereich: bis zu 50 m²
Empf. Montagehöhe: 3 m
Max. Montagehöhe: 5 m
Helligkeitswert: 5-2000 lx
Anzahl Lichtkanäle: 2
Anzahl HLK-Kanäle: 1
Slave-Eingang: true
Modus: Halbautomatik, Vollautomatik
Konstantlichtregelung: true
Schaltverzögerung von "dunkel zu hell": 300 s
Schaltverzögerung von "hell zu dunkel": 30 s
Schaltleistung Kanal 1: Bus-System
Nachlaufzeit: 30 s bis 720 min (in Stufen einstellbar)
Impulsfunktion: false
Tastereingang: false

liefern, montieren und betriebsfertig anschließen inkl. notwendiges Zubehör.

Der Planung zu Grunde liegendes Leitfabrikat:
Hersteller: ESYLUX
Modell: EP10426155

oder gleichwertig.

Angebotenes Fabrikat:
Hersteller:
'___________________________'
Modell:
'___________________________'
Menge: 42,000 Stk

**07.0027 Spannungsversorgung AC 24V**
Spannungsversorgung AC 24V für zuvor beschriebene Wetterstation

- Versorgung von Geräten mit AC 24 V
- Montage auf Hutschiene nach DIN EN 60715 in Unterverteiler

Produkteigenschaften

- Zwei intern verbundene 24-V-Ausgänge
- Überlast- und Kurzschlussschutz durch Thermoschalter

inkl. Lieferung, Montage und sonstigem benötigten Zubehör.

Der Planung zu Grunde liegendes Leitfabrikat:
Hersteller: JUNG
Modell: WSSV 10

oder gleichwertig.

eingesetztes Fabrikat: '.........' (Angabe vom Bieter)

Typ:. '.........'
Menge: 1,000 Stk

*Hinweis: Programmierung*

**07.0028 KNX BUS- Programmierung und Parametrierung**
*** Pauschalposition
Programmierung und Parametrierung der oben genannten
KNX Bauteilen in die aufgeführten Busteilnehmer inkl.
Inbetriebnahme und Funktionstest. Hierzu gehört auch
die Abstimmung mit dem Nutzer über die gewünschten
Funktionen (Pflichtenheft). Ebenfalls Bestandteil
dieser Position ist die Dokumentation bzw. die Übernahme
aller Informationen in die Revisionsunterlagen.

Programmierung der Beleuchtung im und am gesamten Neubau.
Bel.Teilnehmer:
- DALI
- Beckenleuchten (Bauseits montiert)
- ON/OFF Leuchten über KNX Schalt-Aktor

Programmierung der Sonnenschutzsteuerung im gesamten Neubau.
Bereiche mit Gruppensteuerung Auf/Ab:
- Multifunktionsbecken
- Sportbecken
- Eltern-/Kindbecken
- Büro
Menge: 1,000 psch

**07.0029 KNX Server- Programmierung und Parametrierung**
*** Pauschalposition
Implementieren der KNX Adressen, Programmierung und Parametrierung des Servers.
inkl. Inbetriebnahme und Funktionstest.
Hierzu gehört auch die Abstimmung mit dem Nutzer über die gewünschten Funktionen (Pflichtenheft).
Hinderlegung des Grundrisses im Projekt mit Visualisierrung und Steuerung aller Leuchten und Sonnenschutzelementen.
Ebenfalls Bestandteil dieser Position ist die Dokumentation bzw. die Übernahme aller Informationen in die Revisionsunterlagen.

Szenarien sollen von weiterne KNX Tastern oder über eine Schnitstelle der GLT angesteuert werden.

Erstellung von Bel. Szenarien auf das Tablou:
- Alles (EG) dauer an
- Alles (EG) aus
- Multifunktionsbecken (parametrierbar) an
- Multifunktionsbecken aus
- Sportbecken (parametrierbar) an
- Sportbecken aus
- Eltern-/Kindbecken (parametrierbar) an
- Eltern-/Kindbecken aus
- Einzelumkleide (parametrierbar)(Umkleide/Dusche) an
- Einzelumkleide (Umkleide/Dusche) aus
- Sammelumkleide (parametrierbar)(Umkleide/Dusche) an
- Sammelumkleide (Umkleide/Dusche) aus
- Außenbeleuchtung (parametrierbar) automatika an
- Außenbeleuchtung automatika aus
- Foyerbeleuchtung (parametrierbar) an
- Foyerbeleuchtung aus
- Durchgangsbeleuchtung (parametrierbar) an
- Durchgangsbeleuchtung aus
Menge: 1,000 psch

**07.0030 Zusatzszenen auf das Tablou**
*** Pauschalposition
Programmierung und Parametrierung weiterer Szenen
inkl. Inbetriebnahme und Funktionstest. Hierzu gehört auch
die Abstimmung mit dem Nutzer über die gewünschten
Funktionen (Pflichtenheft). Ebenfalls Bestandteil
dieser Position ist die Dokumentation bzw. die Übernahme
aller Informationen in die Revisionsunterlagen.

Szenarien sollen von weiterne KNX Tastern oder über eine Schnitstelle der GLT angesteuert werden.

- Szenen mit bis zu 10 Teinehmer
Menge: 1,000 psch

*Hinweis: Stundenlohnarbeiten*
Stundenlohnarbeiten

Grundsätzlich werden Stundenlohnarbeiten nur vergütet,
wenn es sich um außervertragliche Arbeiten handelt,
welche nicht nach Einheitspreisen abgerechnet werden
und von der Fachbauleitung besonders angeordnet werden
(siehe auch VOB/B §2, Absatz 10). Die Arbeiten müssen
per Stundenzettel (täglicher Nachweis) unmittelbar nach
Durchführung der Arbeiten, (spätest. an der folgenden
Baubesprechung) der Bauleitung, zur Unterzeichnung
vorgelegt werden.

**07.0031 Programmierstunden**
Programmierstunden für nachträgliche Anpassungen durch
Vorgaben des Bauherrn. Wie vor beschrieben, einschl.
aller Zuschläge zum Nachweis und nach vorheriger
Genehmigung durch die Fachbauleitung. Der Stundensatz
ist einschl. aller Kostenzuschläge wie Lohn- und
Gehaltsnebenkosten, Sozialkassenbeiträge,
Vermögenswirksame Leistungen, Baustellengemeinkosten,
Allg. Geschäftskosten, Auf- und Abbaukosten der Geräte,
Auslösungen, Telefongesprächen, Fahrgelder,
Verdienstspannen und dergl. anzusetzen.
Menge: 20,000 h

### Gewerk 08 Beleuchtung

*Hinweis: Hinweis Beleuchtung*
Hinweis Beleuchtung

Spätestens 8 Wochen nach Beauftragung stellt der Bieter leihweise, ohne Vergütung und Montage, die angebotenen Leuchten als Musterleuchten zur Verfügung. Der AG kann die Musterleuchten zu Kontroll- und Vergleichszwecken bis zur Abwicklung des Auftrages zurückbehalten.

Alle Leuchten müssen gemäss Gesetz über Technische Arbeitsmittel den allgemeinen Regeln der Technik (u. a. VDE-Vorschriften) entsprechen. Zum Nachweis der Sicherheit müssen die Leuchten das anerkannte VDE-Zeichen tragen, die VDE-Prüfbescheinigung oder den Prüfschein PTB aufweisen. Darüber hinaus sind Produkte europäischer Prüfhäuser, mit einer ensprechenden Akkreditierung ebenso zugelassen.

Angaben über Schutzarten und Klassen sowie zusätzliche Prüf- und Sicherheitszeichen werden nur gemeinsam mit dem VDE-Zeichen anerkannt. Dem VDE-Prüfzeichen gleichwertige, auf den Leuchten angebrachte Prüfzeichen der EG-Mitgliedsstaaten, werden ebenfalls anerkannt.
Leuchten in Sonderausführung müssen VDE 0710 entsprechen, elektrotechnische Bauteile müssen jedoch das VDE-Zeichen tragen.

In die Einheitspreise der nachfolgenden LV-Positionen
sind die Leuchtmittel, Vertragen im Gebäude; betriebsfertige Montage; bei Leuchten mit Lichtsensor, einstellen des Lichtsensors auf die gewünschte Beleuchtungsstärke; Anschluß, Klein- und Befestigungsmaterial; sowie das Beseitigen des Verpackungsmaterials und die Bemusterung vor der Montage einzurechnen.

Alle Leuchten, die mit Notbeleuchtung ausgerüstet werden, müssen mit EVGs ausgerüstet sein, die für den Betrieb an Anlagen gemäß DIN VDE 0108 zugelassen sind (N-EVG), zudem muss die  Einzelleuchtenüberwachung der Sicherheitsbeleuchtungszentrale mit eingebunden werden.

Leuchteninstallation:

Technikbereiche: Aufputz-Feuchtraumwannenleuchte
Mehrzweckbecken: Aufputz-Leuchten
UG Treppenhaus: Aufputz-Leuchten
EG/OG Treppenhaus: Unterputz-Leuchten

EG Chlorgasraum: Aufputz-Leuchten
EG Lager-/ Pumiraum: Aufputz-Leuchten
EG Dusch-, Umkleide, Flurbereich: Unterputz-Leuchten
EG Mehrzwbeckbecken: Aufputz-Leuchten
EG Variobeckbecken: Aufputz-Leuchten
EG Kinderbeckbecken: Unterputz-Leuchten
EG Lehrschwimmbecken: Unterputz-Leuchten

OG Bürofläche: Unterputz-Leuchten
OG Lüftungsraum: Aufputz-Leuchten
OG Lager-/ Pumiraum: Aufputz-Leuchten

*Hinweis: Innenbeleuchtung*

**08.0001 Rasterleuchte 625**
Lichtlenkung durch Abdeckung mikroprismatisch, Ausstrahlungscharakteristik symmetrisch, breitstrahlend, Lichtaustritt direkt. Leuchtmittel LED-M eingebaut, Austausch durch Fachkraft. Die Leuchte generiert einen Bemessungslichtstrom von 4300 lm in Lichtfarbe 830/840, Lichtstrom einstellbar: in Stufen. Die hohe LED-Lebensdauer ermöglicht einen langen Einsatz bei gleichbleibender Beleuchtungsgüte. Hohe Lichtqualität durch eine Farborttoleranz von < 3 SDCM. Gehäuse aus Aluminium, verkehrsweiß, ähnlich RAL 9016, Schutzart IP20
IP44 raumseitig. Abdeckung aus PMMA strukturiert. Einlegemontage in Deckensysteme mit umlaufend sichtbaren Tragschienen und eingelegten Deckenplatten. Für die Einlegemontage ist kein zusätzliches Befestigungszubehör erforderlich. Mit elektronischem Betriebsgerät xFlex. Austausch durch Fachkraft möglich. Nennspannung 220 - 240 V AC/DC 50 - 60 Hz.

Produktkategorie: Deckenleuchte
Einsatzbereich: BüroǀBildungǀEinzelhandelǀLebensmittel
Leuchtenform: quadratisch
Verstellbarkeit: starr
HACCP zertifiziert: Ja
Maß L: 620 mm
Maß B: 620 mm
Maß H: 28 mm
Montageart: Einlegen
Montageort: Decke
Anschlussart: Steckklemme
Art der Verdrahtung: geeignet für Durchgangsverdrahtung
Anzahl Pole: 3
Leiterquerschnitt: 0,75 - 2,5 mm²
Systemmaß: 625 x 625
Farbe: verkehrsweiß, ähnlich RAL 9016
Schutzart: IP20ǀIP44 raumseitig
Stoßfestigkeitsgrad: IK05
Glühdrahtprüfung: 650 °C
Zulässige Umgebungstemperatur: -20 - 25 °C
Werkstoff des Gehäuses: Aluminium
Oberflächenbehandlung des Gehäuses: pulverbeschichtet
Werkstoff der Abdeckung: PMMA strukturiert
Art der Steuerung: xFlex
Nennspannung: 220 - 240 V
Frequenz: 50 - 60 Hz
Spannungsart: AC/DC
Bemessungsleistung: 33,0 W
Schutzklasse: II
Lichtlenker: Abdeckung mikroprismatisch
Lichtaustritt: direkt
Lichtverteilung: symmetrisch
Ausstrahlungscharakteristik: breitstrahlend
UGR-Klasse: ? 19
Bemessungslichtstrom: 4300 lm
Lichtstrom einstellbar: in Stufen
Leuchteneffizienz: 130 lm/W
Leuchtmittel: LED-M
Inklusive Leuchtmittel: Ja
Farbwiedergabeindex Ra: ? 80
Farbtemperatur: 3000 Kǀ4000 K
Lichtfarbe: 830/840
Farbtemperatur einstellbar: Ja
Farborttoleranz (SDCM): < 3 SDCM
Photobiologische Sicherheit: RG1
Bemessungslebensdauer L80B50 (tq = 25 °C): 65.000 h
Bemessungslebensdauer L80B10 (tq = 25 °C): 60.000 h
Energieeffizienzklasse Leuchtmittel: D

Fabrikat: Ridi
Typ: FPL4-EQ0622FLWS830840MPS0500

oder gleichwertig.

eingesetztes Fabrikat: '.........'
(Angabe vom Bieter)

Typ: '.........'

Liefern inkl. aller Zubehörteile sowie Befestigungsmaterial,
betriebsfertig montieren und anschließen.
Menge: 22,000 Stk

**08.0002 Rasterleuchte 625 IP54**
Lichtlenkung durch Abdeckung opal, Ausstrahlungscharakteristik symmetrisch, extrem breitstrahlend, Lichtaustritt direkt. Leuchtmittel LED-M eingebaut, Austausch durch Fachkraft möglich. Die Leuchte generiert einen Bemessungslichtstrom von 4040 lm in Lichtfarbe 830, Lichtstrom einstellbar: Nein. Die hohe LED-Lebensdauer ermöglicht einen langen Einsatz bei gleichbleibender Beleuchtungsgüte. Hohe Lichtqualität durch eine Farborttoleranz von < 3 SDCM. Gehäuse aus Stahl, verkehrsweiß, ähnlich RAL 9016, Schutzart IP54. Einbau in verschiedene Deckensysteme mit entsprechendem Befestigungssatz, oder Einlegemontage in Deckensysteme mit sichtbaren Tragschienen und eingelegten Deckenplatten. Für die Einlegemontage ist kein zusätzliches Befestigungszubehör erforderlich. Mit elektronischem Betriebsgerät On/Off. Austausch durch Fachkraft möglich. Nennspannung 220 - 240 V AC/DC 50 - 60 Hz.

Produktkategorie: Deckenleuchte
Einsatzbereich: BildungǀBüroǀIndustrieǀLebensmittel
Leuchtenform: quadratisch
HACCP zertifiziert: Ja
Maß L: 622 mm
Maß B: 622 mm
Maß H: 90 mm
Montageart: Einbau
Farbe: verkehrsweiß, ähnlich RAL 9016
Schutzart: IP54
Glühdrahtprüfung: 650 °C
Zulässige Umgebungstemperatur: -20 - 50 °C
Werkstoff des Gehäuses: Stahl
Werkstoff der Abdeckung: PMMA opal
Art der Steuerung: On/Off
Nennspannung: 220 - 240 V
Frequenz: 50 - 60 Hz
Spannungsart: AC/DC
Bemessungsleistung: 32,0 W
Schutzklasse: I
Lichtlenker: Abdeckung opal
Lichtaustritt: direkt
Lichtverteilung: symmetrisch
Ausstrahlungscharakteristik: extrem breitstrahlend
UGR-Klasse: ? 22
Bemessungslichtstrom: 4040 lm
Leuchteneffizienz: 126 lm/W
Leuchtmittel: LED-M
Inklusive Leuchtmittel: Ja
Farbwiedergabeindex Ra: ? 80
Farbtemperatur: 3000 K
Lichtfarbe: 830
Farborttoleranz (SDCM): < 3 SDCM
Bemessungslebensdauer L80B50 (tq = 25 °C): 100.000 h
Bemessungslebensdauer L80B10 (tq = 25 °C): 100.000 h
Energieeffizienzklasse Leuchtmittel: D

Fabrikat: Ridi
Typ: EBRE-LED 418/5000-830 OSD

oder gleichwertig.

eingesetztes Fabrikat: '.........'
(Angabe vom Bieter)

Typ: '.........'

Liefern inkl. aller Zubehörteile sowie Befestigungsmaterial,
betriebsfertig montieren und anschließen.
Menge: 1,000 Stk

**08.0003 Rasterleuchte 600**
Lichtlenkung durch Abdeckung mikroprismatisch, Ausstrahlungscharakteristik symmetrisch, breitstrahlend, Lichtaustritt direkt. Leuchtmittel LED-M eingebaut, Austausch durch Fachkraft. Die Leuchte generiert einen Bemessungslichtstrom von 4300 lm in Lichtfarbe 830/840, Lichtstrom einstellbar: in Stufen. Die hohe LED-Lebensdauer ermöglicht einen langen Einsatz bei gleichbleibender Beleuchtungsgüte. Hohe Lichtqualität durch eine Farborttoleranz von < 3 SDCM. Gehäuse aus Aluminium, verkehrsweiß, ähnlich RAL 9016, Schutzart IP20
IP44 raumseitig. Abdeckung aus PMMA strukturiert. Einlegemontage in Deckensysteme mit umlaufend sichtbaren Tragschienen und eingelegten Deckenplatten. Für die Einlegemontage ist kein zusätzliches Befestigungszubehör erforderlich. Mit elektronischem Betriebsgerät xFlex. Austausch durch Fachkraft möglich. Nennspannung 220 - 240 V AC/DC 50 - 60 Hz.

Produktkategorie: Deckenleuchte
Einsatzbereich: BüroǀBildungǀEinzelhandelǀLebensmittel
Leuchtenform: quadratisch
Verstellbarkeit: starr
HACCP zertifiziert: Ja
Maß L: 595 mm
Maß B: 595 mm
Maß H: 28 mm
Montageart: Einlegen
Montageort: Decke
Anschlussart: Steckklemme
Art der Verdrahtung: geeignet für Durchgangsverdrahtung
Anzahl Pole: 3
Leiterquerschnitt: 0,75 - 2,5 mm²
Systemmaß: 600 x 600
Farbe: verkehrsweiß, ähnlich RAL 9016
Schutzart: IP20ǀIP44 raumseitig
Stoßfestigkeitsgrad: IK05
Glühdrahtprüfung: 650 °C
Zulässige Umgebungstemperatur: -20 - 25 °C
Werkstoff des Gehäuses: Aluminium
Oberflächenbehandlung des Gehäuses: pulverbeschichtet
Werkstoff der Abdeckung: PMMA strukturiert
Art der Steuerung: xFlex
Nennspannung: 220 - 240 V
Frequenz: 50 - 60 Hz
Spannungsart: AC/DC
Bemessungsleistung: 33,0 W
Schutzklasse: II
Lichtlenker: Abdeckung mikroprismatisch
Lichtaustritt: direkt
Lichtverteilung: symmetrisch
Ausstrahlungscharakteristik: breitstrahlend
UGR-Klasse: ? 19
Bemessungslichtstrom: 4300 lm
Lichtstrom einstellbar: in Stufen
Leuchteneffizienz: 130 lm/W
Leuchtmittel: LED-M
Inklusive Leuchtmittel: Ja
Farbwiedergabeindex Ra: ? 80
Farbtemperatur: 3000 Kǀ4000 K
Lichtfarbe: 830/840
Farbtemperatur einstellbar: Ja
Farborttoleranz (SDCM): < 3 SDCM
Photobiologische Sicherheit: RG1
Bemessungslebensdauer L80B50 (tq = 25 °C): 65.000 h
Bemessungslebensdauer L80B10 (tq = 25 °C): 60.000 h
Energieeffizienzklasse Leuchtmittel: D

Fabrikat: Ridi
Typ: FPL4-EQ0595FLWS830840MPS0500

oder gleichwertig.

eingesetztes Fabrikat: '.........'
(Angabe vom Bieter)

Typ: '.........'

Liefern inkl. aller Zubehörteile sowie Befestigungsmaterial,
betriebsfertig montieren und anschließen.
Menge: 67,000 Stk

**08.0004 Rasterleuchte 600 IP54**
Lichtlenkung durch Abdeckung opal, Ausstrahlungscharakteristik symmetrisch, extrem breitstrahlend, Lichtaustritt direkt. Leuchtmittel LED-M eingebaut, Austausch durch Fachkraft möglich. Die Leuchte generiert einen Bemessungslichtstrom von 4040 lm in Lichtfarbe 830, Lichtstrom einstellbar: Nein. Die hohe LED-Lebensdauer ermöglicht einen langen Einsatz bei gleichbleibender Beleuchtungsgüte. Hohe Lichtqualität durch eine Farborttoleranz von < 3 SDCM. Gehäuse aus Stahl, verkehrsweiß, ähnlich RAL 9016, Schutzart IP54. Einbau in verschiedene Deckensysteme mit entsprechendem Befestigungssatz, oder Einlegemontage in Deckensysteme mit sichtbaren Tragschienen und eingelegten Deckenplatten. Für die Einlegemontage ist kein zusätzliches Befestigungszubehör erforderlich. Mit elektronischem Betriebsgerät On/Off. Austausch durch Fachkraft möglich. Nennspannung 220 - 240 V AC/DC 50 - 60 Hz.

Produktkategorie: Deckenleuchte
Einsatzbereich: BildungǀBüroǀIndustrieǀLebensmittel
Leuchtenform: quadratisch
HACCP zertifiziert: Ja
Maß L: 622 mm
Maß B: 622 mm
Maß H: 90 mm
Montageart: Einbau
Farbe: verkehrsweiß, ähnlich RAL 9016
Schutzart: IP54
Glühdrahtprüfung: 650 °C
Zulässige Umgebungstemperatur: -20 - 50 °C
Werkstoff des Gehäuses: Stahl
Werkstoff der Abdeckung: PMMA opal
Art der Steuerung: On/Off
Nennspannung: 220 - 240 V
Frequenz: 50 - 60 Hz
Spannungsart: AC/DC
Bemessungsleistung: 32,0 W
Schutzklasse: I
Lichtlenker: Abdeckung opal
Lichtaustritt: direkt
Lichtverteilung: symmetrisch
Ausstrahlungscharakteristik: extrem breitstrahlend
UGR-Klasse: ? 22
Bemessungslichtstrom: 4040 lm
Leuchteneffizienz: 126 lm/W
Leuchtmittel: LED-M
Inklusive Leuchtmittel: Ja
Farbwiedergabeindex Ra: ? 80
Farbtemperatur: 3000 K
Lichtfarbe: 830
Farborttoleranz (SDCM): < 3 SDCM
Bemessungslebensdauer L80B50 (tq = 25 °C): 100.000 h
Bemessungslebensdauer L80B10 (tq = 25 °C): 100.000 h
Energieeffizienzklasse Leuchtmittel: D

Fabrikat: Ridi
Typ: EBRE-LED 418/5000-830 OSD

oder gleichwertig.

eingesetztes Fabrikat: '.........'
(Angabe vom Bieter)

Typ: '.........'

Liefern inkl. aller Zubehörteile sowie Befestigungsmaterial,
betriebsfertig montieren und anschließen.
Menge: 26,000 Stk

**08.0005 Downlight 400mm 30W**
LED-Downlight für Decken mit einem Hohlraummaß = 36 mm.Einbau-Downlight für gesägte Deckenöffnungen. Einbau in gegossene Betondecken mittels Zubehör. Werkzeugloser Deckeneinbau durch Schnellmontagefedern.Geeignet zur Anwendung in HACCP, IFS und/oder BRC Global Standard Food zertifizierten Unternehmen.Mit symmetrisch begrenzt breit strahlender Lichtstärkeverteilung.Ausstrahlungswinkel 91°.Lichtstärkeverteilung: vorwiegend direktMaterial Reflektor: PMMABlendungsbewertung nach UGR-Einstufung (EN 12464-1) < 19.UGR-Einstufung nach Tabellenverfahren (EN 12464-1) mit Reflexionswerten 80/60/30.Leuchtenkörper aus Aluminiumdruckguss.Farbe Leuchtenkörper: weiß (ähnlich RAL 9016)Montageort: Decke mit Einbauöffnung, Decke mit Eingießgehäuse, Decke mit Paneel-System, Systemdecke mit sichtbarer Tragschiene, Systemdecke mit verdeckter TragschieneMit elektronischem Betriebsgerät, digital dimmbar (DALI)DALI-2-Standard (EN 62386)Betriebsgerät gemäß Ökodesign-Anforderungen austauschbar.Touch-Dim fähigMittlere Bemessungslebensdauer L80 (tq 25 °C) = 70.000 h.Lichtquelle gemäß Ökodesign-Anforderungen austauschbar.Leuchtenlichtstrom und Lichtfarbe fest eingestellt.Bemessungslichtstrom 3600 lm,Bemessungsleistung 30 W,maximale Leuchten-Lichtausbeute 120 lm/W.Leistungsfaktor ? > 0,9,Farbwiedergabeindex: Ra > 80Lichtfarbe: warmweißFarbtemperatur: 3000 KFarborttoleranz (initial MacAdam) = 3 SDCMSchutzklasse (DIN EN 61140): IISchutzart (DIN EN 60529): IP20Schutzart raumseitig: IP54Prüftemperatur Glühdrahttest gemäß IEC 60695-2-11: 650 °C; Gewicht: 2.5 kg.ENEC zertifiziertLeuchte 10 Jahre, Ersatzteile (LED-Modul, Betriebsgerät, optisches System) 15 Jahre nach Rechnungsdatum unter Vorbehalt vertretbarer Änderungen, die dem Fortschritt dienen, verfügbar.

Planungsfabrikat:
Fabrikat: Trilux
Typ: Inplana C11 CDP19 4000-830 ETDD 01

oder gleichwertig.

eingesetztes Fabrikat: '.........' (Angabe vom Bieter)

Typ:. '.........'
Menge: 10,000 Stk

**08.0006 Downlight 300mm 24W**
LED-Downlight für Decken mit einem Hohlraummaß = 36mm.
Einbau-Downlight für gesägte Deckenöffnungen. Einbau in gegossene Betondecken mittels Zubehör. Werkzeugloser Deckeneinbau durch Schnellmontagefedern.Geeignet zur Anwendung in HACCP, IFS und/oder BRC Global Standard Food zertifizierten Unternehmen.Mit lambertscher Lichtstärkeverteilung.Ausstrahlungswinkel 95°.Lichtstärkeverteilung: vorwiegend direktMaterial Reflektor: PMMAMit vorwiegend direkt strahlender Lichtstärkeverteilung. Erhöhter Beleuchtungskomfort durch dekorative Deckenaufhellung. Leuchtenkörper aus Aluminiumdruckguss.Farbe Leuchtenkörper: weiß (ähnlich RAL 9016)Montageort: Decke mit Einbauöffnung, Decke mit Eingießgehäuse, Decke mit Paneel-System, Systemdecke mit sichtbarer Tragschiene, Systemdecke mit verdeckter TragschieneMit elektronischem Betriebsgerät, digital dimmbar (DALI)DALI-2-Standard (EN 62386)Betriebsgerät gemäß Ökodesign-Anforderungen austauschbar.Touch-Dim fähigMittlere Bemessungslebensdauer L80 (tq 25 °C) = 70.000 h.Lichtquelle gemäß Ökodesign-Anforderungen austauschbar.Leuchtenlichtstrom und Lichtfarbe fest eingestellt.Bemessungslichtstrom 3000 lm,Bemessungsleistung 24 W,maximale Leuchten-Lichtausbeute 125 lm/W.Leistungsfaktor ? > 0,9,Farbwiedergabeindex: Ra > 80Lichtfarbe: warmweißFarbtemperatur: 3000 KFarborttoleranz (initial MacAdam) = 3 SDCMLeuchtendurchmesser Ø 316 mm, Leuchtenhöhe 42 mm.Schutzklasse (DIN EN 61140): IISchutzart (DIN EN 60529): IP20Schutzart raumseitig: IP54Prüftemperatur Glühdrahttest gemäß IEC 60695-2-11: 650 °C; Gewicht: 1.4 kg.ENEC zertifiziertLeuchte 10 Jahre, Ersatzteile (LED-Modul, Betriebsgerät, optisches System)

Planungsfabrikat:
Fabrikat: Trilux
Typ: Inplana C09 OTA25 3000-830 ETDD 01

oder gleichwertig.

eingesetztes Fabrikat: '.........' (Angabe vom Bieter)

Typ:. '.........'
Menge: 49,000 Stk

**08.0007 Downlight 200mm 19W**
LED-Downlight für Decken mit einem Hohlraummaß = 36 mm.Einbau-Downlight für gesägte Deckenöffnungen. Einbau in gegossene Betondecken mittels Zubehör. Werkzeugloser Deckeneinbau durch Schnellmontagefedern.Geeignet zur Anwendung in HACCP, IFS und/oder BRC Global Standard Food zertifizierten Unternehmen.Mit lambertscher Lichtstärkeverteilung.Ausstrahlungswinkel 95°.Lichtstärkeverteilung: vorwiegend direktMaterial Reflektor: PMMAMit vorwiegend direkt strahlender Lichtstärkeverteilung. Erhöhter Beleuchtungskomfort durch dekorative Deckenaufhellung. Leuchtenkörper aus Aluminiumdruckguss.Farbe Leuchtenkörper: weiß (ähnlich RAL 9016)Montageort: Decke mit Einbauöffnung, Decke mit Eingießgehäuse, Decke mit Paneel-System, Systemdecke mit sichtbarer Tragschiene, Systemdecke mit verdeckter TragschieneMit elektronischem Betriebsgerät, digital dimmbar (DALI)DALI-2-Standard (EN 62386)Betriebsgerät gemäß Ökodesign-Anforderungen austauschbar.Touch-Dim fähigMittlere Bemessungslebensdauer L80 (tq 25 °C) = 70.000 h.Lichtquelle gemäß Ökodesign-Anforderungen austauschbar.Leuchtenlichtstrom und Lichtfarbe fest eingestellt.Bemessungslichtstrom 1900 lm,Bemessungsleistung 15 W,maximale Leuchten-Lichtausbeute 127 lm/W.Leistungsfaktor ? > 0,9,Farbwiedergabeindex: Ra > 80Lichtfarbe: warmweißFarbtemperatur: 3000 KFarborttoleranz (initial MacAdam) = 3 SDCMLeuchtendurchmesser Ø 316 mm, Leuchtenhöhe 42 mm.Schutzklasse (DIN EN 61140): IISchutzart (DIN EN 60529): IP20Schutzart raumseitig: IP54Prüftemperatur Glühdrahttest gemäß IEC 60695-2-11: 650 °C; Gewicht: 1.4 kg.ENEC zertifiziertLeuchte 10 Jahre, Ersatzteile (LED-Modul, Betriebsgerät, optisches System) 15 Jahre nach Rechnungsdatum unter Vorbehalt vertretbarer Änderungen, die dem Fortschritt dienen, verfügbar.

Planungsfabrikat:
Fabrikat: Trilux
Typ: Inplana C09 OTA22 2000-830 ETDD 01

oder gleichwertig.

eingesetztes Fabrikat: '.........' (Angabe vom Bieter)

Typ:. '.........'
Menge: 11,000 Stk

**08.0008 Downlight 200mm 16W**
LED-Downlight für Decken mit einem Hohlraummaß = 36 mm.Einbau-Downlight für gesägte Deckenöffnungen. Einbau in gegossene Betondecken mittels Zubehör. Werkzeugloser Deckeneinbau durch Schnellmontagefedern.Geeignet zur Anwendung in HACCP, IFS und/oder BRC Global Standard Food zertifizierten Unternehmen.Mit lambertscher Lichtstärkeverteilung.Ausstrahlungswinkel 104°.Lichtstärkeverteilung: vorwiegend direktMaterial Reflektor: PMMAMit vorwiegend direkt strahlender Lichtstärkeverteilung. Erhöhter Beleuchtungskomfort durch dekorative Deckenaufhellung. Leuchtenkörper aus Aluminiumdruckguss.Farbe Leuchtenkörper: weiß (ähnlich RAL 9016)Montageort: Decke mit Einbauöffnung, Decke mit Eingießgehäuse, Decke mit Paneel-System, Systemdecke mit sichtbarer Tragschiene, Systemdecke mit verdeckter TragschieneMit elektronischem Betriebsgerät, digital dimmbar (DALI)DALI-2-Standard (EN 62386)Betriebsgerät gemäß Ökodesign-Anforderungen austauschbar.Touch-Dim fähigMittlere Bemessungslebensdauer L80 (tq 25 °C) = 70.000 h.Lichtquelle gemäß Ökodesign-Anforderungen austauschbar.Leuchtenlichtstrom und Lichtfarbe fest eingestellt.Bemessungslichtstrom 1900 lm,Bemessungsleistung 16 W,maximale Leuchten-Lichtausbeute 119 lm/W.Leistungsfaktor ? > 0,9,Farbwiedergabeindex: Ra > 80Lichtfarbe: warmweißFarbtemperatur: 3000 KFarborttoleranz (initial MacAdam) = 3 SDCMLeuchtendurchmesser Ø 234 mm, Leuchtenhöhe 42 mm.Schutzklasse (DIN EN 61140): IISchutzart (DIN EN 60529): IP20Schutzart raumseitig: IP54Prüftemperatur Glühdrahttest gemäß IEC 60695-2-11: 650 °C; Gewicht: 0.9 kg.ENEC zertifiziertLeuchte 10 Jahre, Ersatzteile (LED-Modul, Betriebsgerät, optisches System) 15 Jahre nach Rechnungsdatum unter Vorbehalt vertretbarer Änderungen, die dem Fortschritt dienen, verfügbar.

Planungsfabrikat:
Fabrikat: Trilux
Typ: Inplana C07 OTA25 2000-830 ETDD 01

oder gleichwertig.

eingesetztes Fabrikat: '.........' (Angabe vom Bieter)

Typ:. '.........'
Menge: 7,000 Stk

**08.0009 Lichtdecke d:700**
Lichtdecke wie vor, Größe ca. 0,38m², mit Größe
in D= 700mm x ET= mind. 150 - 180mm
Farbe: Opal-Reinweiß
Form: Kreis
Anzahl der Schweißnähte: keine
Incl. LED-Ausleuchtung zur vollflächigen und
gleichmäßigen Ausleuchtung mit DULAR-LEDPlatine
H4D W2 breitstrahlend, Platine zum
Betrieb ohne Zusatzkühlung für Bemessungslebensdauer:
50.000 h / L80B10, mit flexiblen Kabelverbindern
Farbtemperatur: 4000K/NW
Lichtstrom: ca. 6000lm (Netto)
Farbwiedergabeindex: CRI >80
Ausführung: DULAR-LED-Platine H4D W2, mit
wärmeabsorbierendem Trägermaterial und
reflexionsoptimierter Oberfläche, mit flexiblen
Kabelverbindungen, incl. LED-Netzteil + DALIPWM-
Dimmern (bauseitige Ansteuerung),
Anschlussleistung: ca. 85W

Planungsfabrikat:
Fabrikat: Trilux
Typ: Sonderbau

oder gleichwertig.

eingesetztes Fabrikat: '.........' (Angabe vom Bieter)

Typ:. '.........'
Menge: 4,000 Stk

**08.0010 Lichtdecke d:110**
Lichtdecke wie vor, Größe ca. 0,95m², mit Größe
in D= 1100mm x ET= mind. 150 - 180mm
Farbe: Opal-Reinweiß
Form: Kreis
Anzahl der Schweißnähte: keine
Incl. LED-Ausleuchtung zur vollflächigen und
gleichmäßigen Ausleuchtung mit DULAR-LEDPlatine
H4D W2 breitstrahlend, Platine zum
Betrieb ohne Zusatzkühlung für Bemessungslebensdauer:
50.000 h / L80B10, mit flexiblen Kabelverbindern,
Farbtemperatur: 4000K/NW
Lichtstrom: ca. 9000lm (Netto)
Farbwiedergabeindex: CRI >80
Ausführung: DULAR-LED-Platine H4D W2, mit
wärmeabsorbierendem Trägermaterial und
reflexionsoptimierter Oberfläche, mit flexiblen
Kabelverbindungen, incl. LED-Netzteil + DALIPWM-
Dimmern (bauseitige Ansteuerung),
Anschlussleistung: ca. 130W

Planungsfabrikat:
Fabrikat: Trilux
Typ: Sonderbau

oder gleichwertig.

eingesetztes Fabrikat: '.........' (Angabe vom Bieter)

Typ:. '.........'
Menge: 7,000 Stk

**08.0011 Wandleuchte Rund**
Anbauleuchte, Form rund, Design
Lichtart, Sehr flacher, geschlossener LED-Leuchtenkorpus zur leichteren Architektur wurde das hochwertige Aluminiumgehäuse auf ein Minimum reduziert. Energieeffiziente Mid-Power-LEDs für eine wartungsfreie und homogene Ausleuchtung der Acrylabdeckung. Hohe Farbortstabilität < 3-step MacAdams (SDCM). Keine sichtbare Verschraubung, insektendicht. Inklusive LED-Betriebsgerät in Leuchtengehäuse integriert. Geeignet für Decken- oder Wandmontage. Inklusive Deckenbefestigung, Wand-/Deckenarmatur aus Stahlblech mit korrosionsschützendem Einbrennlack. Kabeleinführung zur Durchgangsverdrahtung Durchmesser 25 mm mittig auf der Rückseite der Armatur. . .
Farbe Gehäuse Schwarz, Treiber ON/OFF, CCT 3000K, Leistung 20W, Effizienz 131lm/W, Lumen 2650lm, Lichtverteilung direkt/indirekt, Lichtsymmetrie symmetrisch, CRI>>>80, Nennspannung 230V 0/50/60Hz, Lebensdauer 50.000h (L80/B10)h, Energieeffizienzklasse B, Höhe/Tiefe 75mm, Durchmesser 450mm, Gewicht netto 4,7kg, Material Gehäuse Aluminium, Schutzart IP40, Schutzklasse I, ja

Fabrikat: Schmitz Leuchten
Typ: 157-1440-30-30, CLEAR FLAT

oder gleichwertig.

eingesetztes Fabrikat: '.........'
(Angabe vom Bieter)

Typ: '.........'

Liefern inkl. aller Zubehörteile sowie Befestigungsmaterial,
betriebsfertig montieren und anschließen.
Menge: 6,000 Stk

*Hinweis: Außenbeleuchtung*

**08.0012 Fassade Wandfluter symmetrisch (SiBe)**
Wandfluter. Einseitiger Lichtaustritt. Symmetrische Lichtstärkeverteilung. Dark Sky: Kein Lichtstromanteil im oberen Halbraum bei Montage mit dem Lichtaustritt nach unten. : Effizientes optisches System, das nahezu keinem Verschleiß unterliegt. Die Farbtemperatur der Leuchte kann wahlweise auf 3000 K (Werkseinstellung) oder 4000 K eingestellt werden. LED, 19,3 W Leuchten-Anschlussleistung, Leuchten-Lichtstrom 2521 lm im Betrieb bei Farbtemperatur 3000 K. Leuchten-Lichtstrom 2647 lm im Betrieb bei Farbtemperatur 4000 K. Farbwiedergabeindex (CRI) > 80. Mit austauschbarem LED-Modul mit einer mittleren Bemessungslebensdauer von 180.000 Betriebsstunden (L80B50 bei ta = 25 °C). 20-jährige Nachliefergarantie auf das LED-Modul und die Verschleißteile. Mit LED-Netzteil, DALI-steuerbar, 220-240 V, 0/50-60 Hz. Schutzart IP 65. Ballwurfsicher - Die Prüfung der Ballwurfsicherheit erfolgte ausschließlich mit Handbällen gemäß DIN 18032-3: 2018-11. Leuchte aus Aluminiumguss, Aluminium und Edelstahl, Farbe Grafit. Sicherheitsglas mit optischer Struktur. Reflektor aus eloxiertem Reinstaluminium. Zwei Leitungseinführungen zur Durchverdrahtung der Netzanschlussleitung bis Ø 10,5 mm, max. 5 x 1,5 qmm. Die Leuchte ist in jeder Brennlage montierbar. Abmessungen: 240 x 105 x 200 mm.

inkl Notlicht Vorrichtung für Zentralbatterie

Fabrikat: Bega
Typ:  22 392

oder gleichwertig.

eingesetztes Fabrikat: '.........'
  (Angabe vom Bieter)

Typ:. '.........'

Liefern inkl. aller Zubehörteile sowie Befestigungsmaterial,
betriebsfertig montieren und anschließen.
Menge: 4,000 Stk

**08.0013 Fassade Wandfluter bandförmig (SiBe)**
Wandfluter. Einseitiger Lichtaustritt. Bandförmige Lichtstärkeverteilung. Dark Sky: Kein Lichtstromanteil im oberen Halbraum bei Montage mit dem Lichtaustritt nach unten. : Effizientes optisches System, das nahezu keinem Verschleiß unterliegt. Die Farbtemperatur der Leuchte kann wahlweise auf 3000 K (Werkseinstellung) oder 4000 K eingestellt werden. LED, 19 W Leuchten-Anschlussleistung, Leuchten-Lichtstrom 2276 lm im Betrieb bei Farbtemperatur 3000 K.  Mit austauschbarem LED-Modul mit einer mittleren Bemessungslebensdauer von 200.000 Betriebsstunden (L80B50 bei ta = 25 °C). 20-jährige Nachliefergarantie auf das LED-Modul und die Verschleißteile. Mit LED-Netzteil, DALI-steuerbar, 220-240 V, 0/50-60 Hz. Schutzart IP 65. Ballwurfsicher - Die Prüfung der Ballwurfsicherheit erfolgte ausschließlich mit Handbällen gemäß DIN 18032-3: 2018-11. Leuchte aus Aluminiumguss, Aluminium und Edelstahl, Farbe Grafit. Sicherheitsglas mit optischer Struktur. Reflektor aus eloxiertem Reinstaluminium. Zwei Leitungseinführungen zur Durchverdrahtung der Netzanschlussleitung bis Ø 10,5 mm, max. 5 x 1,5 qmm. Die Leuchte ist in jeder Brennlage montierbar. Abmessungen: 240 x 105 x 200 mm.

inkl Notlicht Vorrichtung für Zentralbatterie

Fabrikat: Bega
Typ:  22383

oder gleichwertig.

eingesetztes Fabrikat: '.........'
  (Angabe vom Bieter)

Typ:. '.........'

Liefern inkl. aller Zubehörteile sowie Befestigungsmaterial,
betriebsfertig montieren und anschließen.
Menge: 2,000 Stk

**08.0014 Fassade Wandfluter asymetrisch (SiBe)**
Wandfluter. Einseitiger Lichtaustritt. Asymmetrische Lichtstärkeverteilung. Dark Sky: Kein Lichtstromanteil im oberen Halbraum bei Montage mit dem Lichtaustritt nach unten. : Effizientes optisches System, das nahezu keinem Verschleiß unterliegt. Die Farbtemperatur der Leuchte kann wahlweise auf 3000 K (Werkseinstellung) oder 4000 K eingestellt werden. LED, 19,3 W Leuchten-Anschlussleistung, Leuchten-Lichtstrom 2130 lm im Betrieb bei Farbtemperatur 3000 K. Leuchten-Lichtstrom 2236 lm im Betrieb bei Farbtemperatur 4000 K. Farbwiedergabeindex (CRI) > 80. Mit austauschbarem LED-Modul mit einer mittleren Bemessungslebensdauer von 190.000 Betriebsstunden (L80B50 bei ta = 25 °C). 20-jährige Nachliefergarantie auf das LED-Modul und die Verschleißteile. Mit LED-Netzteil, DALI-steuerbar, 220-240 V, 0/50-60 Hz. Schutzart IP 65. Ballwurfsicher - Die Prüfung der Ballwurfsicherheit erfolgte ausschließlich mit Handbällen gemäß DIN 18032-3: 2018-11. Leuchte aus Aluminiumguss, Aluminium und Edelstahl, Farbe Grafit. Sicherheitsglas mit optischer Struktur. Reflektor aus eloxiertem Reinstaluminium. Zwei Leitungseinführungen zur Durchverdrahtung der Netzanschlussleitung bis Ø 10,5 mm, max. 5 x 1,5 qmm. Die Leuchte ist in jeder Brennlage montierbar. Abmessungen: 240 x 105 x 200 mm.

inkl Notlicht Vorrichtung für Zentralbatterie

Fabrikat: Bega
Typ: 22386

oder gleichwertig.

eingesetztes Fabrikat: '.........'
  (Angabe vom Bieter)

Typ:. '.........'

Liefern inkl. aller Zubehörteile sowie Befestigungsmaterial,
betriebsfertig montieren und anschließen.
Menge: 1,000 Stk

**08.0015 LED Strahler**
Strahler für Festanschluss. Gehäuse Aluminium-Druckguss pulverbeschichtet. Bügel Stahl, pulverbeschichtet. Abdeckung Glas, klar. Flood, breitstrahlend.  Vorverdrahtet mit 500 mm Anschlussleitung.

Serie: HB 450
Bestellnummer: 722147.003
Farbe: schwarz
Länge: 195 mm
Breite: 145 mm
Höhe: 41 mm
Gewicht: 1.05 kg
Lichtquelle: LED
Sockel: ohne Sockel
Farbtemperatur: 4000K
Farbwiedergabeindex: 80
Lebensdauer Lichtquelle: 50000 h (L70/B50)
Bemessungsleistung: 50 W
Bemessungsleuchtenlichtstrom: 5500 lm
Ausstrahlwinkel Down: 109°
Systemeffizienz: 110 lm/W
Lichtaustritt: direkt
Lichtverteilung: symmetrisch
Betriebsgerät: Konstantstrom-Versorgung
Spannung: 220 - 240 V / 50 Hz, 60 Hz
Leistungsfaktor: 0.9
Schutzklasse: I
Klirrfaktor (THD): 20 %
Schutzart: IP 65
Umgebungstemperatur: -20 °C bis + 35 °C
Schlagschutz: IK08
Glühdrahtprüfung: 960°C - 30 Sekunden
Konformitätszeichen: CE, EAC

Fabrikat: RZB
Typ: HB 450, 722147.003

oder gleichwertig.

eingesetztes Fabrikat: '.........'
  (Angabe vom Bieter)

Typ:. '.........'

Liefern inkl. aller Zubehörteile sowie Befestigungsmaterial,
betriebsfertig montieren und anschließen.
Menge: 1,000 Stk

*Hinweis: Schwimmhallen*

*Hinweis: Hinweis*
Die Leistungsscheinwerfer werden unterhalb des Leimbinders der drei Schwimmhallen montiert. Die Leitungsinstallation erfolgt in eingelassener Nut unterhalb der Holzleimbinder. Die eingelassene Nut verläuft unterhalb der Länge des Holz Leimbinders.
Hersteller geben verlängerte Liferzeiten an. Die Bestellung ist rechtzeitig zu veranlassen!

**08.0016 Leistungsscheinwerfer Becken 108W**
Leistungsscheinwerfer modifiziert:

 - mit Oberflächenbehandlung für den Einsatz im
  Schwimmbad, Farbe Grafit

Mit Montagedose Ø 130 mm. Symmetrisch streuende
Lichtstärkeverteilung: Hocheffiziente und verlustarme Lichtverteilung durch Reflektor und optischer Linse.
LED, 108 W Leuchten-Anschlussleistung, Leuchten-Lichtstrom
8859 lm, Halbstreuwinkel 26°, Farbtemperatur 3000 K.
Farbwiedergabeindex (CRI) > 90. Mit austauschbarem LED-
Modul mit einer mittleren Bemessungslebensdauer von 140.000
Betriebsstunden (L80B50 bei ta = 25 °C). 20-jährige
Nachliefergarantie auf das LED-Modul und die Verschleißteile. Mit LED-Netzteil, DALI-steuerbar, 220-240 V,
0/50-60 Hz. Schutzart IP 65. Leuchte aus Aluminiumguss,
Aluminium und Edelstahl Beschichtungstechnologie. Sicherheitsglas klar. Reflektoroberfläche aus eloxiertem
Reinstaluminium. Optische Linse aus Kunststoff. Zwei
Leitungseinführungen zur Durchverdrahtung der
Netzanschlussleitung bis Ø 10,5 mm, max. 5 x 1,5 qmm.
Abmessungen: 250 x 350 x 190 mm.

Fabrikat: Bega
Typ: Sonderausführung 85134S

oder gleichwertig.

eingesetztes Fabrikat: '.........'
(Angabe vom Bieter)

Typ:. '.........'

Liefern inkl. aller Zubehörteile sowie Befestigungsmaterial,
betriebsfertig montieren und anschließen.
Menge: 20,000 Stk

**08.0017 Leistungsscheinwerfer Becken 108W breitstrahlend**
Leistungsscheinwerfer modifiziert:

 - mit Oberflächenbehandlung für den Einsatz im
  Schwimmbad, Farbe Grafit

Mit Montagedose Ø 130 mm. Symmetrisch breitstreuende
Lichtstärkeverteilung: Hocheffiziente und
verlustarme Lichtverteilung durch Reflektor und optischer Linse.
LED, 108 W Leuchten-Anschlussleistung, Leuchten-Lichtstrom
8791 lm, Halbstreuwinkel 47°, Farbtemperatur 3000 K.
Farbwiedergabeindex (CRI) > 90. Mit austauschbarem LED-
Modul mit einer mittleren Bemessungslebensdauer von 140.000
Betriebsstunden (L80B50 bei ta = 25 °C). 20-jährige
Nachliefergarantie auf das LED-Modul und die Verschleißteile. Mit
LED-Netzteil, DALI-steuerbar, 220-240 V,
0/50-60 Hz. Schutzart IP 65. Leuchte aus Aluminiumguss,
Aluminium und Edelstahl Beschichtungstechnologie. Sicherheitsglas klar. Reflektoroberfläche aus eloxiertem
Reinstaluminium. Optische Linse aus Kunststoff. Zwei
Leitungseinführungen zur Durchverdrahtung der
Netzanschlussleitung bis Ø 10,5 mm, max. 5 x 1,5 qmm.
Abmessungen: 250 x 350 x 190 mm.

Fabrikat: Bega
Typ: Sonderausführung 85140S

oder gleichwertig.

eingesetztes Fabrikat: '.........'
(Angabe vom Bieter)

Typ:. '.........'

Liefern inkl. aller Zubehörteile sowie Befestigungsmaterial,
betriebsfertig montieren und anschließen.
Menge: 6,000 Stk

**08.0018 Leistungsscheinwerfer Becken 108W breitstrahlend (Sibe)**
Leistungsscheinwerfer modifiziert:

 - Sicherheitsleuchte gemäß DIN EN 60598-2-22 zum Anschluss
  an Gleich-/Wechselspannung
 - mit reduzierter Leistung
 - DC-Level 15 %
 - mit Oberflächenbehandlung für den Einsatz im
  Schwimmbad, Farbe Grafit

Mit Montagedose Ø 130 mm. Symmetrisch breitstreuende
Lichtstärkeverteilung: Hocheffiziente und verlustarme Lichtverteilung durch Reflektor und optischer Linse.
LED, 108 W Leuchten-Anschlussleistung, Leuchten-Lichtstrom
8791 lm, Halbstreuwinkel 47°, Farbtemperatur 3000 K.
Farbwiedergabeindex (CRI) > 90. Mit austauschbarem BEGA LED- Modul mit einer mittleren Bemessungslebensdauer von 140.000 Betriebsstunden (L80B50 bei ta = 25 °C). 20-jährige
Nachliefergarantie auf das LED-Modul und die Verschleißteile. Mit LED-Netzteil, DALI-steuerbar, 220-240 V,0/50-60 Hz. Schutzart IP 65. Leuchte aus Aluminiumguss,
Aluminium und Edelstahl Beschichtungstechnologie Sicherheitsglas klar. Reflektoroberfläche aus eloxiertem
Reinstaluminium. Optische Linse aus Kunststoff. Zwei
Leitungseinführungen zur Durchverdrahtung der
Netzanschlussleitung bis Ø 10,5 mm, max. 5 x 1,5 qmm.
Abmessungen: 250 x 350 x 190 mm.

Fabrikat: Bega
Typ: Sonderausführung 85140S

oder gleichwertig.

eingesetztes Fabrikat: '.........'
(Angabe vom Bieter)

Typ:. '.........'

Liefern inkl. aller Zubehörteile sowie Befestigungsmaterial,
betriebsfertig montieren und anschließen.
Menge: 6,000 Stk

**08.0019 Leistungsscheinwerfer Beckenumgang 40W**
Leistungsscheinwerfer, modifiziert:

 - mit Oberflächenbehandlung für den Einsatz im
  Schwimmbad, Farbe Grafit

Mit Montagedose Ø 100 mm. Symmetrisch breitstreuende
Lichtstärkeverteilung: Hocheffiziente und verlustarme Lichtverteilung durch Reflektor und optischer Linse.
LED, 40 W Leuchten-Anschlussleistung, Leuchten-Lichtstrom 3834
lm, Halbstreuwinkel 54°, Farbtemperatur 3000 K.
Farbwiedergabeindex (CRI) > 90. Mit austauschbarem LED-
Modul mit einer mittleren Bemessungslebensdauer von 180.000
Betriebsstunden (L80B50 bei ta = 25 °C). 20-jährige
Nachliefergarantie auf das LED-Modul und die Verschleißteile. Mit LED-Netzteil, DALI-steuerbar, 220-240 V,0/50-60 Hz. Schutzart IP 65. Leuchte aus Aluminiumguss,
Aluminium und Edelstahl. Sicherheitsglas klar. Reflektoroberfläche aus eloxiertem Reinstaluminium. Optische Linse aus Kunststoff.
Zwei Leitungseinführungen zur Durchverdrahtung der
Netzanschlussleitung bis Ø 10,5 mm, max. 5 x 1,5 qmm.
Abmessungen: 175 x 255 x 150 mm.

Fabrikat: Bega
Typ: Sonderausführung 85139S

oder gleichwertig.

eingesetztes Fabrikat: '.........'
(Angabe vom Bieter)

Typ:. '.........'

Liefern inkl. aller Zubehörteile sowie Befestigungsmaterial,
betriebsfertig montieren und anschließen.
Menge: 26,000 Stk

**08.0020 Leistungsscheinwerfer Beckenumgang 40W (Sibe)**
Leistungsscheinwerfer modifiziert:

 - Sicherheitsleuchte gemäß DIN EN 60598-2-22 zum Anschluss
  an Gleich-/Wechselspannung
 - mit Oberflächenbehandlung für den Einsatz im
  Schwimmbad, Farbe Grafit

Mit Montagedose Ø 100 mm. Symmetrisch breitstreuende
Lichtstärkeverteilung: Hocheffiziente und
verlustarme Lichtverteilung durch Reflektor und optischer Linse.
LED, 40 W Leuchten-Anschlussleistung, Leuchten-Lichtstrom 3834lm, Halbstreuwinkel 54°, Farbtemperatur 3000 K.
Farbwiedergabeindex (CRI) > 90. Mit austauschbarem LED-Modul mit einer mittleren Bemessungslebensdauer von 180.000 Betriebsstunden (L80B50 bei ta = 25 °C). 20-jährige
Nachliefergarantie auf das LED-Modul und die Verschleißteile. Mit LED-Netzteil, DALI-steuerbar, 220-240 V,0/50-60 Hz. Schutzart IP 65. Leuchte aus Aluminiumguss,
Aluminium und Edelstahl Beschichtungstechnologie. Sicherheitsglas klar. Reflektoroberfläche aus eloxiertem
Reinstaluminium. Optische Linse aus Kunststoff. Zwei
Leitungseinführungen zur Durchverdrahtung der
Netzanschlussleitung bis Ø 10,5 mm, max. 5 x 1,5 qmm.
Abmessungen: 175 x 255 x 150 mm.

Fabrikat: Bega
Typ: Sonderausführung 85139S

oder gleichwertig.

eingesetztes Fabrikat: '.........'
(Angabe vom Bieter)

Typ:. '.........'

Liefern inkl. aller Zubehörteile sowie Befestigungsmaterial,
betriebsfertig montieren und anschließen.
Menge: 2,000 Stk

**08.0021 Leistungsscheinwerfer Beckenumgang 26,8W**
Leistungsscheinwerfer modifiziert:

 - mit Oberflächenbehandlung für den Einsatz im
  Schwimmbad, Farbe Grafit

Leistungsscheinwerfer mit Montagedose Ø 100
mm. Symmetrisch breitstreuende Lichtstärkeverteilung: Hocheffiziente und verlustarme Lichtverteilung
durch Reflektor und optischer Linse. LED, 26,8 W Leuchten-
Anschlussleistung, Leuchten-Lichtstrom 2472 lm, Halbstreuwinkel45°, Farbtemperatur 3000 K. Farbwiedergabeindex (CRI) > 90. Mit
austauschbarem LED-Modul mit Übertemperaturschutz und
einer Lebenserwartung von mindestens 50.000 Betriebsstunden. 20-jährige Nachliefergarantie auf das LED-Modul und die Verschleißteile. Mit LED-Netzteil, DALI-
steuerbar, 220-240 V, 0/50-60 Hz. Schutzart IP 65. Leuchte aus
Aluminiumguss, Aluminium und Edelstahl
Beschichtungstechnologie, Farbe Grafit.
Sicherheitsglas klar. Reflektoroberfläche aus eloxiertem
Reinstaluminium. Optische Linse aus Kunststoff. Zwei
Leitungseinführungen zur Durchverdrahtung der
Netzanschlussleitung bis Ø 10,5 mm, max. 5 x 1,5 qmm.
Abmessungen: 145 x 225 x 130 mm.

Fabrikat: Bega
Typ: Sonderausführung 85138S

oder gleichwertig.

eingesetztes Fabrikat: '.........'
(Angabe vom Bieter)

Typ:. '.........'

Liefern inkl. aller Zubehörteile sowie Befestigungsmaterial,
betriebsfertig montieren und anschließen.
Menge: 1,000 Stk

**08.0022 Leistungsscheinwerfer Beckenumgang 26,8W (Sibe)**
Leistungsscheinwerfer modifiziert:

 - Sicherheitsleuchte gemäß DIN EN 60598-2-22 zum Anschluss
  an Gleich-/Wechselspannung
 - mit Oberflächenbehandlung für den Einsatz im
  Schwimmbad, Farbe Grafit

Mit Montagedose Ø 100 mm. Symmetrisch breitstreuende
Lichtstärkeverteilung: Hocheffiziente und verlustarme Lichtverteilung durch Reflektor und optischer Linse.
LED, 26,8 W Leuchten-Anschlussleistung, Leuchten-Lichtstrom
2472 lm, Halbstreuwinkel 45°, Farbtemperatur 3000 K.
Farbwiedergabeindex (CRI) > 90. Mit austauschbarem LED-
Modul mit einer Lebenserwartung von mindestens 50.000
Betriebsstunden. 20-jährige Nachliefergarantie auf das LED-Modul und die Verschleißteile. Mit BEGA Ultimate Driver® LED-Netzteil, DALI-steuerbar, 220-240 V, 0/50-60 Hz. Schutzart IP 65. Leuchte aus Aluminiumguss, Aluminium und Edelstahl
Beschichtungstechnologie. Sicherheitsglas klar.
Reflektoroberfläche aus eloxiertem Reinstaluminium. Optische
Linse aus Kunststoff. Zwei Leitungseinführungen zur
Durchverdrahtung der Netzanschlussleitung bis Ø 10,5 mm, max. 5 x 1,5 qmm. Abmessungen: 145 x 225 x 130 mm.

Fabrikat: Bega
Typ: Sonderausführung 85138S

oder gleichwertig.

eingesetztes Fabrikat: '.........'
(Angabe vom Bieter)

Typ:. '.........'

Liefern inkl. aller Zubehörteile sowie Befestigungsmaterial,
betriebsfertig montieren und anschließen.
Menge: 1,000 Stk

**08.0023 Leistungsscheinwerfer Beckenumgang 76W**
Leistungsscheinwerfer modifiziert:

- Oberflächenbehandlung für den Einsatz im Schwimmbad,
  Farbe Grafit

Mit Montagedose Ø 130 mm. Symmetrisch breitstreuende
Lichtstärkeverteilung: Hocheffiziente und verlustarme Lichtverteilung durch Reflektor und optischer Linse.
LED, 76 W Leuchten-Anschlussleistung, Leuchten-Lichtstrom 7886 lm, Halbstreuwinkel 61°, Farbtemperatur 3000 K.
Farbwiedergabeindex (CRI) > 90. Mit austauschbarem LED-Modul mit einer mittleren Bemessungslebensdauer von 170.000 Betriebsstunden (L80B50 bei ta = 25 °C). 20-jährige
Nachliefergarantie auf das LED-Modul und die Verschleißteile. Mit LED-Netzteil, DALI-steuerbar, 220-240 V,
0/50-60 Hz. Schutzart IP 65. Leuchte aus Aluminiumguss,
Aluminium und Edelstahl Beschichtungstechnologie. Sicherheitsglas klar. Reflektoroberfläche aus eloxiertem
Reinstaluminium. Optische Linse aus Kunststoff. Zwei
Leitungseinführungen zur Durchverdrahtung der
Netzanschlussleitung bis Ø 10,5 mm, max. 5 x 1,5 qmm.
Abmessungen: 250 x 350 x 190 mm.

Fabrikat: Bega
Typ: Sonderausführung 85141S

oder gleichwertig.

eingesetztes Fabrikat: '.........'
(Angabe vom Bieter)

Typ:. '.........'

Liefern inkl. aller Zubehörteile sowie Befestigungsmaterial,
betriebsfertig montieren und anschließen.
Menge: 4,000 Stk

**08.0024 Leistungsscheinwerfer Beckenumgang 76W (Sibe)**
Leistungsscheinwerfer modifiziert:

 - Sicherheitsleuchte gemäß DIN EN 60598-2-22 zum Anschluss
  an Gleich-/Wechselspannung
 - mit Oberflächenbehandlung für den Einsatz im
  Schwimmbad, Farbe Grafit

Mit Montagedose Ø 130 mm. Symmetrisch breitstreuende
Lichtstärkeverteilung: Hocheffiziente und
verlustarme Lichtverteilung durch Reflektor und optischer Linse.
LED, 76 W Leuchten-Anschlussleistung,
Leuchten-Lichtstrom 7886lm, Halbstreuwinkel 61°, Farbtemperatur 3000 K.
Farbwiedergabeindex (CRI) > 90. Mit austauschbarem LED-Modul mit einer mittleren Bemessungslebensdauer von 170.000 Betriebsstunden (L80B50 bei ta = 25 °C). 20-jährige
Nachliefergarantie auf das LED-Modul und die Verschleißteile. Mit LED-Netzteil, DALI-steuerbar, 220-240 V,
0/50-60 Hz. Schutzart IP 65. Leuchte aus Aluminiumguss,
Aluminium und Edelstahl Beschichtungstechnologie. Sicherheitsglas klar. Reflektoroberfläche aus eloxiertem
Reinstaluminium. Optische Linse aus Kunststoff. Zwei
Leitungseinführungen zur Durchverdrahtung der
Netzanschlussleitung bis Ø 10,5 mm, max. 5 x 1,5 qmm.
Abmessungen: 250 x 350 x 190 mm.

Fabrikat: Bega
Typ: Sonderausführung 85141S

oder gleichwertig.

eingesetztes Fabrikat: '.........'
(Angabe vom Bieter)

Typ:. '.........'

Liefern inkl. aller Zubehörteile sowie Befestigungsmaterial,
betriebsfertig montieren und anschließen.
Menge: 4,000 Stk

**08.0025 Optischer Filter**
Optischer Filter. Durch Einlegen des optischen
Streufilters lässt sich eine bandförmige Lichtstärkeverteilung
erzielen.

Fabrikat: Bega
Typ: Optischer Filter 71291

oder gleichwertig.

eingesetztes Fabrikat: '.........'
(Angabe vom Bieter)

Typ:. '.........'

Liefern inkl. aller Zubehörteile sowie Befestigungsmaterial,
betriebsfertig montieren und anschließen.
Menge: 28,000 Stk

**08.0026 Deckeneibau-Spot**
Deckeneinbau-Spot, modifiziert:

 - mit Oberflächenbehandlung für den Einsatz im
  Schwimmbad, Farbe Weiß

Symmetrisch breitstreuende Lichtstärkeverteilung. LED, 6,3 W
Leuchten-Anschlussleistung, Leuchten-Lichtstrom 640 lm,
Halbstreuwinkel 60°, Farbtemperatur 3000 K. Farbwiedergabeindex (CRI) > 80. Mit austauschbarem LED-Modul mit Übertemperaturschutz und einer Lebenserwartung von mindestens 50.000 Betriebsstunden. 20-jährige Nachliefergarantie auf das LED-Modul und die Verschleißteile. Mit LED-Netzteil 220-240 V, 0/50-60 Hz im externen Gehäuse. Schutzart IP 65, Schutzklasse II. Leuchte aus Aluminiumguss, Aluminium und Edelstahl Beschichtungstechnologie . Polymerlinse. 0,25 m Verbindungsleitung zwischen Leuchte und Netzteil Abmessungen Ø 78 x 70 mm. Leuchte für den Einbau in eine Einbauöffnung mit den Abmessungen Ø 68 x 105 mm oder in das Einbaugehäuse 13618.

Fabrikat: Bega
Typ: Sonderausführung 24791S-001

oder gleichwertig.

eingesetztes Fabrikat: '.........'
(Angabe vom Bieter)

Typ:. '.........'

Liefern inkl. aller Zubehörteile sowie Befestigungsmaterial,
betriebsfertig montieren und anschließen.
Menge: 32,000 Stk

*Hinweis: LED Leiste*

*Hinweis: Hinweis*
Die Flexible LED Leiste sind vergossen in UV-, Chlor-, Salzwasser Lösungsmittel-, und wärmebeständigem speziellen Silikon für die Montage im Innen (Chlorluft) und Außenbereich, IP68.
Anschlüsse sind im LED-Strip Preis mit einzukalkulieren
Hersteller geben eine Liferzeit von min. 8Wochen an. Die Bestellung ist rechtzeitig zu veranlassen!

Sportbecken:
Montage bündig in Abkofferung mittel Aluprofilleiste für direkte Beleuchtung.
Unterteilt in etwa 3x LED Streifen.
Anschlüsse sollen verschweist und nicht sichtbar ausgeführt werden.

Bei diesem Artikel handelt es sich um eine Sonderanfertigung

Multifunktionsbecken und Eltern/Kinderbecken:
Montage in Schattenfuge für indirekte Beleuchtung.
Unterteilt in etwa 10x LED Streifen.
Hier können SNAP-Einspeisungen + Entkappen verwendte werden.

**08.0027 RGB-3000K Flex. LED-Strip**
Flexible LED Leiste vergossen in UV-, Chlor-, Salzwasser Lösungsmittel-, und wärmebeständigem speziellen Silikon für die Innen und Außenanwendung, IP68
alle 83,33 mm / 7 LEDs teilbar
Anzahl der LEDs pro Meter: 84
LED Abstand: 11,91 mm ·
Ausstrahlwinkel: 160° ·
CRI: >80 · Lichtstrom pro
Meter: 450 lm ·
Betriebsspannung: 24V DC ·
Leistung pro Meter: 15 W ·
Lebensdauer L70B50: >= 36.000 h ·
BxH in mm: 16 x 17 · ·
Temperaturbereich: -45 bis +65° C ·
Verarbeitungstemperatur: +10 bis +45° C ·
Maximale Länge pro Anschluss: 5 Meter ·
Biegedurchmesser vertikal: 300 mm · ·
Wasserstop Duchmesser = 15 mm:
Der Wasserstop befindet sich ca. 115 mm entfernt von der Einspeisung des LED Strips auf der Zuleitung
Achtung: bitte nicht alle Farben gleichzeitig unter
Volllast betreiben (max. 80%)

Mit 3,0m Zuleitung

Fabrikat: VARDAflex Platin TVQ RGB-3000K,
Nummer: SPGF076 SU-EK-
Typ: Rutec

oder gleichwertig.

eingesetztes Fabrikat: '.........'
(Angabe vom Bieter)

Typ:. '.........'

Liefern inkl. aller Zubehörteile sowie Befestigungsmaterial,
betriebsfertig montieren und anschließen.
Menge: 100,000 m

**08.0028 Silikonprofil**
Flexibles Montageprofil aus verstärktem Silikon für oben aufgeführtes Flex. LED-Strip

Breite: 20.60 mm
Höhe: 25.00 mm
Gehäuse: Silikon

Fabrikat: Silikonprofil Anole Vf Platin Q, -weiss
Nummer: PFH349
Typ: Rutec

oder gleichwertig.

eingesetztes Fabrikat: '.........'
(Angabe vom Bieter)

Typ:. '.........'

Liefern inkl. aller Zubehörteile sowie Befestigungsmaterial,
betriebsfertig montieren.
Menge: 10,000 m

**08.0029 Aluprofil**
Aluprofil für oben aufgeführtes Flex. LED-Strip·
Ideal geeignet für die Überkopfmontage ·
Geeignet für fast alle Anwendungsbereiche, außer unter Wasser ·
LxBxH in mm: 2.000 x 20,2 x 20,8 ·
Material: Aluminium eloxiert ·
Farbe: Aluminium ·
Lieferumfang: 1x Aluprofil, 10x Senkkopfschraube

Aus chlor-,lösungsmittel- und seewasserbeständigen Aluminium

Fabrikat: Aluprofil VARDAflex Neon
Typ: Rutec

oder gleichwertig.

eingesetztes Fabrikat: '.........'
(Angabe vom Bieter)

Typ:. '.........'

Liefern inkl. aller Zubehörteile sowie Befestigungsmaterial,
betriebsfertig montieren.
Menge: 31,000 m

**08.0030 LED Netzgerät 24V LED-Netzgerät 24V 199W**
LED-Netzgerät 24V 199,2W IP67, LED Netzgerät 24V
rutec LED Netzgerät, Konstantspannung
für die Innen- und Außenanwendung, IP67

Eingebaute Blindstromkompensation (Aktiv PFC)
Schutzklasse I, CE, SELV, REACH, RoHS
Schutz gegen Kurzschluss, Überlast und Übertemperatur
Primär- und Sekundärseitig 1 Zu- bzw. Ableitung
Gehäuse: Aluminium
Eingangsspannung: 100-240V AC
Leistung: 199,2 Watt
Ausgangsstrom: 8,3A
Ausgangsspannung: 24 Volt
LxBxH in mm: 205 x 80,5 x 34
Temperaturbereich: -30 bis +50°C
Primärseitig nicht dimmbar

Fabrikat: PHE455
Typ: Rutec

oder gleichwertig.

eingesetztes Fabrikat: '.........'
(Angabe vom Bieter)

Typ:. '.........'

Liefern inkl. aller Zubehörteile sowie Befestigungsmaterial,
betriebsfertig montieren.
Menge: 4,000 Stk

**08.0031 LED Netzgerät 24V LED-Netzgerät 24V 300W**
LED-Netzgerät 24V 300W IP67, LED Netzgerät 24V
rutec LED Netzgerät, Konstantspannung
für die  Innen- und Außenanwendung, IP67

Eingebaute Blindstromkompensation (Aktiv PFC)
Schutzklasse I, SELV, CE, REACH, RoHS
Schutz gegen Kurzschluss, Überlast und Übertemperatur
Primär- und Sekundärseitig 1 Zu- bzw. Ableitung
Gehäuse: Aluminium
Eingangsspannung: 100-240V AC
Leistung: 300 Watt
Ausgangsstrom: 12,5A
Ausgangsspannung: 24 Volt
LxBxH in mm: 250 x 100 x 38
Temperaturbereich: -30 bis +50°C
Primärseitig nicht dimmbar

Fabrikat: PHE456
Typ: Rutec

oder gleichwertig.

eingesetztes Fabrikat: '.........'
(Angabe vom Bieter)

Typ:. '.........'

Liefern inkl. aller Zubehörteile sowie Befestigungsmaterial,
betriebsfertig montieren.
Menge: 4,000 Stk

**08.0032 Netzgerät DALI Aktor**
DALI-2 Push Dimm-Aktor DC
DALI-2 DT8 für 12/24V mehrfarbig
DALI-2-DT8-Dimmer, 4-Kanal-PWM-Ausgang, integrierte DALI-Master-Funktion
Dank OLED-Display-Oberfläche ist eine einfache und schnelle Installation möglich
Alle DT8-Farbtypen in einem Gerät: XY, Tc, RGBW, Push-Dim kompatibel für einfarbige Beleuchtung
Jedes Gerät wird über eine einzige DALI-Adresse angesteuert
16 Szenen können vorab am Gerät definiert und abgerufen werden
250 Hz - 30 kHz PWM-Frequenz einstellbar, sanfte und feine DT8-Farbsteuerung
Am Gerät kann direkt ein Dimmwert und eine manuelle Farbkontrolle vorgenommen
werden (Stand-Alone Funktion)
Einschalt-, Dimm- und Fehlerverhalten direkt am Gerät einstellbar
Kompatibel mit universellen DALI-Mastern, die DT8-Befehle unterstützen
Entspricht der IEC 62386-209: 2011
Für die Innenanwendung, IP20
Gerätetyp: DT8
Schutzklasse III, CE, RoHS, REACH
Temperaturbereich: -20°C bis +50°C
Eingangsspannung 12V DC - 24V DC
Ausgangsspannung: 12V DC - 24V DC (PWM)
Leistung: 4 x 60W (12V), 4x 120W (24V)
LxBxH in mm: 170 x 53,5 x 28,8

Fabrikat: PHZ718-V2
Typ: Rutec

oder gleichwertig.

eingesetztes Fabrikat: '.........'
(Angabe vom Bieter)

Typ:. '.........'

Liefern inkl. aller Zubehörteile sowie Befestigungsmaterial,
betriebsfertig montieren.
Menge: 8,000 Stk

*Hinweis: Technikräumen*

**08.0033 LED-Feuchtraumwannenleuchte**
LED-Feuchtraumleuchte ǀ 5.000 lm ǀ 50 W ǀ 1.552 mm
LED-Feuchtraumleuchte mit Durchgangsverdrahtung für den Innen- und Außenbereich.
Einfache, schnelle Montage.
Für die direkte Montage an Wand oder Decke. Abhängung möglich, Aufhänger sind im Lieferumfang enthalten.
Befestigungsklammern liegen bei.
Die glatte Oberfläche hat eine geringe Verschmutzungsneigung und ist leicht zu reinigen.
Gehäuse aus Polycarbonat.
Gleichmäßige Lichtverteilung durch die diffuse PC-Abdeckung.
Das Vorschaltgerät ist in die Leuchte integriert.
Lange Lebensdauer, hoher Lichtstrom, gute Farbwiedergabe, breit strahlend.
Geringer Wartungsaufwand.
Energieeinsparung bis zu 60 % gegenüber einer herkömmlichen Feuchtraumleuchte.
Bruchsicher, geeignet für den Einsatz in IFS-zertifizierten Bereichen.

Technische Daten

Lichttechnik
Abstrahlwinkel  120°
Farbtemperatur  4.000 K
Farbtoleranz (MacAdam)  < 5 SDCM
Farbwiedergabe CRI (Ra)  > 80
Bemessungsspitzenlichtstärke  1.600 cd
LED-Anzahl  108

Leistung
Lichtausbeute  100 lm/W
Systemleistung  50 W
Leuchtenlichtstrom  5.000 lm
Energieeffizienzklasse  A+
Dimmbar  Nein

Eigenschaften
Durchgangsverdrahtung  3 x 1,5 mm²
Anschluss  Klemme ǀ 3-polig
Leistungsfaktor  > 0,95
Schaltzyklen  > 200.000
Nennspannung  220 - 240 V AC/DC, 50/60 Hz

Abmessung
L x B x H (H2) / Ø (H2)  1.552 x 63 x 75 (81) mm
Gewicht  1,3 kg

Belastbarkeit
Schutzklasse  II
Schlagfestigkeit  IK08
Schutzart  IP65
Garantie  3 Jahre
Lebensdauer  > 50.000 h [L70, B10]
Betriebstemperatur  -20 bis +45 °C
Lagertemperatur  -30 bis +60 °C
Abdeckung  Diffus
Gehäusewerkstoff  PC
Kennzeichnung  CE ǀ D
Hersteller  lichtline GmbH

Artikelnummer

Zubehör
Seilabhängung

Der Planung zu Grunde liegendes

Fabrikat: Lichtline
Typ: DeLUX SPLASH

oder gleichwertig.

eingesetztes Fabrikat: '.........'
(Angabe vom Bieter)

Typ:. '.........'
Liefern inkl. aller Zubehörteile sowie Befestigungsmaterial,
betriebsfertig montieren und anschließen.
Menge: 125,000 Stk

**08.0034 Kette zum Abhängen von Leuchten**
Knotenkette/Stahlkette
Verzinkt 2mm

Liefern inkl. aller Zubehörteile sowie Befestigungsmaterial,
betriebsfertig montieren.
Menge: 200,000 m

### Gewerk 09 Brandmeldeanlage

#### Bereich 09.01 Zentrale und Zubehöhr

*Hinweis: Die Brandmelderanlage ist nach den anerkannten Regeln der*
Entsprechend den Anforderungen des Brandschutzkonzeptes wird das Hallenbad mit einer BMA ausgestattet.
Die Brandmeldezentrale befindet sich im Untergeschoss.
Die Brandmeldezentrale ist laut Brandschutzkonzept ebenfalls für die akustische und optische Alarmierung zuständig.
Die gesamte Anlage wird einschl. Zentrale und Übertragungseinrichtung entsprechend den Vorschriften DIN 14675 und der DIN VDE 0833-2 für das gesamte Gebäude hergestellt.
Eine Aufschaltung auf die Feuerwehr Witten ist gem. Brandschutzkonzept  vorzusehen.
Die Anschlussbedingungen für Brandmeldeanlagen der Feuerwehr Witten sind einzuhalten.
Es sind 2 Monate Vorlauf mit der Feuerwehr für Laufkarten und Gebäudeschlüssel mit einzuplanen.

Der Errichter der Brandmeldeanlage muss eine Zulassung zur Planung, Montage und Inbetriebnahme solcher Anlagen besitzen (DIN 57833). Auf die Einhaltung der DIN 14675 wird ausdrücklich hingewiesen.

Die Leistungen des  AN umfassen gem. VOB Lieferung und betriebsfertige Montage.

**09.01.0001 BMA Zentrale**
Zentralensteuerung für modulare Brandmelderzentralen mit Premiumlizenz

Als zentrale Steuer-, Bedien-, und Anzeigeeinheit für eine modulare Brandmelderzentrale muss die Zentralensteuerung
folgende Leistungsmerkmale erfüllen:

- Aufbaumöglichkeit redundanter Zentralensteuerungen
- 8 Zoll Touchpad mit vorprogrammierten
  und programmierbaren Funktionstasten
  und hochauflösender 7 Zoll Anzeige mit
  800x480 Pixel zur Darstellung von Alarmen
  und Ereignissen
- Programmierbarer Beschriftungstext und
  farbige Bedienerinformationen für jede
  Evakuierungszone und jeden Ausgang
- Normenkonforme und projektspezifisch
  redundante Vernetzbarkeit über den
  integrierten Ethernet-Switch mit 2 CAN-
  und 4 Ethernet-Schnittstellen sowie
  Schnittstellen für Remote Services,
  Gebäudemanagement- und
  Sprachalarmierungssysteme
- Aufbaumöglichkeit von bis 32 Zentralensteuerungen im Netzwerkverbund, die
  jeweils bis zu 2.048 Melderpunkte verwalten können
- Aufbaumöglichkeit individueller Netzwerk-
  Topologien; Systemskalierbarkeit von
  Einzelzentrale über Systemverbund zur
  individuellen Netzwerkstruktur mit
  Ethernet-Backbone
- Leitungslänge zwischen zwei Zentralensteuerungen beträgt je nach verwendetem
  Modul bis zu 40 km
- Abwärtskompatibel zu bereits vorhandenen
  Systemzentralen
- Einsatz und Programmierung von
  akustischen Signalgebern zur unterbrechungsfreien Alarmierungsfortsetzung
  nach Kurzschluss oder Unterbrechung
- Laptop-Parametrierung mit windowsbasierter
  Programmiersoftware zur individuellen und
  effektiven Programmierung
    - Einstellbare Erkundungs- und
  Verzögerungszeiten
    - Autokonfiguration der Ring-Leitungs-
  elemente
    - Projektspezifische manuelle Adressvergabe
- Verarbeitung und Speicherung der Zustände
  aller automatischen und nicht
  automatischen Elemente (z.B. Brandmelder,
  Signalgeber, Koppler, etc.)
- Speichermöglichkeit von bis zu 10.000
  Meldungen
- Auslesen des Hintergrundspeichers
- Anschlussmöglichkeit von Drucker
- Zurücksetzen von einem Melder, einer
  Meldergruppe oder dem gesamten System
- Stummschalten des internen Summers
- Stummschalten der Signalgeber
- Umschalten zwischen Tag  und Nachtmodus
- Deaktivieren von Meldern, Signalgebern
  und Ausgängen
- Projektspezifische Ein/Zwei-Mann-Revision
- Integrierte kontinuierliche Diagnose für
  Gesamtstromverbrauch, Stromverbrauch
  je Ring- oder Stichleitung
- Modulüberwachung, Prüfung und Anzeige auf
  Erdschluss, Überwachung und Prüfmodus für
  Display und LEDs, Programmspeicherkontrolle
- Verknüpfung von Melderinformationen zur
  Erzeugung von Schaltbefehlen wie z. B.
  an Tableaus sowie Aktivierung von
  Brandfallsteuerungen komplexer Art wie
  z. B. etagenweise, zeitversetzte
  Alarmierung
- Alarmzwischenspeicherung für automatische Melder
- Up- und Download der Zentralenkonfiguration über USB-Schnittstelle
- Remote-Funktion über RPS-Systemsoftware
- Einbaumöglichkeit in 19"-Systemgehäuse
- Regenerationszeit nach Kurzschluss
  oder Unterbrechung auf Ring
  gemäß EN 54-13

Vorschriften und Zertifizierung
Als Bestandteil der Brandmelderzentrale muss
die Zentralensteuerung folgenden Normen und
Vorschriften entsprechen:
- EN 54-2:1997 + A1:2006
- EN 54-4:1997 + A1:2002 + A2:2006
- VdS 2344:2014-07
- VdS 2540:2010-12
- VdS 2541:1996-12

Technische Daten der Zentralensteuerung

Elektrische Daten
- Stromaufnahme (mA bei 24 VDC):
    - Ruhe: 170 mA
    - Alarm: 400 mA
- Max. Verlustleistung: 10 W
- Max. Lange des CAN-Kabels in:
    - Netzwerken: Lmax = 1000 m, abhängig
  von Konfiguration, Kabeltyp und
  Topologie
Ethernet-Schnittstelle:
- Max. Leitungslange (Kupfer): 100 m
- Max. Leitungslange (Lichtwellenleiter):
  2 km (MM) bis zu 40 km (SM)

Mechanische Daten
- Gehäusematerial: Polycarbonat (PC)
- Farbe: RAL 7016, Anthrazitgrau
- Gewicht: 2,4 kg
- Abmessungen HxBxT: 190x404x60 mm
- Brennbarkeitsklasse: UL94-V0
- LCD-Anzeige (Pixel): 7 Zoll, Farbe, WVGA,
  800x480
- Bedien- und Anzeigenelemente:
    - 6 Tasten
    - 18 LEDs
- Schnittstellen: CAN1, CAN2, ETH1, ETH2,
  ETH3, ETH4, USB, Rail
- Signaleingänge: IN1/IN2

Umgebungsbedingungen
- Schutzart nach EN 60529: IP30
- Zulässige Betriebstemperatur: -5 bis +50 °C
- Relative Feuchte bei 25 °C: = 95 %
  (nicht kondensierend)

Fabrikat: Bosch
Artikel: FPE-8000-PPC Zentralensteuerung Premiumlizenz

oder gleichwertig.

Eingesetztes Fabrikat :

'...................................................' (Angabe vom Bieter)

Typ:

'...................................................' (Angabe vom Bieter)

inkl. Lieferung, Zubehör und betriebsfertiger Montage
Menge: 1,000 Stk

**09.01.0002 Rahmen-Gehäuse für 6 Module**
Rahmen-Gehäuse für 6 Module
Brandmelderzentrale
Zubehör

Die Brandmelderzentrale muss folgenden Vorschriften und Richtlinien entsprechen:

- EN 54 Teil 2 und 4
- VDE 0100 (Allg. Bestimmungen)
- VDE 0830 Teil 1-4
- VDE 0839 (Fachgrundnorm EMV)
- VDE 0833 (Gefahrenmeldeanlagen)
- EN 60529 (Anwendungsklassen)
- EN 60950 (Anwendungsklassen)
- DIN 14675 (Brandmeldeanlagen,
  Aufbau  und Betrieb)
- TRVB S 123
- VdS Richtlinien
- Ö-Norm F 3000/1/2
- UL 864
- UL 1481
- UL 1730
- NFPA 72
- NEN 2535
- CE- Konformität

Die Brandmelderzentrale muss folgende
Leistungsmerkmale erfüllen:

- gemischter Betrieb von:
- bidirektionalem, digitalen Datenübertragungsverfahren zwischen Melder
  und Zentrale zur einheitlichen
  Anschaltung der Brandperipherie
  über eine zweiadrige Stich- und/oder
  Ringtopologie im Lokalen
  SicherheitsNetzwerk

und

- Gleichstromlinientechnik
- die Ringleitungen müssen brandabschnittsübergreifend projektierbar
  sein
- unmittelbarer Anschluss einer
  Stichleitung an eine Ringleitung an
  beliebiger Stelle ohne zusätzlichen
  Koppler
- Möglichkeit der Doppelung des
  Zentralenprozessors und des
  Zentralendisplays

Vorbereitete Anschlüsse für
- bis zu 46 überwachte Schlüsseldepots gemäß VdS-Richtlinie
- ein automatisches Wähl- und Übertragungsgerät (AWUG) mit
  S1- Schnittstelle
- bis zu 46 weitere Übertragungsgeräte
- einen Systemdrucker
- einen Standarddrucker mit
  serieller Schnittstelle
- einen Laptop mit windowsbasierter Programmiersoftware
- grafikfähiger Touchscreen mit
  weißer Hintergrundbeleuchtung von
  mindestens 14,5cm Diagonale zur
  Anzeige und Bedienung von Alarmmeldungen, Störungen, Schalt- und
  Steuervorgängen sowie Klartextanzeige kundenspezifischer Daten
  wie z. B. Ortsangaben
- Menügeführte Bedienung
- Verarbeitung und Speicherung der
  Zustände aller automatischen und
  nichtautomatischen Bus-Elemente
  (Brandmelder, Koppler)
- Frei konfigurierbare Meldergruppenanzeige von 1 bis 32.000
- Möglichkeit der Bildung von
  4 Meldungsebenen z. B. für Externalarme, Internalarme, Störungen
  und Hausalarme
- Freie Zuordnung der Meldergruppen
  und Einzelmelder zu Schalt- und
  Steuerausgängen
- Freie Zuordnung der Einzelmelder
  zu Meldergruppen, auch über
  mehrere Ringleitungen hinweg
- Programmierbare Softwareschaltuhr
  zur automatischen Umschaltung vom
  Tagbetriebmodus in den Nachtbetriebmodus, Betriebsartumschaltung von automatischen Mehrkriterien-Brandmeldern
- Ein-Mann-Revision

Integrierte kontinuierliche
  Diagnose für
- Gesamtstromverbrauch
- Stromverbrauch je Ring- oder
  Stichleitung
- Modulüberwachung
- Erdschluss
- Überwachung und Prüfmodus für
  Display und LEDs
- Programmspeicher-Kontrolle

- Einzelabschaltung von Meldern
  und Meldergruppen
- Ereignisspeicher zur Protokollierung der letzten 1000 Ereignisse
- Ausgabe der gespeicherten Meldungen
  im Klartext auf dem Touchscreen
- Verknüpfung von Melderinformationen
  zur Erzeugung von Schaltbefehlen,
  z. B. an Tableaus sowie Aktivierung
  von überwachten Bus-Steuerelementen
- ein frei programmierbarer Schlüsselschalter mit drei Schaltstellungen
  für Codebetrieb, Tagbetrieb,
  Abschaltung und Rücksetzen
- projektspezifischer Ausbau durch
  modulares Konzept, nachträgliche
  Änderungen, Erweiterungen und
  Reparaturaustausch müssen während
  des laufenden Betriebs leicht
  durchführbar sein
- Integrationsmöglichkeit für bis zu
  46 Module in rundum gekapselter
  Ausführung als EMV-Schutz für die
  Elektronik. Die Busverdrahtung
  erfolgt durch das einfache Aufstecken
  der Module auf die Trägereinheit:
- Tableau-Relais-Module mit 2 Relais
  für bis zu 230V AC Schaltspannung
  und 10A Schaltstrom je Schließ-
  und Öffnungskontakt, als Umschaltkontakt ausgeführt
- Tableau-Relais-Module mit 8 Relais
  für bis zu 30V DC Schaltspannung
  und 1A Schaltstrom je Schließ- und
  Öffnungskontakt, als Umschaltkontakt ausgeführt
- 300-Bus-Module mit der Anschaltemöglichkeit von 1 Ring- oder
  2 Stichleitungen und bis zu
  254 Bus-Elementen. Versorgung der
  Elemente mit bis zu 300mA über
  die zweiadrige Bus-Leitung und
  einer Leitungslänge von bis zu
  1600m
- 1500-Bus-Module mit der Anschaltmöglichkeit von 1 Ringleitung oder
  2 Stichleitungen und bis zu
  254 Bus-Elementen je Modul.
  Versorgung der Elemente mit bis zu
  1,5A über die zweiadrige Bus-Leitung
  und einer Leitungslänge von bis zu
  3000m
- Universalmodul mit 4 Relais,
  Ansteuerung einer Übertragungseinrichtung, Anschaltung von Schlüsseldepot und Freischalteinrichtung
- Meldergruppen Anzeige-Module mit
  je 16 beschriftbaren LED-Anzeigen
- Serielle Interface Module mit
  20mA-Schnittstelle
- Serielle Interface Module mit
  RS 232-Schnittstelle
- Input-Output Module mit je
  8 Eingängen und 8 Ausgängen
- Gleichstromlinienmodule für
  4 Primärleitungen mit bis zu
  32 Brandmeldern
- Einstellbare Erkundungs- und
  Verzögerungszeiten
- Alarmzwischenspeicherung für
  automatische Melder
- Integrierte Energieversorgung mit
  einer Überbrückungszeit von
  mindestens 72 Std. mit optimiertem
  Ladevorgang zur verlängerten
  Lebensdauer der Batterien
- Up- und Download der Zentralenkonfiguration über serielle
  Schnittstelle
- Automatische Erstellung der
  Dokumentation aus dem
  Projektierungsprogramm

Freie Anschaltung von folgenden
  LSN Elementen:
o LSN-Handfeuermelder
o automatische LSN Brandmelder
o LSN Kontaktkoppler
o LSN Abzweigkoppler
o LSN Brandkoppler
o LSN Steuerkoppler
o LSN Tableaukoppler
o LSN Anzeigetableau
o LSN Feuerwehrbedienfelder
o LSN Rauchansaugsysteme
o LSN Tableaus
o LSN Lineare Rauchmelder
o LSN Funkkoppler
o LSN gespeiste Signalgeber für
  die Evakuierung
Gehäuse FPA-5000 Kompakt

Technische Daten:
- Abmessungen (BxHxT):
  450 x 638 x 327mm
  (inkl. Montagerahmen)
- Farbe: seidenmatt anthrazit
  (RAL 7016)

Zentrale wie beschrieben mit:

..... Brandmelderzentrale inkl.
  Energieversorgung und
  eingebautem Bedienfeld
..... Ringleitungen in Bus-Technik
..... Stichleitungen in Bus-Technik
..... Stichleitungsanschlüsse an
  Ringleitungen
..... Stichleitungsanschlüsse an
  Stichleitungen
..... Meldergruppe für automatische
  Brandmelder oder Handfeuermelder in Bus-Technik
..... Meldergruppe für automatische
  Brandmelder oder Handfeuermelder
  in Grenzwerttechnik
..... nicht überwachte Eingänge zur
  Aufnahme von Störmeldungen
..... Serielle Schnittstellen für
  abgesetztes Bedienfeld
..... Serielle Schnittstelle für
  übergeordnete Systeme
..... Steuergruppe (Primärleitungg)
..... Schaltgruppe (Sekundärleitung)
..... Ansteuerung von Übertragungseinrichtungen
..... Ansteuerung von Schlüsseldepots
..... Ansteuerung von Freischaltelementen
..... Relais-Module mit 2 Relais für
  bis zu 230V AC Schaltspannung und
  10A Schaltstrom
..... zum Schalten von Tableauanzeigen,
  mindestens 30V DC, 1A
..... zum Schalten von Feuerschutzabschlüssen
..... Notstromversorgung für ___
  Stunden Überbrückungszeit bei
  Netzausfall

Technische Daten:

Mechanik
- Gehäusematerial: Stahlblech, lackiert
- Gehäusefarbe: schiefergrau (RAL 7015)
  Front: anthrazitgrau (RAL 7016)
- Abmessungen:
  - CPH 0006 A, MPH 0010 und
  EPH 0012 A:
  ca. 638 x 440 x 236mm
  - PMF 0004 A: ca. 502 x 440 x 236mm
  - PSF 0002 A und USF 0000 A:
  ca. 267 x 440 x 236mm
- Abmessungen inkl. Montagerahmen:
  - CPH 0006 A, MPH 0010 A und
  EPH 0012 A:
  ca. 638 x 440 x 327mm
  - PMF 0004 A:
  ca. 502 x 440 x 327mm
  - PSF 0002 A und USF 0000 A:
  ca. 267 x 440 x 327mm
- Gewicht
  - CPH 0006 A: ca. 12,5kg
  - MPH 0010 A: ca. 12,5kg
  - EPH 0012 A: ca. 13,2kg
  - PSF 0002 A: ca. 11,4kg
  - PMF 0004 A: ca. 11,4kg
  - USF 0000 A: ca. 6,4kg

Fabrikat: Bosch
Artikel: CPH 0006 A
Rahmen-Gehäuse 6 Module

oder gleichwertig.

Eingesetztes Fabrikat :

'...................................................' (Angabe vom Bieter)

Typ:

'...................................................' (Angabe vom Bieter)

Apparaturen inklusive systembedingtem
Zubehör liefern und betriebsfertig
montieren, Dienstleistungen erbringen.
Menge: 1,000 Stk

**09.01.0003 Rahmen-Erweiterungsgehäuse für 12 Module**
Rahmen-Erweiterungsgehäuse für 12 Module
Brandmelderzentrale Zubehör
EPH 0012 A

Für Modulare Brandmelderzentrale
FPA-5000 zur Aufnahme von
max. 12 Modulen.

Fabrikat: Bosch
Artikel: EPH 0012 A

oder gleichwertig.

Eingesetztes Fabrikat :

'...................................................' (Angabe vom Bieter)

Typ:

'...................................................' (Angabe vom Bieter)

inkl. Lieferung, Zubehör und betriebsfertiger Montage
Menge: 1,000 Stk

**09.01.0004 Montagerahmen groß**
Montagerahmen groß
Brandmelderzentrale Zubehör

Für Modulare Brandmelderzentrale
FPA-5000 zur schwenkbaren Aufnahme von
Rahmen-Gehäusen.

Fabrikat: Bosch
Artikel: FBH 0000 A

oder gleichwertig.

Eingesetztes Fabrikat :

'...................................................' (Angabe vom Bieter)

Typ:

'...................................................' (Angabe vom Bieter)

inkl. Lieferung, Zubehör und betriebsfertiger Montage
Menge: 2,000 Stk

**09.01.0005 Modulträger kurz**
Modulträger kurz

Der Modulträger ist ein Plug-and
Play-Rail aus glasfaserverstärktem
Kunststoff für zwei bzw. vier Module.
Über die Steckkontakte im Rail muss
sowohl die Stromversorgung der Module
als auch der gesamte Datenverkehr
zwischen Modul und Zentrale realisiert
werden.
Der Modulträger muss über das
Batterieregler-Modul mit 24V
ausgestattet sein und außerdem über
einen DC/DC-Wandler verfügen, der
die 5V Betriebsspannung für die Module
generiert.
Der kurze Modulträger muss über zwei
Modulsteckplätze verfügen.

Technische Daten:

Elektrik
- Eingangsspannung: 24V DC

Mechanik
- Material: ABS Kunststoff
- Farbe: seidenmatt anthrazit
  (RAL 7016)

Umgebungsbedingungen
- zul. Einsatztemperatur:
  -5°C bis +50°C
- zul. Lagertemperatur: -20°C bis +60°C

Fabrikat: Bosch
Artikel: PTRS-0002-C
Modulträger für 2 Module

oder gleichwertig.

Eingesetztes Fabrikat :

'...................................................' (Angabe vom Bieter)

Typ:

'...................................................' (Angabe vom Bieter)

Apparaturen inklusive systembedingtem
Zubehör liefern und betriebsfertig
montieren, Dienstleistungen erbringen.
Menge: 1,000 Stk

**09.01.0006 Modulträger lang**
Modulträger lang

Der Modulträger ist ein Plug-and
Play-Rail aus glasfaserverstärktem
Kunststoff für zwei bzw. vier Module.
Über die Steckkontakte im Rail muss
sowohl die Stromversorgung der Module
als auch der gesamte Datenverkehr
zwischen Modul und Zentrale realisiert
werden.
Der Modulträger muss über das
Batterieregler-Modul mit 24V
ausgestattet sein und außerdem über
einen DC/DC-Wandler verfügen, der
die 5V Betriebsspannung für die Module
generiert.
Der lange Modulträger muss über vier
Modulsteckplätze verfügen.

Technische Daten:

Elektrik
- Eingangsspannung: 24V DC

Mechanik
- Material: ABS Kunststoff
- Farbe: seidenmatt anthrazit
  (RAL 7016)

Umgebungsbedingungen
- zul. Einsatztemperatur:
  -5°C bis +50°C
- zul. Lagertemperatur: -20°C bis +60°C

Fabrikat: Bosch
Artikel: Typ: PRD 0004 A
Modulträger lang

oder gleichwertig.

Eingesetztes Fabrikat :

'...................................................' (Angabe vom Bieter)

Typ:

'...................................................' (Angabe vom Bieter)

Apparaturen inklusive systembedingtem
Zubehör liefern und betriebsfertig
montieren, Dienstleistungen erbringen.
Menge: 4,000 Stk

**09.01.0007 Rahmen-Energieversorgungsgehäuse mittel**
Rahmen-Energieversorgungsgehäuse mittel
Brandmelderzentrale Zubehör
PMF 0004 A

Für Modulare Brandmelderzentrale
FPA-5000 zur Aufnahme von Netzteilen
und Batterien.

Fabrikat: Bosch
Artikel: PMF 0004 A

oder gleichwertig.

Eingesetztes Fabrikat :

'...................................................' (Angabe vom Bieter)

Typ:

'...................................................' (Angabe vom Bieter)

inkl. Lieferung, Zubehör und betriebsfertiger Montage
Menge: 1,000 Stk

**09.01.0008 Montagerahmen mittel**
Montagerahmen mittel
Brandmelderzentrale Zubehör
FMH 0000 A

Für Modulare Brandmelderzentrale
FPA-5000 zur schwenkbaren Aufnahme von
Rahmenmontagegehäusen.

Fabrikat: Bosch
Artikel: FMH 0000 A

oder gleichwertig.

Eingesetztes Fabrikat :

'...................................................' (Angabe vom Bieter)

Typ:

'...................................................' (Angabe vom Bieter)

inkl. Lieferung, Zubehör und betriebsfertiger Montage
Menge: 1,000 Stk

**09.01.0009 Netzteil Energieversorgung**
Netzteil
Energieversorgung

Das Netzteil muss als Plug-and
Play-Netzteil für die gesamte
Spannungsversorgung der Zentrale
dienen.

Das Netzteil muss gegen Verpolung und
Überspannung geschützt sein.
Die Ausgangsspannung muss über den
Temperatursensor überwacht und geregelt
werden. Im Fall einer Störung muss der
Störausgang FAULT auf 0V gehen.
Eine grüne LED am Netzteil muss die
Funktionsfähigkeit angeben.

Technische Daten:

Elektrik
- Netzspannung: 100-240V AC
- Frequenz: 50-60Hz
- Nenn- Ausgangsspannung:
  24V DC 6A,
  geschützt gegen Überspannung
  und Verpolung

Mechanik
- Kühlung: Belüftung ohne Ventilator
- Gehäusematerial: Aluminium, eloxiert
- Gehäusegarbe: mattschwarz
- Abmessungen: ca. 200 x 100 x 40mm
- Gewicht: ca. 780g
- LED
- Betriebsanzeige
- Störungsausgang
- Einschubgehäuse

Umgebungsbedingungen
- zul. Betriebstemperatur: -5°C  +50°C
- zul. Lagertemperatur: -20°C  +60°C
- zul. relative Luftfeuchtigkeit:
  95%, nicht kondensierend

Fabrikat: Bosch
Artikel: UPS 2416 A Netzteil

oder gleichwertig.

Eingesetztes Fabrikat :

'...................................................' (Angabe vom Bieter)

Typ:

'...................................................' (Angabe vom Bieter)

Apparaturen inklusive systembedingtem
Zubehör liefern und betriebsfertig
montieren, Dienstleistungen erbringen.
Menge: 2,000 Stk

**09.01.0010 Kabelsatz Netzteil**
Kabelsatz Netzteil

Das Kabel muss zur Verbindung des
Batterieregler-Moduls BCM-0000-B mit
dem Netzteil UPS dienen.

Fabrikat: Bosch

oder gleichwertig.

Eingesetztes Fabrikat :

'...................................................' (Angabe vom Bieter)

Typ:

'...................................................' (Angabe vom Bieter)

inkl. Lieferung, Zubehör und betriebsfertiger Montage
Menge: 2,000 Stk

**09.01.0011 Kabelsatz BCM/Batterie**
Kabelsatz BCM/Batterie
Brandmelderzentrale Zubehör
CBB 0000 A

Zum Einsatz in Zentralenbaureihe
FPA-5000.

Fabrikat: Bosch
Artikel: CBB 0000 A

oder gleichwertig.

Eingesetztes Fabrikat :

'...................................................' (Angabe vom Bieter)

Typ:

'...................................................' (Angabe vom Bieter)

inkl. Lieferung, Zubehör und betriebsfertiger Montage
Menge: 3,000 Stk

**09.01.0012 Batterie 12V /40Ah**
Batterie 12V /40Ah
Energieversorgung
Blei-Batterie im Gehäuse aus
schlagfestem Kunststoff

Fabrikat: Bosch

oder gleichwertig.

Eingesetztes Fabrikat :

'...................................................' (Angabe vom Bieter)

Typ:

'...................................................' (Angabe vom Bieter)

inkl. Lieferung, Zubehör und betriebsfertiger Montage
Menge: 6,000 Stk

**09.01.0013 Batterieregler-Modul**
Batterieregler-Modul
Brandmelderzentrale
Zubehör

Das Batterieregler-Modul muss die
Spannungsversorgung der gesamten
Zentrale überwachen und temperatur- und
zeitgesteuert das Laden von bis zu vier
Batterien (12 V/24 Ah bis 12 V/26 Ah
oder 12 V/36 Ah bis 12 V/45 Ah) regeln.
Die Taste muss drei Funktionen bieten,
die abhängig vom derzeitigen Zustand
des Batterieregler-Moduls sind:

- Mit jedem Druck der Taste müssen
  die vier LEDs des Moduls als
  Bestätigung und LED-Test aufleuchten.
- Bei einer Batteriespannung zwischen
  18V und 21V muss der Ladevorgang der
  Batterien manuell gestartet werden.
  Die Stromversorgung muss vorhanden
  sein muss.
- Wenn ein Fehler vorliegt, muss der
  Schaltausgang deaktiviert werden.

Es müssen folgende Leistungsmerkmale
erfüllt sein:

- Zwei Spannungsausgänge mit jeweils
  2,8A bei 24V
- Temperaturgesteuerter
  Batterieladevorgang und Überwachung
  der Batterien gemäß EN 54-4:1997/
  A2:2006
- Sofort betriebsbereit durch
  "Plug-and-Play"-Technik und steckbare
  Anschlüsse

Technische Daten:

Elektrik
- Eingangsspannung: 20,4V DC bis 30V DC
- Stromaufnahme in Ruhe: 25mA
  bei allen Störungen: 40mA

Mechanik
- Gehäusematerial: ABS Kunststoff
- Gehäusefarbe: seidenmatt anthrazit
  (RAL 7016)
- Abmessungen: ca. 127 x 96 x 60mm
- Gewicht
  ohne Verpackung: ca. 195g
  mit Verpackung: ca. 340g

Umgebungsbedingungen
- Betriebstemperatur: -5°C bis +50°C
- Lagertemperatur: -25°C bis 85°C
- relative Luftfeuchtigkeit: 95%,
  nicht kondensierend
- Schutzart nach IEC 60529: IP 30

Fabrikat: Bosch
Artikel: BCM-0000-B
Batterieregler-Modul

oder gleichwertig.

Eingesetztes Fabrikat :

'...................................................' (Angabe vom Bieter)

Typ:

'...................................................' (Angabe vom Bieter)

Apparaturen inklusive systembedingtem
Zubehör liefern und betriebsfertig
montieren, Dienstleistungen erbringen.
Menge: 2,000 Stk

**09.01.0014 Funktionsmodul 300mA**
Funktionsmodul 300mA

Das Modul muss die Anschaltung eines
Bus-Ringes mit bis zu 254 Elementen
oder 127 klassischen Bus-Elementen, bei
einem maximalen Linienstrom von 300mA
ermöglichen.

Es müssen folgende Leistungsmerkmale
erfüllt sein:

- Leitungslänge bis max. 1600m
  (abhängig von Konfiguration und
  Kabeltyp)
- Ungeschirmtes Kabel verwendbar
- Linienstrom bis 300mA
- ERT-fähig

Technische Daten:

Elektrik
- Eingangsspannung: 20V DC bis 30V DC/
  5V DC ± 5%
- Maximale Stromaufnahme: 1750mA bei
  24V DC

Mechanik
- Bedien-/Anzeigeelemente: 2 LEDs
  (rot = Alarm, gelb = Störung)
  1 Taste (LED-Test)
- Gehäusematerial: ABS Kunststoff
- Gehäusefarbe: seidenmatt anthrazit
  (RAL 7016)
- Gewicht
  ohne Verpackung: ca. 225g
  mit Verpackung: ca. 350g

Umgebungsbedingungen
- zul. Betriebstemperatur:
  -5°C bis +50°C
- zul. Lagertemperatur: -20°C bis 60°C
- zul. relative Luftfeuchtigkeit: 95%,
  nicht kondensierend
- Schutzart nach IEC 60529: IP 30

Fabrikat: Bosch
Artikel: LSN 0300 A LSN-Modul

oder gleichwertig.

Eingesetztes Fabrikat :

'...................................................' (Angabe vom Bieter)

Typ:

'...................................................' (Angabe vom Bieter)

Apparaturen inklusive systembedingtem
Zubehör liefern und betriebsfertig
montieren, Dienstleistungen erbringen.
Menge: 10,000 Stk

**09.01.0015 Funktionsmodul UGM**
Funktionsmodul UGM

Das Schnittstellenmodul muss die
Anschaltung der Brandmelderzentralen
FPA-5000 und FPA-1200 an übergeordnete
Systeme wie UGM 2020, FAT 2002/RE und
FSM-2000 ermöglichen.
Das Modul muss zwei bidirektionale
Übertragungsstrecken zur Verfügung
stellen.

Es müssen folgende Leistungsmerkmale
erfüllt sein:

- Einfache und redundante Anschaltung
  an übergeordnete Systeme
- MTS-Protokoll
- Sofort betriebsbereit durch
  "Plug-and-Play"-Technik und steckbare
  Anschlüsse

Technische Daten:

Elektrik
- Eingangsspannung: 20V DC bis 30V DC /
  5V DC ± 5%

Mechanik
- Gehäusematerial: ABS Kunststoff
- Gehäusefarbe: seidenmatt anthrazit
  (RAL 7016)
- Abmessungen: 110 x 90 x 60mm
- Gewicht
  ohne Verpackung: ca. 150g
  mit Verpackung: ca. 265g

Umgebungsbedingungen
- zul. Betriebstemperatur:
  -5°C bis +50°C
- zul. Lagertemperatur: -20°C bis +60°C
- zul. relative Luftfeuchtigkeit:
  maximal 95%, nicht kondensierend
- Schutzart nach IEC 60529: IP 30

Fabrikat: Bosch
Artikel: FPE-5000-UGM
Schnittstelle

oder gleichwertig.

Eingesetztes Fabrikat :

'...................................................' (Angabe vom Bieter)

Typ:

'...................................................' (Angabe vom Bieter)

Apparaturen inklusive systembedingtem
Zubehör liefern und betriebsfertig
montieren, Dienstleistungen erbringen.
Menge: 2,000 Stk

**09.01.0016 Feuerwehr-Schnittstellenmodul**
Feuerwehr-Schnittstellenmodul

Das Feuerwehr-Schnittstellenmodul muss
die Anschaltung von Feuerwehreinrichtungen nach DIN 14675
ermöglichen:

- Übertragungseinrichtung zur Feuerwehr
- Schlüsseldepot SD
- Signalleuchte (BEGA-Leuchte, BL 200)
- Überwachung einer Freischalteeinrichtung
- 4 frei programmierbare Relais

Es müssen folgende Leistungsmerkmale
erfüllt sein:

- Zur Anschaltung von
  Feuerwehreinrichtungen nach DIN 14675
- Sofort betriebsbereit durch
  "Plug-and-Play"-Technik und steckbare
  Anschlüsse

Technische Daten:

Elektrik
- Eingangsspannung: 20V DC bis 30V DC /
  5V DC ± 5%

Mechanik
- Gehäusematerial: ABS Kunststoff
- Gehäusefarbe: seidenmatt anthrazit
  (RAL 7016)
- Abmessungen: ca. 127 x 96 x 60mm
- Gewicht: ca. 150g

Umgebungsbedingungen
- zul. Betriebstemperatur:
  -5°C bis +50°C
- zul. Lagertemperatur: -20°C bis +60°C
- zul. relative Luftfeuchtigkeit:
  95%, nicht kondensierend
- Schutzart nach IEC 60529: IP 30

Fabrikat: Bosch
Typ: ENO 0000B
Feuerwehr-Schnittstellenmodul

oder gleichwertig.

Eingesetztes Fabrikat :

'...................................................' (Angabe vom Bieter)

Typ:

'...................................................' (Angabe vom Bieter)

Apparaturen inklusive systembedingtem
Zubehör liefern und betriebsfertig
montieren, Dienstleistungen erbringen.
Menge: 1,000 Stk

**09.01.0017 Blindabdeckung Brandmelderzentrale**
Blindabdeckung
Brandmelderzentrale
Zubehör

Die Blindabdeckung muss dazu dienen,
freie Modulsteckplätze abzudecken.
Sie muss in das entsprechende Fenster
in der Frontplatte des Gehäuses
gesetzt werden.

Technische Daten:

- Material: ABS Kunststoff
- Farbe: seidenmatt anthrazit
  (RAL 7016)
- Abmessungen: ca. 95 x 77 x 17,5mm

Fabrikat: Bosch
Artikel: FDP 0001 A
Blindabdeckung

oder gleichwertig.

Eingesetztes Fabrikat :

'...................................................' (Angabe vom Bieter)

Typ:

'...................................................' (Angabe vom Bieter)

Apparaturen inklusive systembedingtem
Zubehör liefern und betriebsfertig
montieren, Dienstleistungen erbringen.
Menge: 3,000 Stk

**09.01.0018 Next-Generation IP Übertragungseinrichtung**
Next-Generation IP Übertragungseinrichtung
Entspricht den Richtlinien VdS 2463,
der DIN EN 50136, berücksichtigt die
Richtlinien VdS 2465-S2/SecurIP
(Protokollerweiterung TCP) und VdS 2471-A13
(Anschaltung an TCP/IP)
Das Gerät eignet sich zum Einsatz mit
Brandmeldeanlagen nach DIN 14675,
DIN VDE 0833-2.
Übertragungswege:
DSL und LTE-Funk-Übertragung (zusätzlich
erhätlich)
RemoteService fähig.

Fabrikat: Bosch

oder gleichwertig.

Eingesetztes Fabrikat :

'...................................................' (Angabe vom Bieter)

Typ:

'...................................................' (Angabe vom Bieter)

inkl. Lieferung, Zubehör und betriebsfertiger Montage
Menge: 1,000 Stk

**09.01.0019 LTE-Stabantenne**
LTE-Stabantenne, SMA 20 m
Übertragungseinrichtung Zubehör
LTE-Stabantenne inkl. 20 m Kabel, SMA-Stecker.

Fabrikat: Bosch

oder gleichwertig.

Eingesetztes Fabrikat :

'...................................................' (Angabe vom Bieter)

Typ:

'...................................................' (Angabe vom Bieter)

inkl. Lieferung, Zubehör und betriebsfertiger Montage
Menge: 1,000 Stk

**09.01.0020 CAT6e Patchkabel**
CAT6e Patchkabel,
S/FTP, LSHF, grau, 5m
Übertragungssystem / Kabel / Stecker

Fabrikat: Bosch

oder gleichwertig.

Eingesetztes Fabrikat :

'...................................................' (Angabe vom Bieter)

Typ:

'...................................................' (Angabe vom Bieter)

inkl. Lieferung, Zubehör und betriebsfertiger Montage
Menge: 1,000 Stk

**09.01.0021 IP Security Paket Mobile BoSiNet (5 GB)**
IP Security Paket Mobile BoSiNet (5 GB)
BOSCH Sicherheitsnetzwerk BoSiNet

Netzzugang IP Security Paket Mobile All-IP
+ BoSiNet Kennung.
Enthält:
- Daten SIM-Karte mit Zugangsdaten
  (inkl. 5 GB Datenvolumen)
- exlusiver Zugang zum privaten Sicherheitsnetzwerk BoSiNet in geschlossener
  Benutzergruppe, z. B.: für
  Aufschaltungen mit Übertragungsgeräten
  Funk/Funk Lösung an die Bosch AES Alarm
  Empfangs Stelle (Clearing- oder Notruf
  und Service Leitstelle)
Nur einsetzbar für den Erstalarmübertragungsweg.

Exklusive Router und SIM-Karte für den
Ersatzübertragungsweg.

Fabrikat: Bosch

oder gleichwertig.

Eingesetztes Fabrikat :

'...................................................' (Angabe vom Bieter)

Typ:

'...................................................' (Angabe vom Bieter)

inkl. Lieferung, Zubehör und betriebsfertiger Montage
Menge: 1,000 Stk

**09.01.0022 Redundanzadapter für Feuerwehr Peripheriegeräte**
Redundanzadapter für Feuerwehr Peripheriegeräte

Im einem Kunststoffgehäuse befindliche
Adapterbaugruppe zum Anschluss an eine BMA.
Das Modul muss den redundante und überwachten
Anschluss des FAT/FBF ausgehend vom seriellen
Interface der Zentrale bereitstellen.
Gemäß Forderung aus EN 54-2/ DIN 14675/
DIN 14662 muss mit diesem Interface die Schnittstelle
der BMA als redundanter Übertragungsweg ausgeführt
werden können, wenn das FAT zur Erstinformation der
Feuerwehr dient.

Das Modul muss zur Installation an die über- und
untergeordnete BMA für die Vernetzung (Zusammen
schaltung) von Brandmelde- Alt- und Neuanlagen nach
DIN 14675 und VdS 2878 geeignet sein, sowie zur
Anschaltung von Fremdsystemen nach DIN 14674
und VdS 3531 mittels ESPA4.4.4- und ESPA-X
Protokoll.

Folgende Leistungsmerkmale müssen zudem erfüllt
werden:
- Zusätzliche Redundanz zur Kompensation des
Ausfalles softwaregesteuerter Anlagenteile nach EN
54-2 bei > 512 Meldern.
- Versorgungsspannung und Signalweg müssen
redundant ausgeführt werden.
- Überwachung auf Kurzschluss und Unterbrechung
nach EN 54-2.
- Überwachung der Übertragungswege nach EN 54-13
und DIN 14661.
- Volle Funktionalität bei Störung eines Leitungs
weges.
- Galvanisch getrennte serielle Schnittstelle zum Loop
- Bis zu 400 mA Stromversorgung für Loop-Geräte
- Bis zu 16 redundante FAT ohne zusätzliche Stromversorgung in einem Loop
- Bis zu 31 "Slave"-FAT an einem FAT (Stich)
- Bis zu 496 "Slave"-FAT im Gesamtsystem
- USB-Schnittstelle für Inbetriebnahme des Gesamtsystems, Fehlersuche und Wartung
- Zusätzliche serielle Schnittstelle für Erweiterungen
(z.B. ESPA)
- 7 Diagnose-LEDs für schnelle Zustandsanalyse des
Adapters
- VdS-Anerkennung

Technische Daten:

Elektrik:
Betriebsspannung: 10 bis 30 V DC
Stromaufnahme Ruhe (12 V / 24 V): ca. 40 mA / 30 mA

Mechanik:
Abmessungen (B x H x T): 182 x 180 x 63 mm
Gewicht: - 929 g (mit Verpackung)
- 546 g (ohne Verpackung)

Umgebungsbedingungen:
Betriebstemperatur: -20 °C bis +60 °C
relative Luftfeuchtigkeit: <96 % nicht kondensierend
Schutzart Gehäuse nach IEC 60529: IP66

Fabrikat: Bosch
Artikel: FMF-ADP-TTY - TTY-Busmodul für
FW-Peripheriegeräte

oder gleichwertig.

Eingesetztes Fabrikat :

'...................................................' (Angabe vom Bieter)

Typ:

'...................................................' (Angabe vom Bieter)

Apparaturen inklusive systembedingtem
Zubehör liefern und betriebsfertig
montieren, Dienstleistungen erbringen.
Menge: 2,000 Stk

**09.01.0023 Feuerwehr-Informations/Bediensystem A3**
Feuerwehr-Informations/Bediensystem A3

Das Feuerwehr-Informations- und Bediensystem
muss als Mittel zur Erstinformation der
Feuerwehr dienen. Es muss sich um ein zweitüriges
abschließbares Gehäuse mit einem Feuerwehr
Anzeigetableau und Feuerwehr-Bedienfeld handeln.

Gehäuse
Die Gehäuseeinheit muss aus einem zweiflügeligen
Stahlblechgehäuse, inklusive Schwenkrahmen zur
Aufnahme von FBF und FAT bestehen, welches für
Aufputz- oder Unterputzmontage ausgelegt sein muss.
Für die Unterputzmontage müssen optional
entsprechende Blendrahmen verfügbar sein. Eine
zentrale Türöffnung durch die Feuerwehrschließung
(Profilhalbzylinder) muss das Öffnen beider Türflügel
ermöglichen. Die linke Tür muss mit einer
Klarsichtscheibe versehen sein. Das FIBS muss
in der Standardausführung über ein Feuerwehr-
Anzeigetableau (FAT), ein Feuerwehr-Bedienfeld (FBF)
sowie einem Fach zur Aufnahme von100 Stück
Feuerwehrlaufkarten im Format DIN A3 verfügen.
Bei der Mengenangabe von Feuerwehr-Laufkarten
muss eine Laminatstärke von 0,8 mm zu Grunde
gelegt werden.

Folge Leistungsmerkmale müssen erfüllt werden:
linke Seite
- Schwenkrahmen mit Feuerwehr-Anzeigetableau
  und Feuerwehr-Bedienfeld
- Druckknopfmelder (vorbereitet)
- Tür mit Klarsichtfeld für o.g. Komponenten
- Türöffnung durch Feuerwehrschließung für
  Halbzylindereinbau vorbereitet

rechte Seite
- beinhaltet das Aufnahmefach für max. 100 Stück
  A3 quer - Feuerwehrlaufkarten
- Tür mit Beschriftung "Feuerwehrlaufkarten"
- Türöffnung über CL1-Schloss (nur rechte Tür)

FBF
- Feuerwehr-Bedienfeld nach DIN 14661.
- Das FBF muss ausschließlich für den seriellen
  Anschluss an das FAT konzipiert sein.
- Werden die FBF-Informationen nicht über das
  FAT-Protokoll bereit gestellt, so ist der Einsatz des FMF-
  ADP FBF notwendig.
- Kapazitive Tastentechnologie.
- Keine ÜE-Ansteuerung möglich.
- Der Übertragungsweg muss überwacht werden

FAT
- Feuerwehr-Anzeigetableau nach DIN 14662 für
  redundante Anschaltung
- Erstinformationsmittel der Feuerwehr nach DIN 14675
  und EN 54-2
- redundante Anschaltung über DualSIO
- Anschaltung in Ringbusstruktur
- Bis zu 16 redundante FAT in einem Loop
- Bis zu 31 "Slave"-FAT an einem FAT (Stich)
- Bis zu 496 "Slave"-FAT im Gesamtsystem
- Reduzierung von Umgebungseinflüssen durch
  kapazitive Tasten.
- Galvanisch getrennte serielle Schnittstelle zum Loop
- Modulare serielle Schnittstelle für BMZ oder
  Erweiterungen
- Versorgungsspannung und Signalweg redundant
- Überwachung auf Kurzschluss und Unterbrechung
  nach EN 54-2.
- Überwachung auf schleichenden Kurzschluss und
  schleichende Unterbrechung nach EN 54-13.
- Volle Funktionalität bei Störung eines Leitungsweges.
- Übernahme verfügbarer Zusatztexte unter Verwendung
  einer zusätzlichen 3. Zeile (siehe hierzu TAB der
  Brandschutzdienststelle)
- Abrufbare Historie-Funktion, Betreiber-Logo editierbar
  und optional mit serieller Druckerschnittstelle.
- Zur Anschaltung von Fremdsystemen nach DIN 14674
  und VdS 3531 mittels ESPA4.4.4- und ESPA-X-
  Protokoll.
- Grafikdisplay (128x64 Pixel) mit 6 Zeilen je 20 Zeichen,
  dadurch 3. Textzeile pro Meldungen darstellbar

Technische Daten:

FBF
Schnittstelle: SPI zum FAT
Versorgungsspannungsbereich: 5 V aus FAT
Stromaufnahme Ruhe (12 V / 24 V): ca. 2 mA / 1 mA
Stromaufnahme Alarm (12 V / 24 V): ca. 14 mA / 7 mA
Ausführung Baugruppe (BxHxT): 240 x 170 x 30 mm

VdS-Anerkennung

FAT
Schnittstelle: redundante Anschaltung über DualSIO
Versorgungsspannungsbereich: 10 - 30 V DC
Stromaufnahme Ruhe (12V / 24V): ca. 40 mA / 16 mA
Stromaufnahme Alarm (12V / 24V): ca. 45 mA / 23 mA

VdS-Anerkennung

Gehäuse:
Ausführung Aufputzmontage: Farbe: RAL 3000
(Feuerrot)
Gewicht: 19,4 kg
Gehäuseabmessungen (BxHxT): 830 x 560 x 100 mm
Umgebungstemperatur: -5 °C bis +50 °C
Lagertemperatur: -20 °C bis +60 °C
Temperatur dauerhaft: -20 °C bis +60 °C
relative Luftfeuchtigkeit: <96 % nicht kondensierend
Schutzart Gehäuse nach IEC 60529: IP30

Fabrikat: Bosch
Artikel: FMF-FIBS-A3

oder gleichwertig.

Eingesetztes Fabrikat :

'...................................................' (Angabe vom Bieter)

Typ:

'...................................................' (Angabe vom Bieter)

Apparaturen inklusive systembedingtem
Zubehör liefern und betriebsfertig
montieren, Dienstleistungen erbringen.
Menge: 1,000 Stk

**09.01.0024 Blitzleuchte, rot, a. P.-Montage**
Blitzleuchte, rot, a. P.-Montage
Optischer Signalgeber

Universell einsetzbare Blitzleuchte
als Signalgeber für die optische
Alarmierung und Information
Grenzwerttechnik ausgelegt zur
Anschaltung an Brandmeldeanlagen
unter Verwendung von
Systemschnittstellenkoppler oder
einem Zentralenmodul.

Es müssen folgende Leistungsmerkmale
erfüllt sein:

- Kompakt, robust und wartungsfrei
- Zuverlässig, lichtstark und langlebig
  durch Xenon-Blitzröhre
- Einsatz in widrigen Umgebungsbedingungen möglich
- Für Betriebsspannung 12V DC und
  24V DC
- Kabeleinführung AP-Montage
- Kalottenfarbe: rot

Technische Daten:

Elektrik
- Betriebsspannung: 9V DC bis 30V DC
- Stromaufnahme: 24V 88mA, 12V 185mA
- Lichtstärke: 10 cd (1,25 J)
- Blinkfrequenz: 1Hz

Mechanik
- Gehäusematerial: ABS
- Sockelfarbe: Rot (RAL 3001)
- Abmessungen (ØxH): 93 x 121mm
- Gewicht: 180g

Umgebungsbedingungen
- Schutzart nach EN 60529
- IP 21C (IP 65)
- Zulässige Betriebstemperatur:
  -20°C bis +70°C
- Zulässige rel. Luftfeuchtigkeit:
  entspricht der EN 54-3

Fabrikat: Bosch
Artikel: FNS-320-SRD
Blitzleuchte GLT, rot, AP

oder gleichwertig.

Eingesetztes Fabrikat :

'...................................................' (Angabe vom Bieter)

Typ:

'...................................................' (Angabe vom Bieter)

Apparaturen inklusive systembedingtem
Zubehör liefern und betriebsfertig
montieren, Dienstleistungen erbringen.
Menge: 1,000 Stk

**09.01.0025 KRUSE FSD basic m. Rundumsabo/U-Schloss**
KRUSE FSD basic m. Rundumsabo/U-Schloss
FW-SchlüsselDepot (FSD) nach DIN 14675 Klasse 3 mit
VdS-Anerkennung. Inkl. Heizung, Außentür-Anbohrschutz
und integrierter LED-Depotbeleuchtung. Der Rundum
Sabotageschutz erlaubt den Einbau des Depots in
Hohlsäulen oder Leichtbaufassaden (ggf. ist bei
bestimmten Fassaden eine Zustimmung des VdS
erforderlich). Leicht erreichbare Schlüssel durch
neuartigen Schwenkmechanismus der
Objektschlüsselüberwachung (OSÜ). Die modulare
Bauweise ermöglicht eine schnelle Ausführung von
Wartungsarbeiten. Alle Bauteile sind mit Steckverbindern
ausgestattet, daher keine Lötarbeiten vor Ort notwendig.
Die komplette Elektronik sowie die Anschlüsse befinden
sich auf einer Platine. Ansteuerbar in 12 oder 24 Volt durch
integrierten Spannungswandler. Mit 1 bis 4
Objektschlüsselüberwachungen lieferbar. Die
Implementierung zusätzlicher OSÜs ist auch nach dem
Einbau möglich. Schneller Einbau oder Tausch von
Überwachungszylindern durch neuen
Entnahmemechanismus der OSÜ. Bei Bestellung in
Kombination mit einer Säule ist das Depot bereits
vormontiert. Eine Platzierung in der Rohbauphase lässt
sich mithilfe einer Mauerzarge vornehmen. Alternativ auch
im Werkstoff V4A (1.4404) lieferbar. Umfangreicher
Lieferumfang: Rundum-Sabotageschutz, Innentür inkl.
KRUSE VdS-Umstellschloss (G 10 50 01), Blendrahmen,
Montageflansch, 10 m Anschlusskabel, Hilfszylinder für
Objektschlüsselüberwachungen, KRUSE
SchlüsselPlombe, Schwerlastdübel und
Montageanleitung. VdS-Zertifikat: G 10 31 33. Maße ohne
Montageflansch: 195x216x166 mm (HxBxT). Gewicht: ca.
13 kg

Fabrikat: KRUSE
Artikel: FSD basic m. Rundumsabo/U-Schloss

oder gleichwertig.

Eingesetztes Fabrikat :

'...................................................' (Angabe vom Bieter)

Typ:

'...................................................' (Angabe vom Bieter)

inkl. Lieferung, Zubehör und betriebsfertiger Montage
Menge: 1,000 Stk

**09.01.0026 KRUSE FW-SchlüsselDepot (FSD) flex-L**
KRUSE FW-SchlüsselDepot (FSD) flex-L
Mit Rundum-Sabotageschutz und KRUSE VdS
Umstellschloss, Überwacht bis zu 6 Objektschlüssel

Fabrikat: KRUSE
Artikel: FW-SchlüsselDepot (FSD) flex-L

oder gleichwertig.

eingesetztes Fabrikat :
'...................................................' (Angabe vom Bieter)

Typ:
'...................................................' (Angabe vom Bieter)

inkl. Lieferung, Zubehör und betriebsfertiger Montage
Menge: 1,000 Stk

**09.01.0027 Freischaltelement (FSE) Typ Kruse**
Freischaltelement (FSE) Typ Kruse
Zubehör für alle KRUSE FSDs Freischaltelement. Nach
DIN 14675 mit VdS-Anerkennung. Dient zur manuellen
Auslösung der BMA im Einsatzfall. Nur zu bedienen mit
dem individuellen Schlüssel der zuständigen Feuerwehr,
z.B. bei nicht flächendeckender Abdeckung von
Brandmeldern oder nicht detektierten Alarmen wie
Wasserrohrbruch oder Ähnlichem. Inklusive KRUSE
Spezialzylinder und 10 Meter Anschlusskabel (auf Wunsch
auch länger). Die im Lieferumfang enthaltene Putzblende
mit Staubschutzscheibe gibt zusätzlichen Schutz und sorgt
für eine hochwertige Optik. Optional mit 50 m
Anschlusskabel oder Kennzeichnung nach Wunsch der
zust. Feuerwehr. VdS-Zertifikat: G 19 20 34. Rückseitige
Bodenplatte (d): 44 mm. Maße: 38x38x110 mm (HxBxT).
Gewicht: ca. 1,2 kg

Fabrikat: KRUSE
Artikel: Freischaltelement (FSE)

oder gleichwertig.

Eingesetztes Fabrikat :

'...................................................' (Angabe vom Bieter)

Typ:

'...................................................' (Angabe vom Bieter)

inkl. Lieferung, Zubehör und betriebsfertiger Montage
Menge: 1,000 Stk

**09.01.0028 Kombi-Blendrahmen für FSD basic**
Kombi-Blendrahmen für FSD basic
Zubehör KRUSE FSD basic. Vereint FSD und FSE hinter
einem Blendrahmen. Der Rahmen kaschiert die
Mauerfuge. Die wechselbare Halterung für FSE Typ
KRUSE und FSE Typ PZ ermöglicht Wartungen am FSE
ohne Maurerarbeiten. Nachträgliche Montage möglich.
Maße: 390x290x2 mm (HxBxT). Gewicht: ca. 1 kg

Fabrikat: KRUSE
Artikel: Kombi-Blendrahmen für FSD basic

oder gleichwertig.

Eingesetztes Fabrikat :

'...................................................' (Angabe vom Bieter)

Typ:

'...................................................' (Angabe vom Bieter)

inkl. Lieferung, Zubehör und betriebsfertiger Montage
Menge: 1,000 Stk

**09.01.0029 FW-Leiterhalterung PZ**
FW-Leiterhalterung PZ
Leiterhalterung für die übersichtliche und sichere
Bereitstellung von Leitern am Feuerwehreinsatzort. Dieser
Halter kann in seiner Tiefe variabel in 4 verschiedenen
Positionen eingestellt werden. Mit
Profilzylinderkastenschloss und Folienaufkleber. Material:
Stahlblech. Farbe: RAL 3000 (feuerrot). Maße:
100x150x150-225 mm (HxBxT). Gewicht: ca. 1,3 kg.,

Fabrikat: KRUSE
Artikel: FW-Leiterhalterung PZ

oder gleichwertig.

Eingesetztes Fabrikat :

'...................................................' (Angabe vom Bieter)

Typ:

'...................................................' (Angabe vom Bieter)

inkl. Lieferung, Zubehör und betriebsfertiger Montage
Menge: 1,000 Stk

**09.01.0030 FW-Einsatzleiter 2x8 Stufen**
FW-Einsatzleiter 2x8 Stufen
Stufen-Doppelleiter in Profiqualität - für den
Feuerwehreinsatz. Beidseitig begehbar mit 8 cm tiefen
Stufen für ermüdungsfreien Stand. Robuste Gelenke und
Gurtverbindungen. Rutschsichere Stufen und Fußstopfen.
Ausführung: 2x8 Stufen. Nicht gelistete Größen auf Anfrage
erhältlich. Arbeitshöhe: Bis ca. 3,40 Meter. Maßangabe
zusammengeklappt: ca. 2050x610-370x170 mm
(HxBxT).Material: Aluminium. Gewicht: 10,5 kg

Fabrikat: KRUSE

oder gleichwertig.

Eingesetztes Fabrikat :

'...................................................' (Angabe vom Bieter)

Typ:

'...................................................' (Angabe vom Bieter)

inkl. Lieferung, Zubehör und betriebsfertiger Montage
Menge: 1,000 Stk

**09.01.0031 Handfeuermelder rot, Form G**
Handfeuermelder rot, Form G, Innenbereich

Zur manuellen Alarmauslösung im
Innenbereich nach EN 54-11.

Es müssen folgende Leistungsmerkmale
erfüllt sein:
- anschließbar an das Lokale
  SicherheitsNetzwerk
- LED-Anzeige
- im Kunststoffgehäuse zur
  Aufputz-Montage
- Kabelzuführung wahlweise auf oder
  unter Putz

Technische Daten:

Elektrik
- Betriebsspannung:
  24V DC (15V DC  33V DC)
- Stromaufnahme: 0,4 mA

Mechanik
- Abmessungen (BxHxT): 135 x 135 x 40 mm
- Gehäusematerial: Kunststoff, ASA
- Farbe: rot (RAL 3001)
- Gewicht: ca. 235 g

Umgebungsbedingungen:
- Schutzart: nach EN 60529
- Form G (Innenbereich): IP52

Norm
- EN 54-11

Zulässige Einsatztemperatur
- Form G (Innenbereich): -10°C  +55°C

oder gleichwertig.

Eingesetztes Fabrikat :

'...................................................' (Angabe vom Bieter)

Typ:

'...................................................' (Angabe vom Bieter)

Apparaturen inklusive systembedingtem
Zubehör liefern und betriebsfertig
montieren, Dienstleistungen erbringen.
Menge: 16,000 Stk

**09.01.0032 Mehrsensormelder optisch/thermisch**
Mehrsensormelder optisch/thermisch

Optisch-thermischer Bus-Rauchmelder
mit Musteranalyse DIN EN54-5/7 mit
komplexer Bewertung der
Brandkenngröße und Anpassung der
Meldercharakteristik an die
Raumnutzung zur Einbindung in ein
Ringbussystem, der für folgende
Kenngrößen geeignet sein muss:

- Rauch (Führungsgröße zur
  Projektierung)
- Temperatur

Es müssen folgende Leistungsmerkmale
erfüllt sein:
- Bewertung der Kenngrößen nach
  Signalanstiegsrate, Signalstärke und
  zeitlichem Verlauf
  (Brandkenngrößenmustervergleich) als
  technische Maßnahme zur Vermeidung
  von Falschalarmen
- Verschmutzungskompensation
- Ruhewertnachführung
- Melderfernabfrage sowie Selbstüberwachung und Austauschaufforderung
  über den Brandmeldering zur
  Einsatzdauerverlängerung und
  bedarfsorientiertem Austausch zum
  wirtschaftlichen Betrieb des Melders
- Funktion zur Analyse und Bewertung
  der umweltbedingten EMV-Belastung in
  Echtzeit und > 4 Durchschnittsmodus
- Übertragung von Diagnosedaten
  (Seriennummer, Verschmutzungsgrad des
  O-Teils, Betriebsstunden, aktuelle
  Analogwerte, Störung, EMV-Wert) zur
  Zentraleinheit
- Erhöhte Sicherheit gegen
  elektromagnetische Störimpulse,
  50 V/m im Bereich 1-3000 MHz
- Eingebaute Trennelemente im Ein- und
  Ausgang des Melders zur Erhaltung der
  vollen Funktion aller Elemente im
  Bandmeldering bei Drahtbruch und
  Kurzschluss
- Bauprodukt nach DIN EN 54, Teile 5
  und 7, zum System passend
- mit VdS-Anerkennungsnummer, (falls)
  das angebotene Produkt von dem
  projektierten abweichen sollte, ist
  die VdS-Anerkennung dem Angebot
  beizufügen
- Durch interne oder externe Trigger im
  laufenden Betrieb umschaltbare
  Auslösecharakteristik des Melders bei
  sich ändernden Umgebungsbedingungen,
  z. B. ereignisgesteuerte Umschaltung
  der Charakteristik A1
  (Auslösetemperatur 54 °C)
  auf B (Auslösecharakteristik 69 °C)
- zentral angebrachte Auslöseanzeige im
  Melder zur richtungsunabhängigen
  Montage des Meldersockels
- Möglichkeit der Aktivierung einer
  zweiten LED-Farbe als in
  Intervallen blinkende Betriebsanzeige
- Stromaufnahme kleiner 0,55 mA aus dem
  Brandmeldering
- Möglichkeit der automatischen und/
  oder manuellen Adressierung

Technische Daten:

Mechanik
- Abmessungen über alles mit Sockel und
  LED: Ø 125 x 64 mm
- Farbe: weiß (ähnlich RAL 9010)
- matte Oberfläche, lackierbar

Umgebungsbedingungen
- Betriebstemperatur: -20 °C bis +50 °C
- Schutzart nach EN 60529: IP40
- zulässige Luftgeschwindigkeit bis
  20 m/s

Fabrikat: Bosch
Artikel: FAP-425-OT-R
AVENAR detector 4000

oder gleichwertig.

Eingesetztes Fabrikat :

'...................................................' (Angabe vom Bieter)

Typ:

'...................................................' (Angabe vom Bieter)

Apparaturen inklusive systembedingtem
Zubehör liefern und betriebsfertig
montieren, Dienstleistungen erbringen.
Menge: 173,000 Stk

**09.01.0033 Meldersockel mit Logo**
Meldersockel mit Logo

Es müssen folgende Leistungsmerkmale
erfüllt sein:
- für Aufputz- und Unterputz-Montage
  geeignet
- Montage auf 55er-Schalterdose für
  Unterputz-Kabeleinführung
  vorgesehen
- Entnahmesicherung vor Ort ohne
  Werkzeug aktivierbar
- ausreichender Anschlussraum auch
  für Kabel mit Funktionserhalt
- Montagerichtung beliebig wählbar,
  da Melderanzeige von allen Seiten
  ablesbar
- Kabelzu- und abgang getrennt in
  verschiedenen Richtungen und
  gemeinsam in eine Richtung
  verlegbar
- Schraubklemmtechnik als Anschlusstechnik zur kabelschonenden Montage

Anschluss für Melder-Parallelanzeige

Technische Daten:

Anschlüsse:
  Spannungsversorgung (0V, +V),
  digitaler Melderbus (a1/a2, b1, b2),
  C-Punkt, Abschirmung

Gehäuse
- Material: ABS (Novodur)
- Farbe: weiß (ähnlich RAL 9010)
- Abmessungen: Ø 120 x 22,7 mm
- Gewicht: 72 g

Fabrikat: Bosch
Artikel: Meldersockel MS 400

oder gleichwertig.

Eingesetztes Fabrikat :

'...................................................' (Angabe vom Bieter)

Typ:

'...................................................' (Angabe vom Bieter)

Apparaturen inklusive systembedingtem
Zubehör liefern und betriebsfertig
montieren, Dienstleistungen erbringen.
Menge: 113,000 Stk

**09.01.0034 Feuchtraumdichtung**
Feuchtraumdichtung

Zur funktionsgerechten Anpassung der
Meldersockel bei Feuchtraumanwendungen.
Die Dichtung aus TPE muss den Melder
zuverlässig vor Kondenswassereintritt
schützen.

Material Dichtung: TPE
Abmessungen: Ø 120 mm

Preis pro Stück
LE=10 Stück

Fabrikat: Bosch
Artikel:  FAA-420-SEAL
Feuchtraumdichtung MS 400

oder gleichwertig.

Eingesetztes Fabrikat :

'...................................................' (Angabe vom Bieter)

Typ:

'...................................................' (Angabe vom Bieter)

Apparaturen inklusive systembedingtem
Zubehör liefern und betriebsfertig
montieren, Dienstleistungen erbringen.
Menge: 113,000 Stk

*Hinweis: RAS - Ansaugrauchmelder Aufzugsschacht*

**09.01.0035 Ansaugrauchmelder Titanus Basisgerät**
Ansaugrauchmelder Titanus Basisgerät
1 Detektormodul
Sondermelder LSN

Zur Aufnahme eines Detektormoduls
DM-TT-xx und zum Anschluss eines
Rohrsystems. Mit Betriebs-, Störungs-
und Alarmanzeige, Statusanzeige für
Zustands- und Fehlerdiagnose, inkl.
Rohranschluss für Luftrückführung.
Betrieb muss direkt am lokalen
SicherheitsNetzwerk möglich sein.

Technische Daten:

Elektrik
- Betriebsspannung: 24V DC (14-30V DC)
- Stromaufnahme Bus: 2,9mA
- Stromaufnahme aus Zusatz-Spannungs-
  versorgung (bei 24V): FAS-420-TP1
  Anlaufstrom, Lüfterspannung:
  6,9V / 9V: 300mA
  in Ruhe, Lüfterspannung
- 6,9V: 200mA
- 9V: 260mA
  bei Alarm, Lüfterspannung
- 6,9V: 230mA
- 9V: 290mA

Mechanik
Anzeigen am Gerät:
- FAS-420-TP1
  Betrieb: grüne LED
  Störung: gelbe LED
  Alarm: 1 rote LED / 2 rote LEDs

- Konische Rohrsteckanschlüsse
für Ø 25mm
Ansaugleitung: 1 Rohr / 2 Rohre
Luftrückführung: 1 Rohr
- Kabeldurchführungen:
  5 x M 20 und 2 x M 25
- Abmessungen (BxHxT):
  200 x 292 x 113mm
- Gewicht: ca. 1,5kg
- Gehäusematerial: Kunststoff (ABS)
- Gehäusefarbe: papyrusweiß (RAL 9018)

Umgebungsbedingungen
- Schutzart nach EN 60529: IP 20
- Zul. Temperaturbereich
Ansaugrauchmelder FAS- 420 Serie:
  -20°C  +60°C
Rohrsystem PVC: -10°C  +60°C
Rohrsystem ABS: -40°C  +80°C
- Zul. relative Luftfeuchtigkeit
 (ohne Betauung) 10  95%

Besondere Merkmale:
- Schallleistungspegel: 45 dB(A)
- Ansprechempfindlichkeit:
  max. Lichttrübung
  Detektormodul DM-TP-80 0,8%/m
  Detektormodul DM-TP-25 0,25%/m
  Detektormodul DM-TP-05 0,05%/m
- Lebensdauer des Lüfters (12V):
  43 000h bei 24°C

Fabrikat: Bosch
Artikel: FAS-420-TP1
Basisgerät Titanus RAS LSNi

oder gleichwertig.

Eingesetztes Fabrikat :

'...................................................' (Angabe vom Bieter)

Typ:

'...................................................' (Angabe vom Bieter)

Apparaturen inklusive systembedingtem
Zubehör liefern und betriebsfertig
montieren, Dienstleistungen erbringen.
Menge: 1,000 Stk

**09.01.0036 Detektormodul für Rauchansaugsystem**
Detektormodul für Rauchansaugsystem
Zubehör

Der hochsensible Detektor zum Einbau
in das Basisgerät muss für die
Raum- und Einrichtungsüberwachung
geeignet sein.

Es müssen folgende Leistungsmerkmale
erfüllt sein:

- in zwei Stufen einstellbare
  Detektionssensibilität bis zu
  0,5%/m (0,8 %/m) Lichttrübung,
  Überwachung des Rohrs auf Bruch
  und Verstopfung mit einstellbarer
  Auslöseschwelle sowie mit einstellbarer Verzögerungszeit für die
  Weiterleitung
- Luftstromüberwachung mit luftdruckabhängigem Abgleich
- LOGIC.SENS Falschalarmunterdrückung
- Schnittstelle zur direkten
  Datenübertragung auf einen PC
- Diagnosetool für umfangreiche
  Service-Informationen und Wartungsdokumentation anschließbar.

Fabrikat: Bosch
Artikel: DM-TT-50(80)-LB/a
Detektormodul Titanus TopSens

oder gleichwertig.

Eingesetztes Fabrikat :

'...................................................' (Angabe vom Bieter)

Typ:

'...................................................' (Angabe vom Bieter)

Apparaturen inklusive systembedingtem
Zubehör liefern und betriebsfertig
montieren, Dienstleistungen erbringen.
Menge: 1,000 Stk

*Hinweis: Hinweis*
Die nachfolgenden Positionen müssen zu zuvorherigem Fabrikat und Artikel passen!

**09.01.0037 Banderolen für Ansaugreduzierungsfolien**
Banderolen für Ansaugreduzierungsfolien
Ansaugrauchmelder
Zubehör

Zur dauerhaften Befestigung der
Folie auf dem Rohr.

Apparaturen inklusive systembedingtem
Zubehör liefern und betriebsfertig
montieren, Dienstleistungen erbringen.
Menge: 1,000 Stk

**09.01.0038 Prüfrohr Rauchansaugsystem Titanus**
Prüfrohr
Rauchansaugsystem Titanus

Rohr mit drei verschiedenen
Ansaugöffnungen zur Erleichterung der
Funktionsprüfung.

Fabrikat: Bosch

oder gleichwertig.

Eingesetztes Fabrikat :

'...................................................' (Angabe vom Bieter)

Typ:

'...................................................' (Angabe vom Bieter)

inkl. Lieferung, Zubehör und betriebsfertiger Montage
Menge: 1,000 Stk

**09.01.0039 Prüfadapter Rauchansaugsystem Titanus**
Prüfadapter
Rauchansaugsystem Titanus

Fabrikat: Bosch

oder gleichwertig.

Eingesetztes Fabrikat :

'...................................................' (Angabe vom Bieter)

Typ:

'...................................................' (Angabe vom Bieter)

inkl. Lieferung, Zubehör und betriebsfertiger Montage
Menge: 1,000 Stk

**09.01.0040 3-Wege-Kugelhahn inkl. Fittings**
3-Wege-Kugelhahn inkl. Fittings ABS3-Wege-Kugelhahn zum
manuellen Trennen eines Ansaugsystems
vomangeschlossenen Rohrsystem während eines
Freiblasvorgangs.

inkl. Lieferung, Zubehör und betriebsfertiger Montage
Menge: 1,000 Stk

**09.01.0041 Luftfilterkasten groß**
Luftfilterkasten groß
Ansaugrauchmelder LSN Zubehör
FAS-ASD-FL

Zum Einsatz in Räumen mit hohem
Staubanteil.

Fabrikat: Bosch
Artikel: FAS-ASD-FL

oder gleichwertig.

Eingesetztes Fabrikat :

'...................................................' (Angabe vom Bieter)

Typ:

'...................................................' (Angabe vom Bieter)

inkl. Lieferung, Zubehör und betriebsfertiger Montage
Menge: 1,000 Stk

**09.01.0042 PVC-Rohr Ø 25 mm**
PVC-Rohr Ø 25 mm
Sondermelder
Für RAS-Systeme.

inkl. Lieferung, Zubehör und betriebsfertiger Montage
Menge: 25,000 Stk

**09.01.0043 PVC-Bogen 90 Grad**
PVC-Bogen 90 Grad
Ansaugrauchmelder
Zubehör

Für Rohr außen Ø 25mm

inkl. Lieferung, Zubehör und betriebsfertiger Montage
Menge: 10,000 Stk

**09.01.0044 PVC-Muffe**
PVC-Muffe
Ansaugrauchmelder
Zubehör

Für Rohr außen Ø 25mm

inkl. Lieferung, Zubehör und betriebsfertiger Montage
Menge: 10,000 Stk

**09.01.0045 PVC-Befestigungsschelle**
PVC-Befestigungsschelle
Ansaugrauchmelder
Zubehör

Für Rohr Ø 25mm

inkl. Lieferung, Zubehör und betriebsfertiger Montage
Menge: 40,000 Stk

**09.01.0046 PVC-Endkappe**
PVC-Endkappe
Ansaugrauchmelder
Zubehör

Für Rohr außen Ø 25mm

inkl. Lieferung, Zubehör und betriebsfertiger Montage
Menge: 1,000 Stk

**09.01.0047 Tangit PVC-U Plus Kleber 0,125 kg Tube**
Tangit PVC-U Plus Kleber 0,125 kg Tube
Ansaugrauchmelder Zubehör
Zum Verkleben von thermoplastischen
Druckrohrleitungssystemen aus PVC-U
nach EN 1452 und EN ISO 15493 sowie
drucklosen Rohrleitungssystemen nach EN 1329.

Fabrikat: Tangit
Artikel: PVC-U Plus Kleber 0,125 kg Tube

oder gleichwertig.

Eingesetztes Fabrikat :

'...................................................' (Angabe vom Bieter)

Typ:

'...................................................' (Angabe vom Bieter)

inkl. Lieferung, Zubehör und betriebsfertiger Montage
Menge: 1,000 Stk

**09.01.0048 Halter A - W 100 mm**
Halter A - W 100 mm
A - W 100 mm, zur Befestigung an geraden und schrägen
Decken. Material: Stahlblech weiß Pulverbeschichtet RAL
9010

inkl. Lieferung, Zubehör und betriebsfertiger Montage
Menge: 1,000 Stk

**09.01.0049 Akustisch/optischer Signalgeber, Gehäuse weiß**
Akustisch/optischer Signalgeber,
Gehäuse weiß, Blitzfarbe weiß

Adressierbare, im Ruhezustand durch Ringleitung gespeiste und batteriegestützte,
Kurzschluss- und unterbrechungsfreie
Kombination von akustischem und optischem
Signalgeber gemäß EN 54-3 und EN 54-23,
mit integrierten Signaltönen und Blitzfarbe,
für akustische und optische Alarmierung,
inklusive Option zur Aufnahme eines Melders.

Die folgenden Leistungsmerkmale müssen erfüllt sein:
- Entspricht EN 54-3 und EN 54-23
- Schalldruckpegel bis zu 97 dB(A)
- variable Blitzfrequenz
- geringe Stromaufnahme (<0,9 mA)
- LED-Technologie mit 360 Grad Sichtbarkeit
  der LEDs
- individuelle Ansteuerung des kombinierten
  Signalgebers durch Zuordnung zu einem
  Melder des Brandmeldesystems
- Gerät ist kombinierbar mit unterschiedlichen Melder-Typen
- separate Ansteuerung von akustischem
  und optischem Signalgeber
- Stromaufnahme auf der Ringleitung,
  unabhängig von eingestellter Blitzfrequenz, eingestellter Reichweite oder
  Toneinstellungen
- bei Verwendung mit Melder bis zu 84 Geräte
  dieser Kombination pro Ring möglich
- bei Verwendung ohne Melder bis zu
  127 Geräte pro Ring möglich
- für den akustischen Signalgeber gibt es
  3 einstellbare und zertifizierte Schallpegelstufen
- für den optischen Signalgeber gibt es
  3 einstellbare und zertifizierte Blitzintensitäten
- 32 Tonarten, inkl. DIN-Ton gemäß
  DIN 33404-3 und Slow whoop
- die Adresseinstellung erfolgt automatisch
  oder per Codier Schalter (ermöglicht
  eindeutige Zuordnung von Montageort und
  Adresse)
- ungeschirmte Kabel verwendbar
- standardmäßig im Sockel integrierter
  Diebstahlschutz (Entnahmesicherung)
  gegen unbefugtes Entfernen des Signalgebers
- Montage an Decke und Wand möglich

Technische Daten:

Elektrik
- Versorgungsspannung: 15-33 VDC
  (gemäß Ringspezifikation)
- Stromaufnahme: 0,9 mA (865 µA)
- max. Schalldruckpegel ist 97 dB(A)
  gemäß EN 54-3
- Schalldruckpegel: drei Stufen wählbar
  (min., med., max.)
- DIN-Ton gemäß DIN 33404-3

Mechanik
- Drahtdurchmesser: 0,14 bis 1,5 mm²
- Gehäusematerial: Kunststoff, ABS
- Gehäusefarbe: weiß (ähnlich RAL 9010)
- Blitzfarbe: weiß
- Maße:
  Ø x H, mit Deckel: 145 x 78 mm
  Ø x H, mit Melder: 145 x 111 mm
- Gewicht (ohne Melder, mit Deckel): 473 g

Umgebungsbedingungen
- Betriebstemperatur: -10 °C bis +55 °C
- Schutzart (EN 60529): IP42

Besondere Merkmale
- Max. Schalldruckpegel
  in 1 m Entfernung: max. 97 dB(A)
- Frequenzbereich: 440 Hz bis 29000 Hz
- Blitzfrequenz: 0,5 Hz oder 1 Hz wählbar
- Signalisierungsbereich: Blitzintensität
  - Decke: C - 3 - 10
  - Wand: W - 2,4 - 6
- Stromquelle: 1x Lithium-Batteriepack
- Batterielebensdauer: 10 Jahre
- Lieferung inkl. 1 Batteriepack

Fabrikat: Bosch
Artikel: FNX-425U-WFWH ak./opt.
Gehäuse weiß, Blitz weiß

oder gleichwertig.

Eingesetztes Fabrikat :

'...................................................' (Angabe vom Bieter)

Typ:

'...................................................' (Angabe vom Bieter)

Apparaturen inklusive systembedingtem
Zubehör liefern und betriebsfertig
montieren, Dienstleistungen erbringen.
Menge: 97,000 Stk

**09.01.0050 Deckel für AVENAR all-in-one 4000, weiß**
Deckel für AVENAR all-in-one 4000, weiß
Signalgeber LSN
FNX-425U-COVWH
Weißer Deckel für AVENAR all-in-one 4000.

Preis pro VPE (10 Stück)

Fabrikat: Bosch
Artikel: FNX-425U-COVWH

oder gleichwertig.

Eingesetztes Fabrikat :

'...................................................' (Angabe vom Bieter)

Typ:

'...................................................' (Angabe vom Bieter)

inkl. Lieferung, Zubehör und betriebsfertiger Montage
Menge: 4,000 Stk

**09.01.0051 Relaiskoppler für Netzspannung Serie 420**
Relaiskoppler für Netzspannung
Serie 420

Mit 2 Wechselkontakten zur
überwachten Anschaltung (über
Rückmeldekontakte) von externen
Elementen.

Es müssen folgende Leistungsmerkmale
erfüllt sein:

- Kontaktbelastung 10A bei 120/ 230V AC
  und 24V DC, 6A bei 30V DC
- Manuelle Einstellung verschiedener
  Modi und Melderadressen über
  Drehschalter, parametrierbar
  über RPS-Software
- Gehäuse zur Montage auf Putz

Technische Daten:

Elektrik
- Eingangsspannung:
  15V DC  33V DC (min  max)
- Max. Stromaufnahme aus dem Bus-Ring:
  5mA (Ruhe und Alarm)
  aus externer Energieversorgung:
  15mA (Ruhe) + Ausgangsstrom
- Max. Ausgangsstrom 3A
 (im Alarmfall, aus externer
  Energieversorgung)
- EOL Widerstand: 3,9kO

Mechanik
- Anzeigeelemente 2 LEDs:
- rot = Alarm,
- grün = Normalbetrieb
- Bus/Adresseinstellung
- 3 Drehschalter für wahlweise
- Bus-Modus "Classic"oder LSN,
- automatische oder manuelle
  Adresseinstellung
- Anschlüsse: 12 Schraubklemmen
- Max. Drahtquerschnitt für
  Anschlussklemmen: 3,3mm² (12 AWG)

Gehäusematerial
- Aufputzgehäuse: ABS + PC Blend /
  ASA + PC Blend
- Kopplergehäuse: PPO (Noryl)

Gehäusefarbe
- Aufputzgehäuse: signalweiß (RAL 9003)
- Kopplergehäuse: grau-weiß
  (ähnlich RAL 9002)
- Abmessungen: ca. 126 x 126 x 71mm
- Gewicht: ca. 390g

Weitere Merkmale

Ausgangssignale
- Steady
- BS 5839
- Code 3
- March Time
- March Time 120
- California Coded
- Synchronisationsprotokoll
 (Wheelock, Gentex)

Umgebungsbedingungen
- Zul. Betriebstemperatur: -20°C  50°C
- Zul. Lagertemperatur: -25°C  80°C
- Zul. relative Luftfeuchtigkeit: <96%
- Schutzart: IP 54 nach IEC 60529
- Sicherheitsklasse II nach
  IEC 60950 / EN 60950

Fabrikat: Bosch
Artikel: FLM-420 RHV-S
Relaiskoppler für Netzspannung

oder gleichwertig.

Eingesetztes Fabrikat :

'...................................................' (Angabe vom Bieter)

Typ:

'...................................................' (Angabe vom Bieter)

Apparaturen inklusive systembedingtem
Zubehör liefern und betriebsfertig
montieren, Dienstleistungen erbringen.
Menge: 2,000 Stk

**09.01.0052 Relaiskoppler für Niederspannung**
Relaiskoppler für Niederspannung

Der Octo-Relaiskoppler für
Kleinspannung muss über acht
Wechselkontakt-Relais zur
Bereitstellung von potentialfreien
Ausgangskontakten verfügen.
Der Koppler muss ein 2-Draht-Bus-
Element sein.

Es müssen folgende Leistungsmerkmale
erfüllt sein:

- Die integrierten acht Wechselkontakt-
  Relais müssen die unabhängige
  Anschaltung von bis zu acht externen
  Elementen ermöglichen
- Die Adresseinstellung der Koppler
  muss über Drehschalter erfolgen
- Integrierte Trennelemente müssen für
  den Funktionserhalt bei Kurzschluss
  oder Leitungsunterbrechung des
  Bus-Rings. Es muss eine
  Störungsanzeige an der
  Brandmelderzentrale erfolgen
- Schaltleistung der Relais 2A/30V DC
  bzw. 0,5A/42,4V AC
- Niedrige Stromaufnahme
- Funktionserhalt des Bus-Rings bei
  Drahtbruch oder Kurzschluss durch
  zwei integrierte Trennelemente
- Komfortable Verdrahtung über
  Steckkontakte

Fabrikat: Bosch
Artikel: FLM-420-RLV8-S
Relaiskoppler für Niederspannung

oder gleichwertig.

Eingesetztes Fabrikat :

'...................................................' (Angabe vom Bieter)

Typ:

'...................................................' (Angabe vom Bieter)

Apparaturen inklusive systembedingtem
Zubehör liefern und betriebsfertig
montieren, Dienstleistungen erbringen.
Menge: 2,000 Stk

**09.01.0053 Beschriftungsschild**
Beschriftungsschild, Größe gemäß DIN
graviert, Ausführung in Resopal

inkl. Lieferung, Zubehör und betriebsfertiger Montage
Menge: 255,000 Stk

**09.01.0054 FW- Laufkarten Laminiert**
FW- Laufkarten
nach DIN, in Absprache mit der örtlichen Feuerwehr.
Laminiert, mit Reitern DIN A3 41-75

inkl. Lieferung, Zubehör und betriebsfertiger Montage
Menge: 63,000 Stk

**09.01.0055 FW- Laufkarten in Farbe A3/A4**
FW- Laufkarten
ab 2. Ausdruck Feuerwehrlaufkarte in Farbe A3/A4,
Übergabe in Klarsichthülle oder laminiert mit Reitern,
je Karte

inkl. Lieferung, Zubehör und betriebsfertiger Montage
Menge: 62,000 Stk

#### Bereich 09.02 Regiearbeiten

**09.02.0001 Programmierung und Inbetriebnahme**
Programmierung und Inbetriebnahme

Überprüfung des gesamten
Brandmeldesystems auf Betriebs- und
Funktionssicherheit.
In Betrieb nehmen der Brandmeldeanlage
mit den für den Einsatzort notwendigen
Systemparametern. Das sind insbesondere
Meldergruppen, Meldertypen, Melderanzahl
und kundenspezifische, sowie
Verknüpfungen mit und ohne
Steuerfunktionen.
Erstellung Inbetriebnahmeprotokoll
mit entsprechendem
Funktionsprobenachweis aller
Meldergruppen und Steuerfunktionen.
Erstellen der notwendigen Einträge in
das Betriebsbuch und Aushändigung
an den Betreiber.
Menge: 1,000 Psch

**09.02.0002 Inbetriebnahme des Gesamtsystems**
Inbetriebnahme des Gesamtsystems gemäß
Werkstatt- und Montageplanung
Menge: 1,000 Psch

**09.02.0003 Vorbereitung der Aufschaltung**
Vorbereitung der Aufschaltung auf die zuständige
Feuerwehr
inklusive
- Einholung der erforderlichen
  Antragsunterlagen
- Vorlage beim AG
- Koordinierung und Durchführung der
  Aufschaltung mit dem Konzessionär
- Prüfen der Einrichtung und Dokumentation
Alle Eigenkosten sind hier pauschal zu
erfassen.
Menge: 1,000 Psch

**09.02.0004 Kopie von Vorbereitung der Aufschaltung**
Vorbereitung der Aufschaltung auf die zuständige
Feuerwehr
inklusive
- Einholung der erforderlichen
  Antragsunterlagen
- Vorlage beim AG
- Koordinierung und Durchführung der
  Aufschaltung mit dem Konzessionär
- Prüfen der Einrichtung und Dokumentation
Alle Eigenkosten sind hier pauschal zu
erfassen.
Menge: 1,000 Psch

**09.02.0005 Erstellung der Werk- und Montageplanung BMA**
Montagepläne und Detailplanung der Brandmeldeanlage  zusammen mit der Bauleitung, der Feuerwehr, dem Brandschutzsachverständiger vonm Bauherrn und dem abnehmenden staatlich anerkannten Sachverständigen in einem Ortstermin abstimmen.
Menge: 1,000 Psch

**09.02.0006 Teilnahme an Abnahme/Übergabe/Einweisung - Betreiber**
Teilnahme an Abnahme, Übergabe und Einweisung der
Brandmeldeanlage mit dem Betreiber.

Erstellung und Klärung aller benötigten Dokumente und die Zurverfügungstellung eines sach-
und ortskundigen Technikers für die Zeit der
Abnahme, Übergabe und Einweisung.
Übergabe aller erforderlichen
Dokumentationen nach VDE0833 und DIN14675.
Unterweisung Betreiberpflichten.
Menge: 1,000 Psch

**09.02.0007 Teilnahme an Feuerwehrabnahme**
Teilnahme an Abnahme der Brandmeldeanlage mit der Feuerwehr.

Bereitstellung aller erforderlichen Dokumente
und die Zurverfügungstellung eines sach-
und ortskundigen Technikers für die Zeit der
Abnahme. Übergabe der erforderlichen technischen Dokumentation.
Menge: 1,000 Psch

**09.02.0008 Teilnahme an Abnahme durch Brandschutzsachverständigen**
Teilnahme an Abnahme der Brandmeldeanlage mit dem Sachver-ständigen nach TPRüfVO.

(ohne Kosten Sachverständiger)

Erstellung und Klärung aller benötigten Dokumente und die Zuverfügungsstellung eines sach-
und ortskundigen Technikers. Übergabe der erforderlichen Dokumentation.
Menge: 1,000 Psch

**09.02.0009 Dokumentation BMA**
Dokumentation nach VDE 0833 und DIN 14675, geordnet inkl. Register (DIN A4)
Installationsplan mit:
Eingezeichneten Grenzen des Sicherungsbereiches,
Alarmierungsbereiche, Nutzungsart der Melderbereiche, Bezeichnung der zugeordneten Meldergruppen.
Liste der Anlagenteile Blockdiagramm welches eine
Zuordnung für Benennung und Nummerierung der
Melderbereiche, Meldergruppen und Melder enthält.
Anlagenbeschreibung bestehend aus:
Meldergruppenverzeichnis
Liste der Anlagenteile Hinweise für besondere Melder
Verknüpfung zwischen den Alarmzuständen der
Meldergruppen (Alarmierungsmatrix)
3xPapierform und digital
ieferung, Zubehör und betriebsfertiger Montage
Menge: 1,000 Psch

**09.02.0010 Übertragungseinrichtung- Feuerwehr**
Einrichtung/Inbetriebnahme/Organisation der
Übertragungseinrichtung zur Feuerwehr gemäß geltender TAB.
Klärung und Bearbeitung aller erforderlichen Anträge für den Betreiber.
Montage der Geräte mit Inbetriebnahme und Überprüfung.
Lieferumfang:
- Antragsbearbeitung für den Betreiber
- Klärung der Übertragungstechnik
- Absprache der Montageorte
- Montage und Inbetriebnahme
- Inbetriebnahme mit dem Konzessionär
Menge: 1,000 Psch

**09.02.0011 Einweisung**
Der Auftragnehmer hat das Betriebspersonal des Auftraggebers in die
Bedienung der Anlage dieses Titels
einzuweisen.
Die Einweisung hat so detailliert zu
erfolgen, dass einfache Wartungsarbeiten und Reparaturen vom
Betriebspersonal durchgeführt werden.
Ferner soll die Einweisung so
informativ sein, dass einfache Fehler
schnell erkannt werden und beseitigt
werden können. Zur Einweisung ist
entsprechendes Fachpersonal mit den
notwendigen Meß- und Prüfgeräten
bereitzustellen.Über die Einweisung
des Personals ist ein Protokoll zu
führen Die Einweisung ist in Form
einer Teilnehmerliste mit genauen
Einweisungsinhalten nachzuweisen und
in dreifacher Ausfertigung
der Bauleitung zu übergeben.
Menge: 1,000 Psch

*Hinweis: Stundenlohnarbeiten*
Stundenlohnarbeiten dürfen nur nach schriftlicher Beauftragung erfolgen. Gleichzeitig erhält der Auftraggeber eine Durchschrift der Beauftragung.
In dringenden Fällen kann eine mündliche Beauftragung durch die Bauleitung erfolgen.
In diesem Fall muss der Auftragnehmer binnen 3 Werktagen diese dem Auftraggeber schriftlich bestätigen. Andernfalls werden diese Leistungen nicht anerkannt.

Überstunden sind im Vorfeld genehmigungspflichtig.

Die Stelle eines Obermonteurs wird mit der Stelle eines Monteurs gleichgestellt.
Die Stelle eines Systemspezialisten wird mit der Stelle eines Ingenieurs gleichgestellt.

Für die Arbeiten, deren Umfang noch nicht abgesehen
werden kann, werden nachfolgende Stunden zum Nachweis
aufgenommen.

**09.02.0012 Systemspezialisten**
Menge: 10,000 h

**09.02.0013 Monteur BMA**
Menge: 10,000 h

**09.02.0014 Helfer BMA**
Menge: 10,000 h

### Gewerk 10 Sicherheitsbeleuchtung

*Hinweis: Hinweis*
Hinweis

Alle Leuchten müssen gemäss Gesetz über Technische Arbeitsmittel den allgemeinen Regeln der Technik (u. a. VDE-Vorschriften) entsprechen. Zum Nachweis der Sicherheit müssen die Leuchten das VDE-Zeichentragen, die VDE-Prüfbescheinigung oder den Prüfschein PTB aufweisen. Darüber hinaus sind Produkte europäischer Prüfhäuser, mit einer entsprechenden Akkreditierung ebenso zugelassen.

Angaben über Schutzarten und Klassen sowie zusätzliche Prüf- und Sicherheitszeichen werden nur gemeinsam mit dem VDE-Zeichen anerkannt. Dem VDE-Prüfzeichen gleichwertige, auf den Leuchten angebrachte Prüfzeichen der EG-Mitgliedsstaaten, werden ebenfalls anerkannt.
Leuchten in Sonderausführung müssen VDE 0710 entsprechen, elektrotechnische Bauteile müssen jedoch das VDE-Zeichen tragen.

In die Einheitspreise der Leuchten sind die Leuchtmittel, sowie sämtliches Klein- und Befestigungsmaterial und sonstiges Zubehör einzukalkulieren.

*Hinweis: Allgemeine Vorbemerkungen*
Zur Ausführung kommt ein Sicherheitsbeleuchtungssystem ohne Leistungsbegrenzung, entsprechend nachfolgender Beschreibung.
Der AN setzt für die Aufstellung, Anschlussarbeiten, Inbetriebnahme und Einweisung nur Personal ein, welches den Nachweis als "Befähigte Person für Sicherheitsbeleuchtungsanlagen" nach Betriebssicherheitsverordnung sowie TRBS/1203 Teil 3 vorlegt.
Dem Leistungsverzeichnis liegen nachfolgende fachtechnischen Normen und Richtlinien zugrunde:
 Angewandte Lichttechnik - Notbeleuchtung
 Graphische Symbole - Sicherheitsfarben und Sicherheitszeichen
 Zentrale Stromversorgungssysteme
- DIN EN 1838:2019-11+ Beiblatt1
- DIN ISO16069:2019-04
- DIN EN 50171 (VDE 0558-508):2022-10
- DIN EN IEC 62485-2:2019-04 VDE 0510-485-2:2019-04
Sicherheitsanforderungen an Sekundär-Batterien und Batterieanlagen - Teil 2: Stationäre Batterien (IEC 62485-2:2010); Deutsche Fassung EN IEC 62485-2:2018
 Leuchten - Besondere Anforderungen: Leuchten für Notbeleuchtung
 Sicherheitsbeleuchtungsanlagen
  Errichten von Niederspannungsanlagen - Auswahl und Errichtung elektrischer  Betriebsmittel - Einrichtung für Sicherheitszwecke
- EN 60598-2-22 (VDE 0711-2-22):2023-07
- E DIN EN 50172 (VDE 0108-100):2023-06
- DIN VDE 0100-560 (VDE 0100-560):2021-08
Darüber hinaus gelten die Richtlinien, Verordnungen und Gesetze entsprechend der Planungsgrundlage.
Sicherheitsleuchten müssen entsprechend DIN EN 1838 folgende Stellen hervorheben.:
1. nahe jeder im Notfall zu benutzenden Tür
2. nahe Treppen zur direkten Beleuchtung der Stufen
3. nahe jeder Niveauänderung
4. beleuchtete Sicherheitszeichen und Rettungszeichen an Rettungswegen
5. bei jeder Richtungsänderung
6. bei jeder Kreuzung der Gänge / Flure
7. nahe jedem letzten Ausgang und außerhalb des Gebäudes bis zu einem sicheren Bereich
8. nahe jeder Erste-Hilfe-Stelle, sodass 5 lx vertikale Beleuchtungsstärke am Erste-Hilfe-Kasten erreicht werden
9. nahe jeder Brandbekämpfungs- und Meldeeinrichtung, sodass 5 lx vertikale Beleuchtungsstärke an Melde- und Brandbekämpfungseinrichtungen und der Anzeigen der Brandmeldeanlagen erreicht werden
10. nahe Fluchtgeräten für Menschen mit Behinderung
11. nahe Schutzbereichen für Menschen mit Behinderung und nahe Rufanlagen. Ebenso sind zwei Wege Kommunikationseinrichtungen für diese Bereiche sowie Alarmeinrichtungen in Toiletten für Menschen mit Behinderung zu berücksichtigen.

Funktionsbeschreibung Schaltbarkeit der Sicherheitsleuchten-Badebereich
Zur Beleuchtung der Badebereiche werden Teile der Allgemeinbeleuchtung entsprechend DALI 2 Standard genutzt (Sicherheitsleuchten).
- Alternativ werden in den Allgemeinlichtverteilern BUS-Koppler eingebaut, die zur Schaltung der Leuchten dienen.
- Jede einzelne Leuchte kann frei geschaltet werden.
- Im Batteriebetrieb kann jede Leuchte einen eigenen DIMM Level erhalten.
- Es werden keine zusätzlichen Bauteile in den Leuchten eingebaut.
- Die Installation erfolgt 5-adrig.
Funktionsbeschreibung Schaltbarkeit der Sicherheitsleuchten-Allgemeine Bereiche
Zur Beleuchtung aller anderen Bereiche werden separate Leuchten genutzt.
- Die Leuchten verfügen über einen SET 009 Baustein
- Mischbetrieb von Dauerschaltung und Bereitschaftsschaltung in einem Stromkreis
- Die Installation erfolgt 3-adrig
Visualisierung und Störungsweiterleitung
Alle Sicherheitslichtgeräte werden über dieTCP/IP oder MODBUS /IP Schnittstelle mit der zentralen Leittechnik der UNI-Frankfurt. Die Visualisierungsoberfläche kann durch den Kunden frei erstellt werden. Eine Herstellersoftware ist nicht erforderlich.
Es besteht weiterhin die Möglichkeit jedes System direkt über Vergabe einer statischen IP Adresse anzusprechen.
Die Sicherheitsbeleuchtungssysteme verfügen über eine automatische Testeinrichtung. Alle Testergebnisse werden im digitalen Prüfbuch gespeichert und können jederzeit als HTML Export ausgelesen und weiter verwendet werden.
Standardmeldungen über MODBUS/IP
- Icons Anlage: i.O. Störung, oder Testbetrieb
- Betriebsbereit ein/aus
- Netzbetrieb ein/aus
- Batterie tiefentladen
- Leuchtentest
- Kapazitätstest
- Dauerlicht ein/aus
- Netzausfall UVA
- Busstörung
- Gerätestörung
Bedienungsmöglichkeiten über TCP/IP
- Manuelle Einleitung der Tests: Netzausfall, Kapazitätstest, Tiefentladetest, Leuchtentest
- Zuordnung der 230 V Schalteingänge
- Dauerlicht ein/aus
- Bereichsschalter 1-7
- Betriebsbereitschaft Ein/Aus
- Programmierung von Schaltuhren
- Funktion der Sicherheitsleuchten mit DC-Level
- Zuweisung von Leuchten
- Funktion Leuchtentausch

**10.0001 Sicherheitsbeleuchtungssystem**
Die Sicherheitsstromversorgung wird als SETLON-Zentralbatterieanlage ohne Leistungsbegrenzung (CPS System) ausgeführt
- Modular ausbaubares und erweiterbares Sicherheitsbeleuchtungssystem zur Versorgung von Sicherheits- und Rettungszeichenleuchten 230V AC - 216V DC in SETLON-DALI-Technik.
- Ein Teil der Allgemeinleuchten werden als Sicherheitsleuchten genutzt. Die Schaltung erfolgt über KNX-Eingänge im Sicherheitslichtverteiler. Die Rettungszeichenleuchten werden in Dauerschaltung betrieben.
- Badebereich:
Es können alle Leuchten die diesem Standard und der VDE 60598-2-22 entsprechen, als Sicherheitsleuchten verwendet werden. Es werden keine zusätzlichen Systembauteile an oder in den Leuchten benötigt, um die Einzelleuchtenüberwachung zu realisieren. Hierzu zählen systemgebundene Zubehörteile des Herstellers wie z.B.: Erkennungsbausteine mit DALI Eingang, EVG´s, etc. Die Leuchtenüberwachung erfolgt nach dem IEC62438. Standard.
- Sonstige Bereiche
Die Leuchten werden als separate Systemleuchten ausgeführt. Einzelleuchtenüberwachung und Mischbetrieb wird über die interne PROFI-Technik umgesetzt.
- Die SETLON-Sicherheitsbeleuchtungssysteme können mit einem Lichtmanagementsystem gekoppelt werden.
- Jedes System verfügt über einen im SETLON-Controller integrierten WEB Server, mit zwei IP-Anschlüssen.
- Die Bedienungseinheit ist als grafikfähiges 7.5" Farb-Touch-Display ausgebildet und in die Fronttür eingelassen.
- Die Systeme können über das Software-Modul "Anlagenliste" vernetzt werden. Das Modul wird in den einzelnen Systemen frei geschaltet. Die Adressierung erfolgt über IP-Adressen.
- Die SETLON-Sicherheitsbeleuchtungssysteme werden direkt an die GLT-angebunden. Schnittstelle ist MODBUS-IP.
- In den Lichtverteilern werden Unterspannungsauslöser eingebaut, die einen partiellen Netzausfall detektieren und die Sicherheitsleuchten einschalten. Die Netzüberwachungseinrichtung ist Teil des LV Verteilers.
- Ladeeinrichtung für Batteriesätze mit einer Nennspannung von 216 Volt. Eingangsspannung 400 V 50/60Hz 3-phasig.Die Bleibatterien werden nach einer Mikroprozessor gesteuerten Ladekennlinie temperaturgeführt geladen.
- Die Anlage ist mit einer Batterieeinzelzellenüberwachung ausgerüstet.
- Der Schaltschrank besteht aus mindestens 1 mm Stahlblech. Die Oberfläche ist elektrostatisch tauchgrundiert und phosphatiert. Die Farbgebung erfolgt durch Pulverbeschichtung mit Polyesterharz.
- Die Türen sind verwindungssteif mit Türanschlag rechts oder links ausgeführt und haben einen Öffnungswinkel von 180°. Die Kabeleinführung erfolgt wahlweise von oben oder unten.
Technische Daten Anlage
Eingangsspannung:  3ph-400V / 50 Hz
bauseitige Vorsicherung:  3x50A
Ausgangsspannung:  216 V DC
Max. Anschlussleistung AC:  7.000VA
Max. Anschlussleistung DC:  2.500W
Autonomiezeit:  3h
Batterie:

UV- DALI
Anzahl Stromkreise:
Absicherung 10 A:  6 Stk
Maximale DALI Gateways:  1 Stk.
Maximal Überwachbare Leuchten  64 Stk.
Anzahl digitale Eingänge:  8 Stk

UV -PROFI
Anzahl Stromkreise:
Absicherung 6,3 A:  28 Stk
Anzahl digitale Eingänge:  8 Stk

Schrank Kombischrank H x B x T:  1800 x 850 x 600 mm
Schutzart/-klasse:  IP 20 / I

Typ: SETLON-KS11- 07kVA-2UVD20
Fabrikat: Schuster

oder gleichwertig.

eingesetztes Fabrikat: '.........' (Angabe vom Bieter)

Typ:. '.........'

inkl. Lieferung, Zubehör und betriebsfertiger Montage
Menge: 1,000 Stk

**10.0002 Rettungszeichenleuchte Aluminium (normal)**
Rettungszeichenleuchte aus eloxiertem Aluminium zur Wand-, Decken- und Auslegermontage. Bei der Wandmontage erfolgt die Installation über die Rückwand der Leuchte, bei der Decken- und Auslegermontage über einen beiliegenden Adapter. Zusätzlich verfügt die Leuchte über Lichtaustrittsfenster nach unten.
Im Lieferumfang ist pro Leuchte ein Deckenadapter, eine Rückwand sowie ein Piktogramm-Set - Pfeil links/rechts/unten/oben/blind enthalten.
Erkennungsweite:  23 m
Gehäuse:  Aluminium
Farbe: weißaluminium
Leuchtmittel: 2W LED-Leiste
Netzanschlußleistung: 5,5 VA
Batteriestromaufnahme: 14 mA
Überwachung: DALI
Maße B/H/T: 265 x 167 x 80 mm (DA)
Maße B/H/T: 265 x 148 x 81 mm (WA)
Maße B/H/T: 286 x 148 x 80 mm (ALM)
Schutzart/Klasse: IP54/I
Montageart: Wand-/ Decke-/ Auslegermontage

Typ: ABOX 200 UM LED + SET009
Fabrikat: Schuster

oder gleichwertig.

eingesetztes Fabrikat: '.........' (Angabe vom Bieter)

Typ:. '.........'

inkl. Lieferung, Zubehör und betriebsfertiger Montage
Menge: 60,000 Stk

**10.0003 Rettungszeichenleuchte Aluminium (groß)**
Rettungszeichenleuchte aus eloxiertem Aluminium zur Wand-, Decken- und Auslegermontage. Bei der Wandmontage erfolgt die Installation über die Rückwand der Leuchte, bei der Decken- und Auslegermontage über einen beiliegenden Adapter. Zusätzlich verfügt die Leuchte über Lichtaustrittsfenster nach unten.
Im Lieferumfang ist pro Leuchte ein Deckenadapter, eine Rückwand sowie ein Piktogramm-Set - Pfeil links/rechts/unten/oben/blind enthalten.
Erkennungsweite:  30 m
Gehäuse:  Aluminium
Farbe: weißaluminium
Leuchtmittel: 3W LED-Leiste
Netzanschlußleistung: 6 VA
Batteriestromaufnahme: 19 mA
Überwachung: DALI
Maße B/H/T: 333 x 200 x 80 mm (DA)
Maße B/H/T: 333 x 181 x 81 mm (WA)
Maße B/H/T: 354 x 181 x 80 mm (ALM)

Schutzart/Klasse: IP54/I
Montageart: Wand-/ Decke-/ Auslegermontage

Typ: ABOX 300 UM LED + SET009
Fabrikat: Schuster

oder gleichwertig.

eingesetztes Fabrikat: '.........' (Angabe vom Bieter)

Typ:. '.........'

inkl. Lieferung, Zubehör und betriebsfertiger Montage
Menge: 5,000 Stk

**10.0004 Rettungszeichenleuchte Edelstahl IP65 (Wand)**
Rettungszeichenleuchte zur Wandmontage mit Gehäuse aus gebürstetem Edelstahl und Piktogrammscheibe aus 8mm Sicherheitsglas. Serienmäßig mit Piktogrammset
Erkennungsweite: 34 m
Gehäuse V2A-Sicherheitsglas
Schutzart / -klasse:  65/I
Leuchtmittel:  3 LED-Leiste DALI
Netzanschlußleistung:  6,5 VA
Batteriestromaufnahme:  19 mA
Montageart:  Wandmontage
Überwachung: DALI
Farbe: Edelstahl gebürstet
Maße B x H x T (mm): 384 x 212 x 101 mm

Typ: SBOX V2A 300WM +DALI
Fabrikat: Schuster

oder gleichwertig.

eingesetztes Fabrikat: '.........' (Angabe vom Bieter)

Typ:. '.........'

inkl. Lieferung, Zubehör und betriebsfertiger Montage
Menge: 6,000 Stk

**10.0005 Rettungszeichenleuchte Edelstahl IP65 (Decke)**
Rettungszeichenleuchte zur Deckenmontage mit Gehäuse aus gebürstetem Edelstahl und Piktogrammscheibe aus 8mm Sicherheitsglas. Serienmäßig mit Piktogrammset
Erkennungsweite: 34 m
Gehäuse V2A-Sicherheitsglas
Schutzart / -klasse:  65/I
Leuchtmittel:  3 LED-Leiste DALI
Netzanschlußleistung:  6,5 VA
Batteriestromaufnahme:  19 mA
Montageart:  Deckenmontage
Überwachung: DALI
Farbe: Edelstahl gebürstet
Maße B x H x T (mm): 384 x 212 x 107 mm

Typ: SBOX V2A 300WM +DALI
Fabrikat: Schuster

oder gleichwertig.

eingesetztes Fabrikat: '.........' (Angabe vom Bieter)

Typ:. '.........'

inkl. Lieferung, Zubehör und betriebsfertiger Montage
Menge: 4,000 Stk

**10.0006 LED-Sicherheitsleuchte Decke UP symmetrisch**
Sicherheitsleuchte in annähernd deckenbündigem Einbaugehäuse aus Stahlblech und runder Abdeckung aus Aluminium-Druckguss, pulverbeschichtet in weiß, mit 3 W Hochleistungs-LED PROFI-Überwachung und gegossenen Acryloptik zur Flächenausleuchtung.
Gehäuse:  Stahlblech
Farbe: weiß
Schutzart / -klasse:  IP 20 / II
Leuchtmittel:  3W
Netzanschlußleistung:  6 VA
Batteriestromaufnahme:  15 mA
Ausleuchtcharakteristik: symmetrisch
Lichtstrom: 280 lm
Überwachung: SET009
Montageart:  Deckeneinbaumontage
Maße B x H x T (mm): 79x29mm
Deckenausschnitt: D=68mm

Typ: L-STAR ER-F-LED + SET009
Fabrikat: Schuster

oder gleichwertig.

eingesetztes Fabrikat: '.........' (Angabe vom Bieter)

Typ:. '.........'

inkl. Lieferung, Zubehör und betriebsfertiger Montage
Menge: 74,000 Stk

**10.0007 LED-Sicherheitsleuchte Decke AP symmetrisch**
Sicherheitsleuchte quadratisch aus Stahlblech, pulverbeschichtet in weiß, mit 3 W Hochleistungs-LED in PROFI Überwachung und gegossenen Acryloptik zur Fluchtwegausleuchtung.
Gehäuse:  Stahlblech
Farbe: weiß
Schutzart / -klasse:  IP 40 / I
Leuchtmittel:  3W
Netzanschlußleistung:  6 VA
Batteriestromaufnahme:  15 mA
Ausleuchtcharakteristik: asymmetrisch
Lichtstrom: 280 lm
Überwachung: SET009
Montageart:  Deckenmontage
Maße B x H x T (mm): 180x28x180mm

Typ: L-STAR A-R LED + SET009
Fabrikat: Schuster

oder gleichwertig.

eingesetztes Fabrikat: '.........' (Angabe vom Bieter)

Typ:. '.........'

inkl. Lieferung, Zubehör und betriebsfertiger Montage
Menge: 1,000 Stk

**10.0008 LED-Sicherheitsleuchte Decke symmetrisch IP65**
Sicherheitsleuchte aus Polycarbonat zur Montage in feuchten Räumen. Mit gegossener Acryloptik zur Flächenausleuchtung.
Gehäuse:  Polycarbonat
Farbe: weiß
Schutzart / -klasse:  IP 65 / II
Leuchtmittel:  2*3W
Netzanschlußleistung:  10,5 VA
Batteriestromaufnahme:  25 mA
Ausleuchtcharakteristik: symmetrisch
Lichtstrom: 480 lm
Überwachung: SET009
Montageart:  Deckenmontage
Maße B x H x T (mm): 176x176x45mm

Typ: IMPACT A-2F-IP65 LED + SET009
Fabrikat: Schuster

oder gleichwertig.

eingesetztes Fabrikat: '.........' (Angabe vom Bieter)

Typ:. '.........'

inkl. Lieferung, Zubehör und betriebsfertiger Montage
Menge: 1,000 Stk

**10.0009 LED-Sicherheitsleuchte Außenbereich**
LED-Sicherheitsleuchte für den Außenbereich Gehäuse aus Aluminium Druckguss mit Optik für flächige Ausleuchtung. Kabeleinführung von hinten. Mit Druckausgleichsmembran.
Gehäuse:  Aluminium Druckguss
Schutzart / -klasse:  IP 65 /I
Leuchtmittel:  2x3W LED
Netzanschlußleistung:  10,5 VA
Batteriestromaufnahme:  25 mA
Ausleuchtcharakteristik: symmetrisch
Lichtstrom: 480 lm
Überwachung: SET009
Farbe: weiß
Montageart:  Wandmontage
Maße B x H x T (mm): 190 x 190 x 115

Typ: SAFE W-2F-LED + SET009
Fabrikat: Schuster

oder gleichwertig.

eingesetztes Fabrikat: '.........' (Angabe vom Bieter)

Typ:. '.........'

inkl. Lieferung, Zubehör und betriebsfertiger Montage
Menge: 1,000 Stk

**10.0010 LED-Sicherheitsleuchte Technik**
Polycarbonat, LED-Sicherheitsleuchte für den Innenbereiche Gehäuse aus Polycarbonat. Mit Druckausgleichsmembran. Deckeneinbaurahmen optional.
Gehäuse:  Polycarbonat
Schutzart / -klasse:  IP 54 /II
Leuchtmittel:  3W LED-Leiste
Netzanschlußleistung:  10,3 VA
Batteriestromaufnahme:  27 mA
Ausleuchtcharakteristik: symmetrisch
Lichtstrom: 600 lm
Überwachung: PROFI
Farbe: weiß
Montageart:  Deckenaufbaumontage
Maße B x H x T (mm): 372 x 92 x 94

Typ: L-PLAST 200 BEL WM/DM + SET009-600lm
Fabrikat: Schuster

oder gleichwertig.

eingesetztes Fabrikat: '.........' (Angabe vom Bieter)

Typ:. '.........'

inkl. Lieferung, Zubehör und betriebsfertiger Montage
Menge: 52,000 Stk

**10.0011 Beleuchtung von Sicherheitseinrichtungen**
Kombinierte Rettungszeichen- Sicherheitsleuchte zur Beleuchtung von Sicherheitseinrichtungen nach EN 1838. Das Rettungs-Sicherheitszeichen ist hinterleuchtet. Zusätzlich verfügt die Leuchte über eine 3W Power LED mit vormontierter SPOT Optik und beigefügter 20 ° Linse. Im Lieferumfang ist ein Sicherheitszeichen oder alternativ ein Folienset beigefügt. Die Folie ist bei Bestellung anzugeben.
Technische Daten:
Erkennungsweite:  30 m
Leuchtmittel:  LED
Überwachung: SET009
Netzanschlussleistung: 11 VA (1,5W LED Leiste + 3 W LED)
Batteriestrom: 27 mA
Farbe:  weiß
Schutzart/klasse: IP43/II
Montageart: Wandmontage
Abmessungen: 176 x 313 x 54 mm (H x B x T)

Typ: Smartlux 300 TWIN 5lx WM LED + DALI
Fabrikat: Schuster

oder gleichwertig.

eingesetztes Fabrikat: '.........' (Angabe vom Bieter)

Typ:. '.........'

inkl. Lieferung, Zubehör und betriebsfertiger Montage
Menge: 1,000 Stk

**10.0012 Netzüberwachungseinrichtung**
Netzüberwachungseinrichtung zum Einbau in AN Verteiler
3-phasige Netzüberwachungseinrichtung nach VDE 0100 Teil 560 zum Einbau in Verteiler der Allgemeinbeleuchtung als Hutschienenmontage.
Es werden Störungen erkannt und einzeln optisch signalisiert.
- Unterspannung je Phase
- N-Leiterüberwachung
- kein rechtes Drehfeld
Die Meldung einer Unterspannung wird über eine RS485 übertragen. Die Übertragung erfolgt eigensicher und ist auf Kurzschluss und drahtbruch überwacht.
Als Leitung wird ein TWISTED Pair Kabel 4x2x0,8 verwendet.
Die Gesamtlänge darf 800m je Linie nicht überschreiten. Es können max 16 SIPÜS je Linie angeschlossen werden. Die maximale länge beträgt bei Vollausbau 210m.
Technische Daten
Eingänge:  L1, L2, L3, N
Maße (BxHxT in mm):  36,2 x 90,2 x 56,8mm
Versorgungsspannung: 24V DC
Betriebstemperatur:  20/ +60°C
Isolierteile:  Kunststoff (halogen- und phosphorfrei)
Berührungsschutz:  finger- und handrückensicher
Befestigung:  35 mm Hutschiene DIN EN 50022

Typ: i-connect 24
Fabrikat: Schuster

oder gleichwertig.

eingesetztes Fabrikat: '.........' (Angabe vom Bieter)

Typ:. '.........'

inkl. Lieferung, Zubehör und betriebsfertiger Montage
Menge: 18,000 Stk

**10.0013 Stromkreisbezeichnungsschilder**
Die Stromkreisbezeichnungsschilder enthalten folgende Informationen
- Verteilernummer entsprechend FORD Verteilerschlüssel in Kurzform bestehend aus Gebäudekennzeichnung und laufender Nummer (zweistellig),
- Stromkreisnummer
- Leuchtennummer
Die Erkennbarkeit und die Schriftgröße ist gemäß ASR A1.3 Tabelle 3 wie folgt geregelt.
Montagehöhe der Leuchten

| Erkennungsweite d | Schriftgröße | Schilddurchmesser |
| --- | --- | --- |
| < 2 m | 10 mm | >30 mm |
| 2 m ≤ d < 3 m | 16 mm | >70 mm |
| 4 m ≤ d <8 m | 40 mm | >180 mm |

Die Schilder sind maschinell zu beschriften. Schriftart: Vorzugsweise Arial.
Das Schild ist Rund mit weißer Schrift auf rotem Grund. Der Durchmesser ist der entsprechenden Schrifthöhe anzupassen.
Schilder dürfen nicht auf der Symbolfläche (z.B. Rettungszeichenleuchten) befestigtwerden.
Die Beschriftungsschilder sind in unmittelbarerer Nähe der Leuchte, jedoch nicht auf der Leuchte selber zu befestigen.
Bei Systemleuchten die nicht als Sicherheitsleuchten zu erkennen sind, ist zusätzlich ein Aufkleber mit dem Text: "Notbeleuchtung Fremdspannung" anzubringen.
Menge: 200,000 Stk

**10.0014 Dokumentation**
Der AN hat eine Revisionsdokumentation mit allen Beschreibungen und Zertifikaten in fünffacher Ausführung (Hardkopie) und einfach (Softkopie (CD))zu übergeben.
Die Mindestanforderung:
- Inhaltsverzeichnis
- Anlagenbeschreibung
- Fachbauleitererklärung
- Zertifikate der Eingesetzten Erzeugnisse:  Datenblätter, Verwendbarkeitsnachweise, Konformitätserklärungen
- Betriebsanleitungen
- Installationsanleitungen
- Auslegungsberichte:  Selektivitätsnachweis, Beleuchtungsberechnung DIALUX, Lüftungsberechnung
- Stromlaufpläne Format eplan
- Aufbaupläne Format eplan
- Grundrisszeichnungen Format .dwg
- Strangschemata Format .dwg
- Leistungsbilanzen Format Excel oder Kompatibel
- Prüfprotololle nach VDE 0100 Teil 600 als Erstprüfung
- Beleuchtungsmessung
- Wartungs- und Prüflisten
Menge: 1,000 Psch

**10.0015 Prüfung und Inbetriebnahme**
Mit dem Anschluss an das Netz der allgemeinen Stromversorgung wird die Sicherheitsbeleuchtungsanlage Bestandteil der ortsfesten elektrischen Anlage. Um eine fachgerechte Inbetriebnahme zu gewährleisten, sind alle Vorgaben nach EN 50171 und der mitgeltenden Normen und Vorschriften zu beachten. Dementsprechend sind alle Prüfungen von einer Fachkraft für Sicherheitsstromversorgungen vorzunehmen.
- Besichtigen der Anlage
- Funktionstest mit Lastübernahme
- Auslösen der Schutzgeräte
- Erdschlussüberwachung
- Leuchtenprüfung
Alle Prüfungen sind schriftlich zu dokumentieren.
Voraussetzung ist, dass alle Leuchten angeschlossen und betriebsbereit sind.
Menge: 1,000 Stk

**10.0016 Einweisung**
Einweisung des Betriebspersonals in alle wesentlichen Anlagenteile und Bedienfunktionen der Anlage durch einen Servicetechniker des Herstellers.
Menge: 2,000 Stk

### Gewerk 11 RWA

*Hinweis: Hinweis RWA (bauseits)*
Entsprechend den Anforderungen des Brandschutzkonzeptes wird das Gebäude mit einer RWA ausgestattet.

Die RWA-Anlage wird bauseits geliefert.
Im Folgenden werden lediglich Anschlussarbeiten beschrieben.

Die Position der RWA-Zentrale wird bauseits festgelegt. Anzuschliessen sind vorraussichtlich folgende Komponenten, die genaue Anzahl und Positionierung nach Angaben Architektur:

Zentrale 1Treppenhaus-Personal
1x Motor Flachdachfenster
2x Handmelder Orange
1x Automatische Melder

Zentrale 2 Aufzug
1x Automatische Melder

Zentrale 3 Umkleide
1x Motor Flachdachfenster
1x Motor Ablüfter
4x Handmelder Orange
1x Automatische Melder

Zentrale 4 Sportbecken
3x Motor Flachdachfenster
4x Handmelder Orange
1x Automatische Melder

Die oben genannten Komponenten werden bauseits geliefert. In den folgenden Positionen werden lediglich Verkabelung(unter Leitungsnetz), und Begleitung der Inbetriebnahme abgefragt.

**11.0001 Anschluss RWA-Zentrale: 1 Treppenhaus**
RWA-Zentrale: 1 Treppenhaus
Auflegen ohne Einrichtung der RWA-Zentrale.
Bauseitig geliefert.

inkl. allem notwendigen Zubehör
Menge: 1,000 Stk

**11.0002 Anschluss RWA-Zentrale: Sportbecken**
Zentrale Sportbecken
Auflegen ohne Einrichtung der RWA-Zentrale.
Bauseitig geliefert.

inkl. allem notwendigen Zubehör
Menge: 1,000 Stk

**11.0003 Anschluss MRA-Zentrale: Umkleide**
Zentrale Sportbecken
Auflegen ohne Einrichtung der MRA-Zentrale.
Bauseitig geliefert.

inkl. allem notwendigen Zubehör
Menge: 1,000 Stk

**11.0004 Anschluss RWA-Motor**
Anschluss bauseits gelieferter Motoren für Fenster oder Türen
an Anschlusskabel der Komponenten.

inkl. allem notwendigen Zubehör
Menge: 7,000 Stk

**11.0005 Anschluss RWA-Handmelder**
Anschluss bauseits gelieferter Handmelder.

inkl. allem notwendigen Zubehör
Menge: 9,000 Stk

**11.0006 Anschluss RWA-Bedientaster**
Anschluss bauseits gelieferter Bedientaster.

inkl. allem notwendigen Zubehör
Menge: 3,000 Stk

**11.0007 Anschluss automatischer Rauchmelder**
Anschluss bauseits gelieferter automatischer Rauchmelder.

inkl. allem notwendigen Zubehör
Menge: 3,000 Stk

**11.0008 Begleitung bei Inbetriebnahme**
Technische Begleitung der Inbetriebnahme-RWA Anlage
Menge: 8,000 h

**11.0009 Begleitung bei Abnahmen**
Technische Begleitung der Abnahme-RWA Anlage
Menge: 4,000 h

### Gewerk 12 Rufanlage

*Hinweis: Hinweis Rufanlage*
In den allgemeinen geschlechtergetrennten WCs und Duschen im Bereich der Umkleiden werden ergänzende Maßnahmen zur besseren Nutzung für Menschen mit Handicap umgesetzt

Hier sollen eigenständige Rufanlagen nach VDE 0834-1: 2016-06 eingebaut werden, die mittels Zugtaster aussgelöst werden können. Das optisch und akustisches Signal soll an jeweiligen Türe angezeit werden. Zudem soll jede Rufanlage seperate Alarm-Kontakte der bauseits montierte Telefonallage zur verfügung stellen.

Ein mittels Zugtaster ausgelöster Ruf wird durch
Aufleuchten der integrierten Beruhigungslampe quittiert und
an der außerhalb des WCs angeordneten
Zimmersignalleuchte angezeigt.
Zudem soll jede Rufanlage seperate Alarm-Kontakte der bauseits montierte Telefonallage zur verfügung stellen.
Die in der Zentrale oder in einem besetzten Raum installierte Dienstzimmereinheit signalisiert dem zuständigen Personal den Ruf optisch, durch Aufleuchten einer roten Kontroll-Lampe und akustisch durch einen Summton. Im WC wird durch Betätigen der Abstelltaste der Ruf aufgehoben.

In die Einheitspreise sind alle Befestigungsmaterialien wie Schrauben, Dübel und Abstandshalter, einzukalkulieren.
Werden mehrere Schalter und Steckdosen neben- oder untereinander angeordnet, so sind Kombinationsabdeckplatten zu verwenden. Sämtliche Kompunenten sind bei Unter-Putz-Installation mit Schrauben zu befestigen.

Anteilige Rahmen und Zentralstücke für Schalter und Steckdosen sind, sofern nicht separat ausgeschrieben, in die Einheitspreise mit einzukalkulieren.

**12.0001 Ruf Kompaktset**
Ruf-Kompakt-Set Basispaket best. aus:
- Dienstzimmereinheit
- Zugtaster mit roter LED-Beruhigungslampe und 2 m PVC-Schnur, inkl. Abdeckplatte, Abdeckplattenrahmen und Dichtsatz
- Rufmodul mit integrierter Zimmersignalleuchte, LED-Leuchte und Steuerelektronik sowie Relaiskontakt zur Ansteuerung von Gebäudemanagement-System
- Abstelltaster
- Netzgleichrichter
- USV

Fabrikat: Ackermann
Artikel: 76910E1

oder gleichwertig.

eingesetztes Fabrikat: '.........' (Angabe vom Bieter)

Typ:. '.........'
inkl. Lieferung, Zubehör und betriebsfertiger Montage
Menge: 3,000 Stk

**12.0002 Zusätzlicher Zugtaster**
Zugtaster für Wand- und Deckenmontage
mit Beruhigungslicht rot
inkl. Rahmen und Abdeckplatte

Fabrikat: Ackermann
Artikel: 76910EZ

oder gleichwertig.

eingesetztes Fabrikat: '.........' (Angabe vom Bieter)

Typ:. '.........'
inkl. Lieferung, Zubehör und betriebsfertiger Montage
Menge: 3,000 Stk

### Gewerk 13 Netzwerkinstallation

*Hinweis: Hinweis*
Hinweis Datennetz

Für das Projekt wird ein strukturiertes, universelles,
anwendungsneutrales Netzwerk im Gebäude gefordert.

Um eine möglichst hohe Zukunftssicherheit zu erreichen, wird besonderer Wert darauf gelegt, dass mit dem angebotenen System die für eine Verkabelungsstrecke der Klasse Ea und Kat. 6a (ISO/IEC) bis 500 MHz für Datenübertragungsraten bis 10 GBit vorgegebenen Grenzwerte eingehalten und übertroffen werden.
Die Installationskabel müssen darüber hinaus die Klasse Fa mit min. 1300 MHz erfüllen.

Die Kabelschirme sind lückenlos zwischen dem Erdleiter der zu verbindenden Geräte und Anlagen impedanzarm zu verbinden.

Die Paarverdrillung muss bis zur Anschlusskomponente der Anschlussdosen und Verteilfelder erhalten bleiben.
Die Paarschirme sind so weit wie möglich bis zur Anschlusskomponente Randsteckverbinder zu führen. Es sind ausschliesslich paarweise geschirmte Kabel (PiMF) zugelassen.

Bei Lagerung und Verlegung sind die Anforderungen der
EN 50174 und des Herstellers zu beachten.

Die installierten Strecken sind eindeutig zu beschriften sowie die Beschriftung der Ports im Verteilfeld und der Anschlussdose nach Wünschen des Auftraggebers durchzuführen.

Die Beschriftung der Kabel muss leserlich durchgeführt werden. Die Beschriftungen sollen permanent sein und an jedem Kabelende angebracht werden.

Alle Datenkabel sind in Bündeln an den Seiten des Schrankes hochzuführen und die Patchfelder abwechselnd von links und rechts anzubinden, wobei die Kabel mehrmals, mittels geeigneten Schellen, abzufangen sind. Eine unzulässige Querdruckkraft ist auf jeden Fall zu vermeiden.

Es ist ein durchgehendes System eines Herstellers zu errichten

Das anzubietende System ist als in sich vollständig funktionsfähiges System anzubieten, das alle beschriebenen Funktionalitäten realisiert.

Alle Geräte sind komplett mit dem entsprechenden Zubehör zu liefern.

Inbetriebnahme, Messung und Dokumentation des neu errichteten Kupfer-Netzwerks einschl. der Erstellung von Messprotokollen und Nachweis bezüglich der 10 Gbit/s und der Leitungslängen bei entsprechender Dämpfung ist in die Einheitspreise mit einzukalkulieren. Die Unterlagen sind kompl. bei Abnahme der Anlage zu übergeben.

Art und Ausführung der Beschriftung aller Anlagenteile ist mit dem AG vorab abzustimmen.

Hinweis: Bei fehlerhafter Messung ist das entsprechende Kabel insoweit zu ertüchtigen, dass die nachfolgende Messung dieses Kabels nicht mehr fehlerbehaftet ist.

*Hinweis: Systemschränke*

**13.0001 Netzwerkschrank 19" Standschrank**
IT Rack, Ausbauhöhe 47 HE, Aluminium-Stahlblechtür, belüftet vorne,
zweiteilige belüftete Stahlblechtür hinten.
Rahmengestell:
Vormontiertes IT-Rack, bestehend aus einem verwindungssteifen,
verschweißten, allseitig symmetrischen Rahmengestell aus gewalzten,
9-fach gekanteten, geschlossenen Hohlprofilen, mit Lochung im Maßraster
von 25 mm.
Rahmen mit integrierten Blindnietmuttern M6, zur schutzartgerechten
Befestigung von Beschlagteilen am Profil. Alle Profilkanten abgerundet.
Horizontale Profile mit integrierter Rinne oberhalb der PU
Schaum-Dichtung zum Schutz der selbigen.
Umlaufend gleiche Profile mit zwei Montageebenen, von innen und außen
zugänglich, für den platzsparenden und schnellen Innenausbau.
Vierkantlochung rundum für den Einsatz von Käfigmuttern und metrische
Schrauben bis M8.
Boden:
Angeschweißter Bodenrahmen mit integrierter Verstärkung zur direkten
Verschraubung des Schrankes von der Gehäuseinnenseite mit dem
Untergrund. Offener Bodenrahmen, ohne Bodenbleche, wahlweise zur
individuellen Bestückung mit Bodenmodulen aus dem Zubehörprogramm.
Anreihbar nach allen Seiten. Belastbar bis 8.000 N, statisch, bis 8.000
N nach UL 2416.
Front- und Rücktür:
Vorne Aluminiumstahlblechtür, belüftet, mit perforiertem
Stahlblech-Inlett, mit 85 % freier Belüftungsfläche, eingefasst in
Aluminiumprofilen, vertikal silbergrau eloxiert,
horizontal lackiert, RAL 9005.
Tür dreifach scharniert, mit Stangenverschluss vierfach verriegelt.
Türanschlag wechselbar, Scharnierstifte mit integrierter Justierhilfe,
Türöffnungswinkel 240° bei Einzelaufstellung, 105° in Anreihung.
Stahlblechrücktür, zweiteilig, vertikal geteilt, belüftet. Perforierte
Fläche mit 85 % freier Belüftungsfläche. Rücktür, mit beidseitig
integriertem Verstärkungsprofil dreifach scharniert, mit
Stangenverschluss dreifach verriegelt.
Türanschlag wechselbar, Scharnierstifte mit integrierter Justierhilfe,
Türöffnungswinkel 240° bei Einzelaufstellung und 160° in Anreihung.
Anreihscharniere mit 180° Öffnungswinkel für Front- und Rücktür,
gesondert über das Zubehörprogramm erhältlich.
Beide Türen mit Komfortgriff für Profilhalbzylinder (30/10) mm,
mit Sicherheitsschließung 3524 E.
Dachblech:
Dachblech, mehrteilig, mit beidseitiger Kabeleinführung in der gesamten
Schranktiefe, über Bürstenleisten. Die mehrteilige Ausgestaltung
ermöglicht eine Demontage des Dachbleches trotz bereits erfolgter
Verkabelung, was eine deutlich vereinfachte Nach- oder Umrüstung
ermöglicht. Dach inkl. verdecktem Ausbruch zur Aufnahme einer
Lüftereinheit zur aktiven Belüftung. Zur Unterstützung einer passiven
Belüftung lässt sich das Deckblech wahlweise mittels Bolzen auf Distanz
setzen.
Montageebenen:
Schrank vormontiert mit zwei 482,6 mm (19") - Montageebenen, vorne und
hinten.
Die statische Gesamtbelastbarkeit beider Montageebenen beträgt 8.000 N.
Dynamische Belastbarkeit (Bewegung auf Transportmodul) bis 8.000 N.
Montageebene bestehend aus Universalprofilschienen für Server-,
Netzwerk- und Elektronikanwendungen, vorne und hinten, tiefenvariabel,
im Maßraster von 12,5 mm,
an Quertraverse oben und unten im Schrankrahmengerüst, verschraubt.
Die zölligen Montageebenen lassen sich sowohl symmetrisch, als auch
asymmetrisch, seitlich versetzt, im Gehäuse positionieren. Die
Realisation alternativer Befestigungsmaße 21", 23" oder für
24"-Komponenten ist ebenfalls möglich.
Profilschienen vorne und hinten, Materialstärke 2,0 mm, inklusiv
zusätzlichem Lochbild nach Standard EIA 310 E. Alle Höheneinheiten an
den Profilschienen gekennzeichnet und gegenläufig durchnummeriert.
HE-Kennzeichnung beider Montageebenen zur vereinfachten Montage der
Ausbaukomponenten von vorne außen und hinten innenliegend ablesbar.
Profilschienen vorne vorbereitet für die werkzeuglose Aufnahme von
Kabelführungshilfen zur Organisation einer strukturierten Verkabelung
in höchster Packungsdichte.
Profilschienen hinten vorbereitet zur beidseitigen Aufnahme einer Power
Distribution Unit (PDU) im 1 HE Formfaktor zur Elektrifizierung des
Schrankes, ohne Verbrauch an Ausbauvolumen durch die besonders
platzsparende seitliche Montage zwischen Montageebene und Seitenwand im
Zero-U Space.
Lieferumfang:
Lieferumfang inkl. praxiserprobtem Montagezubehör, wie Distanzstücken
zum optionalen Anheben des Abdeckblechs, Befestigungszubehör für
19"-Ausbaukomponenten bestehend aus 12 Stk. 19"-Fastener 1 HE,
kontaktierend und 25 Stk. Innensechsrund-Schrauben, leitend, mit
Unterlegscheiben in der Gewindegröße M5.
Potenzialausgleich:
Alle Beplankungsteile mit automatischem Potenzialausgleich bzw.
vorbereitet zur Befestigung von Erdungsbändern.
19"-Befestigungszubehör ist im Lieferumfang lose beigelegt.
Ein Potenzialausgleich-Set ist im Zubehör erhältlich.
Seitenwände:
Seitenwände nicht im Lieferumfang enthalten.
Einteilige verschraubte Variante (IP 55), wie auch vertikal geteilte,
scharnierte Variante
(IP 20) über das Zubehörprogramm erhältlich.
QR Code:
Gedruckter QR Code auf allen Flachteilen, Dach, Wände, Türen und
Typenschild, dient der eindeutigen Kennzeichnung einzelner Bestandteile
dem einfachen Abruf relevanter Produkt-Informationen und
-Dokumentationen, sowie der eindeutigen Nachverfolgbarkeit dieser
Einzelteile.
Material:
Schrankgerüst, Dach: Stahlblech 1,5 mm
Rücktür: Stahlblech 1,5 mm
Fronttür: Aluminium, Stahlblech 1,5 mm
19"-Profilschienen: Stahlblech 2,0 mm
Oberflächenausführung (Stahlblech):
Dreifache Behandlung der Oberfläche als Korrosionsschutz und zur
Beständigkeit gegenüber Mineralölen, Schmierstoffen,
Bearbeitungsemulsionen und Lösungsmitteln: Nanokeramische Beschichtung,
Elektrophorese-Tauchgrundierung, Lackierung in RAL 7035/9005, Struktur
pulverbeschichtet.
Schutzklassen:
Schutzart nach IEC 60 529 (mit montierten Seitenwänden oder in
abgedichteter Anreihung):
IP 00
Schutzart nach NEMA (mit montierten Seitenwänden oder in abgedichteter
Anreihung):
---
Oberfläche:
Flachteile, Türen, Innenausbau, lackiert RAL 7035/9005
Aluminiumfronttüre, vertikal, Aluminium, silbergrau eloxiert
Aluminiumfronttüre, horizontal, Aluminium, lackiert, RAL 9005
Aluminiumfronttüre, Stahlblech Inlett, lackiert, RAL 9005

Abmessungen (BHT): 800x2200x800 mm

Inkl. aller Zubehörteile liefern und betriebsfertig
montieren.

Angebotenes Fabrikat:

Hersteller: '....................................................'

Typ: '....................................................'
Menge: 2,000 Stk

**13.0002 Netzwerkschrank 19" Wandschrank**
21 HE Wand-/Standgehäuse mit tiefenverstellbarem 19-Montagerahmen vorne,
bestehend aus Wandteil, zwei Grundträgern, Dach- und Bodenblech, jeweils
mit Ausbruch zur Kabeleinführung, abgedeckt mit Bürstenleisten, zwei
19-Profilschienen, zwei abschließbaren Seitenwänden und einer
abschließbaren Sichttür.
Das Gehäuse wird mit Snap-Verbindungselementen
werkzeuglos aufgebaut. Durch die symmetrische
Grundkonstruktion ist ein verwechslungsfreier Aufbau
möglich. Türanschlag frei wählbar. Statische
Belastbarkeit der 19.-Ebene: 5 kg/HE, maximal 75 kg.
Die Gehäusebreite 700 mm lässt seitlich Freiraum für
große Kabelmengen. Seitenwände, Dach und Bodenrahmen
mit jeweils zwei Lüfterfeldern für eine passive
Durchlüftung, eine Erweiterung zur aktiven
Klimatisierung ist mit separat erhältlichen
Lüftermotoren möglich, nicht benötigte Lüfterfelder
können mit separat erhältlichen Abdeckplatten
geschlossen werden. Der Einsatz als Standgehäuse ist
mit separat erhältlichen Nivellierfüßen möglich. Zusätzliche
hintere 19-Befestigungsebene mit separat erhältlichem
Profilschienensatz möglich.

Material:
Stahlblech, Sichttür mit Scheibe aus ESG

Oberflächenausführung:
Pulverbeschichtet in RAL 7035

Abmessungen (B x H x T):
700 x 1025 x 700 mm, 21 HE

Inkl. aller Zubehörteile liefern und betriebsfertig
montieren.

Angebotenes Fabrikat:

Hersteller: '....................................................'

Typ: '....................................................'
Menge: 1,000 Stk

*Hinweis: Anschlüsse Netzwerkschränke*

**13.0003 19'' Steckdosenleiste 6-fach mit ÜSS Kl.3**
19" Steckdosenleiste 6-fach m. Schalter u.
Überspannungsschutz Klasse  3,  1  HE,  230  V,
16A-3600  W,  Alu,  2  m  Zuleitung  mit Schukostecker,
Liefern und betriebsfertig montieren.
Menge: 5,000 Stk

*Hinweis: Patch-Panel*

**13.0004 Patchpanel Leerblech 24-Port für Keystone Module 19 Zoll**
Patchpanel Leerblech 24-Port für Keystone Module 19 Zoll Rackeinbau

Material Panel:  Stahlblech

liefern, montieren und betriebsfertig anschließen.
Menge: 12,000 Stk

**13.0005 Kabelführung (1HE)**
Kabelführung (Rangierleiste 1HE) für den Einbau in vorgenannte 19"-Verteilerschränke.

Material Panel:  Stahlblech
Material Bügel:  Stahl
Abmessung BxH:  482,6mm x 1HE
Abmessung Bügel HxT:  43mm x 55mm

Inkl. aller Zubehörteile und lnnenverriegelung liefern
und betriebsfertig montieren.
Menge: 10,000 Stk

*Hinweis: Installationsgeräte*
Die Abdeckungen (1-fach und Mehrfachabdeckungen) der
Installationsgeräte sind mit in die Einheitspreise
einzukalkulieren und werden nicht gesondert vergütet.

**13.0006 Cat.6[A] modul Jack**
RRJ45-Stecker Cat.6A,
RJ45 Stecker Cat.6A, gem. EN 60603-7-51, durch Zertifikat nachzuweisen;
UL-Listung erforderlich;
Verfügbar auch mit PROFINET-Farbkennzeichnung;
Anwendungen gem. EN 50173-2, Anlage F (10Gbit/s, PoE+);
Installierbar ohne produktabhängiges Spezialwerkzeug;
Vollmetallgehäuse mit aufgesetztem Kontaktschutz;
Arretierung Kontaktschutz durch Rastnasenhebel;
Kabelmanager mit integrierter Leiterplatte und
aufgesetztem Leiterplattenschutz;
Kabelmanager geeignet für Massiv- und Litzenleiter;
drehbarer Kabelabfangbügel in mindestens drei Stufen
rastbar;
Separate Schirmkontaktierung;
kreuzungsfreie Anordnung der Adernpaare möglich;

Passend zu enthaltenden 1- und 2-fach Tragering Jack
Modulen und 19" Halterung.

Liefern an Duplex bzw. Simplexkabel anschließen und
betriebsfertig montieren

Angebotenes Fabrikat:

Hersteller: '....................................................'

Typ: '....................................................'
Menge: 350,000 Stk

**13.0007 Tragring Modular Jack 2-fach**
Tragring Modular Jack 2-fach passend zu vorgenanntem
Cat.6(A) Jack Modul und angebotenem Schalterprogramm.

Inkl. Abdeckung und Rahmen betriebsfertig liefern und
montieren.
Menge: 60,000 Stk

**13.0008 Tragring Modular Jack 1-fach**
Tragring Modular Jack 1-fach passend zu vorgenanntem
Cat.6(A) Jack Modul und angebotenem Schalterprogramm.

Inkl. Abdeckung und Rahmen betriebsfertig liefern und
montieren.
Menge: 25,000 Stk

*Hinweis: LWL*
Die Abdeckungen (1-fach und Mehrfachabdeckungen) der
Installationsgeräte sind mit in die Einheitspreise
einzukalkulieren und werden nicht gesondert vergütet.

*Hinweis: Hinweis*
Inbetriebnahme, Messung und Dokumentation des neu errichteten LWL-Netzwerks einschl. der Erstellung von Messprotokollen und Nachweis bezüglich der Gbit/s und der Leitungslängen bei entsprechender Dämpfung ist in die Einheitspreise mit einzukalkulieren. Die Unterlagen sind kompl. bei Abnahme der Anlage zu übergeben.

Art und Ausführung der Beschriftung aller Anlagenteile ist mit dem AG vorab abzustimmen.

Zur Überprüfung der Lichtwellenleiterverkabelung sind ergänzend zu 1.5.1 zusätzlich die DIN ISO/IEC 14763-3 und DIN EN 61300-3-35 einzuhalten.
Die Abnahmemessungen sind als "TIER-1 Zertifizierung" im Permanent-Link mit Leistungsmessgeräten (LSPM) in der geforderten Übertragungsklasse für zwei Wellenlängen durchzuführen. Dabei sind je Link die Faserlänge, die Polarität und die Dämpfung der Installationsstrecke zu dokumentieren.

**13.0009 LWL Universalkabel 24 Singlemode**
LWL Universalkabel 24x E9/125 OS2 low OH - Dca zentrale Bündelader, längswasserdicht, mit metallfreier Bewehrung
Brandklasse nach Euroklasse Dca s2 d2 a1

Erdverlegbares, halogenfreies Universalkabel für Campus- und Backboneverkabelung und den Einsatz in strukturierter Verkabelungen nach ISO/IEC 11801 und EN 50173.
Anwendung für erhöhte mechanische Anforderungen, sowie Nagetiergefährdung.
Bestens geeignet für alle Anwendungen der Klasse OF 10000.
Gefüllte Bündelader mit bis zu 24 Fasern.
Zur Verlegung im Innen- und Außenbereich in Rohren, auf Kabelpritschen oder direkt im Erdreich (Sandbett).
Maschinelle Verlegung mit Winden ist nur mit aufzeichnenden Kraftmesseinrichtungen zulässig.

Aufbau
Faser: 24 E9/125 10GbE10000 OS2 low OH
Ader: gefüllte Bündelader
Zugentlastung: Glasroving
Mantel: halogenfreier, flammwidriger Compound
Farbe: Schwarz, RAL 9005

Eigenschaften
Außen-Ø: 7,7 mm
Gewicht: 65 kg/km
Zugbelastbarkeit: 3500 N
Querdruckfestigkeit: Langzeit 1500 N/dm
Kurzzeit 3000 N/dm
Biegeradius: 15 x Außendurchmesser (statisch)
20 x Außendurchmesser (dynamisch)
Transport- und
Lagertemperatur: -25°C bis +70°C
Verlegetemperatur: -5°C bis +50°C
Betriebstemperatur: -20°C bis +60°C
Rauchdichte: IEC 61034
Halogenfreiheit: IEC 60754-1
Flammwidrigkeit: IEC 60332-1-2, IEC 60332-3-24 Cat. C
Brandklasse: Dca s2 d2 a1
Längswasserdichte: IEC 60794-1-2 F5
Schlagbeständigkeit: IEC 60794-1-2 E4
Brandlast: 0,95 MJ/m

Optische Eigenschaften
Dämpfung: bei 1310 nm max. 0,36 dB/km
bei 1383 nm max. 0,36 dB/km
bei 1550 nm max. 0,22 dB/km
bei 1625 nm max. 0,22 dB/km
Numerische Apertur: nom. 0,120
Brechzahlindex: bei 1310 nm nom. 1,467
bei 1550 nm nom. 1,467
Prüflast: 100 kpsi

Inkl. aller Zubehörteile liefern und betriebsfertig
montieren.

Angebotenes Fabrikat:

Hersteller: '....................................................'

Typ: '....................................................'
Menge: 110,000 m

**13.0010 LWL Spleisgehäuse**
Vormontiertes LWL-Spleißgehäuse, ausziehbar, 1HE
Bestückt mit 12 LC-Duplex/LC-Duplex APC Kupplungen 12 Kanäle (24 Fasern)
inkl. Spleißzubehör, Spleißkassette und eingefärbten Faserpigtails E9/125 OS2 APC

Bauart:
Spleißgehäuse und Frontplatte aus Stahlblech, Vorstanzung für M20 hinten.

Die Schublade kann zur einfachen Bearbeitung werkzeuglos ausgehängt werden.
Einsatzbereich: Primär-, Sekundär- und Tertiärverkabelung
Ausführung: 1HE, ausziehbar
Höhe: 44 mm
Breite: 483 mm
Tiefe: 220 mm
Farbe: lichtgrau, RAL-7035
Beschriftung: 1-12 / 1-24 im Siebdruck
Bestückung: 12 x LC-Duplex/LC-Duplex Kupplungen für Singlemode-Fasern
Kupplungsart: LC-Duplex APC/LC-Duplex APC ( Kunststoff / Keramik )
Kupplungsfarbe: grün

Besondere Merkmale:
Aderpigtails spleissfertig in Spleißkassette eingelegt

Pigtails gemäß DIN IEC 60304 auf die Kupplungen gesteckt

M20-Verschraubung zur Kabeleinführung

Schublade auszieh- und aushängbar

Zubehör:
2 x Halter für Crimpspleißschutz
2 x Aderzugentlastung für 12 Fasern
2 x Spleißkassette, bestückt
1 x Deckel für Spleißkassette
Aderpigtails: eingefärbte Singlemode-Fasern E9/125 OS2
Einfügedämpfung: 0,15 dB (typisch), max. 0,25 dB
Rückflussdämpfung: >65 dB
Stecker: LC APC Simplex Kunststoff
Steckerfarbe: grün

Inkl. aller Zubehörteile liefern und betriebsfertig
montieren.

Angebotenes Fabrikat:

Hersteller: '....................................................'

Typ: '....................................................'
Menge: 2,000 Stk

### Gewerk 14 Türsprechanlage

*Hinweis: Hinweis*
Die Klingelanlagen sind vor bestellung zu Bemusterung  vorzulegen.

Die Farbe ist endgültig mit bauleitung abzustimmen

Klingelanlage
Es ist eine Türklingelanlage mit drei Außenstationen (2xVideo/Audio, 1xAudio) und zwei Innenstationen vorzusehen.

Alle Außenstellen sollen auf beide Innenstellen und auf einer bauseitigen DECT-Anlage auflaufen.

*Hinweis: Außenstation*

**14.0001 Videosprechanlage**
Classic-Türstation für den In-Home-Bus mit Edelstahl-Front, V4A gebürstet.
Für die Unterputzmontage wird das Unterputzgehäuse
GU CL 06-0 benötigt.

Komponenten:
· Kamera CBCM 653- mit automatischer Tag-/Nachtumschaltung
(True Day/Night) und integrierter Infrarotbeleuchtung. Erfassungswinkel horizontal/vertikal: ca. 130°/100°
· Türlautsprecher CBTLE 050- mit integriertem Lautsprecher und Mikrofon, Sprachlautstärke einstellbar
· 1 Ruftaste mit hinterleuchtetem Namensschild, frontseitig auswechselbar, akustische Rückmeldung beim Betätigen einer Ruftaste aktivierbar

Fabrikat: Siedle
Artikel: F CL V130 01 B-01
oder gleichwertig.

eingesetztes Fabrikat: '.........' (Angabe vom Bieter)

Typ:. '.........'

inkl. Lieferung, Zubehör und betriebsfertiger Montage
Menge: 2,000 Stk

**14.0002 Gehäuse für die Unterputzmontage der Videosprechanlage**
Gehäuse für die Unterputzmontage aus feuerverzinktem Stahlblech.

Fabrikat: Siedle
Artikel:  GU CL 06-0
oder gleichwertig.

eingesetztes Fabrikat: '.........' (Angabe vom Bieter)

Typ:. '.........'

inkl. Lieferung, Zubehör und betriebsfertiger Montage
Menge: 2,000 Stk

**14.0003 Sprechanlage**
Classic-Türstation für den In-Home-Bus mit Edelstahl-Front, V4A gebürstet. Für die Unterputzmontage wird das Unterputzgehäuse GU CL 01-0 benötigt.
Komponenten:
· Türlautsprecher CBTLE 050- mit integriertem Lautsprecher und Mikrofon, Sprachlautstärke einstellbar
· 1 Ruftaste mit hinterleuchtetem Namensschild, frontseitig auswechselbar, akustische Rückmeldung beim Betätigen einer Ruftaste aktivierbar

Fabrikat: Siedle
Artikel: F CL A 01 B-0
oder gleichwertig.

eingesetztes Fabrikat: '.........' (Angabe vom Bieter)

Typ:. '.........'

inkl. Lieferung, Zubehör und betriebsfertiger Montage
Menge: 1,000 Stk

**14.0004 Gehäuse für die Unterputzmontage der Sprechanlage**
Gehäuse für die Unterputzmontage aus feuerverzinktem Stahlblech.

Fabrikat: Siedle
Artikel:  GU CL 01-0
oder gleichwertig.

eingesetztes Fabrikat: '.........' (Angabe vom Bieter)

Typ:. '.........'

inkl. Lieferung, Zubehör und betriebsfertiger Montage
Menge: 1,000 Stk

*Hinweis: Schnittstellen*

**14.0005 Schnittstelle Telefonanlage**
DoorCom-Analog im Schalttafelgehäuse als Schnittstelle für den Siedle In-Home-Bus, verbindet das Türsprechsystem mit Telefonanlagen über den analogen Anschluss der Anlage.

Inkl. zur Verfügung stellen von 3x Türruf der Außenstellen an bauseitigen TK-Anlage.

Fabrikat: Siedle
Artikel: DCA 650-02
oder gleichwertig.

eingesetztes Fabrikat: '.........' (Angabe vom Bieter)

Typ:. '.........'

inkl. Lieferung, Zubehör und betriebsfertiger Montage
Menge: 1,000 Stk

**14.0006 Transformator**
Transformator im Schalttafelgehäuse für die Versorgung von System- und Zusatzkomponenten (z. B. Türöffner).

Fabrikat: Siedle
Artikel: TR 603-0
oder gleichwertig.

eingesetztes Fabrikat: '.........' (Angabe vom Bieter)

Typ:. '.........'

inkl. Lieferung, Zubehör und betriebsfertiger Montage
Menge: 2,000 Stk

**14.0007 Bus-Audio/Video-Verteiler**
Bus-Audio/Video-Verteiler unsymmetrisch für die Hutschiene zum Anschluss reiner Audio-Komponenten und zum Aus-/Einkoppeln von In-Home-Bus: Video Teilnehmern in einem Gerät.

Fabrikat: Siedle
Artikel: BAVU 652-0
oder gleichwertig.

eingesetztes Fabrikat: '.........' (Angabe vom Bieter)

Typ:. '.........'

inkl. Lieferung, Zubehör und betriebsfertiger Montage
Menge: 2,000 Stk

**14.0008 Bus-Video-Netzgerät**
Bus-Video-Netzgerät für den Siedle In-Home-Bus. Zur Versorgung und Steuerung der Bus-Teilnehmer Audio/Video. Für Neu- und Bestandsanlagen mit max. 31 Teilnehmern pro Strang. Es sind bis zu 15 Stränge möglich.

Fabrikat: Siedle
Artikel: BVNG 650-0
oder gleichwertig.

eingesetztes Fabrikat: '.........' (Angabe vom Bieter)

Typ:. '.........'

inkl. Lieferung, Zubehör und betriebsfertiger Montage
Menge: 1,000 Stk

**14.0009 Zubehör-Bus-Versorgung**
Zubehör-Bus-Versorgung als Steckkarte für den Einbau in das Bus-Netzgerät mit 8-poliger Western-Buchse für den Anschluss des Programmier-Interface PRI 602- USB.

Fabrikat: Siedle
Artikel: ZBVG 650-0
oder gleichwertig.

eingesetztes Fabrikat: '.........' (Angabe vom Bieter)

Typ:. '.........'

inkl. Lieferung, Zubehör und betriebsfertiger Montage
Menge: 1,000 Stk

**14.0010 Programmierinterface**
Das Programmierinterface PRI 602-  USB im Schalttafelgehäuse
verbindet einen Windows-PC über die USB-Schnittstelle mit dem Siedle In-Home-Bus und dem Siedle Vario-Bus.
Nach erfolgter Montage werden die Softwarekomponenten auf dem PC installiert. Es werden installiert:
· BPS 650-  (für In-Home-Bus)
· PRS 602-  (für Vario-Bus)
· USB Treiber
Aktuelle Versionen der Software BPS 650-  und PRS 602-  stehen im Downloadbereich unter www.siedle.com zur Verfügung.
Systemvoraussetzungen
Microsoft Windows-kompatibler PC mit Intel oder AMD CPU ab
1,6 GHzRAM min. 1 GByteleistungsfähige Grafikkarte
Betriebssysteme ab Microsoft® Windows 10Gängiger Internet Browser, aktuelle Version Acrobat Reader, aktuelle Version

Fabrikat: Siedle
Artikel:  PRI 602-01 USB
oder gleichwertig.

eingesetztes Fabrikat: '.........' (Angabe vom Bieter)

Typ:. '.........'

inkl. Lieferung, Zubehör und betriebsfertiger Montage
Menge: 1,000 Stk

*Hinweis: Innenstation*

**14.0011 Video-Innensprechstelle**
Siedle Axiom In-Home die Video-Innensprechstelle mit 7" Touchscreen für den Siedle In-Home-Bus.
Mit den Funktionen Rufen, Sprechen, Sehen, Türöffnen, Licht, Etagenruf-/Schalt-/Steuerfunktionen, Meldungsanzeigen und interne Kommunikation. Inklusive Netzgerät PSM 1 12 24 zur Versorgung des A 150-10.

Fabrikat: Siedle
Artikel: A 150-10 W + PSM 1 12 24
oder gleichwertig.

eingesetztes Fabrikat: '.........' (Angabe vom Bieter)

Typ:. '.........'

inkl. Lieferung, Zubehör und betriebsfertiger Montage
Menge: 2,000 Stk

**14.0012 Tischzubehör für Video-Innensprechstelle**
Tischzubehör für das Siedle Axiom In-Home A 150-  zur Umrüstung von Wand- in Tischgerät. Rutschfeste Konsole mit Gummifüßen.

Fabrikat: Siedle
Artikel: ZTA 150-0 W
oder gleichwertig.

eingesetztes Fabrikat: '.........' (Angabe vom Bieter)

Typ:. '.........'

inkl. Lieferung, Zubehör und betriebsfertiger Montage
Menge: 2,000 Stk

### Gewerk 15 Brandschutz

*Hinweis: Einzeldurchführungen*
Erstellung von Einzeldurchführugnen mit anschließender Verschließung durch Mörtel o.ä. in den Größen

**15.0001 D: 20 mm**
Menge: 20,000 Stk

**15.0002 D: 30 mm**
Menge: 20,000 Stk

**15.0003 D: 40 mm**
Menge: 10,000 Stk

*Hinweis: Intumeszierende Brandschutzmasse*
Intumeszierende Brandschutzmasse
Zur Abschottung kleiner bis mittlerer Durchführungen. Permantente Brandabschottung von Einzelkabeln und Kabelbündeln nach DIN 4102 Teil 9 für
eine Feuerwiderstandsdauer von 90 Minuten (S 90).
Einsatzbereiche:  Beton, Porenbeton, Mauerwerk
Öffnunge bis:  200 mm bzw. 300 cm²
Wand- bzw. Deckenstärke:  ab 150 mm

Liefern inkl. einbauen nach Zulassungsvorschrift und
Zulassungsvermerk am Schott als:

**15.0004 Bis 0,005 m², Durchmesser 90 mm**
Menge: 10,000 Stk

**15.0005 Bis 0,01 m², Durchmesser 120 mm**
Menge: 15,000 Stk

**15.0006 Bis 0,03 m², Durchmesser 200 mm**
Menge: 15,000 Stk

*Hinweis: Brandschutzmörtel*
Brandschutzmörtel
Zur Abschottung mittlerer bis großer Durchführungen. Permantente Brandabschottung von Einzelkabeln und Kabelbündeln nach DIN 4102 Teil 9 für
eine Feuerwiderstandsdauer von 90 Minuten (S 90).
Einsatzbereiche:  Beton, Porenbeton, Mauerwerk
Öffnunge in Wänden bis:  max. 1600 x 2800 mm
Wand- bzw. Deckenstärke:  ab 175 bzw. 180 mm

Liefern und nach Zulassungsvorschrift einbauen
einschl. Ausführungsschild zur Schottkennzeichnung als:

**15.0007 Bis 0,05 m², Wandstärke bzw. Deckenstärke 24 cm**
Menge: 10,000 Stk

**15.0008 Bis 0,10 m², Wandstärke bzw. Deckenstärke 24 cm**
Menge: 10,000 Stk

**15.0009 Bis 0,20 m², Wandstärke bzw. Deckenstärke 24 cm**
Menge: 10,000 Stk

### Gewerk 16 Sonstige Arbeiten

*Hinweis: Anschlüsse bauseits beigestellter Geräte, Verteilungen,*
Anschlüsse bauseits beigestellter Geräte, Verteilungen, Klemmkästen, etc. nach beigestellter Anschlußanweisung. In die Einheitspreise dieser Positionen ist folgendes einzurechnen:
- Kabel einführen, absetzen und anschließen,
- erforderliche Aderendhülsen,
- Kabelschuhe,
- Kabelmarkierer

**16.0001 Anschluß von Mantelleitung bis 3 x 2,5 mm²**
Menge: 50,000 Stk

**16.0002 Anschluß von Mantelleitung bis 5 x 2,5 mm²**
Menge: 10,000 Stk

**16.0003 Anschluß von Mantelleitung bis 5 x 6 mm²**
Menge: 10,000 Stk

**16.0004 Anschluß von Mantelleitung bis 5 x 10 mm²**
Menge: 3,000 Stk

**16.0005 Anschluß von Mantelleitung bis 5 x 16 mm²**
Menge: 3,000 Stk

**16.0006 Anschluß von Mantelleitung bis 5 x 35 mm²**
Menge: 1,000 Stk

**16.0007 Anschluß von Mantelleitung bis 5 x 70 mm²**
Menge: 2,000 Stk

**16.0008 Anschluß von Mantelleitung bis 5 x 95 mm²**
Menge: 2,000 Stk

**16.0009 Anschluß von Mantelleitung bis 5 x 120 mm²**
Menge: 1,000 Stk

**16.0010 Anschluß von Mantelleitung bis 5 x 150 mm²**
Menge: 1,000 Stk

**16.0011 Anschluß von Mantelleitung bis 5 x 185 mm²**
Menge: 1,000 Stk

**16.0012 Anschluß von Telefonleitung bis 4 x 2 x 0,8 mm**
Menge: 30,000 Stk

**16.0013 Anschluß von Telefonleitung bis 10 x 2 x 0,8 mm**
Menge: 1,000 Stk

**16.0014 Verbindungmuffe bis 5 x 2,5 qmm**
Warmschrumpfende Verbindungmuffe bis 5 x 2,5 qmm
"Gleicher Leiter" mit Innenkleber (HVM) Werkstoff:
Polyolefin, Schrumpftemperatur ab 135°C, Farbe Schwarz.
Incl. Pressverbindern, liefern, betriebsfertig
montieren und dokumentieren.

Bei Verwendung der Verbindungsmuffen muss im Kabelplan dokumentiert werden, an welcher Stelle diese Verbindung erstellt wurde.
Menge: 1,000 Stk

*Hinweis: Durchbrüche/Kernbohrungen*
Durchbrüche/Kernbohrungen einschl. Schuttbeseitigung

**16.0015 Bohrung 25 mm Durchmesser durch ca. 18 cm SB**
Bohrung 25 mm Durchmesser durch ca. 18 cm starke Stahlbetonwand erstellen.
Menge: 15,000 Stk

**16.0016 Bohrung 25 mm Durchmesser durch ca. 30 cm SB**
Bohrung 25 mm Durchmesser durch ca. 30 cm starke Stahlbetonwand erstellen.
Menge: 30,000 Stk

**16.0017 Bohrung 25 mm Durchmesser durch ca. 15 cm KS**
Bohrung 25 mm Durchmesser durch ca. 15 cm starke KS-Wand erstellen.
Menge: 40,000 Stk

**16.0018 Bohrung 25 mm Durchmesser durch ca. 30 cm KS**
Bohrung 25 mm Durchmesser durch ca. 30 cm starke KS-Wand erstellen.
Menge: 20,000 Stk

**16.0019 Durchbruch 25x15 cm durch Stahlbetonwand herstellen**
Durchbruch 25 x15 cm durch Stahlbetonwand bis 30cm herstellen
einschl. Schuttbeseitigung,
Menge: 1,000 Stk

**16.0020 Durchbruch 45x15 cm durch Stahlbetonwand herstellen**
Durchbruch 45 x15 cm durch Stahlbetonwand bis 30cm herstellen
einschl. Schuttbeseitigung
Menge: 1,000 Stk

**16.0021 Durchbruch 65x15 cm durch Stahlbetonwand herstellen**
Durchbruch 65 x15 cm durch Stahlbetonwand bis 30cm herstellen
einschl. Schuttbeseitigung
Menge: 1,000 Stk

**16.0022 Durchbruch 25x15 cm durch KS-Wand herstellen**
Durchbruch 25 x15 cm durch KS-Wand bis 30cm herstellen
einschl. Schuttbeseitigung,
Menge: 1,000 Stk

**16.0023 Durchbruch 45x15 cm durch KS-Wand herstellen**
Durchbruch 45 x15 cm durch KS-Wand bis 30cm herstellen
einschl. Schuttbeseitigung
Menge: 1,000 Stk

**16.0024 Durchbruch 65x15 cm durch KS-Wand herstellen**
Durchbruch 65 x15 cm durch KS-Wand bis 30cm herstellen
einschl. Schuttbeseitigung
Menge: 1,000 Stk

**16.0025 Kernbohrung 200 mm Durchmesser, Boden**
Kernbohrung 200 mm Durchmesser, Boden in einem ca. 25 cm starken Betonfußboden erstellen.
Menge: 8,000 Stk

**16.0026 Kernbohrung 200 mm Durchmesser Betonwand**
Kernbohrung 200 mm Durchmesser Wand in einer ca. 30 cm starken Betonwand erstellen.
Menge: 1,000 Stk

**16.0027 Kernbohrung 200 mm Durchmesser KS-Wand**
Kernbohrung 200 mm Durchmesser Wand in einer ca. 30 cm starken KS-Wand erstellen.
Menge: 5,000 Stk

**16.0028 Kernbohrung 100 mm Durchmesser, Boden**
Kernbohrung 100 mm Durchmesser, Boden in einem ca. 25 cm starken Betonfußboden erstellen.
Menge: 1,000 Stk

**16.0029 Kernbohrung 100 mm Durchmesser Wand**
Kernbohrung 100 mm Durchmesser Wand in einer ca. 30 cm starken Betonwand erstellen.
Menge: 10,000 Stk

**16.0030 Kernbohrung 100 mm Durchmesser KS-Wand**
Kernbohrung 100 mm Durchmesser Wand in einer ca. 30 cm starken KS-Wand erstellen.
Menge: 10,000 Stk

**16.0031 Kernbohrung 70 mm Durchmesser, Boden**
Kernbohrung 70 mm Durchmesser, Boden in einem ca. 25 cm starken Betonfußboden erstellen.
Menge: 8,000 Stk

**16.0032 Kernbohrung 70 mm Durchmesser Wand**
Kernbohrung 70 mm Durchmesser Wand in einer ca. 30 cm starken Betonwand erstellen.
Menge: 5,000 Stk

**16.0033 Kernbohrung 70mm Durchmesser KS-Wand**
Kernbohrung 70 mm Durchmesser Wand in einer ca. 30 cm starken KS-Wand erstellen.
Menge: 10,000 Stk

**16.0034 Wandschlitz 3x2 cm (BxT) in KS-Wand**
Wandschlitz 3x2 cm (BxT) in KS-Wand mit schneidendem Werkzeug herstellen
einschl. Schuttbeseitigung
Menge: 150,000 m

**16.0035 Wandschlitz 3x2 cm (BxT) in Betonwand**
Wandschlitz 3x2 cm (BxT) in Betonwand mit schneidendem Werkzeug herstellen
einschl. Schuttbeseitigung
Menge: 20,000 m

### Gewerk 17 Insgemein

**17.0001 Montagegerüst 2m-3,5m**
Montagegerüst für Montagearbeiten in
Arbeitshöhen von 2 Meter bis 3,5 Meter einschl. mehrfachen ggf. Auf-, Abbau und Vorhaltung für den
Montagezeitraum. in den verschiedenen Montagebereichen, für
eine Woche (fünf Werktage)
Menge: 8,000 Woch

**17.0002 Montagegerüst 3,5m-7m**
Montagegerüst für Montagearbeiten in
Arbeitshöhen von 3,5 Meter bis 7,0 Meter einschl. mehrfachen ggf. Auf-, Abbau und Vorhaltung für den
Montagezeitraum. in den verschiedenen Montagebereichen, für
eine Woche (fünf Werktage)
Menge: 4,000 Woch

**17.0003 Werk- und Montagepläne**
Erstellung Werk- und Montagepläne

Ausgenommen Brandmeldeanlage und BOS-Anlage.
Dies werden separat aufgeführt.
Menge: 1,000 Psch

**17.0004 Revisionsunterlagen**
Erstellung der Bestandspläne unter Berücksichtigung
der Vorbemerkungen und korrekt gemäß dem Stand
der tatsächlichen Ausführung.

Ausgenommen: Brandmeldeanlage. Dies werden separat aufgeführt.

Die qualitativen Anforderungen an Dokumente und
Zeichnungen werden durch die VDI-Richtlinie 6026
Für die Zeichnungen, Schemata, Symbole und
Darstellungen gelten die einschlägigen technischen Vorschriften, insbesondere die DIN-, EN-, ISO-,
VDI- und VDE-Vorschriften.
Zur DV-Ablage der Dokumentation sind
Originaldokumente, die nur in Papierform vorliegen
zu scannen und in die DV-Dokumentation einzufügen.

Der Inhalt der Revisionsunterlagen ist ebenfalls über die "Checkliste für Bauübergabe- und Revisionsunterlagen"
definiert, die jeweils projekt- spezifisch angewendet wird.
Zugehörige Dokumente sind Pläne, Zeichnungen,
Handbücher, Protokolle, Abnahmen, Anweisungen.

Zur Dokumentation gehören insbesondere:
o Inhaltsverzeichnis gemäß Gliederung -
  Ordnerstruktur und "Checkliste für Bau- übergabe- und
  Revisionsunterlagen"
o allgemein verständlicher Anlagenbeschreibung, mit
  vollständiger Beschreibung der Anlagenteile
o alle Dokumente und Informationen, die die ausführenden
  Unternehmen gemäß VOB zu erstellen und zu liefern
  haben,
o alle Dokumente, die die bauordnungsrechtliche
  Genehmigung oder Zustimmung betreffen,
o alle Dokumente, die die behördlichen und
  werkvertraglichen Abnahmen betreffen,
o alle Dokumente, die die technischen Berechnungen
  der Planer und der ausführenden Unternehmen betreffen,
o alle weiteren Dokumente, die in der beigefügten"Checkliste
  für Bauübergabe und Revisionsunterlagen" enthalten sind.
o Tabelle der Grundeinstellungs- Betriebs-,  Pflege- und
  Wartungshinweisen in tabellarischer Form und nach Vorgabe
  der VDMA-Arbeitskarten.
o Eintrag von einzumessenden Trassen
o Blockschaltbilder, Schalt- und Regelschemata mit Angabe
  der Nenn- und Istströmungen und Angabe der Sollwertbereiche von Reglern, Angabe der Grundeinstellwerte
o mit allen Ersatzteillisten, Betriebs- und  Wartungsanweisungen sämtlicher Armaturen und Geräte der Hersteller
o allen Inbetriebnahme-, Einfahr- und Meßprotokollen
o Zulassungen und Prüfbescheinigungen
o Anlagenschemata laminiert im Format DIN A0 als Flies- und
  Wirkschemata, farbig angelegt, mit allen Funktionsteilen,
  deren technischen Daten, Eintellungen und Dimensionen

Die Dokumentation ist in folgender Form zu erstellen und zu
übergeben:
2-fach in Papierform + digitalisiert auf USB Träger an den Bauherrn
1-fach in Papierform  + digitalisiert auf USB Träger an den
Fachingenieur

Die Kosten für alle Vervielfältigungen trägt der AN.
Alle vorgenannten Unterlagen sind formal zu übergeben und
bei einem Übergabetermin einzeln zu erläutern.
Der Bauherr stellt hierüber eine Empfangsbestätigung aus.
Revisionsunterlagen komplett erstellen, liefern und zusätzlich
auf das Internetportal einstellen.
Menge: 1,000 Psch

*Hinweis: Leitbeschreibung: Stundenlohnarbeiten*
Für vor Ausführungsbeginn nicht zu erfassende Arbeiten
werden folgenden Regiearbeiten ausgeschrieben.

Die anzugebenden Stundensätze für Leistungen sind
einschließlich aller Zuschläge, wie Fahrtkosten] Auslösung, unternehmerisches Wagnis, etc. zu kalkulieren
Materialpreise sind frei Verwendungsstelle ohne
Arbeitsleistung anzugeben und bedürfen vor Arbeitsbeginn einer Vereinbarung mit der Bauleitung des AG.

Abgerechnet wird der den jeweiligen Anforderungen einer
Arbeit entsprechende Stundensatz - eine evtl. höhere
Qualifikation der Ausführenden kann nicht in Rechnung
gestellt werden.
Alle Arbeiten sind vor Ausführungsbeginn schriftlich
von der Bauleitung zu genehmigen. Regiearbeiten können
nur anerkannt werden, wenn die Stundenzettel nach
Ausführung der Arbeiten vom Bauleiter unterschrieben
werden. Mit der Unterzeichnung der Stundenlohnzettel
erklärt die Bauleitung lediglich, dass die Stundenlohnarbeiten erbracht sind, gemäß VOB, Teil B §15.
Ergibt eine spätere Nachprüfung, dass diese Leistungen
im Auftrag enthalten sind und über Einheitspreise
abgerechnet werden können, werden sie nicht als
Regiearbeiten vergütet.

**17.0005 Monteur**
Menge: 40,000 h

**17.0006 Helfer**
Menge: 40,000 h

### Gewerk 18 Wartung

*Hinweis: Berücksichtigung der Wartungsangebote*
Die Kosten für die Wartung der im Leistungsverzeichnis beschriebenen Gesamtanlage werden innerhalb der Gewährleistungszeit (4 Jahre) bei der Bestimmung des Mindestbietenden berücksichtigt. Die Beauftragung
erfolgt jedoch separat.

*Hinweis: Hinweis zur Kalkulation der Wartung*
Hinweis zur Kalkulation der Wartung

Gegenstand der Positionen dieses Titels sind Inspektions-, Wartungsarbeiten an den technischen Anlagen und Einrichtungen der im vorstehenden Leistungsverzeichnis beschriebenen Anlagen und Anlagenteile. Zu berücksichtigen sind die herstellerspezifischen Anforderungen und die allgemein anerkannten Regeln der Technik.
Die einschlägigen Vorschriften und Regelwerke (z. B. VDMA-Richtlinien) sind bei der Wartung einzuhalten.
Mit der Pauschale sind auch alle Nebenkosten, z. B. Fahr- und Transportkosten, Auslösungen, Tage- und Übernachtungsgelder, Schmutz- und Erschwerniszulagenabgegolten.
Die Wartungsarbeiten erfolgen in der Zeit von 8Uhr bis 16Uhr, Mo-Fr.
Der Auftragnehmer ist - auch außerhalb der regelmäßigen Wartungstermine - verpflichtet, Störungen zu beseitigen, welche die Sicherheit oder den Betrieb der Anlage gefährden oder ausschließen.
Dies hat er durch einen Bereitschaftsdienst zu gewährleisten. Bei Eintreten einer Störung muss er diese unverzüglich innerhalb von 2 Werktagen beseitigen.

Kalkulationsgrundlagen: AMEV Wartung 2018 Teil B

Art des Wartungsvertrages: Standard-Wartungsvertrag.

Die Verjährungsfrist für Mängelansprüche (Gewährleistungszeit) beträgt gemäß VOB Teil B §13
4 Jahre für die gesamte Leistung, bei Abschluss des hier ausgeschriebenen Wartungsvertrages.

**18.0001 Wartung Starkstrom**
Inspektion und Wartung der folgenden Starkstromanlagen während der Gewährleistung
gemäß AMEV Wartung 2018 Teil B, Arbeitskarten.

- Hauptpotentialausgleich
- Überspannungsschutz
- Niederspannungsverteiler
- Automationssysteme
- Beleuchtung

Wartungspreis für 1x Betriebsjahr (1x Einsatz je Jahr)
Menge: 4,000 Jahr

**18.0002 Wartung SiBe-Anlage**
Inspektion und Wartung der Sicherheitsbeleuchtungsanlage während der Gewährleistung pro Jahr.
Wartungspreis für 1x Betriebsjahr (1x Einsatz je Jahr)
gemäß DIN VDE 0108-100 und  DIN EN 1838
Menge: 4,000 Jahr

**18.0003 Wartung BMA-Anlage**
Inspektion und Wartung der Sicherheitsbeleuchtungsanlage während der Gewährleistung pro Jahr.
Wartungspreis für 1x Betriebsjahr (2x Einsatz je Jahr)

Wartungsvertrag für vorgenannte Brandmeldeanlage:
Es sind pro Jahr zu kalkulieren:
2 x jährliche Wartung inkl.
Fahrtkosten, Dokumentation und aller anfallenden
Nebenkosten. Umfang der Arbeiten gemäß
Wartung - Mustervertrag.

Grundvoraussetzung für den Wartungsvertrag ist, dass
sich der Betreiber nach Ablauf der Laufzeit bei Bedarf
an einen anderen Facherrichter nach DIN14675 wenden
kann und nicht an einen Hersteller gebunden ist,
welcher die Wartung nur selbst durchführen kann. Die
notwendige Zentralenprogrammiersoftware und alle
Komponenten des Systems, müssen am freien Markt für
jeden Facherrichter nach DIN14675, welcher im Besitz
einer Liefer- und Schulungszusage für das angebotene
Fabrikat ist, erhältlich sein!
Menge: 4,000 Jahr

**18.0004 Wartung Sonstiges**
Inspektion und Wartung der aller nicht aufgeführten Anlagen während der Gewährleistung pro Jahr.
Wartungspreis für 1x Betriebsjahr gemäß Herstellerangaben.
Menge: 4,000 Jahr
